# Kleinmachnow nördlicher Stahnsdorfer Damm
Angebotsaufforderung (GAEB DA XML 3.2, DA83)
Projekt: PuEGmbH05-0625
Währung: EUR
Erstellt mit: GXML Toolbox V3.3 R20230829, iTWO_64 V24.0.667, 08.07.2026

## 26-07-08 Bauphase 1 Christa-Wolf-Str & Emma-Maria-Lange-Weg - Medien
Datum: 08.07.2026

*Hinweis: HINWEIS 1. BAUPHASE*
HINWEIS 1. BAUPHASE
Die Baumaßnahme wird in zwei Bauphasen unterteilt.

In der ersten Bauphase erfolgt die leitungsgebundene Erschließung. Dabei werden im ersten Zuge die Medien der Ver- und Entsorgung ohne die Anlagen zur Entwässerung (Regenwasser) verlegt.
Neben der medialen Erschließung werden zwei Baustraßen hergestellt.

*Hinweis: BERÜCKSICHTIGUNG BEI DER KALKULATION*
BERÜCKSICHTIGUNG BEI DER KALKULATION
Sämtliche im Leistungsverzeichnis enthaltene
Hinweistexte sind für die gesamte Kalkulation und
Bauausführung zwingende Vorgaben und in die
Einheitspreise mit einzukalkulieren!

GLEICHZEITIG LAUFENDE BAUARBEITEN
Es ist zu berücksichtigen, dass die Ausführung folgender
Leistungen zu koordinieren sind:

- Hochbau auf Baufeldern
- mediale Erschließung Drittmedien

Alle dafür erforderlichen Koordinationen sind vom AN
selbständig auszuführen. Sich aus den gleichzeitig
laufenden Bauarbeiten ergebende Erschwernisse und
Mehraufwendungen sind einzukalkulieren und werden nicht
gesondert vergütet.

WINTERBAU
Wintersicherungsmaßnahmen sind durch den AN für
eine Winterperiode in die Einheitspreise
einzukalkulieren.
Ausfalltage, mit denen entsprechend des 30-jährigen
Wettermittels gerechnet werden muss, führen zu keinem
Bauzeitverlängerungsanspruch

WINTERDIENSTMASSNAHMEN
Winterdienstmaßnahmen sind durch den AN für eine
Winterperiode in die Einheitspreise einzukalkulieren.

ERREICHBARKEIT ANLAGEN DRITTER
Im Baubereich bzw. in unmittelbarer Nähe befinden sich
Anlagen Dritter. Die Erreichbarkeit dieser Anlagen für
den Betriebsdienst Dritter ist während der gesamten
Bauzeit zu gewährleisten.
Erschwernisse und Mehraufwendungen sind
einzukalkulieren.
Erforderliche Koordinationen sind vom AN selbständig
durchzuführen.

BAUDENKMALE
gem. Stellungnahme des Brandenburgischen Landesamtes für Denkmalpflege und Archäologisches Landesmuseum befinden sich innerhalb des Planungsgebietes Bau- und Kunstdenkmale:
09190890, Verwaltungsgebäude & Laborgebäude & Werkseingang sowie Pförtnerhaus und Wagenunterstand, Stahnsdorfer damm 81, Kleinmachnow

Zum Schutz dieser Bauwerke sind hier in Bauwerksnäherungen sämtliche Verdichtungsgänge mit vibrationsarmer bzw. statischer Verdichtung auszuführen.
Entsprechender Geräteeinsatz (z.B. Oszillationswalzen)  bzw. Arbeitsgänge sind bei der Kalkulation zu berücksichtigen und werden nicht gesondert vergütet.

TRINKWASSERSCHUTZZONE
Der Planungsbereich liegt innerhalb
der Trinkwasserschutzzone 3:
Der Einbau von Recyclingmaterial innerhalb der Trinkwasserschutzzone 3 ist NICHT zulässig.
Innerhalb der Trinkwasserschutzzone ist ausschließlich Natursteinmaterial zu verwenden.

*Hinweis: HOMOGENBEREICHE / ANALYSEN*
HOMOGENBEREICHE
Die Ausschreibung erfolgt grundsätzlich nach der neuen
Bodenzuordnung nach Homogenbereichen.
Sollte in einer Position eine Beschreibung nach
Bodenklasse 3-5 vorhanden sein. Ist diese Position nach folgenden Homogenbereich zu kalkulieren:

Für die Ausschreibung wurde folgendes Gutachten als maßgebend herangezogen:

[1] Geotechnischer Bericht, Nr. IBR/203/24, von Ingenieurbüro Rütz GmbH, vom 31.08.2024

Zuordnung Homogenbereiche nach [1]

Homogenbereich 1: [OH] Oberboden
humose Sande, z.T. schwach bis schluffig

Homogenbereich 2: [SE/SU] Mittelsande, fein- und partiell grobsandig, partiell kiesig

Homogenbereich 3: [SU*], [SU*/UL] schluffige Sande / Geschiebeböden,
Fein- und Mittelsande, schluffig

Analyseergebnisse nach [1]
MP 01 (RKS 4 - RKS 6 und RKS 10, RC-Tragschicht
Einstufung: kein gefährlicher Abfall, EBV = RC-1

MP02 (RKS 1 und RKS 2 aufgefüllte Böden bis 1,00 m Tiefe)
Einstufung: kein gefährlicher Abfall, EBV = BM-0*

MP03 (RKS 7 - RKS 9, aufgefüllte Böden bis 1,00 m Tiefe)
Einstufung: kein gefährlicher Abfall, EBV = BM-0*

AP01 (RKS 4 Asphaltkern)
Einstufung: kein gefährlicher Abfall, RuVA-StB 01
Verwertungsklasse A,
Verwertungsverfahren: Heißmischverfahren

AP02 (RKS 5 Asphaltkern)
Einstufung: kein gefährlicher Abfall, RuVA-StB 01
Verwertungsklasse A,
Verwertungsverfahren: Heißmischverfahren

*Hinweis: HINWEIS ENTSORGUNG*
HINWEIS ENTSORGUNG

Die anfallenden Abfälle sind gemäß
Kreislaufwirtschafts-/ Abfallgesetz (KrW-/AbfG) und der
weiteren geltenden Gesetze einer Wiederverwendung
zuzuführen. Die anfallenden Kosten sind in die
entsprechenden Positionen einzurechnen, sofern im LV
keine andere Festlegung getroffen wurde.

Bei gefährlichen Abfällen sind die
Entsorgungsnachweise entsprechend den geltenden
Bestimmungen zu führen. Kopien der Übernahmescheine
sind zeitnah an die Bauüberwachung des AG zu übergeben.
Die Nachweise zur Entsorgung gefährlicher Abfälle
erfolgen im elektronischen Nachweissystem  (ZEDAL
o.ä.).  Durch den AN erfolgt lediglich der Transport
zur Entsorgungsanlage.
Für Geringmengen <20 t/a  kann durch den AN ein
Sammelentsorgungsnachweis (SEN)  vorgelegt werden und
die Abfuhr nach Zustimmung über Übernahmescheine (ÜS)
erfolgen.

Die Kosten für die Nachweisführung und Verwertung sind
in die Einheitspreise der Positionen einzukalkulieren.

Beim Auffinden von verdächtigen Materialien, die
abfalltechnisch nicht zuzuordnen sind, ist der AG
umgehend zu informieren und die Arbeiten sind bis zur
Freigabe durch den AG einzustellen.

Beladung, Beförderung, Entsorgung nicht gefährlicher Abfälle
Nach Feststellung der Zuordnung der Abfälle nach Vorlage der Prüfberichte können die Abfälle den entsprechenden Entsorgungseinrichtungen zugeführt werden. Durch den AN sind die Anlagen eigenverantwortlich auf die Zulässigkeit zur Entsorgung zu prüfen.  Hier ist das KreislaufWirtschaftsGesetz (KrWG) in Anwendung zu bringen, das eine Verwertung vor einer Beseitigung vorgibt. Durch den AG kann der Entsorgungsweg geprüft und ggf. abgelehnt werden.  Die Abrechnung der Leistung ist durch Wiegescheine der annehmenden Anlage zu belegen. Abweichungen sind im Vorfeld mit dem AG festzulegen.
Nicht gefährliche Abfälle
Die bei den Arbeiten anfallenden Abfälle können entsprechend Ihrer Zuordnung entsorgt werden.
Für die nicht gefährlichen Abfälle gilt hier die Verwertung entsprechend der Beurteilung nach Ersatzbaustoffverordnung.

*Hinweis: ERSATZBAUSTOFFVERORDNUNG*
ERSATZBAUSTOFFVERORDNUNG

Am 01.08.2023 trat die Ersatzbaustoffverordnung (EBV) in Kraft. Die EBV regelt die Anforderungen an den Ein-, Ausbau und der Verwertung von mineralischen Ersatzbaustoffen.
Die Verordnung bildet damit die Nachfolgevorschrift der bislang geltenden LAGA-Regeln bzw. weiterführenden landesrechtlichen Regelungen.

Der Einbau von (zugelieferten) mineralischen Ersatzbaustoffen (MEB) und Bodenmaterial ist ab dem 01.08.2023 zulässig, wenn die jeweilige Materialklasse der EBV (vgl. Anlage 1 Tabellen 1-4 EBV) für die vorgesehene technische Einbauweise (vgl. Anlage 2 Tab. 1 - 12 und Anlage 3 Tab. 1 - 10 EBV) freigegeben ist und die Materialien die notwendigen bodenphysikalischen Eigenschaften aufweisen.

*Hinweis: QUALITÄTSVORGABEN*
QUALITÄTSVORGABEN

Für alle Bordsteinarbeiten ist ein Beton mind. C20/25 einzukalkulieren und einzusetzen.

Für Schächte und Straßenabläufe:
Es ist Schachtkopfmörtel gem. DIN 19573 mit besonderen Anforderungen an Festigkeiten
(Druckfestigkeit nach 2 Stunden > 10 MPa und nach 28 Tagen > 50 MPa), Frostbeständigkeit und
Frost-Tausalzbeständigkeit einzusetzen und zu gewährleisten, so dass eine ganzflächige Unterfütterung gegeben ist.

*Hinweis: HINWEIS ZUSCHNITT*
HINWEIS ZUSCHNITT

Das Zuschneiden von Pflastersteinen, Borden,
Kantensteine und dgl. ist in die Einheitspreise
einzukalkulieren.
Material: Beton und Naturstein

Ausführung: fachgerecht mittels Nassschneidverfahren

*Hinweis: HINWEIS ZUR HERSTELLERANGABEN*
HINWEIS ZU HERSTELLERANGABEN

Mögliche Herstellerangaben dienen lediglich als Planungs- und Ausschreibungsgrundlage.
Vom Bieter sind ausdrücklich auch alternative Hersteller anzubieten, sofern die technischen Vorgaben an Volumen und Funktion etc. gegeben sind.

*Hinweis: Vorbemerkungen: Erdarbeiten / Verbau*
Vorbemerkungen: Erdarbeiten / Verbau

Verbauten Rohrgraben im Boden der
Homogenbereich OH, SE/SU, SU*, SU*/UL
bis zur erforderlichen
Tiefe gemäß DIN EN 1610 und DIN 18300 herstellen.

Die ausgehobenen Massen im Straßenbereich sind auf
Nachweis fachgerecht zu entsorgen.

Die Abrechnungstiefe ist die Aushubtiefe = Unterkante
Rohrauflager (Sandbett)

Die Erdaushub- und Verbaupositionen beinhalten die
Herstellung von Einzel- und/oder Stufengräben.
Für parallel verlaufende Abschnitte des Kanalbaus ist
die Verlegung im Doppel- bzw. Stufengraben möglich.
Die im Leistungsverzeichnis enthaltenen Massen wurden
für einen Einzelgraben ermittelt.

Für die Abrechnung der Rohrgrabenbreite gilt die DIN EN
1610 und DIN 18300 sowie 4124.
Die abrechenbare Verbaustärke beträgt 10 cm.
Als Rohrauflager und in der Rohrleitungszone wird
nichtbindiger Erdstoff (Sand mit einer Korngröße 0/16
mm) lagenweise, profilgerecht eingebaut und verdichtet
(95%).

Oberhalb der Rohrleitungszone wird Kies mit der
Korngröße 0/32 mm lagenweise bis Unterkante des
Straßenkoffers eingebaut und auf 97% verdichtet.

Alle Austauscherdstoffe sind vom AN bereitzustellen.
Nach Anweisung der Bauleitung sind Plattendruckversuche
zur Bestätigung der Proctordichte durchzuführen und in
einem Protokoll zu bestätigen.Hierzu ist je Haltung ein
Nachweis erforderlich. Es ist ein Haltungsblatt
anzufertigen in dem alle Gründungs und Planumswerte der
Tragfähigkeit eingetragen sind. Diese sind zwingend der
Schlußdokumentation beizufügen.
Hierfür entstehende Kosten sind in die Einheitspreise
einzurechnen.

Sofern nicht ein Normverbau nach DIN 3124 verwendet
wird, hat der AN vor Beginn der Ausschachtungsarbeiten
eine statische Berechnung des Verbaus nach den zu
erwartenden Belastungen in ungünstigster Stellung
aufzustellen und unaufgefordert dem Auftraggeber in
2-facher Ausfertigung geprüft vorzulegen. Die Kosten
hierfür sind in die Positionen der Herstellung
Leitungsgräben einzurechnen.
Vergütet wird gemäß DIN 18300 die beidseits des
Rohrgrabens verbaute Fläche.
Es wird besonders darauf hingewiesen, daß Verbauplatten
durch kreuzende Leitungen und vorhandene
Kanalhausanschlüsse nicht immer einsetzbar sind. Hier
hat der AN entsprechende Zwischenaussteifungen zu
berücksichtigen.

Die Verfüllung der Kanaltrasse erfolgt bis zum
Straßenplanum.
Dabei sind verdichtbare Materialien zu verwenden die
die geforderten Tragfähigkeitswerte der Straße
erreichen lassen.

*Hinweis: Vorbemerkungen: Entwässerungskanalarbeiten*
Vorbemerkungen: Entwässerungskanalarbeiten

In den nachfolgenden Positionen sind die Kanalbaustoffe
wie Rohre, Klinker, Kanalbaufertigteile usw. erläutert.
Für die Schmutzwasserkanalisation werden Steinzeugrohre DN
150 - 200 verwendet.

Mangelhafte Rohre sind kostenlos durch einwandfreie zu
ersetzen. Hebzeuge und Krananlagen für das Abladen,
Bewegen und Einbauen von Rohren und Schachtteilen sind
einzukalkulieren.

Eingebaute Abzweigstücke sind vor der Verfüllung des
Grabens einzumessen und in den Bestandsplan und die
Hausanschlußkartei einzutragen, so daß sie jederzeit
wiedergefunden werden können.

Abrechnungsmaß ist die Achslänge der Kanäle abzüglich
lichter Schachtdurchmesser, Formstücke werden
übermessen.

Bei Bauwerken gilt als Abrechnungsmaß die Innenseite
des Bauwerkes.

Für das gemeinsame Aufmaß und die Abnahme sowie für das
Abdrücken der Rohre mit 0,5 bar sind die erforderlichen
Geräte ohne besondere Vergütung bereitzustellen bzw.
vorzuhalten.

Der erforderliche statische Nachweis nebst Nachweis der
Auftriebssicherheit ist zu erbringen und in die
entsprechenden Positionen einzurechnen. Die geprüfte
Statik der Rohre, für min. bzw. max. Überdeckung unter
Beachtung der örtlichen Verhältnisse, ist vor Baubeginn
vorzulegen.
Sollten sich während der Bauausführung Veränderungen im
Baugrund, in der Herstellung des Rohrgrabens o.Ä.
ergeben, ist der statische Nachweis vom AN neu zu
erbringen.

Durchgehende Montagelöcher sind in den Rohren nicht
zugelassen, Abzweige werden mittels Formstück
hergestellt.

Sowohl die Leitungen als auch alle Anschlüsse an
Schächte und Bauwerke müssen wasserdicht und
doppelgelenkig hergestellt werden.
Die Dichtigkeitsprüfung erfolgt nach DIN EN 1610.
Nachdichtungsarbeiten sind kostenfrei zu erbringen.
Die Haltungen müssen vor der Rohrgrabenverfüllung von
der Bauleitung abgenommen werden.

Wählt der AN bei der Ausführung Vorkopfbau, so bleibt
das Risiko einer eventuellen Undichtheit und der daraus
 entstehenden Folgekosten beim Baubetrieb.

Bei Nichteinhaltung des Gefälles und einer damit
eventuell verbundenen Verringerung des Abflußvermögens
des Rohres oder bei Nichtbeachtung der Einbauvorschrift
des Herstellers, ist die betreffende Haltung kostenlos
zu erneuern.

Eine Änderung der projektierten Lösung ist nur mit
Zustimmung des Projektanten möglich.

Nicht DIN-gerechte Schachtteile sind kostenlos zu
erneuern.

Zwischen Schachthals und Schachtabdeckung ist eine
Auflagerung anzuordnen.
Die Höhe der zum Ausgleich eingebauten Auflageringe
darf in ihrer Summe nicht größer als 16 cm sein.

Die Schachtabdeckung muß den Anforderungen der DIN 1229
entsprechen, d.h. die Abdeckung muß mit
Entlüftungsöffnungen und mit Schmutzfänger versehen
sein.

Im Straßenbereich werden Schachtabdeckungen D 400
vorgesehen.
Außerhalb dieser Bereiche genügen Abdeckungen der
Klasse B 125.

Der Anschluß an die Schachtbauwerke ist doppelgelenkig
innerhalb eines Abschnittes von 1 m vom Schacht
auszuführen. Hierfür werden Gelenkstücke in der Güte
der entsprechenden Rohrnorm eingebaut.

Während der Bauausführung notwendig werdende
provisorische Schachtabdeckungen werden nicht gesondert
vergütet. Die Schachtbauwerke sind während der Bauphase
zu sichern und Zug um Zug auf Höhe zu bringen. Die
hierfür benötigten Kosten sind in die Einheitspreise
einzurechnen.

An der Innenseite des Konus ist die Schachtnummer mit
wasserfester Farbe gut lesbar einzutragen, diese
Leistung wird nicht gesondert vergütet.

*Hinweis: Vorbemerkungen: baumschutzfachliche Baubegleitung*
Vorbemerkungen: baumschutzfachliche Baubegleitung

Die Baumaßnahmen werden von einer baumschutzfachlichen Baubegleitung sowie von Baumgutachtern begleitet. Bei baumschutzfachlichen Maßnahmen, wie z.B. Suchschachtungen im Kronenbereich, Kronenrückschnitt, Wurzelschnitt, etc., wird ein  Fachgutachter zur Überwachung der Maßnahme gestellt.
Dadurch entstehende Verzögerungen im Bauablauf sind durch den Bieter bei der  Kalkulation der Angebote in die entsprechenden EP einzuberechnen.
Bei Baumaßnahmen im Kronenbereich sind die Maßnahmen so zu wählen, dass der Wurzelbereich geschützt wird. Dabei sind die Vorgaben der baumschutzfachlichen  Baubegleitung zu berücksichtigen. Zu Baubeginn erfolgt eine entsprechende Einweisung durch die baumschutzfachliche Baubegleitung und dem Baumgutachter.

*Hinweis: Vorbemerkungen: BE-Fläche*
Vorbemerkungen: BE-Fläche

Der Auftraggeber stellt für die Dauer der ersten Bauphase eine BE-Fläche zur Verfügung. Diese befindet sich auf einem Teilgrundstück am Ende der geplanten Baustraße Christa-Wolf-Straße auf der Fläche E.

Die bereitgestellte Fläche kann den Planunterlagen entnommen werden und weist eine Größe von ca. 950 m² auf.

Die Fläche kann vom Auftragnehmer als BE-Fläche sowie als Lager- und Zwischenlagerfläche frei genutzt werden, soweit dies zur vertragsgemäßen Ausführung der Leistungen erforderlich ist. Die Organisation, Sicherung und Bewirtschaftung der Fläche obliegen dem Auftragnehmer.

Die Nutzung der Fläche ist ausschließlich im Rahmen der vertragsgegenständlichen Leistungen zulässig. Der Auftragnehmer hat die Fläche pfleglich zu behandeln und nach Abschluss der Arbeiten von sämtlichen eingebrachten Materialien (SoB für Lagerfläche verbleibt), Einrichtungen und Abfällen zu beräumen sowie in einem ordnungsgemäßen Zustand an den Auftraggeber zurückzugeben.

Die genaue Lage und Abgrenzung der Fläche ergeben sich aus den beigefügten Planunterlagen (UL 05.3).

*Hinweis: VORBEMERKUNGEN ZUM LEISTUNGSVERZEICHNIS*
VORBEMERKUNGEN ZUM LEISTUNGSVERZEICHNIS
---------------------------------------------------------------------------

Die Vorbemerkungen zum LV und die Baubeschreibung sind
bei der Kalkulation zu berücksichtigen.

Allgemeine Regelungen

Für Ausschreibung, Vergabe, Ausführung und Abrechnung
sind die Vertragsbedingungen
maßgebend. Diese Vorschriften sind verbindlich, soweit
im Leistungsverzeichnis nichts
anderes bestimmt ist, ebenso die nachstehenden
besonderen Bedingungen, die den
allgemeinen Bedingungen übergeordnet sind.

Die Abgabe des Angebots erfolgt ohne Kosten oder
sonstige Verbindlichkeiten für den Auftraggeber.

Der Bieter hat das Leistungsverzeichnis vollständig
auszufüllen!
Punktfolgen in den Beschreibungen des
Leistungsverzeichnisses sind vom Bieter auszufüllen!
Enthalten diese Punktfolgen im Angebot keine Angaben,
wird gemäß VOB/B § 1 bzw. 'Zusätzliche
Vertragsverdingungen' Punkt 1.2 davon ausgegangen, dass
beabsichtigt wird, den im
Leistungstext empfohlenen Hersteller bzw. Fabrikat
einzusetzen.
Sonstige Punktfolgen in den Leistungstexten wie Mehr-
oder Minderaufwendungen,
Kennwerte o.ä. sind stets auszufüllen.

Alle abzugebenden Preise sind bei Verwendung des
beigefügten Papierausdruckes
(LV-Urschrift) mit Tinte, Tintenstift oder
Schreibmaschine in Zahlen einzusetzen. Bei
Bearbeitung in D 83 ist dem verpreisten
Computerausdruck zusätzlich der zugehörige
Datenträger im Datenformat D 84  beizufügen. Die LV-
Urschrift ist als allein verbindlich
anzuerkennen.
Die Bieter werden darauf hingewiesen, daß nach der
Spruchpraxis des Vergabeüberwachungsausschusses des Landes Brandenburg Angebote wegen
fehlender rechtsverbindlicher Unterschrift
auszuschließen sind, wenn sie durch Mitarbeiter
unterzeichnet werden, deren Bevollmächtigung
nicht durch Vorlage einer Originalvollmachtsurkunde
spätestens im Eröffnungstgermin nachgewiesen wird.

Die Urkalkulationsunterlagen sind dem AG auf Verlangen
vor Auftragsvergabe vorzulegen.

Die Haftung und Gewährleistung bleibt für alle
Bauarbeiten (auch Subunternehmerleistungen)
beim Hauptunternehmer.

Der AN bestätigt durch seine Unterschrift unter sein
Angebot, dass er sich von der
Örtlichkeit überzeugt und nach dem Vergleich mit dem
Leistungsverzeichnis keine Abweichungen
festgestellt hat.
Sollten Abweichungen bzw. Bedenken hinsichtlich der
technischen Durchführbarkeit der im
Leistungsverzeichnis aufgeführten Leistungen seitens
des AN bestehen, so hat er diese entweder
v o r  oder  m i t  Abgabe seines Angebotes in
schriftlicher Form einzureichen.

Bei Abgabe des Angebotes wird von der
Leistungsfähigkeit und dem Know-How einer Fachfirma
ausgegangen. Dies bedeutet, dass eine in sich
abgeschlossene und für den AG nutzbare Leistung des
Bauvorhabens angeboten wird, auch wenn einige
Leistungen evtl. nicht ausdrücklich beschrieben wurden.

Der AG behält sich vor, Angebote mit nicht
kostengerecht kalkulierten Einheitspreisen - auch für
NEP-Pos. - von der Wertung auszuschließen.
Nach Erteilung des Auftrages sind vom AN unverzüglich
die Eignungsprüfungen über die einzubauenden
Materialien vorzulegen.

Wo bestimmte Firmen oder Hersteller von Erzeugnissen
genannt werden, können durch den Bieter auch
gleichwertige Erzeugnisse anderer Firmen angeboten
werden. Der Bieter darf nur solche gleichwertigen
Erzeugnisse anbieten, die von offiziellen Prüfstellen
genehmigt wurden.
Der Bieter hat den Nachweis der Gleichwertigkeit zu
erbringen.
Wenn der Bieter kein gleichwertiges Erzeugnis anbietet,
hat er das im LV und in den Plänen angegebene Erzeugnis
zu liefern.
Nachträgliche Änderungen werden nicht zugelassen.

Stoffe, Bauteile und Bauelemente der nachfolgenden
Positionen müssen ungebraucht sein.
Der AN hat dem AG den Nachweis der Überwachung der zu
liefernden Stoffe und Bauteile
entsprechend den betreffenden DIN - Normen zu
erbringen.

DIN - Vorschriften und ATV/DVGW - Regeln,
Straßenbauvorschriften sowie die einschlägigen
Unfallverhütungsvorschriften,
Bauarbeiterschutzbestimmungen, Vorschriften der
Aufsichtsbehörden, baurechtliche Bestimmungen, Feuer -,
Gewerbe -, Verkehrsverordnungen,
örtliche Vorschriften des Bau - und
Nachbarschaftsrechts, technische Vorschriften
und sonstige relevante Vorschriften sind zu beachten.

Die Aussagen in der Baubeschreibung und die Angaben auf
den Zeichnungen sind für die
Angebotsbearbeitung zu beachten.

Der AN hat dafür zu sorgen, dass über die gesamte
Bauzeit ein deutschsprachiger Bauleiter sowie ein deutschsprachiger Polier die Baumaßnahme
betreut.
Diese sind der Bauleitung zu benennen.
Bei Krankheit, Urlaub etc. des Bauleiters oder des
Poliers muß unverzüglich jeweils ein Ersatz gestellt
werden.
Ein Wechsel des Bauleiters oder des Poliers ist der
Bauleitung mitzuteilen. Alle Abrechnungen werden
nur mit dem Bauleiter geregelt und abgestimmt. Er hat
die Aufmaße und Berichtsbögen vorzulegen und zu
vertreten.

Der Anbieter hat als Hauptunternehmer den wesentlichen
Teil der Leistungen mit dem eigenen
Betrieb auszuführen. Die evtl. vorgesehenen
Subunternehmer sind namentlich zu benennen.
Über die Zulassung des Subunternehmers entscheidet der
Auftraggeber.

Schließen sich mehrere Firmen zu einer
Bietergemeinschaft oder ARGE zusammen, ist dem
Auftraggeber neben den beteiligten Firmen eine als
federführende Firma zu benennen.
Die federführende Firma hat einen Bauleiter für die
gesamte Baumaßnahme zu stellen und bekannt zugeben.

Alle Mehrmengen und Bedarfspositionen sind vor
Ausführung schriftlich bei der Bauüberwachung
anzumelden und erst nach schriftlicher Bestätigung
auszuführen. Nicht angekündigte und bereits realisierte
Mehrmengen werden nicht vergütet.
Eine Mehrvergütung für den Einbau unter beengten
Verhältnissen mit Näherung zur Bausubstanz
sowie in Kleinst und Nebenflächen erfolgt nicht. Bei
der Verdichtung ist auf eine schwingungsarme bzw.
bei entsprechender Annäherung zur Bausubstanz
schwingungsfreie Verdichtung zu achten
(statische Verdichtung). Die entsprechende Ausführung
ist vom AN vor Angebotsabgabe
zu überprüfen bzw. zu beachten.

Mehrkosten für die Koordination mit den am Bau
beteiligten Fremdfirmen bzw. Anliegern
sind mit den Einheitspreisen abgegolten sofern diese
nicht gesondert ausgeschrieben sind.

Absteckleistungen sowie zur Bauausführung notwendige
Vermessungen sind Sache des AN.

Erstreckt sich die Baumaßnahme über die Wintermonate
(Nov. bis März), sind evtl.
notwendige Aufwendungen wie Schneebeseitigung, Streuen
und andere Nebenleistungen
oder Behinderungen in den Preis der
Baustelleneinrichtung mit einzurechnen, sofern im
Leistungsverzeichnis dafür keine gesonderten Positionen
im Kapitel 'Baustelle' vorgesehen sind.
Der AN hat zur Bauanlaufberatung folgende Unterlagen zu
übergeben bzw. vorzulegen.
- Bauablaufplan
- Zahlungsplan
- Zertifikate über einzubauende Materialien
- Schachtscheine
- Sperrgenehmigung

Die Kosten hierfür werden nicht gesondert vergütet.

Stoffe, Bauteile

Sämtliche nachfolgend genannten Leistungen umfassen -
auch  o h n e  gesonderte Erwähnung -
die Lieferung der zur Durchführung der Arbeiten
erforderlichen Materialien und Baustoffe einschl.
Abladen und Lagern auf der Baustelle sowie den
fachgerechten Einbau, evtl. erforderliche Anpassungen
(schneiden, trennen, ...) .
Leistungspositionen mit diesbezüglich anderen
Festlegungen enthalten einen gesonderten Hinweis, z.B.
- n u r  E i n b a u - .

Stoffe und Bauteile müssen für den jeweiligen
Verwendungszweck geeignet und aufeinander abgestimmt
sein.

Stoffe und Bauteile, die der AN zu liefern und
einzubauen hat, müssen ungebraucht sein.
Die entsprechenden Lieferscheine sind zum Bauende dem
AG bzw. der örtlichen Bauüberwachung zu übergeben.

Beim Einbau von Füllboden ist dem Auftraggeber ein
Eignungsprüfungszeugnis auf Umweltverträglichkeit bzw.
Unbedenklichkeit durch den Auftragnehmer zu übergeben
bzw. von einem zugelassenen Labor erstellen zu lassen.
Die Kosten dafür werden vom AG nicht gesondert vergütet
und sind in die entsprechenden Positionen mit
einzurechnen.

Bauausführung

Der AN hat sich vor Ausführung der Erdarbeiten über die
Lage des vorhandenen unterirdischen Bestandes von
Leitungen oder Kabeln zu informieren. Bei in der
Örtlichkeit auftretenden Abweichungen sind die Arbeiten
zu unterbrechen und erst nach Klärung der Sachlage
fortzuführen.

Durch Bauarbeiten entstandene Schäden sind vom AN auf
eigene Kosten zu beheben.

Vor Beginn der Bauarbeiten hat der AN mit dem
verantwortlichen Baulastträger im Beisein der örtlichen
Bauüberwachung ein entsprechendes
Straßenzustandsprotokoll zu fertigen ( z.T. auch
Fotos).

Bezüglich der Straßenwiederherstellung gelten die in
der Baubeschreibung getroffenen Festlegungen.
Die zusätzliche Aufnahme eines Straßenstreifens auf
jeder Grabenseite gemäß ZTVA StB  wurde in der
Massenermittlung für die Straßenbauarbeiten
berücksichtigt.
Mehrkosten bei der Auskofferung und beim Masseneinbau
für das Sichern, Aufsuchen,
Freilegen und Kreuzen von Versorgungsleitungen sowie
Näherung an vorhandene Bausubstanz
bzw. Einbauten im Straßenraum werden nicht besonders
vergütet und sind in die entsprechenden
Einheitspreise einzukalkulieren.

Die Grenzsteine sind durch Pfähle ca. 55 x 55 cm, 0,60
m über OK Oberboden, das obere Ende
auf einer Länge von 10 cm mit Signalfarben gestrichen,
zu sichern. Vor und nach Beendigung
der Bauarbeiten ist über die Grenzsteinsicherung eine
Abnahme im Beisein des AG erforderlich.
Grenzsteine, die durch schuldhaftes Verhalten des AN
ihre vorgesehene Lage verlieren, sind auf Kosten des AN
neu einzumessen.
Das Aufsuchen und Sichern der Grenzsteine ist in die E.
P. einzukalkulieren.

Für die Verdichtungsnachweise gelten die Richtlinien.
Kosten gehen zu Lasten des AN. Dies gilt auch für
Bohrkernentnahmen, Laboruntersuchungen,
Dickenmessungen, usw. Alle hierfür benötigten Kosten
sind in die Einheitspreise einzurechnen.

Die Verdichtung hat mit den entsprechenden
Verdichtungsgeräten bis zur Erreichung der geforderten
Verdichtungswerte zu erfolgen. Die Verdichtung oberhalb
von Rohrgräben mit geringen Überdeckungshöhen sind
entsprechend leichte Verdichtungsgeräte zu verwenden
bzw. durch statische Verdichtungsweise zu realisieren.
Die Verdichtungübergänge sind in entsprechender
Häufigkeit bis zum Erreichen der geforderten Werte
durchzuführen. Der Einsatz der entsprechend
erforderlichen Verdichtunggeräte bzw. die Durchführung
statischer Verdichtung ist in die EP mit
einzukalkulieren.

Das Einmessen und Abstecken der Achsen und
Bauwerksabgrenzungen nach den Lageplänen
bzw. Absteck- oder Koordinatentabellen des
Auftraggebers ist Aufgabe des AN. Der Auftraggeber
überträgt die Erstabsteckung der Achshauptpunkte dem
AN. Die hierfür anfallenden Kosten sind
in die Einheitspreise einzukalkulieren. Weiterhin ist
der Lagestatus sowie die Richtigkeit der
Hauptpunkte durch eine einmalige Kontrolle durch ein
Vermessungsbüro festzustellen und
mögliche Abweichungen dem AG mitzuteilen.
Alle hierfür notwendigen Kosten sind mit den
Einheitspreisen abgegolten.

Für alle Absteck-, Kontroll- und Aufmaße während der
gesamten Bauzeit sind die erforderlichen
Meßgeräte, Absteckpfähle und Meßhilfen zu stellen.
Messungen, die bei der Baudurchführung
oder durch höhere Gewalt in Verlust geraten, sind
kostenlos neu zu erstellen.

Baugrund
Sämtlicher Aushub ist in Schadstoffklassen nach LAGA und Ersatzbaustoffverordnung ab 08/2023 einzustufen. Die dazu notwendigen Probenahmen einschließlich deren Dokumentation haben durch einen akkreditierten Probenehmer auf der Grundlage PN 98 zu erfolgen.
Die Laboranalytik mit Erstellung von Prüfberichten ist durch ein DakkS-akkreditiertes Labor zu erbringen. Die seitens der Abfallbehörde verbindlichen Merkblätter sind zu berücksichtigen.
Probenentnahmen, Laboruntersuchungen, Dokumentationen und Prüfberichterstellungen einschließlich
Einsatz aller dafür erforderlicher Geräte, Materialien
sowie Transport- und Fahrtkosten sind in den
Einheitspreis mit einzukalkulieren.

Um ein Aufweichen des Bodens zu verhindern, sind
entsprechende Maßnahmen zum Schutz
des Planums und zur Ableitung von Niederschlagswasser
einzuleiten.
Das Durchfahren des Planums ist auf jeden Fall zu
verhindern.

Alle entstehenden Kosten für die Erstellung von Fotos
und Aufmaßen bzw. anderen Beweismitteln
zum Nachweis der erbrachten Leistung sind mit den
Einheitspreisen abgegolten.

Nach Beendigung der Bauarbeiten sind alle neu befestigten Flächen einer nochmaligen Reinigung zu unterziehen.

Die Baudurchführung ist entsprechend des
Bauzeitenplanes in kleinen Teilabschnitten und in Abstimmung mit den Hochbauarbeiten zu organisieren.
Die Zugänglichkeit, Erreichbarkeit der Hochbauten ist jederzeit zu gewährleisten.
Erschwernisse in der Ausführungstechnologie durch die
Aufrechterhaltung der ununterbrochenen
Zufahrtsmöglichkeit für Krankentransporte sind
einzukalkulieren.
Höhenniveauunterschiede der Einbauschichtungen sind
entsprechend gering zu halten sowie
notwendige Durchfahrtsbreiten zu gewährleisten.

Baustellenbereich
Flächen für die Baustelleneinrichtung (BE), die über die vom Auftraggeber (AG) zur Verfügung gestellten Baustelleneinrichtungsflächen hinaus erforderlich sind, sind vom Auftragnehmer (AN) eigenverantwortlich zu beschaffen, ggf. durch Anmietung benachbarter Grundstücke. Die Verhandlungen darüber sind vom AN selbst zu führen, ggf. dafür anfallende Kosten hat der AN selbst zu tragen.

Für die Zuführung von Baustrom und Bauwasser hat der AN
selbst zu sorgen. Daraus entstehende Kosten sind in die
Baustelleneinrichtung mit einzukalkulieren.

Durch Rohr- oder Bodenlagerung sowie durch den
Baustellenverkehr beschädigte Flächen außerhalb der
Aufbruchbreiten gemäß DIN-EN 1610/DIN 4124 und der ZTVA
bzw. ZTVE (Fahrbahnflächen wie auch Geh- oder Radwege)
werden nicht gesondert vergütet. Diese Flächen sind
abschnittsweise bis Bauende durch den AN zu seinen
Lasten wiederherzustellen.

Nach Beendigung der Bauarbeiten hat eine ordnungsgemäße
Baustellenberäumung zu erfolgen.
Dazu ist mit der örtlichen Bauüberwachung, der
Bauoberleitung und dem Eigentümer der genutzten Fläche
ein gemeinsames Beräumungsprotokoll zu erstellen und
von allen o.g. Beteiligten schriftlich zu bestätigen.

Abrechnung

Die Leistung kann, sofern keine örtlichen Abweichungen
erkennbar sind, auch aus den Zeichnungen, insbesondere
bei Bauwerken, ermittelt werden.

Bei Abweichungen ist nach bestätigtem Aufmaß
abzurechnen.

Die Abrechnung sämtlicher im LV aufgeführter
Pauschalsummen erfolgt, sofern möglich, zum Nachweis,
maximal jedoch nur bis zur angegebenen Summe.

Längstransporte und Zwischenlagerungen von Boden
innerhalb der Baustelle werden nicht gesondert
vergütet. Diese Leistungen sind mit den Einheitspreisen
der Positionen Erdarbeiten abgegolten.

Für Bauschutt oder die zur Entsorgung abgefahrenen
Materialien sind alle Liefer-, Übernahmescheine und Entsorgungsnachweise mit einer prüffähigen Abfalldokumentation vorzulegen.

Auf Bedarfspositionen besteht bei Wegfall kein Anspruch
auf Vergütung nach VOB/B.
Bedarfspositionen müssen  v o r  Ausführung durch die
örtliche Bauüberwachung bzw. Bauoberleitung schriftlich
angeordnet bzw. von dieser bestätigt werden.

Die Massenermittlung für die Zwischenrechnungen sind so
aufzustellen, dass sie sich nach Abschluß der
Bauarbeiten lückenlos zusammenfügen lassen. In
Zwischenrechnungen werden nur Massen anerkannt, für
die ein prüfbares Aufmaß vorliegt.

Sämtliche im Zusammenhang mit der Erfüllung des
Bauvertrages anfallenden Lieferscheine
sowie Rechnungs- und Zahlungsbelege - auch solche, die
nicht Abrechnungszwecken
gemäß 14 VOB/B dienen - sind so übersichtlich und
geordnet herzustellen, daß sie
auf Verlangen des Auftraggebers unverzüglich und
vollzählig vorgelegt werden können.

Für alle Absteck-, Kontroll- und Aufmaße während der
gesamten Bauzeit sind die erforderlichen
Meßgeräte, Absteckpfähle und Meßhilfen zu stellen.
Messungen, die bei der Baudurchführung
oder durch höhere Gewalt in Verlust geraten, sind
kostenlos neu zu erstellen.

Verkehrsführung

Über die konkrete Verkehrsführung wird erst zu Beginn
der Bauausführung entschieden. Dazu hat der
Auftragnehmer einen Ortstermin mit dem zuständigen
Bauamt (Tiefbauamt), dem Ordnungsamt und der
Straßenverkehrsbehörde zu vereinbaren.

G e n e r e l l  bestehen seitens der
Straßenverkehrsbehörde folgende allgemeine Forderungen:

 - Der Durchgangs- und Anliegerverkehr ist aufrecht zu
erhalten.
 - Fahrzeugen mit Sondersignalen ist die Zu- und
Abfahrt zu jeder Zeit zu gewährleisten
 - Es muß eine mindestens 3 m breite, befahrbare Spur
zur Verfügung stehen.

Bei Inanspruchnahme von öffentlichem Verkehrsraum ist
vor Baubeginn ein Antrag auf verkehrsrechtliche
Anordnung beim Straßenverkehrsamt zu stellen.

Vor Baubeginn hat sich der AN vom Zustand des Baufeldes
sowie Umleitungsstrecken zu informieren.
Es ist eine Bestandsaufnahme vor Baubegin durchzuführen
und der Bauüberwachung zu übergeben.

Für die Säuberung der angrenzenden Zulieferstraßen hat
der Auftragnehmer selbst zu sorgen. Zum Wochenende sind
diese bei Verschmutzung durch Liefer- und
Transportfahrzeuge mit einer selbstlaufenden
Kehrmaschine zu reinigen.

Stundenlohnarbeiten

In die Stundenlöhne sind Gemein- und Geschäftskosten
sowie Zuschläge mit einzurechnen.
Die Ausführung von Stundenlohnarbeiten darf nur nach
ausdrücklicher Absprache zwischen Auftraggeber und
örtlicher Bauausführung erfolgen bzw. nach Zustimmung
der örtlichen Bauleitung des AG.
Stunden für unvorhergesehene Leistungen, die nicht mit
denen der einzelnen Leistungsbereiche identisch sind,
werden über nachfolgende Positionen abgerechnet, jedoch
nur unter Vorlage entsprechender Ausführungsbelege (
Tageslohnzettel), (diese sind täglich zur Unterschrift
vorzulegen).
Später vorgelegte Ausführungsbelege werden nicht
anerkannt.

Stundenlohnarbeiten durch Arbeitskräfte auf Anordnung
des AG ausführen. Der Verrechnungssatz für die
jeweiligen Arbeitskräfte (sowie Poliere,
Baufacharbeiter und Facharbeiter u. dgl.) umfasst
sämtliche Aufwendungen, insbesondere den tatsächlichen
Lohn einschl. vermögenswirksamer Leistungen mit den
Zuschlägen für Gemeinkosten (Sozialkassenbeiträge,
Winterbauumlage und dgl.) sowie Lohn- und
Gehaltsnebenkosten und Zuschläge für Überstunden.

Stundenlohnarbeiten durch Baugeräte auf Anordnung des
AG ausführen.
Der Verrechnungssatz für das jeweilige Gerät umfasst
sämtliche Aufwendungen für den Einsatz, insbesondere
Gerätevorhalte- und Betriebsstoffkosten sowie Zuschläge
einschließlich der Kosten für das Bedienpersonal. Der
Verrechnungssatz gilt für das zum Zeitpunkt des Abrufes
einsatzbereit auf der Baustelle befindliche Baugerät.
Vergütet werden die angefangenen Stunden zwischen
Einsatzbeginn und -ende, jedoch ohne Reparatur und
Wartungszeiten.

Kontrollprüfungen

Der Auftragnehmer hat sich in Abstimmung mit dem
Auftraggeber für die Leistungen der gem. gültiger Richtlinien erforderlichen Kontrollprüfungen eines akkreditierten Labors zu bedienen.
In die Einheitspreise sind die Kosten für Probenahme, Verpackung und Transport, Aufbewahrung, Auswertung, Bericht mit einzukalkulieren.
Die Ausführung der Kontrollprüfungen erfolgt nur auf
Anweisung des AG oder seines Vertreters.
Diese Leistung entbindet den AN nicht von den gem.
geltenden ZTV's, und Richtlinien für den Straßen-, und Rohrleitungsbau notwendigen Eigenüberwachungsprüfungen.
Ergebnisse der Eigenüberwachungsprüfungen sind dem AG
oder seinem Vertreter zu übergeben.

Nebenangebote

Änderungsvorschläge können bei Nachweis einer
technischen Verbesserung, einer Verbilligung oder
einer Beschleunigung des Bauvorhabens als Nebenangebot
in einem Begleitschreiben, evtl. unter
Beifügung von Zeichnungen und Mustern, unter
formgerechter Aufstellung der einzelnen Positionen,
aufgeführt werden.
Nebenangebote sind so abzufassen, dass sie bei
Auftragserteilung unabhängig vom Angebot als
eigenständige Abrechnungsunterlage mit detaillierten
Leistungspositionen im Rahmen der
Baumaßnahme genutzt werden können.
Nebenangebote sind nur zugelassen in Verbindung mit einem Hauptangebot.

- Ende der Vorbemerkungen zum LV -

### Bereich 1 BAUVORBEREITENDE LEISTUNGEN

#### Abschnitt 1.1 BAUFELDSICHERUNG

**1.1.10 Bauzaun aufstellen und entfernen Zaunhöhe 2,0 m*Stahlgitter-FT**
Bauzaun nach Unterlagen des AG einschl. der erforderlichen Tore und Pfosten standsicher aufstellen, während
der Bauzeit vorhalten und unterhalten sowie nach Beendigung der Bauzeit entfernen. 70 v.H. des Preises werden nach Aufstellen, der Rest nach Entfernen des Bauzaunes vergütet.
Zaunhöhe = 2,00 m.
Zaun aus Stahlgitter-Fertigteilen.

Umzäunung BE-Fläche

Inkl. verschraubte Verbindung der einzelnen Bauzaunfelder herstellen. Je Unterbrechung sollen 2 Verschraubungen zur Ausführung kommen.
Verschraubung während der Bauzeit vorhalten und unterhalten sowie nach Beendigung der Bauzeit entfernen.
Menge: 135,000 m

**1.1.20 Bauzaun vorhalten**
Bauazun vorhalten
Menge: 20,000 Wo

**1.1.30 Optionale Verlängerungsposition Bauzaun**
*** Bedarfsposition mit GB
Optionale Verlängerungsposition für Bauzaun im Anschluss an die Hauptbauleistung. Die Beauftragung erfolgt nur bei gesonderter Anordnung. Ohne ausdrückliche Beauftragung besteht kein Anspruch auf Vergütung.
Menge: 24,000 Wo

**1.1.40 Bauzauntor abschließbar, Breite 7m, aufstellen, vorhalten und entfernen**
Tor abschließbar, Breite 7m zur Abtrennung und Sicherung gegen unbefugtes Betreten Dritter, mit Eignung als Baustellenzufahrt.
Toranlage 2-flüglig, Systembauweise: je Flügel: BxH
3,50m x 2,00m, Öffnungswinkel 180° einwärts, zur
Gewährleistung einer Durchfahrtsbreite von mindestens 6,00m.
Inkl. erforderlichen Rollen, Riegelbock, Feststeller,
Sicherheitsschloss mit Druckergarnitur, Gelenken,
Regenklappe, Verankerungen, Aufstellern,
Sturmdreiecken, Ballastierungen, sämtlicher Verbindungen, Kupplungen u.dgl. anliefern, aufbauen und nach Abschluss der Bauarbeiten auf Anordnung der Objektüberwachung beräumen,
Liefern und anbringen von Zahlenschloss an den AG auszugeben
Zahlenschloss = Sicherheitslevel > 10 (bei Skala 1 - 15, maximaler Schutz für Bereiche mit hohem Risiko)

Standort: Baustelleneinfahrt Baugelände
gem. Unterlage 05.03
1. Baustraße Christa-Wolf-Straße
2. Baustraße Emma-Maria-Lange-Weg
Menge: 2,000 St

**1.1.50 Optionale Verängerungsposition Bautor**
*** Bedarfsposition mit GB
Optionale Verlängerungsposition für Bautore im Anschluss an die Hauptbauleistung. Die Beauftragung erfolgt nur bei gesonderter Anordnung. Ohne ausdrückliche Beauftragung besteht kein Anspruch auf Vergütung.
Menge: 24,000 Wo

**1.1.60 Herstellung dauerhafter Verbindung Bautor**
Liefern und fachgerechtes Montieren einer dauerhaften Verbindung des Bauzauntores mit dem vorhandenen Bauzaun einschließlich aller erforderlichen Befestigungs- und Verbindungsmittel.
Ausführung standsicher, dauerhaft und fachgerecht.

1 Stck = 1 zweiflügeliges Bauzauntor (2 Verbindungen)
Menge: 2,000 St

**1.1.70 Lieferung und Montage Baustellenschilder**
Lieferung und Montage der Beschilderung zur Kennzeichnung der Baustelle

Beschriftung: "Betreten der Baustelle verboten,
  Eltern haften für Ihre Kinder"

Größe: 30 x 45 cm
Farbe: gelb, schwarze Beschriftung

Witterungsbeständige Befestigung mit geeigneten Befestigungselementen am Bauzaun
Menge: 16,000 St

**1.1.80 Bauzaun umsetzen Zaunhöhe 2,0 m*StahlgitterFT**
*** Bedarfsposition mit GB
StL-Nr. 1910121233
Bauzaun innerhalb der Baustelle umsetzen. Nicht wiederverwertbare Teile ersetzen.
Zaunhöhe = 2,00 m.
Zaun aus Stahlgitter-Fertigteilen.
Menge: 50,000 m

*Hinweis: BAUSTELLENSCHILD*
BAUSTELLENSCHILD

Die Baustelleninformationstafel wird mit einer maximalen Anischtfläche von 2,5 m2 ausgeführt.

Es ist versetzbar (mobil) und innerhalb der Baustelleneinrichtung in Absprache mit dem AG aufzustellen.

**1.1.90 Baustellenschild anfert. und aufst.**
Baustelleninformationsschild einschließlich Aufstellvorrichtung nach Unterlagen des AG anfertigen und beschriften, zur Baustelle anfahren und versetzbar sowie standsicher aufstellen. Notwendige Erdarbeiten ausführen, versetzbare Fundamente nach Wahl des AN  herstellen. Statischen Nachweis erbringen. Bauschild während der Bauzeit unterhalten und säubern.
Menge: 1,000 St

**1.1.100 Baustellenschild abbauen**
Baustelleninformationsschild und Aufstellvorrichtung
abbauen, versetzbare Fundamente zurückbauen.
Abbruchgut/ Restmaterial nach Wahl des
AN verwerten. Benutzte Fläche entsprechend dem ursprünglichen Zustand herrichten.
Größe nach Unterlagen des AGs
Baustelleninformationsschild nach Unterlagen des AGs
Menge: 1,000 St

*Hinweis: BAUSTELLENKAMERA*

**1.1.110 Baustellenkamera**
Allgemeine Beschreibung:
Angeboten werden soll eine kameragestützte Baustellendokumentation mit Livebild und Online-Zeitraffer. Dem Auftraggeber soll ein Link zur Verfügung gestellt werden, mit dem er berechtigten Personen den Zugriff auf die Livebilder und die Zeitraffer über Webbrowser ermöglichen kann. Der Link muss auch geeignet sein, in der Homepage des Auftraggebers eingebunden zu werden, um den Baufortschritt für die Besucher der Homepage zur Verfügung zu stellen.

Die Anlage ist so auszulegen, dass bis zu 100 Interessenten gleichzeitig auf das Livebild und die Online-Zeitraffer zugreifen können (Multistreaming ). Die Internetleitung an der Kamera soll unabhängig von der Anzahl der Betrachter immer nur einfach belastet werden. Das Livebild ist nicht per FTP zu übertragen werden sondern muss ein echtes Livebild sein.

Das Livebild soll sich mindestens alle 5 Sekunden erneuern. Es sollen online zwei Zeitraffer zur Verfügung gestellt werden. Ein Zeitraffer soll projektbegleitend den gesamten Baufortschritt  umfassen. Der zweite Zeitraffer die Aufnahmen der jeweils letzten Woche. Die Zeitraffer sollen  mindestens 4 x täglich neu berechnet werden. Die Länge der Zeitraffer muss frei definierbar sein. Die Zeitraffer müssen auch auf Android und iOS Geräten wiedergegeben können.

Die Kamera soll hinsichtlich der Funktionsfähigkeit online überwacht werden (Monitoring).

Außer der Kamera soll keine Hardware auf der Baustelle verbaut  werden, also kein PC, Hardwarerekorder o.ä.  (LTE/UMTS-Router ausgenommen).

LTE/UMTS: Da sich an der Baustelle keine Internetleitung befindet, soll eine Internetversorgung der Kamera mit Mobilfunk (LTE/UMTS) realisiert werden. Hierbei ist aus sicherheits- und datenschutzrechtlichen Gründen stets ohne m2m / mdex
Gateway zu arbeiten, vorzugsweise über 1000eyes Technologie-Standard oder vergleichbar.

Kamera:
Hochauflösende Farb-Netzwerkkamera für den Außenbereich mit beheiztem Gehäuse. Wassergeschützt IP 66, Temperaturbereich -30° bis +50° C, Öffnungswinkel 33°-89°.  Auflösung 5 Megapixel HDTV 1080p,  2560x1920 Pixel. Befestigungselement für Wand- und Mastmontage.

Sicherheit:
Die Kamera selbst darf nicht über eine öffentliche IP-Adresse im Internet aufrufbar sein.  DynDNS und  Portweiterleitungen/NAT darf nicht im Einsatz sein. Die Kamera muss unabdingbar aus sicherheits- und datenschutzrechtlichen Gründen von sich aus eine verschlüsselte, permanente Tunnel-Verbindung zum Internetserver aufbauen (1000eyes Technologie-Standard oder vergleichbar), über die sowohl Livebilder, Aufzeichnungen als auch Konfigurationsdaten ausgetauscht werden. Der Zugriff auf die Aufzeichnungen, Livebild und Einstellungen muss mit einem Passwortschutz versehbar sein und es müssen bis zu 10 Nutzer mit individuellen Zugriffsrechten versehen werden können.

Monitoring:
Die Kamera muss hinsichtlich der Funktionsfähigkeit permanent online überwacht werden. Es ist die Funktionsfähigkeit der Kamera, die Temperatur der Kamera und Internetverbindung der Kamera  permanent zu Überwachung. Ab Vorliegen einer Störung ist binnen 30min automatisch per Email eine Meldung an einen frei wählbaren Empfänger abzusetzen.

Kamerawartung:
Die Kamera muss hinsichtlich ihrer Einstellungen, insbesondere Nachjustierung des Objektiv-Fokus sowie Bildeinstellungen über eine sicher verschlüsselte Tunnelverbindung jederzeit konfigurierbar sein. Zusätzlich müssen jederzeit Softwareupdates in die Kamera einspielbar sein.

Livebild, Zeitraffer, Bildarchiv, Link für Homepageeinbindung:

Livebild: Auslieferung des Livebilds jede 5 sec ein Bild oder schneller. Darstellung in Bildschirmauflösung  800 x 600 Pixel. Es ist aus Sicherheitsgründen ohne FTP Protokoll zu arbeiten, es muss ein echtes Livebild sein, welches verschlüsselt an den Internetserver übertragen und von dort verteilt wird (Multiplexing).

Aufzeichnung: Aufzeichnung von Einzelbildern, jede 15 Minuten ein Bild tagsüber während der Bauzeiten. Aufzeichnung in höchster Auflösung der Kamera. Aufzeichnungsarchiv im sicheren deutschen Rechenzentrum für Dokumentationszwecke, mit komfortablen Suchfunktionen. Tägliches Komplettbackup in separatem deutschem Rechenzentrum.  Übergabe aller aufgezeichneten Bilder nach Projektende als Download.

Zeitraffer: Bereitstellung zweier projektbegleitender Zeitraffer über das aufgezeichnete Bildmaterial. Einen Zeitraffer "letzte Woche", einen Zeitraffer "Gesamt". Neurendering mehrmals täglich. Auflösung in 800 x 600 Pixeln. Die Zeitraffer müssen jederzeit auch auf Android und iOS Geräten wiedergegeben können.
Link für die Einbindung in die Homepage des Auftraggebers für Webbrowser: Bereitstellung einer funktionsfertigen HTML Seite für die Einbindung (iFrame) in die Homepage des Auftraggebers. Bestehend aus Livebild und zwei Zeitraffern, Auftraggeberlogo, Google-Earth-Position und Erstellerhinweis. Lauffähig mit den gängigen Webbrowsern mit installiertem Adobe-Flashplayer. Optional: Lauffähig  auf iPhone, iPad und Android-Geräten.

Server/Rechenzentrum/Auftragsdatenverarbeitung: Mit dem Angebot muss die Auftragsdatenvereinbarung vorgelegt werden und die Einhaltung der Datenschutzvorschriften im Rechenzentrum sowie Installierung und Nennung eines Datenschutzbeauftragten nach BDSG nachgewiesen werden. Der Traffic im Rechenzentrum muss im Angebot inkludiert sein.

LTE/UMTS-Internetverbindung
Es soll ein industrietauglicher, wetterbeständiger  LTE/UMTS -Router  für anspruchsvolle Umgebungsbedingungen im Dauerbetrieb mit hoher Verfügbarkeit zum Einsatz kommen. Eingebaut in einem Außengehäuse nach IP 66. Aus sicherheits- und datenschutzrechtlichen Gründen darf kein m2m / mdex Gateway im Einsatz sein. Nach einem Ausfall der Datenverbindung oder der Stromversorgung soll der Router selbständig wieder hochfahren. Der Router muss über Remoteeigenschaften verfügen, u.a. Fremdstartmöglichkeit per SMS.  Der Router soll mit einer SIM-Karte mit einer Kapazität von 10 GB/Monat bis zu 14.400 kBit/s schnell, danach mit bis zu 64 kBit/s (HSDPA/UMTS) bestückt sein. Die Beschaffung, Einrichtung, Monitoring, Kommunikation mit dem Provider bei Problemen liegt beim Auftragnehmer.

Lieferumfang mit Komplettmontage: Die Anlage soll vor Ort vom Auftragnehmer komplett montiert und in Betrieb genommen werden.
Menge: 2,000 St

**1.1.120 Baustellenkamera vorhalten**
Menge: 20,000 Wo

#### Abschnitt 1.2 BE-FLÄCHE

*Hinweis: TEMPORÄRE BE-FLÄCHE*
TEMPORÄRE BE-FLÄCHE

Position der temporären Lagerfläche ist der UL 05.03 zu entnehmen.

**1.2.10 Boden bzw. Fels lösen und verwerten*profilg. lösen Felsvert.B. verf.*Planum gesondert**
StL-Nr. 21106212911200
Boden bzw. Fels aus Abtragsbereichen lösen, laden und
nach Wahl des AN verwerten. Beschreibung der Homogenbereiche nach Unterlagen des AG. Die Herstellung von Mulden und Gräben wird gesondert vergütet.
Abgerechnet wird nach Abtragsprofilen.
Homogenbereich 'MP02 (RKS 1 und RKS 2 aufgefüllte Böden bis 1,00 m Tiefe)
Einstufung: kein gefährlicher Abfall, EBV = BM-0*'

Profilgerecht lösen.
Örtliche Vertiefungen im Planum, die beim Felsabtrag
entstehen, mit geeignetem, nicht frostempfindlichem Bo-
den verfüllen.
Das Herstellen des Planums wird gesondert vergütet.
Menge: 385,000 m3
Leistungsbereichkatalog: 106

**1.2.20 Grobe Profilierung Gelände (Lagerfläche)**
Gelände grob profilieren,
für die Herstellung des Planums,
Füllboden liefern und andecken wird gesondert vergütet.
Profilierung auf getrennten Einzelflächen ist einzukalkulieren.
Menge: 955,000 m2

**1.2.30 Planum herstellen**
Planum herstellen,
zulässige Abweichung von der Sollhöhe +/- 2 cm,
Verformungsmodul mind. EV2=45MPa,
mit Verdichtungsnachweis.
Menge: 955,000 m2

**1.2.40 Mulde herstellen (Muldenversickerung BE-Fläche)**
Mulde nach Unterlagen des AG herstellen.
In gewachsenem Boden. Homogenbereiche nach Unterlagen
des AG.
Mulde am Dammfuß.
Gelände modellieren.
Muldenbreite '3,00m'

Tiefe 'bis ca. 30 cm'

Boden bzw. Fels nach Wahl des AN verwerten.

Mulde BE-Fläche, Lage in Abh. Querneigung
Menge: 65,000 m

**1.2.50 Geotextil als Trennschicht Verlegung**
Geotextil als Trennschicht verlegen. Überlappung mind.
0,5 m. Charakteristische Öffnungsweite O 90 bei Vliesstoffen mind.0,06 mm und max. 0,16 mm.
Überschüttung wird gesondert vergütet.
Abgerechnet wird die überdeckte Fläche.
Material = Vliesstoff,
Geotextilrobustheitsklasse 3.
Verlegen auf Planum der Baustraßen als Trennlage zum anstehenden Boden,

Einbaustandort: s. Abb. blau markierte Fläche (spätere geplante Grünfläche)
Abstand zur Flurstücksgrenze Wendeanlage ca. 37,00 m = Begin Einbau Geotextil

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Menge: 300,000 m2

**1.2.60 SoB für Lagerfläche einbauen**
Befestigung der Lagerfläche,
für die Dauer der Bauzeit sowie für den späteren Lagerplatz innerhalb des Baufeldes herstellen.
Ggf. erforderliche Erdarbeiten ausführen, Aushub aufnehmen und fachgerecht entsorgen.
Ggf. erforderlicher Oberbodenabtrag wird gesondert vergütet.
Planum herstellen und verdichten auf Ev2 = 45 MPa,
40 cm Schottertragschicht 0/32,
Baustoffgemisch aus natürlichen Gesteinskörnungen
liefern sowie höhen und fluchtgerecht einbauen,
verdichten auf Ev2 min. 120 MPa
Einbau teilweise auf Geotextil,
Lieferung, Einbau des Geotextils wird gesondert vergütet.
Menge: 900,000 m2

#### Abschnitt 1.3 ENTSORGUNG

*Hinweis: VORBEMERKUNG ZUM KONZEPT*

**1.3.10 Erstellung Entsorgungskonzept**
*** Pauschalposition
Erstellung Entsorgungskonzept für die anfallenden Bauabfälle (Betonbruch, Schotter- und Bodenmaterial, Ausbauasphalt).
Das Entsorgungskonzept ist vor Baubeginn zu erstellen und rechtzeitig vor Baubeginn der UAWB vorzulegen.

Das Entsorgungskonzept ist der Dokumentation beizulegen.

Stellungnahme Landkreis Potsdam Mittelmark vom 15.08.2025 ist zu beachten.
Hinweise zum Entsorgungskonzept können der Stellungnahme entnommen werden.

Die voraussichtlich anfallenden Abfallarten sowie die entsprechenden Abfallmengen und Beprobungen/ Analysen ergeben sich aus den im Leistungsverzeichnis enthaltenen Entsorgungspositionen.
Menge: 1,000 psch

### Bereich 2 EMMA-MARIA-LANGE-WEG (EMLW)

#### Abschnitt 2.1 BAUSTELLENEINRICHTUNG

**2.1.10 Baustelle einrichten Sämtl.LV-Abschn.*Zufahrt herst.AN**
*** Pauschalposition
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden nicht mit dieser
Pauschale, sondern mit den Einheitspreisen der
betreffenden Teilleistungen vergütet. Soweit nicht für
bestimmte Leistungen für das Einrichten der Baustelle
gesonderte Positionen im Leistungsverzeichnis enthalten
sind, gilt die Pauschale
für alle Leistungen sämtlicher Abschnitte des
Leistungsverzeichnisses.
Zufahrt nach Wahl des AN herstellen und nach Beendigung
der Baumaßnahme entfernen. Ursprünglichen Zustand
wieder herstellen.

Wahl des Standorts von Unterkünften, Werkstätten, Lagerflächen, etc. unter Berücksichtigung des Baumschutzes in Abstimmung mit der BÜ und der baumschutzfachlichen Baubegleitung.
Menge: 1,000 psch

**2.1.20 Baustelle räumen Sämtl. LV-Abschn.**
*** Pauschalposition
StL-Nr. 0710111201
Baustelle von allen Geräten, Anlagen, Einrichtungen und
dgl. räumen.
Benutzte Flächen und Wege entsprechend dem
ursprünglichen Zustand herrichten.
Soweit nicht für bestimmte Leistungen für das Räumen
der Baustelle gesonderte Positionen im
Leistungsverzeichnis enthalten sind, gilt die Pauschale
für alle Leistungen sämtlicher Abschnitte des
Leistungsverzeichnisses.
Menge: 1,000 psch

*Hinweis: Renaturierung genutzter Vegetationsfl.im Bereich*
Renaturierung genutzter Vegetationsfl.im Bereich
Arbeitsstreifen, Baustelleneinr. und Lagerfl.

**2.1.30 Beweissicherung bautechn Zustand**
*** Pauschalposition
Beweissicherung für bautechnischen Zustand
Begehung des Baugeländes vor Beginn der Baumaßnahme
durch einen unabhängigen, staatlich zugelassenen Bausachverständigen mit dem AG und dem Baubetrieb.
Feststellung des vorhandenen baulichen Zustandes,
Bauzustände (auch angetroffene
unterirdische Ver- und Entsorgungsleitungen, sowie alle
Maßnahmen zu deren Sicherung) und der Endzustand sind
zu dokumentieren.
 .
Alle im Baubereich und in den Seitenlagen
festgestellten Bauschäden an Gebäuden, Bauwerken und
sonstigen Anlagen sind beweisfähig zu dokumentieren
durch Video, Foto bzw. Aufmaß. Die sich aus der
Begutachtung ergebenden Folgemaßnahmen aller Art werden
durch den AG gesondert beauftragt.
Menge: 1,000 psch

**2.1.40 Fläche abräumen Aufwuchs*Wurzelstöcke Astwerk*Steine/Mauer/Zaun**
*** Pauschalposition
StL-Nr. 2110600211110009
Fläche nach Unterlagen des AG abräumen.
Strauch- und Baumbestand sowie sonstiger Aufwuchs bis
zu 0,10 m Stammdurchmesser, 1,00 m über dem Erdboden
gemessen, einschließlich Wurzelwerk.
Wurzelstöcke anderweitig gefällter Bäume bis zu 0,10 m
Durchmesser an der Schnittstelle roden.
Astwerk gefällter Bäume, Holzreste.
Steine, Betonreste, Mauerreste und abgängige Zäune.
Räumgut 'gesamtes Räumgut fachgerecht entsorgen.'
Menge: 1,000 psch
Leistungsbereichkatalog: 106

**2.1.50 Zul witterungsbedingte Aufwendungen**
*** Pauschalposition
Z u l a g e
für auftretende, witterungsbedingte Aufwendungen,
Nebenleistungen bzw. Behinderungen.
Menge: 1,000 psch

**2.1.60 Festpunkt sichern, neu setzen**
Vermessungsfestpunkt durch Vermessungsbüro nach
Wahl des AN sichern bzw. beiseite setzen und nach
Fertigstellung der Baumaßnahme neu einmessen und
vermarken.
Menge: 2,000 St

**2.1.70 Koordinierung Leistungen Dritter**
*** Pauschalposition
Erforderliche Koordinierung für Einsatzzeiten und
Leistungen von Dritten vornehmen und Bauablauf entsprechend abstimmen.
Einschließlich erforderliche Koordinierungen mit zuständigen Behörden.
Durchführung aller Abstimmungen mit den Leitungsverwaltungen.
Menge: 1,000 psch

**2.1.80 vorh. Leitungsbeschilderung ausbauen, lagern und wiedereinbauen**
Vorhandene Leitungsbeschilderung im Baubereich
aufnehmen, säubern, für den Wiedereinbau beiseitesetzen
und ordnungsgemäß lagern.

Der Wiedereinbau erfolgt in Anpassung an den
Straßenausbau bzw. auf Anweisung der örtlichen
Bauleitung des AG und der jeweiligen
Leitungsverwaltungen.

Das Abbrechen des vorhandenen bzw. das Herstellen des
erforderlichen Betonfundamentes und damit verbundener
Erdarbeiten ist in den Einheitspreis mit
einzukalkulieren.
Menge: 1,000 St

**2.1.90 vorh. Verkehrsbeschilderung ausbauen, lagern und wiedereinbauen**
Vorhandene Verkehrsbeschilderung im Baubereich
aufnehmen, säubern, für den Wiedereinbau beiseitesetzen
und ordnungsgemäß lagern.

Der Wiedereinbau erfolgt in Anpassung an den
Straßenausbau bzw. auf Anweisung der zuständigen
Straßenverkehrsbehörde.

Das Abbrechen des vorhandenen bzw. das Herstellen des
erforderlichen Betonfundamentes und damit verbundener
Erdarbeiten ist in den Einheitspreis mit
einzukalkulieren.
Menge: 2,000 St

**2.1.100 Erschwernis durch Einbauten**
StL-Nr. 1611290299
Erschwernis durch Einbauten.
Beim 'Erdbau, Herstellung der Entwässerungsanlagen, Herstellung des Straßenbaues'

Einbauten 'Armaturen, Schächte, Bäume, Verkehrszeichen, sonstige Zeichen, Beleuchtung, Trafostationen, Energieverteiler'
Menge: 10,000 St

**2.1.110 Verkehrsfläche kehren**
*** Pauschalposition
Verkehrsfläche mit einer selbstaufnehmenden Kehrmaschine kehren. Kehrgut aufnehmen und der Verwertung nach Wahl des AN zuführen.
Verkehrsfläche = an das Baufeld angrenzende öffentliche Straßen und Wege.
Ausführung 1 x wöchentlich über die gesamte Bauzeit.
Menge: 1,000 psch

**2.1.120 Sprühfahrzeug vorhalten**
Sprühfahrzeug vorhalten, Benetzung der Baustellenflächen und Zufahrtswege mit Wasser zur Verhinderung der Staubentwicklung bei Trockenwetter.
Dauer: während der gesamten Bauzeit
Entsprechende Fahrzeuge / Maschinen sowie die Versorgung mit Wasser sind einzukalkulieren.
Menge: 3,000 Mon

**2.1.130 Maßnahmen gegen Staubentwicklung**
*** Pauschalposition
Maßnahmen gegen Staubentwicklung ausführen
(z.B. Abdeckung von Boden und Schüttgüter,
Wässern von Flächen, o.ä.)
Ausführung nach Wahl des AN,
Geeignete Maßnahmen sind bei besonderer Witterung bzw. bei Vorhersagung von Witterungen, bei denen die Gefahr der Staubbildung besteht, durch den AN eigenständig vorzunehmen.
Gegen Staub zu schützen ist das gesamte Baufeld sowie alle angrenzenden Grundstücke und öffentlichen und privaten Verkehrsflächen.
Menge: 1,000 psch

#### Abschnitt 2.2 BAUMSCHUTZMAßNAHMEN

**2.2.10 Baumschutz StU bis 0,50 m**
Mantel mit nach innen abgepolsterter Bohlenummantelung
zum Schutz des Baumstammes vor
mechanischer Beschaedigung herstellen und waehrend
der Bauzeit unterhalten.
Der Mantel darf den Baumstamm und die Wurzelanlaeufe
nicht beruehren.
Der Stammumfang wird 1 m ueber Gelaendeoberflaeche
gemessen.
Stammumfang bis 50 cm.
Polsterung des Stammes nach Wahl des AN.
Mantel aus Brettern, 30 mm dick, lueckenlos befestigen.
Mantelhoehe 3,0 m.
Schutzmaterial nach Beendigung der Bauarbeiten abbauen.
Material wieder in Eigentum des AN uebernehmen und
von der Baustelle entfernen.

Gefährdete Äste hochbinden. Ausführung der Leistung nur in Abstimmung mit der Naturschtzfachlichen Baubegleitung sowie der zuständigen Behörden.
Menge: 23,000 St

**2.2.20 Baumschutz StU bis 1,00 m**
Mantel mit nach innen abgepolsterter Bohlenummantelung
zum Schutz des Baumstammes vor
mechanischer Beschaedigung herstellen und waehrend
der Bauzeit unterhalten.
Der Mantel darf den Baumstamm und die Wurzelanlaeufe
nicht beruehren.
Der Stammumfang wird 1 m ueber Gelaendeoberflaeche
gemessen.
Stammumfang bis 100 cm.
Polsterung des Stammes nach Wahl des AN.
Mantel aus Brettern, 30 mm dick, lueckenlos befestigen.
Mantelhoehe 3,0 m.
Schutzmaterial nach Beendigung der Bauarbeiten abbauen.
Material wieder in Eigentum des AN uebernehmen und
von der Baustelle entfernen.

Gefährdete Äste hochbinden. Ausführung der Leistung nur in Abstimmung mit der Naturschtzfachlichen Baubegleitung sowie der zuständigen Behörden.
Menge: 6,000 St

**2.2.30 Baumschutz StU bis 1,50 m**
Mantel mit nach innen abgepolsterter Bohlenummantelung
zum Schutz des Baumstammes vor
mechanischer Beschaedigung herstellen und waehrend
der Bauzeit unterhalten.
Der Mantel darf den Baumstamm und die Wurzelanlaeufe
nicht beruehren.
Der Stammumfang wird 1 m ueber Gelaendeoberflaeche
gemessen.
Stammumfang bis 150 cm.
Polsterung des Stammes nach Wahl des AN.
Mantel aus Brettern, 30 mm dick, lueckenlos befestigen.
Mantelhoehe 3,0 m.
Schutzmaterial nach Beendigung der Bauarbeiten abbauen.
Material wieder in Eigentum des AN uebernehmen und
von der Baustelle entfernen.

Gefährdete Äste hochbinden. Ausführung der Leistung nur in Abstimmung mit der Naturschtzfachlichen Baubegleitung sowie der zuständigen Behörden.
Menge: 3,000 St

**2.2.40 Baumschutz StU bis 2,00 m**
Mantel mit nach innen abgepolsterter Bohlenummantelung
zum Schutz des Baumstammes vor
mechanischer Beschaedigung herstellen und waehrend
der Bauzeit unterhalten.
Der Mantel darf den Baumstamm und die Wurzelanlaeufe
nicht beruehren.
Der Stammumfang wird 1 m ueber Gelaendeoberflaeche
gemessen.
Stammumfang bis 200 cm.
Polsterung des Stammes nach Wahl des AN.
Mantel aus Brettern, 30 mm dick, lueckenlos befestigen.
Mantelhoehe 3,0 m.
Schutzmaterial nach Beendigung der Bauarbeiten abbauen.
Material wieder in Eigentum des AN uebernehmen und
von der Baustelle entfernen.

Gefährdete Äste hochbinden. Ausführung der Leistung nur in Abstimmung mit der Naturschtzfachlichen Baubegleitung sowie der zuständigen Behörden.
Menge: 6,000 St

**2.2.50 Schutzzaun f.Pflanzenbestand herst. Um Baumgruppe*Verl. 1,5 m außen Höhe = 2,00 m*Bretter 24mm Zaun abbauen**
StL-Nr. 09107001223301
Schutzzaun für Pflanzenbestand, einschließlich der
erforderlichen Verstrebungen, zur Verhinderung von
Schäden im Wurzelbereich vor Beginn der Bauarbeiten
entsprechen RAS-LP 4 herstellen und während der
Bauzeit vor- und unterhalten.
Schutzzaun um Baumgruppe.
Verlauf 1,50 m außerhalb der Kronentraufe.
Zaunhöhe = 2,00 m.
Zaun = Bretter unbesäumt, mind. 24 mm dick, Zwischenabstand max. 20 cm.
Schutzzaun nach Beendigung der Bauarbeiten abbauen und
entfernen.
Menge: 100,000 m

**2.2.60 Lichtraumprofilschnitt durchf. 4,5m ü. Fahrbahn*0,75 m Abstand Wundbehandlung*Verw. Wahl AN**
Lichtraumprofilschnitt durchführen. Äste
erforderlichenfalls auf Astring absägen oder auf
Zugast einkürzen. Abgerechnet wird der einseitige
Kronenschnitt pro Baum.
Höhe des lichten Raumes = 4,50 m über Fahrbahn.
Breite des seitlichen Sicherheitsraumes gemessen vom
Fahrbahnrand bzw. Leitungsgrabenrand = 0,75 m.
Schnittflächen über 3 bis 10 cm Durchmesser vollflächig
mit Wundbehandlungsstoff versehen. Bei Schnittflächen
über 10 cm Durchmesser Wundbehandlungsstoff nur auf den
Wundrand und das angrenzende Splintholz (ca. 2 cm) auftragen.
Schnittgut der Verwertung nach Wahl des AN zuführen.
Menge: 34,000 St

**2.2.70 Krone einkürzen, Baumhöhe bis 10,00m**
Krone unter Wahrung des arttypischen Erscheinungsbildes
und unter Beachtung des Regenerations- und Abschottungsvermögens sowie der Wachstumsbedingungen einkürzen. Äste in seitlicher Ausdehnung und Höhe
auf Zugast schneiden. Schnittgut nach Wahl des AN verwerten. Abgerechnet wird nach Stück Baum.
Baumart 'unterschiedlich'

Baumstandort 'Emma-Maria-Lange-Weg, im Baustellenbereich'

Baumhöhe bis 10,00 m
Kronendurchmesser bis 15,00 m
Reduzierung der Krone 'um ca. 20 v. H.'
'..........'
Sich reibende, kreuzende, beschädigte, kranke und abgestorbene Äste und Zweige schneiden, bei totem Holz vorhandene Überwallungen erhalten.
Schnittflächen über 3 bis 10 cm Durchmesser vollflächig
mit Wundbehandlungsstoff versehen. Bei Schnittflächen
über 10 cm Durchmesser Wundbehandlungsstoff nur auf den
Wundrand und das angrenzende Splintholz (ca. 2 cm)
breit auftragen.

Ausführung in Abstimmung mit Baumgutachter
Menge: 3,000 St

**2.2.80 Krone einkürzen, Baumhöhe bis 15,00m**
wie zuvor,
'..........'

Baumhöhe bis 15,00 m
Kronendurchmesser über 10,00 m bis 20,00 m
Menge: 6,000 St

**2.2.90 Krone einkürzen, Baumhöhe bis 20,00m**
wie zuvor,
'..........'

Baumhöhe bis 20,00 m.
Kronendurchmesser über 5,00 m bis 20,00 m
Menge: 2,000 St

**2.2.100 Freigel. Wurzelbereiche abdeck.**
Freigelegte Wurzelbereiche während der Bauzeit gegen
Austrocknen abdecken.
Wurzelabdeckung = Matten aus Stroh, Jute o. ä.
Abdeckung während der Bauzeit feucht halten.
Abdeckung vor dem Verfüllen der Abgrabung aufnehmen und
von der Baustelle entfernen.
Menge: 68,000 m2

**2.2.110 Wurzelschnitt und Wundbehandlung**
Unvermeidbare Wurzelabtrennungen mit glattem Schnitt
durchführen. Schnitt-, Bruch- und Schürfwunden glatt
schneiden.
Boden absaugen.
Boden = Oberboden.
Wurzelschnittstelle bis 2 cm Durchmesser mit wachstumsförderndem Stoff behandeln und bei Durchmesser über 2cm
mit Wundbehandlungsstoff behandeln.
Stoffe nach Wahl des AN liefern und gem.
Herstelleranweisungen anwenden.
Boden 'seitlich lagern und für Verfüllung zwischen den
Wurzeln wieder einbauen'

Ausführung in Abstimmung mit Baumgutachter
Menge: 102,000 St

**2.2.120 Wurzelsperre einbauen Kunststoffbahn Graben ausheben*Boden Unterl. AG**
Wurzelsperre zum Schutz von Leitungen und sonstigen
baulichen Anlagen nach Unterlagen des AG einbauen.
Wurzelsperre = Kunststoffbahn, wurzelfest.
Material = PP, 360 g/m2, doppelseitig beschichtet
Rollenlänge = 50,00 m
Einbautiefe bis 2,00 m
Graben in Handschachtung ausheben, Aushub seitlich lagern und nach dem
Einsetzen der Wurzelsperre wieder verfüllen und lagenweise verdichten.
Boden nach Unterlagen des AG.
Menge: 20,000 m

**2.2.130 Unterbodensubstrat als Füllstoff liefern und einbauen**
Unterbodensubstrat als Füllstoff zwischen ausgeschachteten
Wurzeln und Wurzelschutzfolie liefern und einbauen.
Pflanzgrubensohle min. 10 cm mit Unterbodensubstrat
verzahnen.
Einbaustärke bis 1,00 m, von 2,00 m bis 0,4 m unter GOK.
Verwendung heimischer Gerüstbaustoffe, Zusammensetzung:
- 60 Vol.% Kiessand (mineralischer Unterboden)
- 25 Vol.% Ziegelsand oder Carbosand
- 15 Vol.% Grüngutkompost

Attest der Zusammensetzung ist dem AG vorzulegen.
Menge: 30,000 m3

**2.2.140 Oberbodensubstrat als Füllstoff liefern und einbauen**
Oberbodensubstrat als Füllstoff zwischen ausgeschachteten
Wurzeln und Wurzelschutzfolie liefern und einbauen.
Einbaustärke bis 40 cm über Unterbodensubstrat.
Verwendung heimischer Gerüstbaustoffe, Zusammensetzung:
- 40 Vol.% Oberboden gem. DIN 18915, Bodengruppe 4 und 6
- 40 Vol.% Natursand (mineralischer Unterboden)
- 10 Vol.% Ziegelsand oder Carbosand
- 10 Vol.% Grüngutkompost

Attest der Zusammensetzung ist dem AG vorzulegen.
Menge: 15,000 m3

#### Abschnitt 2.3 VERKEHRSSICHERUNG

*Hinweis: HINWEIS VOLLSPERRUNG*
HINWEIS VOLLSPERRUNG

Die Vollperrung ist auf ein zeitliches Minimum zu reduzieren und erst dann einzurichten, wenn alle notwendigen Vorarbeiten abgeschlossen wurden und die für die Bauausführung erforderlichen Materialien vollständig zur Verfügung stehen.

Die Nutzung des Stahn. Damm stellt keine dauerhafte Baustelleneinrichtungs-, Lager- oder Arbeitsfläche dar.

Konzept zur Verkehrsführung in Anlehnung Unterlagen des AG's.

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
**2.3.10 Verkehrszeichenpläne erstellen**
*** Pauschalposition
Verkehrszeichenplan
Verkehrszeichenplan auf Grundlage der RSA und ZTV-SA
erstellen. Plan mit AG / Behörden abstimmen.
Plan ggf. überarbeiten, zur Genehmigung einreichen.
Die Änderungen eines Planes und die erneute Einreichung
zur Genehmigung wird über diese OZ abgerechnet.
Einschließlich Gebühren für die verkehrsrechtliche
Anordnung.
Verkehrszeichenpläne für Stahnsdorfer Damm im Bereich Emma-Maria-Lange-Weg

- Sperrung einer öffentlichen Straße
- Ausschilderung einer Umleitungsstrecke mit mindestens 4
  Straßenabbiegungen
- Änderung Gehwegführung

jeweils für Verkehrssicherung längerer Dauer
Menge: 1,000 psch

**2.3.20 Verkehrssicherung läng.Dauer aufst. Vollsperrung**
Verkehrssicherung an Arbeitsstellen von längerer Dauer
aufstellen und beseitigen. Vorhalten, Warten und
Betreiben werden gesondert vergütet. Vorübergehende Si-
cherungsmaßnahmen durchführen. Vorübergehende Markierung, transportable Lichtsignalanlage, bauliches Leitelement und transportable Schutzeinrichtung werden gesondert vergütet. 70 v.H. der Pauschale werden nach betriebsfertigem Aufstellen, der Rest nach Beseitigen
vergütet.
Verkehrssicherung an Arbeitsstelle.
Nach RSA, Regelplan 'in Anlehnung an Regelplan B I/15
- Sperrung einer Straße'

Kontrolle gem. ZTV-SA für die gesamte Arbeitsstellensicherung wird  gesondert vergütet.
Menge: 1,000 St

**2.3.30 Verkehrssicherung läng. Dauer vorh. Arbeitsstelle**
StL-Nr. 071051061900
Verkehrssicherung an Arbeitsstellen von längerer Dauer
vorhalten, warten und betreiben. Vorübergehende Sicherungsmaßnahmen durchführen. Die Vergütung erfolgt nach
der vom AG festgelegten Einsatzzeit.
Verkehrssicherung an Arbeitsstelle.
Nach RSA, Regelplan 'in Anlehnung an Regelplan B I/15
- Sperrung einer Straße,

Anteil Vorhaltung Vollsperrung auf dem Stahnsdorfer Damm im Bereich des Emma-Maria-Lange-Weges'
Menge: 30,000 d

**2.3.40 Verkehrssicherung umsetzen, Vollsperrung**
*** Pauschalposition
Verkehrssicherung an Arbeitsstellen von längerer Dauer
umsetzen. Vorübergehende Sicherungsmaßnahmen durchführen. Vorübergehende Markierung, transportable Lichtsignalanlage, bauliches Leitelement und transportable
Schutzeinrichtung werden gesondert vergütet.
Verkehrssicherung an Arbeitsstelle.
Umsetzung nach Disposition des AN.
Mehrfachumsetzungen sind einzukalkulieren und werden nicht gesondert vergütet.

Hinweis:
Die für die Herstellung der Schmutzwasserkanäle im Stahnsdorfer Damm vorgesehene Vollsperrung ist entsprechend umzusetzen, um die Erreichbarkeit der Instituteinfahrt schnellstmöglichst wieder zu gewährleisten.
Menge: 1,000 psch

**2.3.50 Verkehrslenkungstafel aufb. u. abb.*Typ RA2, C*Höhe 2,20 m**
StL-Nr. 21105228940903
Verkehrslenkungstafel nach Unterlagen des AG aufbauen
und abbauen. Vorhalten, Kontrolle, Wartung und Instandsetzung werden gesondert vergütet. Aufstellvorrichtung
nach statischen und konstruktiven Erfordernissen.
Vorübergehende Verkehrssicherungsmaßnahmen durchführen.
70 v. H. des Preises werden nach Aufbau, der Rest nach
Abbau vergütet.
Verkehrslenkungstafel 'Umleitungsbeschilderungen über mindestens 4 Straßenabbiegungen,
Anordnung und Aufstellung nach Abstimmung und Freigabe durch die zuständige Straßenverkehrsbehörde.'

Retroreflektierend mit Folie Klasse RA2, Aufbau C.
Aufstellvorrichtung 'nach Wahl des AN'

Aufstellhöhe über der Verkehrsfläche = 2,20 m.
Menge: 4,000 St

**2.3.60 Verkehrslenkungstafel vorhalten wie Vorposition**
Verkehrslenkungstafel vorhalten, warten und instand
setzen. Vorübergehende Verkehrssicherungsmaßnahmen
durchführen. Die Kontrolle wird gesondert vergütet.
Verkehrslenkungstafel wie in Vorposition beschrieben.

Anteil Vorhaltung Verkehrslenkungstafeln für den Bereich des Emma-Maria-Lange-Weges
Menge: 30,000 d

**2.3.70 Verkehrssicherung läng.Dauer aufst. Änderung Gehwegführung**
Verkehrssicherung an Arbeitsstellen von längerer Dauer
aufstellen und beseitigen. Vorhalten, Warten und
Betreiben werden gesondert vergütet. Vorübergehende Si-
cherungsmaßnahmen durchführen. Vorübergehende Markierung, transportable Lichtsignalanlage, bauliches Leitelement und transportable Schutzeinrichtung werden gesondert vergütet. 70 v.H. der Pauschale werden nach betriebsfertigem Aufstellen, der Rest nach Beseitigen
vergütet.
Verkehrssicherung an Arbeitsstelle.
Nach RSA, Regelplan 'Ausweisung einer geänderten
Gehwegführung: Fußgänger wechseln die Fahrbahnseite'

Kontrolle gem. ZTV-SA für die gesamte Arbeitsstellensicherung wird gesondert vergütet.
Menge: 1,000 St

**2.3.80 Verkehrssicherung läng. Dauer vorh. Arbeitsstelle**
StL-Nr. 071051061900
Verkehrssicherung an Arbeitsstellen von längerer Dauer
vorhalten, warten und betreiben. Vorübergehende Sicherungsmaßnahmen durchführen. Die Vergütung erfolgt nach
der vom AG festgelegten Einsatzzeit.
Verkehrssicherung an Arbeitsstelle.
Nach RSA, Regelplan 'Ausweisung einer geänderten
Gehwegführung: Fußgänger wechseln die Fahrbahnseite

Anteil Vorhaltung der Verkehrssicherung Änderung Gehwegführung im Bereich des Emma-Maria-Lange-Weges'
Menge: 30,000 d

**2.3.90 Verkehrssicherung umsetzen, Änderung Gehwegführung**
*** Pauschalposition
Verkehrssicherung an Arbeitsstellen von längerer Dauer
umsetzen. Vorübergehende Sicherungsmaßnahmen durchführen. Vorübergehende Markierung, transportable Lichtsignalanlage, bauliches Leitelement und transportable
Schutzeinrichtung werden gesondert vergütet.
Verkehrssicherung an Arbeitsstelle.
Umsetzung nach Disposition des AN.
Mehrfachumsetzungen sind einzukalkulieren und werden nicht gesondert vergütet.
Menge: 1,000 psch

**2.3.100 Verkehrsschild aufstellen Ronde,Dreie.Quad.*Größe 2 Retroreflkt.Typ 1*Aufstv. Wahl AN**
StL-Nr. 0710520101101200
Verkehrsschild aufstellen und beseitigen, für die Bauzeit vorhalten und warten. Aufstellvorrichtung nach
stat. Erfordernissen. Vorübergehende Sicherungsmaßnahmen durchführen. 70 v.H. des Preises werden nach Aufstellen, der Rest nach Beseitigen vergütet.
Verkehrsschild = Ronde, Dreieck, Quadrat.
Größe 2.
Retroreflektierend mit Folie der Bauart Typ 1.
Aufstellvorrichtung nach Wahl des AN aufstellen.
Menge: 4,000 St

**2.3.110 Kontrolle der Arbeitsstellensicher. zwei bzw.einmal**
StL-Nr. 0710580119
Kontrolle der Arbeitsstellensicherung gem. ZTV-SA
durchführen. Die Kontrolle ist unmittelbar nach deren
Durchführung zu erfassen und zu dokumentieren. Arbeits-
und Hilfsmittel sind vom AN zu stellen und dem AG jederzeit zugänglich zu machen.
Kontrolle zweimal täglich, an arbeitsfreien Tagen einmal täglich.
Kontrolle durch 'schriftliche Dokumentation'
Menge: 30,000 d

#### Abschnitt 2.4 HILFSLEISTUNGEN

**2.4.10 Belastungsfahrzeug bereitstellen**
StL-Nr. 07101707
Belastungsfahrzeug als Gegengewicht (z.B. ausreichend
beladener Lkw) für Plattendruckversuch bei
Kontrollprüfungen bereitstellen.
Menge: 1,000 h

**2.4.20 Probegefäß liefern 10-l-Blecheimer*Mithilfe Kprüf.**
StL-Nr. 0710171211
Probegefäß zur Aufnahme von Baustoffproben, für
Kontrollprüfungen und für Rückstellproben des AG
liefern.
Probegefäß = sauberer 10-l-Blecheimer mit dicht
schließendem Deckel.
Mithilfe bei der Probennahme im Baubereich nach Angaben
des AG.
Menge: 1,000 St

**2.4.30 Probegefäß liefern Alu-Schale25x25x4*Mithilfe Kprüf.**
StL-Nr. 1910171241
Probegefäß zur Aufnahme von Baustoffproben, für Kontrollprüfungen und für Rückstellproben des AG liefern.
Probegefäß = Aluminium-Schale, 25 x 25 x 4 cm.
Mithilfe bei der Probennahme im Baubereich nach Angaben
des AG.
Menge: 2,000 St

#### Abschnitt 2.5 LEITUNGSSICHERUNG, UMVERLEGUNG

*Hinweis: HINWEIS ZUR ABRECHNUNG*
Abrechnungswürdig sind nur Leitungen die tatsächlich freigelegt wurden sind.

**2.5.10 Suchgraben herstellen**
Suchschachtungen ggf. von Hand, zum Auffinden von vorh.
Leitungen, Einbauten o.ä, im Boden
Homogenbereiche A, B, C

einschl. der Sicherung, ggf. Abfangung,
Gräben mit geeignetem Erdstoff verfüllen, ggf. Erdstoff
liefern und Aushub in Eigentum des AN übernehmen,
einschl. Einsanden der freigelegten Leitungen und
Kabel,
Sand und Warnband liefern und fachgerecht in
Leitungszone gem. Urzustand einbauen,
einschließlich Verbau bis zu einer Tiefe von 2,00 m.
Leistung unter Grundwassereinfluß einschließlich
notweendiger Wasserhaltung,
abgerechnet wird mit senkrechten Wänden,
Ausführung in Teilbereichen.
Menge: 100,000 m3

**2.5.20 Rohrleitg, unter Druck, sichern**
Rohrleitung, unter Wasserdruck,
(Trinkwasser, Abwasser, Gas)
sichern durch geeignete Maßnahmen
nach Vorgabe des Rechtsträgers,
einschl. der Erschwernisse bei Erd- und Verbauarbeiten,
abgegolten sind Rohrleitungen
        1.  aller Materialien
        2.  alle Nennweiten
        3.  in allen Tiefenlagen.
Auszuführende Arbeiten:
Rohrleitung unter Handschachtung
freilegen und nach Vorgabe des Rechtsträgers
fachgerecht sichern.
*in Kreuzungsbereichen und Annäherungen
*Hauptleitung und Anschlußleitungen
*Leitung nach Beendigung der Rohrarbeiten fachgerecht
in
Bettungssand und Warnband neu verlegen
*Sand und Warnband liefern
Menge: 200,000 m

**2.5.30 Gefällekanal, sichern**
Rohrleitung, Gefälle-Leitung Schmutzwasser, Regenwasser,
in Teillängen sichern durch geeignete Maßnahmen
nach Vorgabe des Rechtsträgers,
einschl. der Erschwernisse bei Erd- und Verbauarbeiten,
abgegolten sind Rohrleitungen
        1.  aller Materialien
        2.  aller Nennweiten
        3.  in allen Tiefenlagen.
Auszuführende Arbeiten:
Rohrleitung unter Handschachtung
freilegen und nach Vorgabe des Rechtsträgers
fachgerecht sichern.
*in Kreuzungsbereichen und Annäherungen
*Hauptleitung und Anschlußleitungen
*Leitung nach Beendigung der Rohrarbeiten fachgerecht
in
Bettungssand und Warnband neu verlegen
*Sand und Warnband liefern
Menge: 4,000 m

**2.5.40 Schächte und Einbauteile sichern**
Einbauteile sichern (Schächte, Armaturen) nach Wahl des
AN mit geeignten Mittel zur Lage- und Standsicherheit
sichern.
Sicherungsmaßnahmen in Abstimmung mit dem zuständigen
Versorgungsunternehmen.
Einbauteile in Fahrbahn und Nebenanlagen
Menge: 3,000 St

**2.5.50 Kabel, sichern**
Kabel der Energieversorgung, erdverlegt,
Niederspannung und Mittelspannung
unter Spannung,
Anzahl der Kabel 1 bis 4 Stück,
alle Außendurchmesser
sichern durch geeignete Maßnahmen
nach Vorgabe des Rechtsträgers,
einschl. der Erschwernisse bei Erd- und Verbauarbeiten,
Tiefe der Leitungsachse unter Gelände bis 1,50 m.
*einschließlich Erschwernisse durch Verbau und
Aushubarbeiten
*Kabel nach Beendigung der Rohrarbeiten fachgerecht in
Bettungssand und Warnband neu verlegen
*Sand und Warnband liefern
Menge: 23,000 m

**2.5.60 Kabel Fernmeldekabel, sichern**
Kabel, Fernmeldekabel, erdverlegt,
in Betrieb,
Anzahl der Kabel 1 bis 2 Stück,
alle Außendurchmesser,
sichern durch geeignete Maßnahmen
nach Vorgabe des Rechtsträgers,
einschl. der Erschwernisse bei Erd- und Verbauarbeiten,
*Kabel längs im Rohrgrabenbereich freilegen und
in Absprache mit Leitungsträger seitlich sichern
*Kabel nach Beendigung der Rohrarbeiten fachgerecht in
Bettungssand und Warnband neu verlegen
*Sand und Warnband liefern
inklusive 4 Muffen
Menge: 15,000 m

#### Abschnitt 2.6 NACHWEISE, PRÜFUNGEN

**2.6.10 Kontrollprüfung der anstehenden Erdstoffe 45 MPa**
Durchführung statischer Plattendruckversuche nach DIN
18134
auf der Oberkante Planum einschließlich Gestellung
eines Gegengewichtes, Prüfprotokolle und sonstiger
Nebenleistungen
(nachzuweisen ist ein Verformungsmodul Ev2 mind 45 MPa)
Es ist sicherzustellen, dass die Bauüberwachung bei den
Prüfungen zugegen ist.
Die Prüfungen dürfen nur durch anerkannte Prüfstellen
nach RAP-Stra 04 durchgeführt werden und werden dann
als Kontrollprüfungen anerkannt.
Menge: 2,000 St

**2.6.20 Nachweis zur Überprüfung der Verdichtung**
Nachweis zur Überprüfung der Verdichtung der
Leitungszone durch anerkannte Nachweisverfahren.
Gesondert angewiesene Nachweisführung
der Verdichtung in den einzelnen Rohrgrabenschichten
(Rohrsohle, 2 x Rohrleitungszone, je nach Tiefenlage).
Nach Terminvereinbarungen mit dem bauleitenden Ingenieur und auf dessen Weisung mit einem anerkannten
Verfahren der Nachweisführung durchzuführen.

Die Kosten der An- und Abfahrt sind einzurechnen.
Einschließlich Auswertung und Übergabe des
Prüfberichtes an den AG. Pro Prüfungsstelle 3 Nachweise

Stück = Prüfstelle für Drittmedien und Beleuchtung
Menge: 40,000 St

#### Abschnitt 2.7 BAUNEBENKOSTEN

**2.7.10 Erstabsteckung**
*** Pauschalposition
Leistung wie Bauvermessung (Erstabsteckung) incl.
sämtlicher erforderlicher Absteckungen einschl.
Achspunkte, Schächte, Ränder
Der Auftraggeber überträgt die Erstabsteckung der
Achshauptpunkte, Schächte, Ränder dem AN.
Weiterhin ist der Lagestatus sowie die Richtigkeit der
Hauptpunkte
durch eine einmalige Kontrolle durch ein
Vermessungsbüro festzustellen
und mögliche Abweichungen dem AG mitzuteilen.
Einschließlich aller notwendigen Geräte-, Fahr- und
Stundenlohnkosten.
Ränder, Höhen und alle weiteren für
die Bauausführung benötigter Parameter;
Datenträger im DXF-Format wird vom Planer zur Verfügung
gestellt,
Grenzpunkte sind eigenverantwortlich zu sichern
und bei Beschädigung durch einen ÖVBI auf eigene
Kosten wiederherstellen zu lassen.
Menge: 1,000 psch

*Hinweis: Bestandsvermessung für Straßen- und Leitungsbaumaßnahme*
Bestandsvermessung für
Straßenbau und allen Leitungsbaumaßnahmen,

Bestandsvermessung und Anfertigung eines Bestandsplanes im Maßstab 1:500,
nach den Vorgaben des AG in Abstimmung mit dem Straßenaulastträger.

Die Bestandsvermessung muß beinhalten:

1. Einmessung aller Borde, Rinnen, Mulden und Einbauten
2. Vermessung der Oberflächen und Befestigungen
3. Vermessung der Ab- und Ausläufe, sowie sonstige
Bauwerke
4. Einmessung aller Schächte (Lage und Höhe)
  sowie Einbauten und Sonderbauwerke
5. Vermessung der Masten, Bäume, Zäune, Mauern,
Treppen, Lichtschächte, Durch-, Über- und Zufahrten
sowie
  angrenzende Bebauung.
6. Einmessung aller neu errichteten Anlagen und
veränderte oder beeinflußte Bereiche

Sämtliche Angaben sind in den Bestandsplan zu
dokumentieren.
Jede Schachtnummer darf nur einmal vergeben werden.
Der Bestandsplan muß dem Lage- und Höhenstatus des
Lageplanes entsprechen.
Grundlage ist die DIN 2425, Teil 1 und 4.
Die Bestandspläne sollen sowohl die durch fachkundiges
Personal nach den anerkannten Regeln der Vermessung
gemessenen Entwässerungseinrichtungen,
Lichtzeichenanlagen
(Ampeln, Steuerkabel, Durchfahrtshöhen) und
vorgehaltenen Hüllrohre als auch die Begrenzung der
Verkehrseinrichtungen, die Bäume,
Böschungen, Maste, Schilderbrücken mit Durchfahrtshöhe,
Flächen des ruhenden Verkehrs und des
verkehrsbegleitenden Grüns beinhalten.
Die erdverlegten Leitungen sind im offenen Graben
einzumessen (Nennweiten, Material, Lage und amtliche
Höhe).
Die Lage der Leitungen und der benannten Topographie
sind auf amtliche Vermessungspunkte zu beziehen.
Die Bestandslagepläne sind digital im DXF-Format
anzufertigen und zusätzlich
mit einem Kontrollplot der Bauüberwachung zu übergeben.
Die Bestandspläne sind 14 Tage vor dem Endabnahmetermin
der Bauüberwachnung zu übergeben.
Bereich Straßenbauanlagen, Beleuchtung und alle Erschließungsleitungen mit den dazugehörigen Anlagen.

**2.7.20 Bestandsvermessung**
*** Pauschalposition
Bestandsvermessung zur Erstellung von Bestands- und
Leitungsplänen
nach DIN 2425, Teil 1 und 4.

Erfasst werden alle neu errichteten, veränderten oder
wieder in Benutzung genommenen Oberflächen der
Straßen, Gehwege und Grünflächen mit angrenzenden
Flächen.

Die Einmessung der Anlagen erfolgt auf der Grundlage
des Lage- und Höhenplanes.
Der Bestandsplan muß darüberhinaus folgende
Informationen enthalten:
- alle Gebäude (eventuell Wohnhäuser zur Straßenseite
nur
angerissen)
- Straßen, Wege, Plätze
- Tageszeichen,
- Bäume und Grünflächen
- Einbauten wie Schächte, Schieber, Schränke, Masten,
etc.
mit Deckel und Sohlhöhen bzw. Zu und Abläufe
- Durchfahrtshöhen
- Verkehrszeichen, Markierungen
Die Einmessung erfolgt lage- und höhenmäßig im
Lagestatus ETRS '89, Höhensystem DHHN 2016.
Sollte bei der Aufnahme der Bestandsvermessung eine
Differenz zwischen
den tatsächlichen örtlichen Gegebenheiten und den
Angaben
des Lage- und Höhenplanes auftreten, so ist der
Auftraggeber von den Abweichungenin Kenntnis zu setzen
bzw. sind diese Abweichungen zu vermessen.

Der Bestandplan  als Teil der Schlußrechnung bzw.
Abschlußdokumentation dem Auftraggeber zu übergeben -

Anfertigung und  Lieferung von Bestandsplänen
nach DIN 2425 und DIN 18702
in 2- facher Ausfertigung im Maßstab 1:500 im
Landeskoordinatensystem ETRS 89 und im
Landeshöhensystem DHHN 2016
-farbig-
sowie in digitaler Form (DXF).
Der Auftragnehmer haftet für die Richtigkeit der von
ihm übergebenen Daten.
Leistung für Bereich Straßenbauanlagen, Beleuchtung und alle Erschließungsleitungen mit den dazugehörigen Anlagen.
Menge: 1,000 psch

**2.7.30 Übergabedokumentation erstellen**
*** Pauschalposition
Erstellen einer Übergabedokumentation für
Straßenbau, Beleuchtung und Regenentwässerungsanlagen
durch den Auftragnehmer in 1- facher Form
entsprechend der Vorgaben des AG in Abstimmung mit dem Baulastträger bestehend aus:

- Auftrag
- Protokoll des Bietergesprächs
- Protokolle der Druckproben (Verdichtungsnachweise von
Planum und Tragschichten je Schicht sowie
Rohrleitungszonen)
- Materialzertifikate für die einzelnen Materialien
(Schüttgüter, Pflaster, Borde, Beton,
Rohrleitungen, Schächte, Abläufe, Einbauteile, Bauwerke
usw.)
- Lieferscheine für die einzelnen Materialien
(Schüttgüter, Pflaster, Borde, Beton,
Rohrleitungen, Schächte, Abläufe, Einbauteile, Bauwerke
usw.)
- Auswertung der durchgeführten Laboranalysen von
Bodenproben, Mischgutprobenergebnisse
- Nachweis der fachgerechten Entsorgung des
Aufbruchgutes
- Prüfbericht der Kanaluntersuchung
- Prüfbericht der Dichtigkeitsprüfungen
- Statik für das Rohrmaterial, Verbau und Bauwerke
- Kopie der Bautagebücher
- Bestandspläne in Papier und digital auf Datenträger
- komplette Dokumentation der Beleuchtungsanlage
  (Errichtererklärung, Messprotokolle, Ersatzteilliste,
Lageplan, usw.)

Alle Unterlagen sind in einem Ringordner mit
Zwischenlagen und Inhaltsverzeichnis sowie auf
Datenträger
1 Woche vor der Bauabnahme der
Bauüberwachung zu übergeben.
Menge: 1,000 psch

#### Abschnitt 2.8 ABBRUCH BEFESTIGUNGEN

**2.8.10 Bauliche Anlage abbrechen Fundament*Beton Anl.freil./Bod.AN*ges.Abbr. beseit.**
StL-Nr. 21106052620922
Bauliche Anlage abbrechen. Anlage nach Unterlagen des
AG. Abgerechnet wird das Volumen des umbauten Raumes
der abzubrechenden Anlage.
Anlage = Fundament.
Anlage aus Beton.
Abbruch bis 'restlos'

Bauliche Anlage freilegen. Baugrube nach Abbruch mit
Boden verfüllen und verdichten. Boden liefern.
Gesamtes Abbruchgut beseitigen. Entsorgung wird gesondert vergütet.
Menge: 5,000 m3
Leistungsbereichkatalog: 106

**2.8.20 Betondecke aufnehmen*Betondecke auf Unterl. ToB*m.einf.Bewehrung Tiefe ü. 25-30 cm**
StL-Nr. 2111400291430409
Betondecke ausbauen und aufnehmen. Dicke der Betondecke und Betondruckfestigkeit nach Unterlagen des AG.
Fläche 'Restflächen von Betonstraßen'

Befestigung = Betondecke.
Auf Unterlage = Tragschicht ohne Bindemittel.
Decke mit einfacher Bewehrung, Dübeln und Ankern.
Gesamtausbautiefe über 25 bis 30 cm.
Ausbaustoffe 'laden und zum Lagerplatz des AN transportieren,
fachgerechte Zwischenlagerung auf Haufwerken bis 500m3.
Inklusive zusätzlicher Lade- und Transportgebühren.
Untergrund des Zwischenlagers für ausgebauten zu
beprobenden Abbruch mit undurchlässiger Folie auslegen,
einschließlich erforderlicher Untergrundbegradigung,
Folie zur ganzheitlichen Abdeckung des Aushubes
zum Schutz vor Niederschlägen liefern, vorhalten,
Abbruchgut allseitig abdecken, Folie gegen Lockerung
mit geeigneten Mitteln sichern.
Entsorgung wird gesondert vergütet.'
Menge: 30,000 m2

**2.8.30 Asphaltbefestigung trennen Einzelfl.*schneiden Dicke ü. 6-12 cm**
StL-Nr. 211130383103
Asphaltbefestigung geradlinig trennen.
in Einzelflächen längs und quer zur Fahrbahnachse,
Trennen durch Schneiden.
Dicke der Asphaltbefestigung über 6 bis 12 cm.
Menge: 35,000 m

**2.8.40 Asphaltbefestigung aufnehmen*Dicke ü. 6-12 cm**
StL-Nr. 2111302890309099
Asphaltbefestigung aufbrechen und aufnehmen.
Fläche 'Zufahrten'

Dicke der Asphaltbefestigung über 6 cm bis 12 cm.
Gesamtaufbruchtiefe 'bis 12 cm'

Aufbruchgut 'laden und zum Lagerplatz des AN transportieren,
fachgerechte Zwischenlagerung auf Haufwerken bis 500m3.,
Inklusive zusätzlicher Lade- und Transportgebühren.
Untergrund des Zwischenlagers für ausgebauten zu
beprobenden Abbruch mit undurchlässiger Folie auslegen,
einschließlich erforderlicher Untergrundbegradigung,
Folie zur ganzheitlichen Abdeckung des Aushubes
zum Schutz vor Niederschlägen liefern, vorhalten,
Abbruchgut allseitig abdecken, Folie gegen Lockerung
mit geeigneten Mitteln sichern.
Entsorgung wird gesondert vergütet.'
Menge: 265,000 m2

**2.8.50 Pflasterd.m.Betonpfl.-steinen aufn. 8 cm dick*ungeb. Fugenmat. ungeb. Bettung**
StL-Nr. 21115011211900
Pflasterdecke mit Pflastersteinen aus Beton aufnehmen.
Aufnehmen der Tragschicht wird gesondert vergütet.
Pflasterstein ca. 8 cm dick.
Mit Fugenfüllung aus ungebundenem Fugenmaterial.
Bettung aus ungebundenem Bettungsmaterial.
Steine 'und übriges Aufbruchgut fachgerecht entsorgen.'
Menge: 37,000 m2

**2.8.60 Plattenbelag aus Beton aufnehmen 6 cm dick*ungeb. Fugenmat. ungeb. Bettung**
StL-Nr. 21115021311900
Plattenbelag mit Platten aus Beton aufnehmen. Aufnehmen
der Tragschicht wird gesondert vergütet.
Platte ca. 6 cm dick.
Mit Fugenfüllung aus ungebundenem Fugenmaterial.
Bettung aus ungebundenem Bettungsmaterial.
Platten 'fachgerecht entsorgen'
Menge: 7,000 m2

**2.8.70 Schicht ohne Bindemittel aufnehmen FSS od. SfM*Dicke 10-15cm Rad- und Gehwege*mit ind. Gstk.**
StL-Nr. 16112004115399
Schicht ohne Bindemittel aufnehmen. Erschwernisse durch
Einbauten werden gesondert vergütet.
Schicht aus Baustoffgemisch für Frostschutzschichten
oder frostunempfindlichem Boden oder frostunempfindlichem Baustoffgemischen.
Dicke 10 bis 15 cm.
Fläche = Rad- und Gehwege.
Baustoffgemisch mit industriell hergestellten Gesteinskörnungen nach Unterlagen des AG.
Baustoff 'laden und zum Lagerplatz des AN transportieren,
fachgerechte Zwischenlagerung auf Haufwerken bis 500m3.,
Inklusive zusätzlicher Lade- und Transportgebühren.
Untergrund des Zwischenlagers für ausgebauten zu
beprobenden Abbruch mit undurchlässiger Folie auslegen,
einschließlich erforderlicher Untergrundbegradigung,
Folie zur ganzheitlichen Abdeckung des Aushubes
zum Schutz vor Niederschlägen liefern, vorhalten,
Abbruchgut allseitig abdecken, Folie gegen Lockerung
mit geeigneten Mitteln sichern.
Entsorgung wird gesondert vergütet.'
Menge: 100,000 m2

**2.8.80 Bordstein aufnehmen. Einfassungstein*Fund.ü10-20/R-St.**
StL-Nr. 21115031550900
Bordstein aufnehmen.
Bordstein = Einfassungsstein aus Beton.
Fundament aus Beton, über 10 bis 20 cm dick, und
Rückenstütze aus Beton aufbrechen.
Aufbruchgut 'fachgerecht entsorgen.'
Menge: 35,000 m

**2.8.90 Bordstein aufnehmen.*Fund.ü10-20/R-St. alles Verw. AN**
StL-Nr. 21115031950200
Bordstein aufnehmen.
Bordstein 'Granitborde'

Fundament aus Beton, über 10 bis 20 cm dick, und
Rückenstütze aus Beton aufbrechen.
Sämtliche Steine und übriges Aufbruchgut nach Wahl des
AN verwerten.
Menge: 70,000 m

#### Abschnitt 2.9 ABBRUCH AUSRÜSTUNGEN

**2.9.10 Metallgeländer entfernen**
Vorhandenes Metallgeländer Höhe ca. 1,50 m,
Material: Rohrstabgeländer aus Stahl,
plastummantelt,
ausbauen und entsorgen,
einschließlich Transport und Deponiegebühren.
Menge: 20,000 m

**2.9.20 Holzpoller entfernen**
Vorhandenes Holzpoller Höhe ca. 1,00 m über OKG,
ausbauen und entsorgen,
einschließlich Transport und Deponiegebühren.
Menge: 2,000 St

**2.9.30 Zaun aufnehmen Maschendrahtzaun*Höhe 2,00-2,50 m Pfosten Beton*Abstand bis 2,00m Pfosten in Boden*Löcher schließen**
StL-Nr. 2112810134411109
Zaun aufnehmen, einschließlich Verstrebungen.
Maschendrahtzaun.
Zaunhöhe über 2,00 bis 2,50 m.
Pfosten aus Beton.
Pfostenabstand bis 2,00 m.
Pfosten in Boden.
Pfostenlöcher entsprechend der sie umgebenden Fläche
schließen. Material aus Baubereich.
Material 'fachgerecht entsorgen.'
Menge: 165,000 m

**2.9.40 Bauliche Anlage abbrechen Schacht*Mauerw.Stahlbeton*Anl.freil./Bod.AN**
StL-Nr. 21106052450929
Bauliche Anlage abbrechen. Anlage nach Unterlagen des
AG. Abgerechnet wird das Volumen des umbauten Raumes
der abzubrechenden Anlage.
Anlage = Schacht.
Anlage aus Mauerwerk und Stahlbeton.
Abbruch bis 'restlos'

Bauliche Anlage freilegen. Baugrube nach Abbruch mit
Boden verfüllen und verdichten. Boden liefern.
Abbruchgut 'fachgerecht entsorgen'
Menge: 10,000 m3
Leistungsbereichkatalog: 106

**2.9.50 Mast abbauen Al.M., bis 1,25 m*Aus Beton Hoehe 5 - 8 m*M. Eingrabt.b.1 m Mast beseitigen**
StL-Nr. 1013301522202300
Mast nach Angabe des AG abbauen. Abbrechen eines Betonfundamentes wird gesondert berechnet.
Auslegermast, Auslegerlaenge bis 1,25 m,
aus Beton,
Nennhoehe ueber 5 bis 8 m.
Mast mit Eingrabtiefe bis 1 m.
Mast geht in Eigentum des AN ueber und wird beseitigt.
Menge: 1,000 St

**2.9.60 Kabelverteilerschrank abbauen Masse 50-100 kg*B-Fund. abbauen Teile abladen*Mat. AG verdcht.**
StL-Nr. 10133035221001
Kabelverteilerschrank einschl. Zubehoer abbauen. Kabel
ausklemmen und ablegen.
Schrankmasse ueber 50 bis 100 kg.
Fertigteilfundament aus Beton abbauen.
Abgebaute Teile zum Lagerplatz des AG foerdern und abladen.
Durch den Abbau entstandene Grube mit Material des AG
verfuellen und verdichten.
Menge: 1,000 St

#### Abschnitt 2.10 ABBRUCH / WIEDERHERSTELLUNG STAHNSD. DAMM

*Hinweis: ABBRUCH Stahnsdorfer Damm für Leitungsquerungen*

**2.10.10 Asphaltbefestigung trennen Einzelfl.*schneiden**
StL-Nr. 211130383109
Asphaltbefestigung geradlinig trennen.
in Einzelflächen längs und quer zur Fahrbahnachse,
Trennen durch Schneiden.
Dicke der Asphaltbefestigung 'bis 20 cm'
Menge: 15,000 m

**2.10.20 Asphaltbefestigung aufnehmen Zwickel/Streif.*Tiefe ü. 30-45 cm Länge max. 25 cm*Aufbr.beseit.ges.**
StL-Nr. 2111302829904104
Asphaltbefestigung aufbrechen und aufnehmen.
Fläche = Zwickel und Streifen.
Einschließlich Unterlage 'RC'

Dicke der Asphaltbefestigung 'bis 20 cm'

Gesamtaufbruchtiefe über 30 bis 45 cm.
Aufbruchstücke zerkleinern, Kantenlängen höchstens
25 cm.
Aufbruchgut beseitigen. Entsorgen wird gesondert
vergütet.
Menge: 15,000 m2

*Hinweis: WIEDERHERSTELLUNG Stahnsdorfer Damm für Leitungsquerungen*

**2.10.30 Schottertragschicht herstellen*0/32*Dicke 15 cm natürl. Gstk.*U min.13+Filterst**
StL-Nr. 16112219919111
Schottertragschicht herstellen.
In Verkehrsflächen 'Aufbruchstreifen Rohrgräben'

Baustoffgemisch 0/32.
Verdichtungsgrad/Verformungsmodul 'Verdichtungsgrad DPr mindestens 103 v. H. und Verformungsmodul EV2 auf der Oberfläche mindestens 150 MPa.'

Einbaudicke = 15 cm.
Baustoffgemisch aus natürlichen Gesteinskörnungen
Ungleichförmigkeitszahl U mindestens 13. Die Filterstabilität gegenüber dem Bettungsstoff muss eingehalten
werden.
Menge: 15,000 m2

**2.10.40 Asphalttragsch. aus AC 22 T S herst*Dicke 10 cm Bitumen 50/70**
StL-Nr. 21113118951000
Asphalttragschicht aus Asphalttragschichtmischgut
AC 22 T S herstellen. Anlieferung des Asphaltmischguts
in thermoisolierten Transportbehältern.
In Verkehrsflächen 'Aufbruchstreifen Rohrgräben'

Einbaudicke = 10 cm.
Bindemittel = 50/70.
Menge: 15,000 m2

**2.10.50 Bitumenemulsion aufsprühen*Asphalt frisch manuell*C60BP4-S*Menge 300 g/m2 vor A.bindersch.**
StL-Nr. 21113063912132
Bitumenemulsion zur Herstellung des Schichtenverbundes
aufsprühen.
Auf Verkehrsflächen 'Aufbruchstreifen Rohrgräben'

Unterlage = Asphaltbefestigung, frisch.
Ausführung in Teilflächen manuell.
Bindemittel = C60BP4-S.
Bindemittelmenge = 300 g/m2.
Vor Einbau Asphaltbinderschicht.
Menge: 15,000 m2

**2.10.60 Asphaltbindersch.a. AC 16 B S herst*Dicke 6 cm Bitumen 25/55-55A*Gestein SZ 18**
StL-Nr. 2111321994101000
Asphaltbinderschicht aus Asphaltbinder AC 16 B S herstellen. Anlieferung des Asphaltmischguts in
thermoisolierten Transportbehältern.
In Verkehrsflächen 'Aufbruchstreifen Rohrgräben'

Einbaudicke = 6 cm.
Bindemittel = 25/55-55 A.
Grobe Gesteinskörnung = Kategorie SZ 18.
Menge: 15,000 m2

**2.10.70 Asphaltdecksch. aus MA 11 S herst.*Dicke 4,0 cm Bitumen 20/30+vvZ*Handeinbau**
StL-Nr. 21113607921001
Asphaltdeckschicht aus Gussasphalt MA 11 S herstellen.
Einbaubreiten nach Unterlagen des AG.
In Verkehrsflächen 'Aufbruchstreifen Rohrgräben'

Einbaudicke = 4,0 cm einschließlich eingedrückter Ab-
streukörnung.
Bindemittel = 20/30 mit viskositätsveränderndem Zusatz
bzw. einem entsprechend viskositätsveränderten Bindemittel 20/30.
Einbau von Hand
Menge: 15,000 m2

**2.10.80 Anschl. a. Fuge m. B-fugenb. herst. Anschl.Rep+Aufgr*Anschluss längs Schichtd. 4 cm*bis 20 m Breite 10 mm**
StL-Nr. 21113917315101
Anschluss als Fuge an bestehende Asphaltschicht oder
Bauteil in der Dicke der Asphaltschicht mit Bitumenfugenband einschließlich zugehörigem und zuvor aufgetragenem Voranstrichmittel herstellen.
Anschluss an Reparatur- und Aufgrabungsflächen.
Längsfuge.
Dicke der Asphaltschicht = 4 cm.
Einzellängen bis 20,00 m.
Breite des Bitumenfugenbandes = 10 mm.
Menge: 15,000 m

#### Abschnitt 2.11 RODUNGEN

*Hinweis: Hinweis Fällungen*
Hinweis:
Erforderliche Baumfällungen werden durch den AG im Vorfeld eigenständig ausgeführt.

**2.11.10 Wurzelstöcke roden, DU über 0,50-1,0 m**
Wurzelstöcke roden. Gemessen wird der Durchmesser der
Schnittstelle des Wurzelstocks vor dem Roden.
Durchmesser über 0,50 bis 1,00 m.
Wurzellöcher unterhalb des Planums mit geeignetem Boden
verfüllen, Boden verdichten. Boden liefern.
Wurzelstöcke fachgerecht entsorgen
Menge: 3,000 St
Leistungsbereichkatalog: 106

**2.11.20 Stubbenroden, DU über 0,50-1,5 m**
Stubben roden. Gemessen wird der Durchmesser der
Schnittstelle des Stubben vor dem Roden.
Durchmesser über 0,50 bis 1,50 m.
Stubbenloch mit geeignetem Boden
verfüllen, Boden verdichten. Boden liefern.
Stubben fachgerecht entsorgen
Menge: 1,000 St

**2.11.30 ZULAGE erschwerte Wurzel- und Stubbenrodung**
Wie oben - Zulage zur Position 'Wurzelstöcke und Stubben roden' für Arbeiten im Nahbereich von Schaltkästen, Verteilerschränken sowie sonstigen elektrischen Anlagen und zugehörigen Leitungen.

Ausführung unter beengten Platzverhältnissen und unter besonderer Sorgfalt zur Vermeidung von Beschädigungen an vorhandenen Anlagen und Kabeln.
Erforderlichenfalls Ausführung in Handschachtung bzw. unter Einsatz geeigneter Kleingeräte.

Einschließlich:
- Koordinierungsaufwand sowie Einweisung vor Ort
- Freilegen und Sichern vorhandener Leitungen und Anlagen
- erhöhte Schutz- und Sicherungsmaßnahmen
- Koordinierungsaufwand, Abstimmung mit dem AG, der Bauleitung bzw. zuständigen Versorgungsträgern
- ggf. erforderliche Unterbrechungen und Mehraufwand durch eingeschränkten Geräteeinsatz

Abrechnung als Zulage zu den Hauptpositionen Wurzelstöcke und Stubben roden
Menge: 2,000 St

#### Abschnitt 2.12 ERDBAU

**2.12.10 Oberboden abtragen und lagern Oberbod.i.lagern*Lagerfl.AN Bauz.**
Oberboden ggf. einschließlich Vegetationsdecke abtragen
und lagern. Oberboden als Haufwerk
locker aufsetzen. Ansaat und Mähen einer Decksaat werden gesondert vergütet. Beschreibung der Homogenbereiche nach Unterlagen des AG. Abgerechnet wird nach Ab-
tragsprofilen.
Homogenbereich 1= OH
Dicke ca. 0,15 cm
Oberboden innerhalb der Baustelle lagern.
Lagerfläche: BE-Fläche
Menge: 170,000 m3

**2.12.20 Oberboden liefern und andecken, Dicke 20 cm**
Oberboden liefern und profilgerecht andecken. Abgerechnet wird nach Auftragsprofilen.
Andeckung auf Mulden, Banketten, Seitenbereichen.
Dicke der Andeckung 20 cm.
Einbau 3 cm unter Fahrbahnrand.
Dicke der Andeckung 20 cm.
Menge: 11,000 m3
Leistungsbereichkatalog: 106

**2.12.30 Boden, lösen, lagern**
Boden aus Abtragsbereichen lösen, laden und
zum Zwischenlager des AN transportieren.
Beschreibung der Homogenbereiche nach Unterlagen des AG.
Der Aushub beginnt ab UK Oberboden bzw.
vorhandene Befestigung und deren Unterlage.
Seitliche Lagerung nicht möglich,
Lagerung auf Flächen des AN,
fachgerechte Zwischenlagerung auf Haufwerken bis 500m3.,
Inklusive zusätzlicher Lade- und Transportgebühren.
Einzukalkulieren sind Erschwernisse durch vorhandene
Einbauten wie Schiebergestänge, Schächte usw.
Homogenbereich 2: [SE/SU] und
Homogenbereich 3: [SU*], [SU*/UL],
Profilgerecht lösen.
Untergrund des Zwischenlagers für ausgebauten zu
beprobenden Aushub mit undurchlässiger Folie auslegen,
einschließlich erforderlicher Untergrundbegradigung,
Folie zur ganzheitlichen Abdeckung des Aushubes
zum Schutz vor Niederschlägen liefern, vorhalten,
Aushub allseitig abdecken, Folie gegen Lockerung
mit geeigneten Mitteln sichern.
Das Herstellen des Planums wird gesondert vergütet.
Bodenanalyse nach Unterlagen des AG.

hier: nur im Bereich der geplanten Bushaltestelle
Menge: 18,000 m3

#### Abschnitt 2.13 BEPROBUNG / ENTSORGUNG

**2.13.10 Einholung von Genehmigungen**
*** Pauschalposition
Einholung aller für den Ausbau, die Beprobung und
Entsorgung von Straßenbaustoffen erforderlichen
Zustimmungen, Genehmigungen, Vereinbarungen etc.
Menge: 1,000 psch

**2.13.20 Probe entnehmen von ungefährl. Fräsasphalt**
Probennahme des Fräsasphaltes zur Untersuchung
Probennahme und -vorbereitung durchführen.
Die Probennahme erfolgt durch eine nach RAP Stra
anerkannte Prüfstelle.
Die Probennahmestellen sind zu dokumentieren.
Die Proben versandfertig verpacken und einem
unabhängigen Prüflabor übergeben.
Das Probenahmeprotokoll und der Prüfbericht sind der
Bauleitung in 2-facher Ausführung zu übergeben.
Entnahme Fräsasphalt aus Haufwerk
Entnahmemenge gem. LAGA PN 98,
Berechnungsgröße ist die Stückzahl Laborproben
Probe in Eimer von 5,0 l Fassungsvermögen füllen.
Probennahme von Fräsasphalt
ungefährlicher Abfall = Asphaltbefestigung. Abfallschlüsselnummer = 1703 02.
Menge: 3,000 St

**2.13.30 Deklarationsanalyse durchführen, Asphalt**
Deklarationsanalyse durchführen. Analyseinstitut mit erforderlicher Zulassung. Deklarationsanalyse erstellen
lassen. Ergebnis der Analyse an den AG nach Unterlagen
des AG liefern.
Proben aus:
- nicht gefährlichem Asphalt
- gefährlichem Asphalt
Menge: 3,000 St

**2.13.40 Nicht gefährl. Abfall aus Baustelle entsorgen, Asphalt**
Nicht gefährlichen Abfall aus Baustelle laden, fördern
und entsorgen. Schadstoffbelastung nach Unterlagen des
AG.
Abgerechnet wird nach Wiegescheinen.
Abfall = Asphaltbefestigung. Abfallschlüsselnummer = 17
03 02.
Entsorgung nach Unterlagen des AG.
Gebühren der Abfallentsorgung werden dem Entsorgungsträger vom AG vergütet.
Nachweis nach Unterlagen des AG führen.
Die Entsorgung erfolgt im vereinfachten Verfahren.
Dokumentation der Entsorgung.
Menge: 70,000 t

**2.13.50 Probe entnehmen von ungefährl. Beton**
Probennahme des Fräsasphaltes zur Untersuchung
Probennahme und -vorbereitung durchführen.
Die Probennahme erfolgt durch eine nach RAP Stra
anerkannte Prüfstelle.
Die Probennahmestellen sind zu dokumentieren.
Die Proben versandfertig verpacken und einem
unabhängigen Prüflabor übergeben.
Das Probenahmeprotokoll und der Prüfbericht sind der
Bauleitung in 2-facher Ausführung zu übergeben.
Entnahme Fräsasphalt aus Haufwerk
Entnahmemenge gem. LAGA PN 98,
Berechnungsgröße ist die Stückzahl Laborproben
Probe in Eimer von 5,0 l Fassungsvermögen füllen.
Probennahme von Straßenbaubeton
ungefährlicher Abfall,
Abfallschlüsselnummer = 1701 01.
Menge: 2,000 St

**2.13.60 Deklarationsanalyse durchführen, Beton**
Deklarationsanalyse durchführen. Analyseinstitut mit erforderlicher Zulassung. Deklarationsanalyse erstellen
lassen. Ergebnis der Analyse an den AG nach Unterlagen
des AG liefern.
Proben aus: Straßenbaubeton
Menge: 2,000 St

**2.13.70 N.gefährl. Abfall aus Baustelle entsorgen, Beton**
Nicht gefährlichen Abfall aus Baustelle laden, fördern
und entsorgen. Schadstoffbelastung nach Unterlagen des
AG.
Abgerechnet wird nach Wiegescheinen.
Abfall Betonbefestigung. Abfallschlüsselnummer = 17
01 01.
Entsorgung nach Unterlagen des AG.
Gebühren der Abfallentsorgung werden dem Entsorgungsträger vom AG vergütet.
Nachweis nach Unterlagen des AG führen.
Menge: 12,000 t

**2.13.80 Probe entnehmen, Boden**
Probennahme des ausgebauten Bodens zur
Untersuchung gemäß Ersatzbaustoffverordnung EBV.
Probennahme und -vorbereitung durchführen.
Die Probennahme erfolgt durch eine nach RAP Stra
anerkannte Prüfstelle.
Die Probennahmestellen sind zu dokumentieren.
Die Proben versandfertig verpacken und einem
unabhängigen Prüflabor übergeben.
Einschließlich aller Untersuchungen und Anfertigung
eines Prüfberichtes.
Das Probenahmeprotokoll und der Prüfbericht sind der
Bauleitung in 2-facher Ausführung zu übergeben.
Entnahme aus gelagerten Haufen entsprechend
Homogenbereichen
Entnahmemenge gem. LAGA PN 98,
Berechnungsgröße ist die Stückzahl Laborproben
Menge: 7,000 St

**2.13.90 Deklarationsanalyse durchführen Boden**
Deklarationsanalyse durchführen. Analyseinstitut mit erforderlicher Zulassung. Deklarationsanalyse erstellen
lassen. Ergebnis der Analyse an den AG nach Unterlagen
des AG liefern.
Probe aus Boden
Menge: 7,000 St

**2.13.100 Boden laden, entsorgen, Zuordnung n. EBV BM-0***
Gelagerten Boden vom Zwischenlager aufnehmen
und gem. Prüfergebnisse zur entsprechenden Deponie
transportieren und schadlos entsorgen.
Material 'Boden'

Folien schadlos entsorgen, Untergrund gemäß vorhandenem
Zustand wieder herrichten,
erforderliche Erdarbeiten sind einzukalkulieren.
Aushub mit der Zuordnung einschl. BM-0* nach Ersatzbaustoffverordnung (EBV).
Beladung, Beförderung, Entsorgung von Boden und Steinen
mit der Zuordnung einschl. BM-0+ nach Ersatzbaustoffverordnung (EBV)

Nachweis über Wiegeschein/ Entsorgungsschein
Menge: 270,000 m3

**2.13.110 Zul. Boden entsorgen, Zuordnung n. EBV BM-F1**
Zulage für die Entsorgung von Boden und Steinen,
Material 'Boden' mit der Zuordnung einschl. BM-F1 nach EBV
Gebühren der Entsorgungsanlage werden vom AN entrichtet
und vom AG in nachgewiesener Höhe erstattet.
Nachweis nach Unterlagen des AG führen.
Abgerechnet wird nach Abtragsprofilen.
Dokumentation der Entsorgung.
Die Entsorgungsnachweise sind dem AG unaufgefordert zeitnah zu übergeben.
Kosten, Gebühren für die Entsorgung, Verwertung sind in die Einheitspreise einzukalkulieren und werden nicht gesondert vergütet.
Menge: 270,000 m3

**2.13.120 Zul. Boden entsorgen, Zuordnung n. EBV BM-F2**
Zulage für die Entsorgung von Boden und Steinen,
Material Boden,

mit der Zuordnung einschl. BM-F2 nach EBV
Gebühren der Entsorgungsanlage werden vom AN entrichtet
und vom AG in nachgewiesener Höhe erstattet.
Nachweis nach Unterlagen des AG führen.
Abgerechnet wird nach Abtragsprofilen.
Dokumentation der Entsorgung.
Die Entsorgungsnachweise sind dem AG unaufgefordert zeitnah zu übergeben.
Kosten, Gebühren für die Entsorgung, Verwertung sind in die Einheitspreise einzukalkulieren und werden nicht gesondert vergütet.
Menge: 65,000 m3

**2.13.130 Zul. Boden entsorgen, Zuordnung n. EBV BM-F3**
Zulage für die Entsorgung von Boden und Steinen,
Material Boden,

mit der Zuordnung einschl. BM-F3 nach EBV
Gebühren der Entsorgungsanlage werden vom AN entrichtet
und vom AG in nachgewiesener Höhe erstattet.
Nachweis nach Unterlagen des AG führen.
Abgerechnet wird nach Abtragsprofilen.
Dokumentation der Entsorgung.
Die Entsorgungsnachweise sind dem AG unaufgefordert zeitnah zu übergeben.
Kosten, Gebühren für die Entsorgung, Verwertung sind in die Einheitspreise einzukalkulieren und werden nicht gesondert vergütet.
Menge: 65,000 m3

**2.13.140 Probe entnehmen, Auffüllung, RC**
Probennahme des ausgebauten Bodens zur
Untersuchung gemäß Ersatzbaustoffverordnung EBV.
Probennahme und -vorbereitung durchführen.
Die Probennahme erfolgt durch eine nach RAP Stra
anerkannte Prüfstelle.
Die Probennahmestellen sind zu dokumentieren.
Die Proben versandfertig verpacken und einem
unabhängigen Prüflabor übergeben.
Einschließlich aller Untersuchungen und Anfertigung
eines Prüfberichtes.
Das Probenahmeprotokoll und der Prüfbericht sind der
Bauleitung in 2-facher Ausführung zu übergeben.
Entnahme aus gelagerten Haufen entsprechend
Homogenbereichen
Entnahmemenge gem. LAGA PN 98,
Berechnungsgröße ist die Stückzahl Laborproben
Menge: 2,000 St

**2.13.150 Deklarationsanalyse durchführen Auffüllung, RC**
Deklarationsanalyse durchführen. Analyseinstitut mit erforderlicher Zulassung. Deklarationsanalyse erstellen
lassen. Ergebnis der Analyse an den AG nach Unterlagen
des AG liefern.
Probe aus Auffüllung, RC-Tragschicht
Menge: 2,000 St

**2.13.160 Auffüllung laden, entsorgen, Zuordnung n. EBV RC-1**
Gelagerten Boden vom Zwischenlager aufnehmen
und gem. Prüfergebnisse zur entsprechenden Deponie
transportieren und schadlos entsorgen.
Material 'Auffüllung, Recyclingbaustoff'

Folien schadlos entsorgen, Untergrund gemäß vorhandenem
Zustand wieder herrichten,
erforderliche Erdarbeiten sind einzukalkulieren.
Aushub mit der Zuordnung einschl. RC-1 nach Ersatzbaustoffverordnung (EBV).
Beladung, Beförderung, Entsorgung von Boden und Steinen
mit der Zuordnung einschl. RC-1 nach  Ersatzbaustoffverordnung (EBV)

Nachweis über Wiegeschein/ Entsorgungsschein
Menge: 21,000 m3

**2.13.170 Zul. Auffüllung entsorgen, Zuordnung n. EBV RC-2**
Zulage für die Entsorgung von Boden und Steinen,
Material Auffüllung, Recyclingbaustoff,

mit der Zuordnung einschl. RC-2 nach EBV
Gebühren der Entsorgungsanlage werden vom AN entrichtet
und vom AG in nachgewiesener Höhe erstattet.
Nachweis nach Unterlagen des AG führen.
Abgerechnet wird nach Abtragsprofilen.
Dokumentation der Entsorgung.
Die Entsorgungsnachweise sind dem AG unaufgefordert zeitnah zu übergeben.
Kosten, Gebühren für die Entsorgung, Verwertung sind in die Einheitspreise einzukalkulieren und werden nicht gesondert vergütet.
Menge: 21,000 m3

**2.13.180 Zul. Auffüllung entsorgen, Zuordnung n. EBV RC-3**
Zulage für die Entsorgung von Boden und Steinen,
Material Auffüllung, Recyclingbaustoff,

mit der Zuordnung einschl. RC-3 nach EBV
Gebühren der Entsorgungsanlage werden vom AN entrichtet
und vom AG in nachgewiesener Höhe erstattet.
Nachweis nach Unterlagen des AG führen.
Abgerechnet wird nach Abtragsprofilen.
Dokumentation der Entsorgung.
Die Entsorgungsnachweise sind dem AG unaufgefordert zeitnah zu übergeben.
Kosten, Gebühren für die Entsorgung, Verwertung sind in die Einheitspreise einzukalkulieren und werden nicht gesondert vergütet.
Menge: 21,000 m3

**2.13.190 Folie aufnehmen und entsorgen**
Folie vom Aushubzwischenlager aufnehmen, laden und fachgerecht entsorgen,
einschl. sämtlicher Entsorgungskosten und Entsorgungsnachweise.
Menge: 250,000 m2

**2.13.200 N. gefährl. Siedl.abfall entsorgen Geb. trägt AG**
StL-Nr. 1210210502
Gelagerten nicht gefährlichen Siedlungsabfall getrennt
laden, fördern und einem Entsorgungsträger nach Unterlagen des AG übergeben.
Abgerechnet wird nach Wiegescheinen.
Gebühren der Abfallentsorgung werden dem Entsorgungsträger vom AG vergütet.
Menge: 1,000 t

**2.13.210 N.gefährl. Abfall aus Baustelle ent Räumgut*Entsorgung U. AG Geb. trägt AG*Nachweis Ulg. AG**
StL-Nr. 121021211221
Nicht gefährlichen Abfall aus Baustelle laden, fördern
und entsorgen. Schadstoffbelastung nach Unterlagen des
AG.
Abgerechnet wird nach Wiegescheinen.
Abfall = gemischte Bau- und Abbruchabfälle aus Baufeld.
Abfallschlüsselnummer = 17 09 04.
Entsorgung nach Unterlagen des AG.
Gebühren der Abfallentsorgung werden dem Entsorgungsträger vom AG vergütet.
Nachweis nach Unterlagen des AG führen.
Menge: 2,000 t

**2.13.220 Gefährl. Abfall aus Baustelle ents. sonstige Stoffe*Geb. trägt AG**
Gefährlichen Abfall aus Baustelle laden, fördern und
entsorgen. Art der Belastung und Entsorgung nach Unterlagen des AG. Entsorgungsnachweis nach Unterlagen des
AG führen.
Abgerechnet wird nach Wiegescheinen.
Sonstige Bau- und Abbruchabfälle (einschließlich gemischter Abfälle), die gefährliche Stoffe enthalten.
Abfallschlüsselnummer = 17 09 03.
Gebühren der Abfallentsorgung werden dem Entsorgungsträger vom AG vergütet.
Einschließlich aller entsprechend des vorhandenen gefährlichen Abfalls erforderlichen Sicherheits- / Schutzkleidungen,
Arbeitsmittel und Behältnisse.
Menge: 1,000 t

**2.13.230 Gefährl. Abfall aus Baustelle ents., kohlenteerhaltige Stoffe**
Gefährlichen Abfall aus Baustelle laden, fördern und
entsorgen. Art der Belastung und Entsorgung nach Unterlagen des AG. Entsorgungsnachweis nach Unterlagen des
AG führen.
Abgerechnet wird nach Wiegescheinen.
kohlenteerhaltige Bitumengemische
Abfallschlüsselnummer = 17 03 01*.
Gebühren der Abfallentsorgung werden dem Entsorgungsträger vom AG vergütet.
Einschließlich aller entsprechend des vorhandenen gefährlichen Abfalls erforderlichen Sicherheits- / Schutzkleidungen,
Arbeitsmittel und Behältnisse.
Menge: 1,000 t

*Hinweis: Arbeitsvorbereitung / Arbeitsausführung mit AZ-Stoffen*
Arbeitsvorbereitung / Arbeitsausführung mit AZ-Stoffen
gem. TRGS 519

Arbeitsvorbereitung:
Bereitzustellen sind:

- Absperrmaterial für Gefahrbereiche
- Gummistiefel
- Handbrause, Waschbürste und Wasserentnahmestelle
- geeignetes Faserbindemittel mit Auftragsvorrichtung
  (Pinsel, Sprühflasche o. Drucksprühgerät o.
  reißfeste PE-Folie / Klebeband)
- geeigneter, sicher verschließbarer und
gekennzeichneter Behälter  (bei körnigen, gewebten o.
stückigen Abfällen ausreichend fester Kunststoffsack)
- langsamlaufende, hartmetallbestückte Trenngeräte
  (Sägen, Fräsen; max. 4 Zähne/Zoll, v max 1,5 m/s).
  Bei elektrisch betriebenen Trenngeräten müssen diese
mit einer
  geeigneten Kapselung (Schutzart mindestens IP 54)
  ausgestattet sein und über einen vorgeschalteten
Fehlerstrom
  (FI)-Schutzschalter (I d 30 mA) betrieben werden.
- Aufkleber 'Achtung enthält Asbest'
- Atemschutzmaske (mindestens Schutzstufe P2)
- Schutzanzüge (Einwegschutzanzüge) der Kategorie III,
mindestens Typ 5-6, bei Auftreten von Sprühnebel
mindestens Typ 4.

Arbeitsausführung:

- Ausführung nur durch fachkundige und in das
Arbeitsverfahren eingeweisen Person
- Arbeitsbereich abgrenzen
- Bei Freilegung und Ausbau AZ-Material, Boden
und Trennstellen feucht halten
- Trennen nur unter Besprühen mit Wasser
- ausgebautes AZ-Material für Lagerung und Transport
vollständig mit Faserbindemittel versiegeln oder vollständig in
Folie einschlagen oder im noch feuchten Zustand sofort in
  geeingneten Behälter geben und verschließen.

Entsorgung:

Die asbesthaltigen Abfälle dürfen nicht geworfen,
geschüttet, zerkleinert oder geschreddert werden und
sind entsprechend den Annahmebedingungen des örtlichen
Abfallbeseitigers unter Beachtung der
gefahrgutrechtlichen Bestimmungen zu verpacken. Für die
Bereitstellung zum Transport sind die Behältnisse oder
Verpackungen entsprechend zu kennzeichenen und vor dem
Zugriff Dritter zu sichern. Entsorgung gemäß den
Anforderungen des Merkblatts 'Entsorgung asbesthaltiger
Abfälle' der Länderarbeitsgemeinschaft Abfall (LAGA).

**2.13.240 Gefahrenbeurteilung für AZ-Abbruchmaterial**
*** Pauschalposition
Erstellung aller erforderlichen schriftlichen
Mitteilungen vor Beginn der Arbeiten gem. § 37
Gefahrstoffverordnung / Nr. 3.2 TRGS 519 an die
zuständigen Aufsichtsbehörden und
Berufsgenossenschaften über die Arbeiten an
Asbestezementstoffen.
Erstellen einer Betriebsanweisung und Unterweisung der
beim Umgang mit asbesthaltigen Gefahrstoffen
beschäftigten Arbeitnehmer nach § 20 Gefahrverordnung.
Menge: 1,000 psch

**2.13.250 AZ-Material laden, transportieren, entsorgen**
Well-Tafeln aus Asbestzement ausbauen,
senkrecht als Zaun stehende Tafeln, Höhe ca. 2,00 m,
Dicke ca. 2 cm, miteinander bzw. an Querstreben verschraubt
Tafeln teilweise ins Erdreich eingebunden,
teilweise mit Bewuchs überwuchert,
Verschraubungen lösen,
von Bewuchs freischneiden,
Tafeln per Handschachtung freilegen,
Tafeln aufnehmen, laden, transportieren und fachgerecht entsorgen.
Abfallschlüsselnummer '170605, asbesthaltige Baustoffe'

Einschließlich aller erforderlichen Sicherheits- / Schutzkleidungen, Arbeitsmittel und Behältnisse.
Menge: 15,000 t

**2.13.260 Metallschrott schadlos entsorgen**
Metallschrott ausbauen, aufnehmen, laden
zur zuständigen Entsorgungsstelle transportieren und
fachgerecht schadlos entsorgen,
einschl. Transport- und Deponiegebühren.
Einschließlich aller entsprechend des vorhandenen Schrotts
erforderlichen Sicherheits- / Schutzkleidungen,
Arbeitsmittel und Behältnisse.
Menge: 5,000 t

**2.13.270 Oberboden bis Z1.2 laden, abfahren, entsorgen**
Bauseits auf Miete lagernden Oberboden von max. 2 m hohem Haufwerk aufnehmen.
Einstufung gem. LAGA - TR Boden: bis einschl. Z 1.2,
Material laden, transportieren, abfahren und gem. der derzeit gültigen gesetzlichen Bestimmungen entsorgen.
Einschl. Entsorgungskosten sowie Kippgebühren.
Einschließlich aller Erd- und Nebenarbeiten, Maschinen und Geräte.
Abrechnung nach Vorlage der Wiegekarte der Entsorgungsanlage.
Menge: 170,000 m3

**2.13.280 Oberboden Z2 laden, abfahren, entsorgen**
Bauseits auf Miete lagernden Oberboden von max. 2 m hohem Haufwerk aufnehmen.
Einstufung gem. LAGA - TR Boden: bis einschl. Z 2,
Material laden, transportieren, abfahren und gem. der derzeit gültigen gesetzlichen Bestimmungen entsorgen.
Einschl. Entsorgungskosten sowie Kippgebühren.
Einschließlich aller Erd- und Nebenarbeiten, Maschinen und Geräte.
Abrechnung nach Vorlage der Wiegekarte der Entsorgungsanlage.
Menge: 170,000 m3

**2.13.290 Abfallanalytik durchführen, LAGA**
*** Pauschalposition
Analytik nach dem Mindestuntersuchungsprogramm bei unspezifischem Verdacht für Oberboden nach TR LAGA 20 durchführen,
einschl. Chlorid- und Sulfatuntersuchung.
Doppelanalytik.
Spezielle Annahmeparameter des Entsorgers sind dem AG vor Untersuchung vom AN anzugeben.
Haufwerksbeprogung, Miete bis 500 m3,

Die Bodenart ist vom Probenehmer zu definieren.
Abrechnung je Haufwerksbeprobung und nach Vorlage des Prüfergebnisses / Prüfprotokolls.
Einschl. aller Nebenarbeiten, An- und Abfahrt.
Menge: 1,000 psch

**2.13.300 Abfallanalytik durchführen, BBodSchV**
*** Pauschalposition
wie Vorposition, jedoch Untersuchung gem. Bundenbodenschutzverordnung für die Bodengruppe Oberboden.
Menge: 1,000 psch

#### Abschnitt 2.14 BAUSTRASSE

*Hinweis: TEMPORÄRE BAUSTRASSE*

**2.14.10 Geotextil als Trennschicht Verlegung**
Geotextil als Trennschicht verlegen. Überlappung mind.
0,5 m. Charakteristische Öffnungsweite O 90 bei Vliesstoffen mind.0,06 mm und max. 0,16 mm.
Überschüttung wird gesondert vergütet.
Abgerechnet wird die überdeckte Fläche.
Material = Vliesstoff,
Geotextilrobustheitsklasse 3.
Verlegen auf Planum der Baustraßen als Trennlage zum anstehenden Boden,
Einbau in Teilabschnitten.
Menge: 985,000 m2

**2.14.20 SoB für Baustraße einbauen**
Befestigung der Baustraße,
für die Dauer der Bauzeit innerhalb des Baufeldes in Teilabschnitten herstellen.
Ggf. erforderliche Erdarbeiten ausführen, Aushub aufnehmen und fachgerecht entsorgen.
Ggf. erforderlicher Oberbodenabtrag wird gesondert vergütet.
Planum herstellen und verdichten auf Ev2 = 45 MPa,
30 cm Schottertragschicht 0/32,
Baustoffgemisch aus natürlichen Gesteinskörnungen
liefern sowie höhen und fluchtgerecht einbauen,
verdichten auf Ev2 min. 120 MPa
Einbau auf Geotextil,
Lieferung, Einbau des Geotextils wird gesondert vergütet.
Menge: 933,000 m2

**2.14.30 Mulde herstellen (Muldenversickerung Baustraße)**
Mulde nach Unterlagen des AG herstellen.
In gewachsenem Boden. Homogenbereiche nach Unterlagen
des AG.
Mulde am Dammfuß.
Gelände modellieren.
Muldenbreite '2,00m'

Tiefe 'bis ca. 30 cm'

Boden bzw. Fels nach Wahl des AN verwerten.

Mulde Baustraße, Lage in Abh. Querneigung
Menge: 190,000 m

**2.14.40 ZULAGE erschwerter Bodenabtrag Muldenherstellung**
Zulage zur vorherigen Position, für erschwerten Bodenabtrag zur Herstellung von Mulden im Bereich von Baumkronen.
Ausführung der Arbeiten mit geeigneten Maßnahmen und Gerät nach Wahl AN. Begleitung der Ausführung durch Baumgutachter.
Menge: 80,000 m

*Hinweis: BAUSTELLENZUFAHRT ASPHALT*

**2.14.50 Asphalttragd. aus AC 16 TD herst. Bitumen 50/70*Abböschung 2 zu 1**
Asphalttragdeckschicht aus Asphalttragdeckschichtmischgut AC 16 TD herstellen. Anlieferung des Asphaltmischguts in thermoisolierten Transportbehältern.
In Verkehrsflächen als Baustellenzufahrt
Planum herstellen wird nicht gesondert vergütet
Einbau -dicke 10cm, im Handeinbau
Bindemittel = 50/70.
Seitliche Abböschungen 2 zu 1 herstellen.
Menge: 52,000 m2

*Hinweis: VERLEGEN VON BAGGERMATTEN*

**2.14.60 Schutz Wurzelbereich durch Baggermatratzen**
Schutz des Wurzelbereiches von Großgehölzen und Bäumen
vor Druckschäden für befristete Belastung durch
Baumaschinen, Baustelleneinrichtungen und
Materiallagerung, Auflage von Baggermatratzen nach
Anweisung der BÜ liefern, vorhalten und räumen. Sämtliche
anfallende Materialien sind aufzunehmen, von der Baustelle
zu entfernen und ordnungsgemäß zu entsorgen bzw. einer
Verwertung nach Wahl des AN zuzuführen, inkl. Gebühr der
Verwertung.
Menge: 200,000 m2

#### Abschnitt 2.15 BUS-HALTESTELLE

**2.15.10 vorh. VZ Bushaltestelle ausbauen, lagern und wiedereinbauen**
Vorhandenes Bushaltestellenschild einschließlich Pfosten
aufnehmen, säubern, für den Wiedereinbau beiseitesetzen
und ordnungsgemäß lagern.

Der Wiedereinbau erfolgt in Anpassung an die
provisorische und geplante Bushaltestelle bzw. auf Anweisung der zuständigen Straßenverkehrsbehörde und des Busunternehmens.

Das Abbrechen des vorhandenen bzw. das Herstellen des
erforderlichen Betonfundamentes und damit verbundener
Erdarbeiten ist in den Einheitspreis mit
einzukalkulieren.

1. Leistungen für Umsetzung zur provisorischen Bushaltestelle
2. Leistungen für Umsetzung zur geplanten, endgültigen Bushaltestelle
Menge: 2,000 St

*Hinweis: WARTEHALLE*

**2.15.20 Wartehalle demontieren, entsorgen**
*** Pauschalposition
FUNKTIONALPOSITION

Wartehalle komplett demontieren und entsorgen

DEMONTAGE:
- Wartehalle vollständig demontieren,
- einschließlich Abbruch Fundamente,
- ggf. vorhandenen Beleuchtungsanschluss abklemmen,
- Kabelenden fachgerecht verschließen und sichern,
- Glasscheiben bruchsicher ausbauen und zum Bauhof der Gemeinde Kleinmachnow (Fahrtweg innerhalb der Gemeinde) liefern,
- Papierkorb entleeren, demontieren und zum Bauhof der Gemeinde Kleinmachnow (Fahrtweg innerhalb der Gemeinde) liefern,
- einschließlich erforderlicher Erd- und Stemmarbeiten,
- sämtlichen Abfall und Abbruchgut fachgerecht entsorgen

ANGABEN ZUR WARTEHALLE
- Ausführung : Stahlkonstruktion, feuerverzinkt, Farbe grün,
- Gesamtlänge der Wartehalle ca. 4,00 m,
- Gesamttiefe der Wartehalle ca. 1,00 m,
- Wartehalle bestehend aus 3 Feldern an Rückseite,
- Einzelfeldlänge ca. 1,50 m und
- seitlich jeweils 1 Feld, seitliche Feldlänge ca. 0,50 m,
- Bedachung über die Gesamtlänge und in der Tiefe zweiteilig,
  in der Mitte abknickend,
- schräge Dachteile verglast, waagerecht Dachteile
  Metallabdeckungen

Rückwände, Seitenwände und schräge Bedachung verglast,
Verglasung klar, mit Rautendekor, gestrahlt,
waagerechte Bedachungen aus Metall,
Aussatttung mit 2 Sitzen : Holzsitzbank, jeweils 3 Holzplanken und ohne Rückenlehnen,
Holzplanken montiert auf einem durchgehenden, waagerechten Stahlprofil auf 2 senkrechten Stahlstützen,
Abfallbehälter : 40 Liter oval, grün, ohne  Abdeckung,
Durchgangshöhe : ca. 2200 mm

Annahme Einzelfundamente pro Stütze und Bankstütze:
ca. 70x70x50 cm, 25 cm unter OKFF.
Wartebereich mit Gehwegplatten befestigt,
Abbruch Gehwegplatten wird gesondert vergütet.

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Foto vorhandene Buswartehalle
Menge: 1,000 psch

**2.15.30 Fahrgastunterstand liefern und aufstellen, 3-Feld**
*** Pauschalposition
FUNKTIONALPOSITION

Fahrgastunterstand liefern und komplett montieren.
Fahrgastunterstand in Anlehnung an die bereits vorhandene, örtlich gegenüberliegenden Bus-Haltestelle:
Julius Kühn-Institut in Kleinmachnow ausführen - jedoch als 3-Feld-Halle.
FGU: Typ SHARP für PM-VBB, Fa. Team Tejbrant GmbH

Die in der Anlage 'VBB Fahrgastunterstand' aufgeführten Gestaltungsvorgaben sowie die Hinweise und Vorgaben im VBB-FGI-Handbuch sind zu beachten.

Folgende Vorgaben für die geplante Wartehalle sind einzuhalten:

3-Feld-Wartehalle SHARP KA ST 500 für PM-VVB, lH 2500 mm

Abmaße:
- Länge x Breite x Höhe ca. 4708 x 1620 x 2750 mm,

Rahmenkonstruktion:
- Pulverbeschichtete, quadratische Vollaluminium-Strangpressprofile (AlMg),
- Pfostenprofile Querschnitt  115 x 115 mm, vorbereitet zur linienförmigen Aufnahme von Seitenwänden, gesamte Konstruktion in  RAL nach Auswahl AG ausgeführt,
- 2 Stahl-Kragarme zur statischen Unterstützung und Lastabtragung seitlich aussen, Querschnitt entsprechend den statischen Rahmenbedingungen, mit Fussplatte zum aufdübeln,
- Die vorderen Abstützungen bestehen aus einem Stahl-RR-Profil 80/80 mit Fussplatte,
- 3 Rückwandsektionen a 1465 mm Achsmaß, linke und rechte Seitenwand (verkürzt) mit Achsraster ca. 467 mm,
- Aluminium-Pfosten sind multifunktional ausgebildet, jeder Pfosten kann 4-seitig für die Glasaufnahme oder für die Halterung einer CLP-Vitrine verwendet werden.
- mittels Wende-Profil können die Multifunktions-Nuten auch komplett geschlossen werden.
- Dübelkonstruktion zum aufschrauben auf baus. Fundamente, 3-achsig verstellbar,

Dach:
- Dachkonstruktion mit umlaufender Attika aus Aluminium-Strangpress-Profilen mit verdeckter, integrierter Regenrinne, Attika-Höhe 125 mm, mit zusätzlichem Kranzprofil RR 60 x 60 mm aussen umlaufend,
- Dacheindeckung aus beschichteten, gedämmten Sandwichpaneelen zur Vermeidung von Tauwasser an der Dachunterseite, mit System- Edelstahlschrauben mit anvulkanisierter Dichtscheibe befestigt und gesichert, Paneeldicke ca 80 mm, Ober-und Unterschale Aluminium, Dachunterseite weiss,
- Dachkonstruktion sitzt komplett außenbünding auf den senkrechten Pfosten,
- Die lichte Höhe der Dachkonstruktion inkl. des Stahlkragarmes soll mind. 2500 mm betragen !
Seitenverkleidungen:
- Seitenverkleidung Rückwand aus ESG (Einscheibensicherheitsglas) mit Glasdekorstreifen nach Vorgabe AG als kratzfesten Siebdruck, 8 mm dick, Seitenverkleidung vertikal linienförmig eingerahmt im Pfostenprofil zur Erhöhung der Vandalismusresistenz mit EPDM - Dichtung, vandalismusresistent, wartungs- und reinigungsfreundlich, ohne zusätzlich aufgesetzte Schienen oder Profile!
- Seitenwände aus ESG (Einscheibensicherheitsglas) mit Glasdekorstreifen nach Vorgabe AG als kratzfesten Siebdruck, 8 mm dick, Seitenverkleidung vertikal linienförmig eingerahmt mit vertikal zusätzlich aufgesetzten System-Glashalteschienen.
- Abmaße der vertikalen Scheiben ca. 1375/ 370 x 2390 x 8 mm,
- Sonderbedruckung der Vertikalverglasungen unter Berücksichtigung der baus. Rahmenbedingungen, siehe Vorbetrachtungen / Vorgaben AG !
- ( Hier: zweifarbiger Siebdruck im Design PM-VBB: 2 waagerechte, 2-farbige Kontraststreifen in Höhe 40-70 und 120  160 cm in grau und schwarz, vollflächiger Druck mit Linien 3 mm im Abstand von ca 10 cm siehe Vorlage AG, im oberen, schwarzen Kontraststreifen mit LOGO VBB )
- Optional als nichttransparente Rückwand mit vertikalen Holzprofilen lt. Vorgabe AG,

Verbindungsmittel:
- aus Edelstahl, Systemzubehör, überwiegend verdeckt,

Beleuchtung:
- Wartehallenbeleuchtung in LED-Ausführung verdeckt in der Sandwichpaneel-Platte unterhalb des Daches integriert, komplett vandalismussichere verdeckte Verkabelung, elektrischer Anschluss aller Komponenten  über Elektroanschlussrohr mit Sicherungs-Automat und Revisionsöffnung oder mit Elektro-Anschlußkasten innerhalb der Werbevitrine, je nach Vorgabe AG,

Elektroanschluss:
- Elektro-Anschlußrohr aus Aluminium-Strangpress-Profil, rechteckig, Systemzubehör, 100 x 90 mm Querschnitt, 850 mm hoch, am Pfostenprofil befestigt, mit 450 mm Revisionsklappe mit Sicherheitsverschluss, inkl. Sicherungsautomat EKM als kontrollierte Übergabestelle vom baus. zuzuführenden Elektrokabel zur internen Wartehallenverkabelung,

Entwässerung:
- Verdeckte Entwässerung für Schmelz und Regenwasser durch die Stahl-Kragarme nur nach hinten, Auslass ca 120 mm über Pflaster,

Zubehör:
- Haltestellenname Schrifthöhe weiss, 50 mm, Ausführung nach Vorgabe AG, als Folienschrift frontal oder seitlich am Dachrahmenprofil angebracht,
- Systemsitzbank SHARP aus verzinktem Stahl und 3 Eichenbohlen als Sitzauflage, rückseitig an den Wartehallen-Pfosten befestigt, verzinkt und pulverbeschichtet RAL nach Wahl AG, Abmaße ca. 1350 x 450 x 320 LxHxT,
- Armlehne/ Stütze einseitig oder beidseitig im SHARP-Design, aus gebogenem Aluminium-Flach-Material, im Farbton wie die Sitzbank, als Aufstehhilfe bzw. zur Vermeidung der Nutzung der Bank als Schlafstätte,
- Informationstafel für Fahrgastinformation, an den vertikalen Glaswänden verschraubt, Aluminium-Konstruktion Typ SHARP, 905 x 660 x 35mm, Drehflügel, Sicherheitsschloss, ESG 4 mm, umlaufend EPDM-Dichtungen, RAL nach Wahl AG,
- Laubgitter über die gesamte Länge der Wartehalle umlaufend über den Entwässerungsrinnen befestigt,
- Werkseitige Vorbereitung für den späteren Einbau einer CLP-Werbevitrine inkl. Elektro-Anschlußkasten, alle Verkabelungen und Befestigungspunkte sind vorgerichtet.
- Abfallbehälter ca 40 Ltr. zur freistehenden Montage oder zur Befestigung an einem Wartehallenpfosten, Stahl, verzinkt und RAL-pulverlackiert im Farbton nach Wahl AG, Entleerung durch kippen nach vorn, Öffnung mittels 3-oder 4-Kant-Schlüssel,
- Fahrradanlehnbügel, Stahl, verzinkt, D= 48 mm, 1500 mm lang, 950 mm überirdisch hoch, 350 mm unterirdisch zum einbetonieren, Ecken gebogen, mit waagerechtem Knieholm, inkl. Herausziehsicherung,

Gründach, System mit vorkonfektionierten und vorbegrünte Pflanzkassetten,

- Lieferung u. Montage Lochblech als umlaufende Rinnenabdeckung,
- Lieferung und Aufbau Pflanzkassetten, vorkultivierte, fertig begrünte Kunststoff-Blister,
  Vegetation: ca 7 versch. Sedumpflanzen/ Fettgewächse / Mauerpfeffer etc.
- inkl. notwendiger, einmaliger Bewässerung,

LED-Beleuchtung Flachdachwartehalle PM-VBB

- Hochleistungs-LED im integrierten Aluminiumgehäuse, weiss pulverbeschichtet,
- LED-Leuchte in Unterseite Dachplatte integriert,
- Abdeckung weißes Acrylglas,
- je Leuchte ca. 12 Watt,

Abfallbehälter TTD-40L freistehend

- 390 x 270 x 930 mm B x T x H,
- Ausführung rechteckig mit Dach,
- Stahl, verzinkt, optional pulverlackiert RAL nach RAL-Standard-Karte,
- 40 Ltr. Fassungsvermögen,
- freistehend mit Bodenplatte zum aufdübeln oder Variante zum einbetonieren,
- 2 seitliche Halteprofile,
- Behälter nach vorn klappbar zum entleeren,
- 3-Kant-Verschluss,
- inkl. 3-Kant-Schlüssel,

Infotafel Typ SHARP PM-VBB

- Informationstafel für Fahrgastinformation,
- an den vertikalen Glaswänden verschraubt,
- Aluminium-Konstruktion Typ SHARP PM-VBB,
- Magnethaft-Rückwand,
- 905 x 660 x 35mm, B x H x T, Drehflügel,
- Sicherheitsschloss, ESG 4 mm,
- umlaufend EPDM-Dichtungen, RAL nach Wahl AG,

HAST-Name

- Haltestellenname Schrifthöhe weiss, 100 mm,
- Ausführung/ Schriftart nach Vorgabe AG,
- als Folienschrift frontal und / oder seitlich am Dachrahmenprofil angebracht,
- Folie UV-beständig, aussenbereichsgeeignet,

Sitzbank Typ SHARP PM-VBB

- Systemsitzbank SHARP aus verzinktem Stahl und 3 Eichenbohlen als Sitzauflage, rückseitig an den Wartehallen-Pfosten befestigt,
- verzinkt und pulverbeschichtet RAL nach Wahl AG,
- Abmaße ca. 1450 x 450 x 320 L x H x T,
- Armlehne/ Stütze einseitig oder beidseitig im SHARP-Design, aus gebogenem Aluminium-Flach-Material, im Farbton wie die Sitzbank, als Aufstehhilfe bzw. zur Vermeidung der Nutzung der Bank als Schlafstätte,

Hersteller:

Team Tejbrant GmbH
Verkehrshof 17
Gebäude 1, Eingang C
Tel 0331-817 25 88 0
Fax 0331-817 25 88 8
www.teamtejbrant.de
info@teamtejbrant.de

oder gleichwertig

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Foto vorhandener Fahrgastunterstand auf gegenüberliegender Bushaltestelle, hier als 2-Feld-Halle

Ausführung gem. Zeichnung Hersteller:
Technis. Zeichnung Tejbrant für 3-Feld Wartehalle
(Unterlage ist dem LV beigefügt)

Fabrikat, Hersteller '....................................................'

'....................................................'
Menge: 1,000 psch

**2.15.40 Kabelübergang FGU an Beleuchtungskabel**
Kabelübergang einschließlich Sicherungselementen, Sicherungszubehör und Befestigungsmaterial einbauen und betriebsbereit einbauen und funktionstüchtig anschließen.
Anschlussrohr mit Sicherungsautomat für Beleuchtung des FGUs an das bestehende Beleuchtunskabel.

Im Einheitspreis sind alle erforderlichen Nebenarbeiten einzukalkulieren.
Menge: 1,000 St

**2.15.50 Fundamente herstellen**
Fundamentplatte für Fahrgastunterstand

Kalkulationsannahme:
4 Stück Einzelfundamente in den Abmessungen von:
  2 Stck: 500x500x65 cm
  2 Stck: 800x1000x65 cm
herstellen,
OK Fundamente 20 cm unter OK Befestigung, in Waage bauen
Fundamente aus bewehrtem  Beton C 20/30 einschließlich erforderlicher Bewehrung.
Ausführung gem. Zeichnung Hersteller:
Fundamentplan Tejbrant für 3-Feld Wartehalle
(Unterlage ist dem LV beigefügt)

Einschließlich aller erforderlichen Erdarbeiten,
Schalungen und frostsicheren Unterlage herstellen,
Lieferung aller erforderlicher Materialien und
Hilfsmittel.
Menge: 1,000 St

*Hinweis: NEUBAU BUS-WARTEFLÄCHE | QUERUNGEN*

*Hinweis: ZWICKEL ARBEITSBEREICH HERSTELLEN*

**2.15.60 Asphaltbefestigung trennen Einzelfl.*schneiden**
StL-Nr. 211130383109
Asphaltbefestigung geradlinig trennen.
in Einzelflächen längs und quer zur Fahrbahnachse,
Trennen durch Schneiden.
Dicke der Asphaltbefestigung '24 cm bis 28 cm,
Schneidgut aufnehmen und entsorgen.

Aufbruch für Einbau Busborde.'
Menge: 40,000 m

**2.15.70 Asphaltbefestigung aufnehmen Zwickel/Streif.*mit HGT Dicke ü. 18-24 cm*Dicke ü. 20-30 cm Tiefe ü. 20-30 cm*Länge max. 25 cm Aufbr. Verw. AN**
StL-Nr. 2111302824533103
Asphaltbefestigung aufbrechen und aufnehmen.
Fläche = Zwickel und Streifen.
Einschließlich Unterlage = hydraulisch gebundene Tragschicht.
Dicke der Asphaltbefestigung über 18 cm bis 24 cm.
Dicke der gebundenen Befestigung über 20 bis 30 cm.
Gesamtaufbruchtiefe über 20 bis 30 cm.
Aufbruchstücke zerkleinern, Kantenlängen höchstens
25 cm.
Aufbruchgut nach Wahl des AN verwerten.
Menge: 12,000 m2

**2.15.80 Schicht ohne Bindemittel aufnehmen STS*Dicke 10-15cm*Zwickel/Streifen mit RC-Baustoffen*Bstoff. Verw.AN.**
StL-Nr. 16112004313204
Schicht ohne Bindemittel aufnehmen. Erschwernisse durch
Einbauten werden gesondert vergütet.
Schicht aus Baustoffgemisch für Schottertragschichten.
Dicke 10 bis 15 cm.
Fläche = Zwickel und Streifen.
Baustoffgemisch mit RC-Baustoffen nach Unterlagen des
AG.
Baustoff der Verwertung nach Wahl des AN zuführen.
Menge: 12,000 m2

*Hinweis: ZWICKEL WIEDERHERSTELLUNG*

**2.15.90 Schottertragschicht herstellen*0/32*Dicke 15 cm natürl. Gstk.*U min.13+Filterst**
StL-Nr. 16112219919111
Schottertragschicht herstellen.
In Verkehrsflächen 'Aufbruchstreifen Zwickelfläche Bushaltestelle'

Baustoffgemisch 0/32.
Verdichtungsgrad/Verformungsmodul 'Verdichtungsgrad DPr mindestens 103 v. H. und Verformungsmodul EV2 auf der Oberfläche mindestens 150 MPa.'

Einbaudicke = 15 cm.
Baustoffgemisch aus natürlichen Gesteinskörnungen
Ungleichförmigkeitszahl U mindestens 13. Die Filterstabilität gegenüber dem Bettungsstoff muss eingehalten
werden.
Menge: 12,000 m2

**2.15.100 Asphalttragsch. aus AC 22 T S herst*Dicke 10 cm Bitumen 50/70**
StL-Nr. 21113118951009
Asphalttragschicht aus Asphalttragschichtmischgut
AC 22 T S herstellen. Anlieferung des Asphaltmischguts
in thermoisolierten Transportbehältern.
In Verkehrsflächen 'Aufbruchstreifen Zwickelfläche Bushaltestelle'

Einbaudicke = 10 cm.
Bindemittel = 50/70.
Einbau 'von Hand'
Menge: 12,000 m2

**2.15.110 Bitumenemulsion aufsprühen*Asphalt frisch manuell*C60BP4-S*Menge 300 g/m2 vor A.bindersch.**
StL-Nr. 21113063912132
Bitumenemulsion zur Herstellung des Schichtenverbundes
aufsprühen.
Auf Verkehrsflächen 'Aufbruchstreifen Zwickelfläche Bushaltestelle'

Unterlage = Asphaltbefestigung, frisch.
Ausführung in Teilflächen manuell.
Bindemittel = C60BP4-S.
Bindemittelmenge = 300 g/m2.
Vor Einbau Asphaltbinderschicht.
Menge: 12,000 m2

**2.15.120 Asphaltbindersch.a. AC 16 B S herst Bitumen 25/55-55A*Gestein SZ 18**
StL-Nr. 2111321999101000
Asphaltbinderschicht aus Asphaltbinder AC 16 B S herstellen. Anlieferung des Asphaltmischguts in
thermoisolierten Transportbehältern.
In Verkehrsflächen 'Aufbruchstreifen Zwickelfläche Bushaltestelle'

Einbau '-dicke 7 cm'

Bindemittel = 25/55-55 A.
Grobe Gesteinskörnung = Kategorie SZ 18.
Menge: 12,000 m2

**2.15.130 Asphaltdecksch. aus MA 8 S herst.*Dicke 3 cm Bitumen 20/30+vvZ*Handeinbau**
StL-Nr. 21113617921001
Asphaltdeckschicht aus Gussasphalt MA 8 S herstellen.
Einbaubreiten nach Unterlagen des AG.
In Verkehrsflächen 'Aufbruchstreifen Zwickelfläche Bushaltestelle'

Einbaudicke = 3 cm einschl. eingedrückter Abstreukörnung.
Bindemittel = 20/30 mit viskositätsveränderndem Zusatz
bzw. einem entsprechend viskositätsveränderten Bindemittel 20/30.
Einbau von Hand.
Menge: 12,000 m2

**2.15.140 Anschl. a. Fuge m. B-fugenb. herst. Anschl.Rep+Aufgr*Anschluss längs Schichtd. 4 cm*bis 20 m Breite 10 mm**
StL-Nr. 21113917315101
Anschluss als Fuge an bestehende Asphaltschicht oder
Bauteil in der Dicke der Asphaltschicht mit Bitumenfugenband einschließlich zugehörigem und zuvor aufgetragenem Voranstrichmittel herstellen.
Anschluss an Reparatur- und Aufgrabungsflächen.
Längsfuge.
Dicke der Asphaltschicht = 4 cm.
Einzellängen bis 20,00 m.
Breite des Bitumenfugenbandes = 10 mm.
Menge: 25,000 m

**2.15.150 Anschluss a. Fuge m. Fugenm. herst. Bord-Randfuge*Breite 15 mm Verf. mit Ufst.*Fugenmasse N2**
StL-Nr. 2111391249993201
Anschluss als Fuge mit Fugenmasse herstellen.
Randfuge vor Borden.
In 'Asphalttragschicht und Asphaltdeckschicht'

Fugenspalttiefe 'bis 28 cm'

Fugenspaltbreite = 15 mm.
Fugenspalt verfüllen in einer Lage mit Unterfüllstoff.
Mit heiß verarbeitbarer Fugenmasse Typ N2, einschließlich zugehörigem und zuvor aufgetragenem Voranstrichmittel.
Menge: 40,000 m

*Hinweis: EINFASSUNGEN UND BEFESTIGUNGEN*

**2.15.160 Planum herstellen Abweichung +-2 cm*Verf. 45 MN/m2**
StL-Nr. 1210625524
Planum herstellen.
Max. Abweichung von der Sollhöhe +2/-2 cm.
Verformungsmodul =  45 MN/m2
Menge: 110,000 m2

**2.15.170 Bordsteine aus Beton setzen HB 15x30 cm**
Bordsteine aus Beton setzen.
Bordstein HB 150 x 300 mm.
Fugen 'Steine mit engen Fugen setzen.
Dehnungsfugen aller  8 m,
Als Fugenmaterial sind Fugenscheiben aus recyceltem
Kautschuk zu verwenden.'

Gerader Stein.
Rückenstütze '15 cm nach DIN 18318 mit Beton C25/30'

Fundamentbeton 'C 25/30, 20 cm dick
Bordstein einschließlich aller erforderlichen
Formsteine, Absenker und Übergangssteine und
Radiensteine.
Erforderliche Erdarbeiten ausführen.
Einschließlich Schalungsarbeiten, Schalungsmaterial
liefern, einbauen und wieder entfernen.'
Menge: 12,000 m

**2.15.180 Bordsteine aus Beton setzen RB15x22 cm**
Bordsteine aus Beton setzen.
Bordstein RB 150 x 220 mm.
Fugen 'Steine mit engen Fugen setzen.
Dehnungsfugen aller  8 m,
Als Fugenmaterial sind Fugenscheiben aus recyceltem
Kautschuk zu verwenden.'

Gerader Stein.
Rückenstütze '15 cm nach DIN 18318 mit Beton C25/30'

Fundamentbeton 'C 25/30, 20 cm dick
Bordstein einschließlich aller erforderlichen
Formsteine, Absenker und Übergangssteine und
Radiensteine.
Erforderliche Erdarbeiten ausführen.
Einschließlich Schalungsarbeiten, Schalungsmaterial
liefern, einbauen und wieder entfernen.'
Menge: 5,000 m

**2.15.190 Bordsteine aus Beton setzen TB 8x25 cm**
Bordsteine aus Beton setzen.
Bordstein TB 80 x 250 mm.
Fugen 'Steine mit engen Fugen setzen.
Dehnungsfugen aller  8 m,
Als Fugenmaterial sind Fugenscheiben aus recyceltem
Kautschuk zu verwenden.'

Gerader Stein.
Rückenstütze '15 cm nach DIN 18318 mit Beton C25/30'

Fundamentbeton 'C 25/30, 20 cm dick
Bordstein einschließlich aller erforderlichen
Formsteine, Absenker und Übergangssteine und
Radiensteine.
Erforderliche Erdarbeiten ausführen.
Einschließlich Schalungsarbeiten, Schalungsmaterial
liefern, einbauen und wieder entfernen.'
Menge: 50,000 m

**2.15.200 Schottertragschicht herstellen Rad- und Gehwege*0/32 natürl. Gstk.*U min.13+Filterst**
StL-Nr. 16112219319911
Schottertragschicht herstellen.
In Verkehrsflächen für Rad- und Gehwege.
Baustoffgemisch 0/32.
Verdichtungsgrad/Verformungsmodul 'Verdichtungsgrad DPr mindestens 103 v. H. und Verformungsmodul EV2 auf der Oberfläche mindestens 100 MPa.'

Einbaudicke '18 cm'

Baustoffgemisch aus natürlichen Gesteinskörnungen
Ungleichförmigkeitszahl U mindestens 13. Die Filterstabilität gegenüber dem Bettungsstoff muss eingehalten
werden.
Menge: 110,000 m2

**2.15.210 Pflasterd. aus Betonsteinen herst. 10/20/8 cm, grau**
Pflasterdecke mit Pflastersteinen aus Beton mit Vorsatzbeton herstellen.
Oberfläche der Pflastersteine, Trassierung der Pflasterdecke und Verlegung der Pflastersteine in Kurvenbereichen nach Unterlagen des AG.
In Verkehrsflächen für Rad- und Gehwege. Rutschwiderstand SRT-Wert mind. 55.
Einzelflächen über 10,00 bis 100,00 m2.
Format für Rastermaß = 100/200/80 mm.
Fase max. 2/2 mm.
Baustoffgemisch für Bettung und Fugen Kategorie
SZ18/LA20.
Bettung aus Baustoffgemisch 0/4, Anteil an Körnung unter 2 mm max. 30 Massenprozent, E CS35, C 90/3.
Fuge mit Baustoffgemisch 0/4, GU, F, E CS35, C 90/3,
Fugenmaterial einarbeiten und einschlämmen, Fugenschluss durch Einfegen und Einschlämmen herstellen.
Steine Farbe grau für Gehweg,
Verband: Läuferverband, Halbsteinversatz
Menge: 81,000 m2

*Hinweis: Einstiegshöhe 18cm*
Einstiegshöhe 18cm
Vorbemerkung:
Bei den Rampen-/ bzw. Übergangssteinen bedeutet links
und rechts jeweils gesehen von der Straße
mit Blick auf die Haltestelle nach links bzw. rechts
absenkend !
Ausschreibungsgrundlage:

Fabrikate von
PROFILBETON GmbH
Waberner Str. 40
34582 Borken/ Hess.
Tel.: 05682-7386 -0
Fax: 05682-7386 -42

bzw.

PROFILBETON GmbH
Am Seeblick 4
14542 Werder (Havel)
Tel.: 03327 570 181
Fax: 03327 570 386

oder gleichwertig

**2.15.220 Profilstein-Grundtyp**
Profilstein-System "Kasseler Sonderbord"  für
Haltestellen liefern und fachgerecht
nach Angabe des AG engfugig (5 mm) versetzen
Rückenstütze aus Beton C C25/30  bis 10 cm unter OK
Bordstein, 15 cm breit herstellen.
Unterbeton C C25/30, 20 cm dick, gem. DIN 18318
herstellen.
Profilstein mit horizontaler Auffahrfläche,
ausgerundetem Übergang zur 75°
schrägen Anfahrfläche. Auftrittsfläche rautenförmig
genoppt.
System "DIN Barrierefrei Geprüft"
Profilstein aus Beton C 35/45, XF4 gem. DIN EN 1340,
Typ: -DIU- DIN 483

Abmessungen:  Länge 100,0 cm (Nennlänge inkl. 5mm
Fuge), Gesamthöhe 33 cm,
Breite 43,5 cm
Einstiegshöhe: 18 cm
Auftrittsfläche: 30 cm und rautenförmig genoppt
Einbautiefe: 15 cm
Gewicht: 270 kg

inkl. fachgerechter Dehnscheiben aus vulkanisiertem
Neukautschuk-Recycling-Material

oben angegebenes Produkt, oder gleichwertig

Fabrikat, Hersteller '....................................................' Bieterangabe
Menge: 18,000 St

**2.15.230 Profilstein-Übergangsstein links, mit Gefälle**
Übergangsstein links
vom vorbeschriebenen Grundtyp auf Bordstein DIN 483
Form HB
liefern und versetzen, wie vor.
L 100,0 cm, H von 33/18 - 27/12 cm fallend, B 43,5 cm
Menge: 1,000 St

**2.15.240 Profilstein-Übergangsstein rechts, mit Gefälle**
wie vor, jedoch rechts
Menge: 1,000 St

**2.15.250 RippenplattenPB38, 30/30/8, weiß, trapezförmig**
- Bodenindikatoren im öffentlichen Verkehrsraum -

Rippenplatte PB 38 aus hochfestem Weißbeton,
Druckfestigkeitsklasse C 60/75, nach DIN EN 13748,
hoher Widerstand gegen Frost/ Tausalz, mit
trapezförmiger Rippe
Rippenabstand 38 mm, rutschhemmend R 13 (SRT >60)
Format: 30/30/8 cm
Bedarf: 3,33 Stck/ lfdm oder 11,11 Stck/ qm
Farbe: durchgehend weiß eingefärbt
Liefernachweis ist vor Lieferung zu erbringen!

Die Platten sind entsprechend dem beschriebenen Verlegemuster auf einer Bettung aus Edelbrechsand-Splitt Gemisch der Körnung 0-4 mm in 30 - 50 mm Dicke hammerfest zu versetzen. Fugen vollständig mit Edelbrechsand-Splitt Gemisch der Körnung 0-4 mm füllen.
Die DIN 18318, die ZTV Pflaster-StB 06 und die Broschüre „Dauerhafte Verkehrsflächen mit Betonpflastersteinen“ des Betonverbands SLG sind zu beachten.
Fabrikat, Hersteller '....................................................' Bieterangabe
Menge: 10,000 m2

**2.15.260 Begleitplatte 30/30/8, anthrazit**
Geeignet nur als Ergänzung zu weißen Bodenindikatoren,
da nur dann beide Komponeneten der Kontrastforderung
erfüllt sind. D.h. auch die Forderung, das die hellere
Kontrastfläche einen Reflexionsgrad von mindestens 0.5
aufweisen muss.

bestehend aus:
Fasenlose Begleitplatte mit Abstandshaltern gem. DIN EN
1338 K/D/I, Farbton anthrazit, 2-schichtig mit
Vorsatzbeton.
Format: 30/30/8 cm
Bedarf: 3,33 Stck/ lfdm oder 11,11 Stck/ qm
Farbe: anthrazit

Die Platten sind entsprechend dem beschriebenen Verlegemuster auf einer Bettung aus Edelbrechsand-Splitt Gemisch der Körnung 0-4 mm in 30 - 50 mm Dicke hammerfest zu versetzen. Fugen vollständig mit Edelbrechsand-Splitt Gemisch der Körnung 0-4 mm füllen.
Die DIN 18318, die ZTV Pflaster-StB 06 und die Broschüre „Dauerhafte Verkehrsflächen mit Betonpflastersteinen“ des Betonverbands SLG sind zu beachten.

Fabrikat, Hersteller '....................................................' Bieterangabe
Menge: 15,000 m2

**2.15.270 Noppenplatten 30/30/8, weiß, trapezförmig**
- Bodenindikatoren im öffentlichen Verkehrsraum -

Noppenplatte aus hochfestem Weißbeton mit
Abstandshaltern,
Druckfestigkeitsklasse C 60/75, nach DIN EN 13748,
hoher Widerstand gegen Frost/ Tausalz, mit 36 Stck.
Noppen,
parallel (orthogonal) zu den Kanten gereiht.
rutschhemmend R 13 (SRT >60)
Format:  30/30/8 cm
Bedarf:  3,33 Stck/ lfdm oder 11,11 Stck/ qm
Farbe:  durchgehend weiß
Liefernachweis ist vor Lieferung zu erbringen!

Die Platten sind entsprechend dem beschriebenen Verlegemuster auf einer Bettung aus Edelbrechsand-Splitt Gemisch der Körnung 0-4 mm in 30 - 50 mm Dicke hammerfest zu versetzen. Fugen vollständig mit Edelbrechsand-Splitt Gemisch der Körnung 0-4 mm füllen.
Die DIN 18318, die ZTV Pflaster-StB 06 und die Broschüre „Dauerhafte Verkehrsflächen mit Betonpflastersteinen“ des Betonverbands SLG sind zu beachten.
Fabrikat, Hersteller '....................................................' Bieterangabe
Menge: 1,500 m2

#### Abschnitt 2.16 LANDSCHAFTSBAU - RASENANSAAT

**2.16.10 Bankett profilgerecht herstellen**
Bankett profilgerecht herstellen.
Baustoff Oberboden
Einbau einschichtig.
Breite 0,25 m.
Querneigung 12 v.H. am tiefliegenden und 6 v.H. am
hochliegenden Fahrbahnrand.
Einbau 3 cm tiefer als Befestigungsrand.
Verdichtungsgrad DPR mindestens 80 v. H.
Saatgut liefern und aussäen wird gesondert vergütet.
Menge: 30,000 m2

**2.16.20 Rasenansaat mit RSM herstellen**
Rasenansaat mit RSM herstellen. Saatgut ohne Entmischung ausbringen, einarbeiten und andrücken.
Fläche Grünfläche, Bankette
Feinplanum herstellen.
Saatgutmenge 25 g/m2 Saatgut liefern und ausbringen
Regelsaatgutmischung (RSM) 7.1.2 Landschaftsrasen -
Standard mit Kräutern (Ursprungsgebiet 4).
Roggentrespe 2 g/m2 beimischen.
Menge: 75,000 m2

#### Abschnitt 2.17 FERTIGSTELLUNGSPFLEGE RASENFLÄCHE

*Hinweis: F E R T I G S T E L L U N G S P F L E G E 1. Jahr*
F E R T I G S T E L L U N G S P F L E G E

3 Bewässerungsgänge pro Pflegegang.

*Hinweis: FERTIGSTELLUNGSPFLEGE RASENFLÄCHEN*
FERTIGSTELLUNGSPFLEGE RASENFLÄCHEN

Für die Ausführung der Pflegearbeiten als Fertigstellungspflege gilt die DIN 18916.
Die erforderlichen Teilleistungen sind ohne besondere
Anordnung rechtzeitig auszuführen.
Die Ausführung jeder Teilleistung ist der BÜ vor Beginn
schriftlich anzuzeigen.
Die vorgesehenen Pflegeleistungen sind durchschnittliche Regelannahmen für das 1. Jahr bis zum Abnahmetermin
Der Preis der Einzelleistung errechnet sich aus dem
Einheitspreis geteilt durch die Anzahl der Arbeitsgänge.
Mehr- und Minderleistungen werden zu dem vereinbarten
Einheitspreis vergütet oder in Abzug gebracht.

Alle nachfolgend aufgeführten Leistungen werden nur
anerkannt, wenn sie nach Durchführung von einem
Beauftragten des AG gegengezeichnet und anerkannt
werden.

Fremdaufwuchs entfernen; auf verkahlende Teilflächen
ist eine Nachansaat durchzuführen
Abrechnung nach durchgeführten Arbeitsgängen
Die Verwendung chemischer Mittel zur Unkrautbekämpfung
ist nicht zulässig

**2.17.10 Rasen wässern**
Pflege für das erste Jahr nach Ansaat

Beregnen der Rasenflächen nach DIN 18916
die Ansaatfläche ist vom Tage der Ansaat
an ständig feucht zu halten. Nach erfolgter
Begrünung ist die Beregnung bei Bedarf in
Zeitabständen von 5 - 8 Tagen vorzunehmen.
Wasser liefern, in möglichst feinen Tropfen
ausbringen, Mindestwassermenge je
Arbeitsgang/m2 20 l,
die Arbeitsgänge sind abhängig von der Menge
der natürlichen Niederschläge und deren
wirksamer Verteilung.
Der AN hat sich ständig von den Wachstumsverhältnissen vor Ort zu informieren.
Ca. 10 Arbeitsgänge p.a. sind vorgesehen.
Menge: 75,000 m2

**2.17.20 Rasen mähen**
Pflege für das erste Jahr nach Ansaat

Landschaftsrasen mähen,
Wuchshöhe 6-10 cm
Schnitthöhe 4 cm,
Schnittfolge nach Wuchshöhe,
Schnittgut wird Eigentum des AN und ist zu beseitigen.
Bei ungenügender Festigkeit der Oberfläche ist zu walzen.
Bodenunebenheiten sind auszugleichen.
Incl. Rand- und Kleinflächen mit geeigneten Geräten.
Das Unkraut ist regelmäßig zu entfernen. Anfallender Unrat (Steine, Abfälle usw.) ist zu sammeln, zu laden
und abzufahren.
Menge: 75,000 m2

**2.17.30 Düngung der Rasenflächen**
Düngung der Rasenflächen mit Osmocote-Dauerdünger
o. glw. nach 1. Schnitt
Zeitraum: 2x jährlich,  März bis Oktober
Menge: bis 50 g/m2
Düngezeitpunkt nach Rücksprache mit der BÜ.

Erzeugnis:
'....................................................'

(vom Bieter einzutragen)
Menge: 75,000 m2

#### Abschnitt 2.18 ENTWICKLUNGSPFLEGE RASENFLÄCHE 1. Jahr

*Hinweis: ENTWICKLUNGSPFLEGE RASENFLÄCHEN*
ENTWICKLUNGSPFLEGE RASENFLÄCHEN

Für die Ausführung der Pflegearbeiten als Entwicklungspflege gilt die DIN 18919.
Die erforderlichen Teilleistungen sind ohne besondere
Anordnung rechtzeitig auszuführen.
Die Ausführung jeder Teilleistung ist der BÜ vor Beginn
schriftlich anzuzeigen.
Die vorgesehenen Pflegeleistungen sind durchschnittliche Regelannahmen für 1. Jahr nach dem Abnahmetermin
Der Preis der Einzelleistung errechnet sich aus dem
Einheitspreis geteilt durch die Anzahl der Arbeitsgänge.
Mehr- und Minderleistungen werden zu dem vereinbarten
Einheitspreis vergütet oder in Abzug gebracht.

Alle nachfolgend aufgeführten Leistungen werden nur
anerkannt, wenn sie nach Durchführung von einem
Beauftragten des AG gegengezeichnet und anerkannt
werden.
Fremdaufwuchs entfernen; auf verkahlende Teilflächen
ist eine Nachansaat durchzuführen
Abrechnung nach durchgeführten Arbeitsgängen
Die Verwendung chemischer Mittel zur Unkrautbekämpfung
ist nicht zulässig

**2.18.10 Rasen wässern**
Wässern der Rasenflächen nach D I N 18 919
Wasser ist zu liefern.
Abrechnung nach Verbrauch.
Mindestwassermenge je Arbeitsgang/m2: 20 l
Anzahl der Arbeitsgänge: 4 p.a.
Menge: 75,000 m2

**2.18.20 Rasen mähen**
Rasen mähen, Wuchshöhe 6-10 cm, Schnitthöhe 4 cm
Schnittfolge nach Wuchshöhe
Schnittgut wird Eigentum des AN und ist zu beseitigen.
Abrechnung in der Abwicklung.

EP in EURO/m2/pro Mähgang

'....................................................'

(vom Bieter einzutragen)
Menge: 75,000 m2

**2.18.30 Rasen düngen**
Düngung der Rasenflächen mit Osmocote-Dauerdünger
o. glw.,
Zeitraum: 2 x jährlich, März bis Oktober
Menge: bis 20 g/m2
Düngezeitpunkt nach Rücksprache mit der BÜ.

Erzeugnis:

'....................................................'

(vom Bieter einzutragen)
Menge: 75,000 m2

#### Abschnitt 2.19 SCHMUTZWASSERENTSORGUNG

*Hinweis: HINWEIS ZUR TIEFENANGABE*
Die Tiefenangaben beziehen sich auf die endgütlige Leitungstiefe im Bezug auf die geplanten Straßenbauhöhen.

*Hinweis: ERDARBEITEN IM WURZELBEREICH*
Die nachfolgend ausgeschriebene Zulageposition gilt ausschließlich in Verbindung mit den Positionen „Leitungsgraben (m. Schachtbauwerk) herstellen“. Die Zulage ist nur für die in den betreffenden Positionen tatsächlich erforderlichen und auf Anordnung bzw. nachweislich notwendigen Handschachtungen abzurechnen.

**2.19.10 Teilbereiche in Handschachtung bearbeiten**
Teilbereiche in Handschachtung unter Berücksichtigung der bestehenden Wurzeln bearbeiten.
Freigelegte Wurzeln gegen Austrocknen abdecken und feucht halten.
Wurzelabdeckung = Matten aus Jute.
Abdeckung vor dem Verfüllen der Abgrabung aufnehmen und von der Baustelle entfernen. Beschädigungen der Wurzeln sind zu vermeiden.
Menge: 310,000 m3

*Hinweis: LEITUNGSBAU DN 150 - Hausanschlussleitungen*

**2.19.20 Leitungsgr. m. Schachtbaugr. herst, DN 150, T 2-2,50 m**
Leitungsgraben einschließlich Schachtbaugruben herstellen. Straßenaufbruch wird gesondert vergütet. Abgerechnet wird nach der Länge des Leitungsgrabens, gemessen
in der Achse der Leitung. Die Schachtbaugruben werden
in der Achse der Leitung durchgemessen. Schachtdurchmesser und -abstände nach Unterlagen des AG.
Boden-/Felsklasse 'Homogenbereich 2: [SE/SU]
Homogenbereich 3: [SU*], [SU*/UL]'

Grabentiefe über 2,00 bis 2,50 m.
Breite der Grabensohle für Rohr DN 150 Stz..
Notwendigen Verbau entsprechend statischen und konstruktiven Erfordernissen herstellen, vorhalten und
entfernen. Wasserhaltung wird gesondert vergütet.
Aushub zur Wiederverwendung innerhalb der Baustelle lagern, nach Verlegen der Leitung in Graben oberhalb der
Leitungszone einbauen und verdichten.
Zum Verfüllen nicht verwendeten Aushub der Verwertung
nach Wahl des AN zuführen.

Hausanschlussleitungen
Menge: 35,000 m

**2.19.30 Leitungszone verfüllen, Boden liefern*Rohr DN 150**
Boden in Leitungszone nach DIN EN 1610 über Bettung
einbauen und verdichten.
Boden des AN.
Rohr DN 150.
Menge: 35,000 m

**2.19.40 Steinzeugrohrleitung herstellen DN 150, T 1,90 bis 2,10 m**
Entwässerungsleitung aus Steinzeugrohren nach DIN EN
295 nach statischen und konstruktiven Erfordernissen
nach DIN EN 1610 herstellen. Anschluss an Schacht sowie
Formstücke werden gesondert vergütet.
Rohr DN '200'

Rohrverbindung Muffe Typ K.
Bettung nach DIN EN 1610, Typ 1.
Fließsohlentiefe 'über 1,90 m bis 2,10 m'

Straßenverkehrslast = SLW 60. Statische Berechnung aufstellen und liefern.
Menge: 35,000 m

**2.19.50 Formstück einbauen (Zul) Abzweig DN 150*Steinzeug Rohr DN 200**
StL-Nr. 06110367020305
Formstück in Rohrleitung einbauen. Vergütet wird der
Mehraufwand für den Einbau des Formstückes gegenüber
der bis zur Innenfläche der Sammelrohrleitung durchgemessenen Rohrleitung.
Formstück = Abzweig, Anschlussrohr DN 150.
Material = Steinzeug.
Durchgangsrohr DN 200.
Menge: 5,000 St

*Hinweis: LEITUNGSBAU DN 200*
LEITUNGSBAU DN 150 - Hausanschlussleitungen

**2.19.60 Leitungsgr. m. Schachtbaugr. herst, DN 200, T 2-2,70 m**
Leitungsgraben einschließlich Schachtbaugruben herstellen. Straßenaufbruch wird gesondert vergütet. Abgerechnet wird nach der Länge des Leitungsgrabens, gemessen
in der Achse der Leitung. Die Schachtbaugruben werden
in der Achse der Leitung durchgemessen. Schachtdurchmesser und -abstände nach Unterlagen des AG.
Boden-/Felsklasse 'Homogenbereich 2: [SE/SU]
Homogenbereich 3: [SU*], [SU*/UL]'

Grabentiefe über 2,00 bis 2,70 m.
Breite der Grabensohle für Rohr DN 200 Stz..
Notwendigen Verbau entsprechend statischen und konstruktiven Erfordernissen herstellen, vorhalten und
entfernen. Wasserhaltung wird gesondert vergütet.
Aushub zur Wiederverwendung innerhalb der Baustelle lagern, nach Verlegen der Leitung in Graben oberhalb der
Leitungszone einbauen und verdichten.
Zum Verfüllen nicht verwendeten Aushub der Verwertung
nach Wahl des AN zuführen.
Menge: 170,000 m

**2.19.70 Leitungszone verfüllen, Boden liefern*Rohr DN 200**
Boden in Leitungszone nach DIN EN 1610 über Bettung
einbauen und verdichten.
Boden des AN.
Rohr DN 200.
Menge: 170,000 m

**2.19.80 Steinzeugrohrleitung herstellen DN 200, T 1,90 bis 2,10 m**
Entwässerungsleitung aus Steinzeugrohren nach DIN EN
295 nach statischen und konstruktiven Erfordernissen
nach DIN EN 1610 herstellen. Anschluss an Schacht sowie
Formstücke werden gesondert vergütet.
Rohr DN '200'

Rohrverbindung Muffe Typ K.
Bettung nach DIN EN 1610, Typ 1.
Fließsohlentiefe 'über 1,90 m bis 2,10 m'

Straßenverkehrslast = SLW 60. Statische Berechnung aufstellen und liefern.
Menge: 170,000 m

**2.19.90 Warnband für Schmutzwasserleitung**
orthungsfähiges Warnband liefern und über der
Rohrleitungszone einbauen.
Menge: 205,000 m

**2.19.100 prov. Leitung herst. für SWL DN 200, L=100 m**
*** Pauschalposition
Herstellen, Vorhalten und Betreiben einer
provisorischen Verbindung, Überpumpbetrieb zur
Sicherstellung der ununterbrochenen Betriebsicherheit
des vorhandenen
Schmutzwasserkanals DN 200 Stz,
vorhandener Schmutzwasserkanal im Fahrbahnbereich Stahnsdorfer Damm
Ausführung im Bereich des Umbaues der vorhandenen
Schmutzwasserschächte für die Anbindung des geplanten
Schmutzwasserkanals.

Vorübergehende Fassung und Ableitung des Abwassers
einer in Betrieb befindlichen Abwasserleitung durch
Überpumpbetrieb mit mindestens folgenden Leistungen:

temporärer Verschluss am Auslauf des Schachtes
vor dem Baubereich,
Bereitstellung einer Tauchpumpe zur Entsorgung der
maximalen Zuflussmenge unter Berücksichtigung des
möglichen Rückstauvolumens im Kanal;
betriebsfertige Montage der Pumpe im verschlossenen
Schacht, einschließlich Her- und Bereitstellung der
notwendigen Stromversorgung und Steuerungstechnik,
Herstellung einer flexiblen Druckleitung, überirdisch
verlegt, bis zum Ablaufschacht einschließlich der
erforderlichen Leitungssicherung (Überfahrung durch LKW
ermöglichen),
Betrieb, Unterhaltung und Kontrolle der kompletten
Anlage, einschl. Druckleitung,
24 h- Überwachung ist wöchentlich schriftlich
nachzuweisen;
Anlage auf- und abbauen, vorhalten
geodätische Förderhöhe bis 10 m.
Abbau des Überpumpbetriebes nach
Einbindung und Inbetriebnahme des neuen
Schmutzwasserkanals.

Überpumpbetrieb für Abwasser:
Fördermenge über 50 bis 120 m3/h;
Länge der Überleitung ca. 100 m.
Menge: 1,000 psch

**2.19.110 Stromaggregat vorhalten**
Stromaggregat als Reserveeinrichtung für
Schmutzwasserüberpumpbetrieb bereitstellen und
vorhalten,
Vergütet wird nur die Vorhaltung für den tatsächlichen
Einsatz der Überpumpbetriebe,
einzukalkulieren sind 2 Stromaggregate für die örtlich getrennten Überpumpbetriebe mit jeweils 5 Tagen Einsatzzeit.
Menge: 5,000 d

*Hinweis: SCHÄCHTE*

**2.19.120 PP-Schacht DN 400, T 2,00 m - HA-Schacht**
Fertigteil-Schacht aus Kunststoff für Schmutzwasser
Schacht DN 400 aus Polypropylen (PP),
Gerinne gekrümmt, mit Steigrohr und Teleskopaufsatz
liefern sowie höhen- und fluchtgerecht versetzten.
Schacht, gemäß DIN EN 13598-2, aus 100% Neumaterial
ohne
Recyclinganteile und ohne Schäumungszusätze, bestehend
aus vollwandigen Fertigteilen, mit außenliegenden
Verstärkungsrippen, glatter Innenwandung,  Farbe
orange.
Vom Deutschen Institut für Bautechnik (DIBt)
bauaufsichtlich zugelassen.
Schachtboden mit ebener Aufstellfläche und
optimierter Verformungsstabilität.
Zu- und Ablauf als Spitzende zum direkten Anschluss von
glattwandigen Kunststoffrohren.
Bermenhöhe 1/1 D nach DIN 4034-1.

Schacht komplett mit Steigrohr und Teleskopaufsatz DN
400 aus PP, höhenverstellbar, mit integrierten
Dichtringen aus
Elastomer,
mit Verschiebesicherung, geeignet zur Montage
von Betonauflagering und einer Begu-Abdeckung.
Schachtboden mit verformungsstabilem, geschlossenem
Flachboden DN 400 aus PP, mit Steigrohr DN 400
aus PP und Dichtungen.
Polymerer Lastabtragsring zur Lastentkoppelung und zur
verschiebesicheren Aufnahme von Schachtabdeckungen LW
625 inkl. Dichtung.

Aufsatz provisorisch auf Zwischenausbauhöhe setzen.
Auflager für Schachtabdeckung nach statischen und konstruktiven Erfordernissen herstellen.
Anschluss der Rohrleitungen wird gesondert vergütet.
Schacht-DU = 400 mm aus PP
Lichte Schachthöhe 'über 1,50 m bis max. 1,80 m
Höhenanpassung variabel mittels zugehörigem Aufsatz-/
Teleskoprohr,
Schacht mit Sandfang und Schmutzfängereimer und
Filterfliessack,
Zulauf DN 150 PP
Ablauf DN 150 PP'

Schachtabdeckung 'aus Guss liefern und
einbauen wird gesondert vergütet.'

Auflager aus grobkörnigem Material, 10 cm dick,
herstellen.

für Hausanschlussschächte

Fabrikat / Hersteller '....................................................' Bieterangabe
Menge: 5,000 St

**2.19.130 Systemabdeckung aufsetzen o. Lüftung, KL. D400**
Systemabdeckung für Kunststoffschacht DN 400,
befahrbare Klasse D400,
Material Guss, inkl. Verriegelung,
mit Dichtmanschette,
Ausführung = ohne Lüftungsöffnungen.
Schachtabdeckung zunächst provisorisch auflegen und
entsprechend Bauablauf Zug um Zug bis auf planmäßige
Höhe setzen.
Fuge zwischen Fertigteilen mit Mörtel MG III nach DIN
1053 unter Verwendung von mindestens 3 Distanzstücken
entsprechender Festigkeit füllen. Füllung glattstreichen.
Gegen Verschiebung, Beschädigung durch Baustellenverkehr sichern,
Sicherungsmaßnahmen nach Wahl des AN,
Menge: 5,000 St

**2.19.140 Schachtanschluss herstellen (Zul) Rohr DN 150*Steinzeug Kunststoff*Anschluss+Gelenk**
StL-Nr. 06110360033403
Rohrleitung an Schacht anschließen, Anschluss dichten.
Vergütet wird der Mehraufwand für das Herstellen des
Anschlusses einschließlich eventueller Passstücke gegenüber der bis zur Innenfläche des Schachtes durchgemessenen Rohrleitung.
Rohrleitung DN 150.
Material = Steinzeug.
Schacht aus Kunststoff.
Anschluss mit Schachtanschlussstück und Gelenkstück.
Menge: 5,000 St

**2.19.150 Formstück einbauen (Zul)**
StL-Nr. 06110367999900
Formstück in Rohrleitung einbauen. Vergütet wird der
Mehraufwand für den Einbau des Formstückes gegenüber
der bis zur Innenfläche der Sammelrohrleitung durchgemessenen Rohrleitung.
Formstück 'Übergangsstück von DN 150 Steinzeug auf PP-Schacht'

Material 'Stz auf PP'
Menge: 5,000 St

**2.19.160 Beton-Fertigteil-Schacht herstellen, T 1,50 - 2,50 m**
Fertigteil-Schacht mit Schachthals einschließlich der
Öffnungen für die Rohranschlüsse herstellen. Erforderliche Auflagerringe einbauen. Schachtabdeckung und An-
schluss der Rohrleitungen werden gesondert vergütet.
Material = Betonfertigteil nach DIN 4034-Teil 1.
Schacht DU = 1000 mm.
Steigeisen nach DIN 19555, Form B mit seitlicher Aufkantung (Stahl/PE-Ummantelung,) zweiläufig nach DIN 1212, 4 St/m einbauen.
Lichte Schachttiefe über 1,50 bis 2,50 m.
Straßenverkehrslast = SLW 60. Statische Berechnung aufstellen und in geprüfter Form liefern.
Auflager aus grobkörnigem Material, 10 cm dick, herstellen.
Fugendichtung 'Dichtmittel aus Elastomeren n. DIN 4060,
Fugenfüllung mit MG III n. DIN 1053 und glattstreichen'

Schachtgerinne mit Steinzeug-Halbschale DIN EN 295,
Auftritt und Berme aus Kanalklinker Formstein 'D' herstellen.
Durchlaufrinne gekrümmt bzw. gerade gem. Planunterlagen.
Menge: 1,000 St

**2.19.170 Beton-Fertigteil-Schacht herstellen, T 2,00 - 3,00 m**
Fertigteil-Schacht mit Schachthals einschließlich der
Öffnungen für die Rohranschlüsse herstellen. Erforderliche Auflagerringe einbauen. Schachtabdeckung und An-
schluss der Rohrleitungen werden gesondert vergütet.
Material = Betonfertigteil nach DIN 4034-Teil 1.
Schacht DU = 1000 mm.
Steigeisen nach DIN 19555, Form B mit seitlicher Aufkantung (Stahl/PE-Ummantelung,) zweiläufig nach DIN 1212, 4 St/m einbauen.
Lichte Schachttiefe über 2,00 bis 3,00 m.
Straßenverkehrslast = SLW 60. Statische Berechnung aufstellen und in geprüfter Form liefern.
Auflager aus grobkörnigem Material, 10 cm dick, herstellen.
Fugendichtung 'Dichtmittel aus Elastomeren n. DIN 4060,
Fugenfüllung mit MG III n. DIN 1053 und glattstreichen'

Schachtgerinne mit Steinzeug-Halbschale DIN EN 295,
Auftritt und Berme aus Kanalklinker Formstein 'D' herstellen.
Durchlaufrinne gekrümmt bzw. gerade gem. Planunterlagen.
Menge: 5,000 St

**2.19.180 Umbau Gerinne in Bestandsschacht**
Umbau Gerinnesohle im Bestandsschacht für Einbindung
einer zusätzlichen Leitung DN 200 Stz,
Bestandsschacht DN 1000, Betonfertigteilschacht,
vorhandenes Gerinne für DN 200, Einlauf- / Auslauf,
Gerinne gerade.
Vorhandenes Gerinne abbrechen, Abbruchgut fachgerecht
entsorgen,
neues Gerinne herstellen gem. Leitungsdimensionen und
Höhenlage der einbindenden Leitungen.
Schachtgerinne mit Steinzeug-Halbschale DIN EN 295,
Auftritt und Berme aus Kanalklinker Formstein 'D' herstellen.
Durchlaufrinne gekrümmt.
Erforderliche Materialien liefern und einbauen.

Schacht STDA07K,
KD 47,74
KS 44,54
Menge: 1,000 St

**2.19.190 Außenliegender Absturz DN 200/150, H = 0,75 m**
Komplettposition für außenliegenden Absturz DN 200/150,
Ausführung gem. aktuell gültigem technischen Regelwerk des MWA.

Schacht STDA07K, Absturzhöhe 0,75 m,

Herstellen eines außenliegenden Absturzes an
Schmutzwasserschacht,
Einzukalkulieren sind sämtliche Mehraufwendungen, die
über die Rohrgrabentiefe und -breite hinausgehen.
Herstellen der Anschlussöffnung DN 150 am
Schachtunterteil durch Bohren.
Hauptleitung Zulauf DN 200,
Absturzleitung DN 150,
als Absturzhöhe gilt die Sohlhöhendifferenz zwischen
oberer und unterer Anschlussöffnung am Schacht.

Herstellen Absturz mit folgenden Formteilen:
- 1 Stck. Hauptleitung-Abzweig 90° DN 200/150,
- 1 Stck. Hauptleitung Passstück, DN 200,
  Länge bauseits zu ermitteln,
- 1 Stck. Hauptleitung Gelenkstück Zulauf DN 200
- 1 Stck. Steinzeugrohr-Absturz DN 150
- 2 Stck. Steinzeugrohr-Passstück  DN 150,
  Länge bauseits zu ermitteln,
- 2 Stck. Steinzeugrohr-Bogen DN 150, 2x45°
- 1 Stck. Steinzeugrohr-Gelenkstück Zulauf DN 150
- 1 Stck Schachtfutter für Einbindung,
  Dichtung Hauptrohr DN 200 Stz in Schachtbauwerk
- 1 Stck. Schachtfutter für Einbindung,
  Dichtung Absturzrohr DN 150 Stz in
Schachtbauwerk
- 3 Stck. Muffengrundringe für Stz-Rohr DN 200
- 3 Stck. Muffengrundringe für Stz-Rohr DN 150

Material Rohre, Formstücke:
Hauptleitungs-Abzweig, -Passstück und -Gelenkstück aus
Steinzeug, DN 200, nach DIN 4032,
Hochlast, mit mit Steckmuffen K, Verbindungssystem C.

Absturzleitung und Formstücke aus Steinzeugrohr (Stz),
DN 150, nach DIN EN 295, Hochlast mit Steckmuffe L nach
Verbindungssystem F

Muffengrundringe nach
DIN EN 295, für Anschlußelemente Steckmuffe L nach
Verbindungssystem F, SBR-Kautschuk, Shore A-Härte 60

Betonummantelung der Absturzzone mit
Gesamtbreite der Betonummantelung um Absturzrohr DN150 = 500 mm,
Betonabdeckung des Hauptrohres DN 200 = 1/4 DN, min 100 mm.

Alle Materialien liefern und fachgerecht einbauen.
Schalung wieder ausbauen und in Eigentum des AN
übernehmen.
Menge: 1,000 St

**2.19.200 Schachtabdeckung aufsetzen DIN 19584, D,B*m. Schmutzfänger Höhe Zug um Zug*Distanzst.+Mörtel**
StL-Nr. 06110452130201
Schachtabdeckung nach DIN 1229, mit lichter Weite mindestens 610 mm und rundem Rahmen, aufsetzen.
Klasse D 400, Ausführung nach DIN 19584,mit Rahmen aus
Gusseisen mit Beton.
Ausführung = mit Schmutzfänger nach DIN 1221.
Schachtabdeckung zunächst provisorisch auflegen und
entsprechend Bauablauf Zug um Zug bis auf planmäßige
Höhe setzen.
Fuge zwischen Fertigteilen mit Mörtel MG III nach DIN
1053 unter Verwendung von mindestens 3 Distanzstücken
entsprechender Festigkeit füllen. Füllung glattstreichen.
Menge: 6,000 St

**2.19.210 Einstiegshülse montieren [Zul]**
Zulage zur Schachtposition

Bei den zuvor genannten Schachtpositionen, ist je
Schacht, eine Einstiegshülse aus Edelstahl V4A
Menge: 6,000 St

**2.19.220 Reißfestes Flies zur Abdichtung**
Reißfestes Flies zur Abdichtung der Kanaldeckel
einbauen.
Bei Inbetriebnahme der Abwasserleitung ist die Folie zu
entfernen.
Menge: 5,000 m2

**2.19.230 Schachtanschluss herstellen (Zul) Rohr DN 200*Steinzeug Betonfertigteile*Anschluss+Gelenk**
StL-Nr. 06110360053103
Rohrleitung an Schacht anschließen, Anschluss dichten.
Vergütet wird der Mehraufwand für das Herstellen des
Anschlusses einschließlich eventueller Passstücke gegenüber der bis zur Innenfläche des Schachtes durchgemessenen Rohrleitung.
Rohrleitung DN 200.
Material = Steinzeug.
Schacht aus Betonfertigteilen.
Anschluss mit Schachtanschlussstück und Gelenkstück.
Menge: 11,000 St

*Hinweis: PRÜFUNGEN SCHMUTZWASSER*

**2.19.240 Nachweis zur Überprüfung der Verdichtung**
Nachweis zur Überprüfung der Verdichtung der
Leitungszone durch anerkannte Nachweisverfahren.
Gesondert angewiesene Nachweisführung
der Verdichtung in den einzelnen Rohrgrabenschichten
(Rohrsohle, 2 x Rohrleitungszone, je nach Tiefenlage).
Nach Terminvereinbarungen mit dem bauleitenden Ingenieur und auf dessen Weisung mit einem anerkannten
Verfahren der Nachweisführung durchzuführen.
Ausführender Bodenmechaniker (vom Bieter anzugeben).

Die Kosten der An- und Abfahrt sind einzurechnen.
Einschließlich Auswertung und Übergabe des
Prüfberichtes an den AG. Pro Prüfungsstelle 3 Nachweise

Stück = Prüfstelle.
Menge: 10,000 St

**2.19.250 Entwässerungsleitung reinigen bis DN 200 Stz**
Entwässerungsleitung im Hochdruck- oder Vakuumspülverfahren reinigen. Räumgut vorentwässern.
Reinigung zur Vorbereitung auf die Kameradurchfahrung.
Rohr DN/ID bis DN 200 aus Steinzeug
Anlage ist nicht in Betrieb.
Kalkulationsannahme: Verschmutzung bis 10 v.H. der Profilhöhe.
Räumgut nach Wahl des AN fachgerecht entsorgen.
Menge: 170,000 m

**2.19.260 Dichtigkeitsprüfungt des SW-Kanals bis DN 200 Stz**
Entwässerungsrohrleitung auf Dichtheit prüfen. Erforderliche Verankerungen und Rohrverschlüsse herstellen
und beseitigen. Notwendigen Füllstoff liefern und ableiten. Prüfprotokoll erstellen und dem AG übergeben.
Rohrleitung bis DN/ID bis DN 200.
Rohr aus Steinzeug,
Prüfung 'Dichtheitsprüfung nach  DIN EN 1610, Verfahren LD gem. ATV'

Prüfung der Sammelleitung mit Anschlussleitungen.
Menge: 170,000 m

**2.19.270 Dichtheit Schacht prüfen, DN 400, Kunststoff, Tiefe ü. bis 2,00 m**
Entwässerungsschacht auf Dichtheit prüfen. Erforderliche Verankerungen und Verschlüsse herstellen und beseitigen. Notwendigen Füllstoff liefern und ableiten.
Prüfprotokoll erstellen und dem AG übergeben.
Runder Schacht, DN/ID 0,40 m.
Schacht aus Kunststoff,
Schachttiefe ab OK Abdeckung bis 2,00 m.
Prüfung Dichtheitsprüfung mit Wasser,
nach  DIN EN 1610, Verfahren W gem. ATV
Menge: 5,000 St

**2.19.280 Prüfung Wasserdichtheit des SW-Schächte, DN 1000 B**
Entwässerungsschacht auf Dichtheit prüfen. Erforderliche Verankerungen und Verschlüsse herstellen und beseitigen. Notwendigen Füllstoff liefern und ableiten.
Prüfprotokoll erstellen und dem AG übergeben.
Runder Schacht, DN/ID 1,00 m.
Schacht aus Betonfertigteilen.
Schachttiefe ab OK Abdeckung über 1,90 bis 2,70 m.
Prüfung 'Dichtheitsprüfung mit Wasser,
nach  DIN EN 1610, Verfahren W gem. ATV'
Menge: 7,000 St

**2.19.290 Kamerabefahrung des S-Kanals, bis DN 200**
Kameradurchfahrung von Entwässerungsrohrleitungen ausführen. Auf Schadstellen untersuchen und auf Da-
tenträger dokumentieren. Datenträger dem AG übergeben.
Rohrleitung DN/ID bis DN 200.
Rohr aus Steinzeug,
Anlage ist nicht in Betrieb.
Befahrung der Sammelleitung mit Anschlussleitungen.
Dokumentation mit Angabe von Haltung, Rohrmaterial,
Rohrdurchmesser, Haltungslänge, Gefälle im Rohr und
Stationierung von seitlichen Zuläufen und Schadstellen
schriftlich vorlegen.
Daten im DWA M-150 Austauschformat Abwasser (XML) sowie
aufbereitet in Video-Datenformat nach Unterlagen des AG
übergeben. Datenträger nach Unterlagen des AG.
Menge: 170,000 m

**2.19.300 Befahrungsprotokoll anfertigen**
*** Pauschalposition
Befahrungsprotokoll in Schriftform anfertigen.
Erstellt wird ein Protokoll über die Fernaugenuntersuchung.
Dabei sind Angaben über das Material, die Querschnitte,
Einmündungen, eventuelle Schäden mit Schadensort,
dem Videozählerstand und der Fotonummer zu machen.
Aus dem Bericht muß weiterhin der Auftraggeber,der
Auftragnehmer und das Datum der Untersuchung
hervorgehen.
Die Dokumentation der erhobenen Daten richtet sich nach
den Vorgaben der DIN EN 13508-2 und DWA-M 149-2.
Die Videodaten sind digital im AVI Format zu übergeben.
Die Bilddaten sind digital im JPEG Format zu übergeben.
Die Video- und Bilddaten sind nach der betroffenen
wassertechnischen Anlage (Haltung) und ggf. der Station
zu benennen, damit eine eindeutige Zuordnung möglich
ist.
Neben den Video- und Bilddaten sind alle weiteren Daten
im DWA M-150 Format abzugeben.

In 1 facher Form dem AG übergeben.
Menge: 1,000 psch

**2.19.310 Schachtuntersuchungsbericht erstellen**
*** Pauschalposition
Erstellen des Schachtuntersuchungsberichtes.
Folgende Angaben sind für jeden Schacht zu erfassen:
-Schachtnummer
-Straße
-Schachttiefe in m unter OK Deckel
-Anzahl der Anschlüsse
-Skizze mit Darstellung der Schachtform,Zu- und Ab-
 läufe mit Tiefe unter OK Deckel,Richtung (von Schacht-
 Nr. zu Schacht-Nr.,seitliche Zuläufe).

Die Videodaten sind digital im AVI Format zu übergeben.
Die Bilddaten sind digital im JPEG Format zu übergeben.
Die Video- und Bilddaten sind nach der betroffenen
wassertechnischen Anlage (Haltung) und ggf. der Station
zu benennen, damit eine eindeutige Zuordnung möglich
ist.
Neben den Video- und Bilddaten sind alle weiteren Daten
im DWA M-150 Format abzugeben.

In 1 facher Form dem AG übergeben.
Menge: 1,000 psch

#### Abschnitt 2.20 TRINKWASSERVERSORGUNG

*Hinweis: ERDARBEITEN IM WURZELBEREICH*
Die nachfolgend ausgeschriebene Zulageposition gilt ausschließlich in Verbindung mit den Positionen „Leitungsgraben (m. Schachtbauwerk) herstellen“. Die Zulage ist nur für die in den betreffenden Positionen tatsächlich erforderlichen und auf Anordnung bzw. nachweislich notwendigen Handschachtungen abzurechnen.

**2.20.10 Teilbereiche in Handschachtung bearbeiten**
Teilbereiche in Handschachtung unter Berücksichtigung der bestehenden Wurzeln bearbeiten.
Freigelegte Wurzeln gegen Austrocknen abdecken und feucht halten.
Wurzelabdeckung = Matten aus Jute.
Abdeckung vor dem Verfüllen der Abgrabung aufnehmen und von der Baustelle entfernen. Beschädigungen der Wurzeln sind zu vermeiden.
Menge: 335,000 m3

*Hinweis: UMVERLEGUNG TWL DN 250 GGG*

**2.20.20 Umverlegung TWL DN 250 GGG (Teilabbruch)**
*** Pauschalposition
Umverlegung TWL DN 250 GGG (Teilabbruch)

Koordinierungsleistung MWA
Die Arbeiten zur Umverlegung sowie die Umbindung der bestehenden Leitung auf die neu verlegte Leitung ist in Abstimmung mit dem zuständigen Rohrnetzmeister (MWA) durchzuführen.
1 psch
Erdbau, Rückbau und Umverlegung DN 250 GGG
Baugrube herstellen
Baugrube an den beiden Knotenpunkten (KP-8 und KP-10) herstellen. Beschreibung der Homogenbereiche nach Unterlagen des AG.
Verbau, nach Wahl des AN, wird nicht gesondert vergütet.
Baugrubentiefe über 1,50 bis 2,00 m.
Breite Leitungsgraben nach technischem Erfordernis
Boden bzw. Fels mit gefährlichen Inhaltsstoffen. Be-
schreibung nach Unterlagen des AG.
Aushub ist getrennt voneinander (Oberboden, mineralischer Boden) seitlich zu lagern

2 Stck
TWL DN 250 GGG abbrechen
Vorhandene TWL DN 250 GGG fachgerecht trennen, leeren, abbrechen und fachgerecht entsorgen.
Bauzeitlich erforderliche Trennungsschnitte sowie alle hierfür notwendigen Nebenarbeiten sind in die Einheitspreise einzukalkulieren.
Nennweite und Material DN 250 GGG,
Erforderliche Erd- und Verbauarbeiten ausführen,
Aushub ist getrennt voneinander (Oberboden, mineralischer Boden) seitlich zu lagern
Überdeckungshöhe bis 1,50 m,
Aushubtiefe bis 2,00 m,
Breite Leitungsgraben nach technischem Erfordernis

Nach fachgerechtem Teilabbruch:
Herstellen eines fachgerechten dauerhaften Verschlusses an offenen Leitungsenden für DN 250, einschl. aller erforderl. Nebenarbeiten.

Anfallende Restmaterialien sind aufzunehmen, abzutransportieren und ordnungsgemäß zu entsorgen erschließl. der erforderl. Nachweisführung.

Handschachtung ist einzukalkulieren und wird nicht gesondert vergütet.
Einschl. Einmessung des Ausbauabschnittes in den vorhandenen Straßenlageplan.

Nach Rückbau bzw. Umverlegung der Trinkwasserleitung ist der Leitungsgraben/ Baugrube mit dem gelagerten Material fachgerecht zu verfüllen. Geeignetes Fehlendes Material (Volumen Rohrleitung) ist durch den AN zu liefern. Nach den anerkannten Regeln der Technik ist für die hergestellte Erdschicht ein geeigneter Verdichtungsnachweis zu erbringen
Im Anschluss ist der zuvor getrennt gelagerte Oberboden wieder aufzubringen, gem. Geländeursprung zu profilieren und fachgerecht anzudecken. Abschließend ist eine Rasenansaat einschließlich erforderlicher Bodenbearbeitung herzustellen.
5 m

Demontage der vorhandenen Armaturengruppe
Demontage, Ausbau und fachgerechte Entsorgung der vorhandenen Armaturengruppe (s. KP-10) der Trinkwasserinstallation einschließlich aller zugehörigen Rohrleitungsstränge, Schiebergestänge sowie Verbindungselemente und Straßenkappen.
Die Anlage ist vor Beginn der Arbeiten ordnungsgemäß durch den MWA außer Betrieb zu nehmen.
Ausbau inklusive Befestigungsmaterial, Dichtungen und Nebenarbeiten.
Fachgerechte Entsorgung der demontierten Bauteile.
1 psch
Umpflasterung aus Pflasterdecke aufnehmen
Pflasterdecke mit Pflastersteinen aufnehmen.
Aufnehmen der Tragschicht sowie Entsorgung wird nicht gesondert vergütet.
Erschwernisse durch Einbauten werden nicht gesondert vergütet.
Mit Fugenfüllung aus ungebundenem Fugenmaterial
Bettung aus ungebundenem Bettungsmaterial.
Steine und Borde, sowie übriges Aufbruchgut fachgerecht entsorgen.

1 psch

Einbindung umverlegte TWL GGG 250
Umschluss der bestehenden Leitung von der alten auf die neu verlegte Leitung. Voraussetzung hierfür ist, dass die neue Leitung bereits vollständig fachgerecht hergestellt und betriebsbereit (durch MWA) freigegeben ist.

1 psch
Menge: 1,000 psch

*Hinweis: VERSORGUNGSLEITUNG DN 250 GGG*

**2.20.30 Leitungsgr. herstellen, DN 250**
Leitungsgraben herstellen.
Abgerechnet wird nach der Länge des Leitungsgrabens, gemessen in der Achse der Leitung.
Boden-/Felsklasse 'Homogenbereich 2: [SE/SU]
Homogenbereich 3: [SU*], [SU*/UL]'

Mindestüberdeckung 1,50 m unter GOK.

Breite der Grabensohle für Rohr DN 250 GGG

Im Einheitspreis sind alle Nebenarbeiten wie
zusätzliche Vertiefungen und Verbreiterungen bei
Abzweigungen und Planie der Rohrgrabensohle
enthalten.
Notwendigen Verbau entsprechend statischen und konstruktiven Erfordernissen herstellen, vorhalten und
entfernen. Wasserhaltung wird gesondert vergütet.
Aushub zur Wiederverwendung innerhalb der Baustelle lagern, nach Verlegen der Leitung in Graben oberhalb der
Leitungszone einbauen und verdichten.
Zum Verfüllen nicht verwendeten Aushub der Verwertung
nach Wahl des AN zuführen.
Menge: 190,000 m

**2.20.40 Leitungszone verfüllen, Sand*Rohr DN 250**
Boden in Leitungszone nach DIN EN 1610 über Bettung
einbauen und verdichten.
Boden 'aus steinfreiem Sand'

Rohr DN 250.
Menge: 190,000 m

**2.20.50 Duktiles Gussrohr TW, DN 250**
Duktiles Gussrohr TW, längskraftschlüssig, DN 250 liefern und verlegen

Druckrohr aus duktilem Gusseisen für Trinkwasser mit
längskraftschlüssiger Muffe nach DIN EN 545, mit DVGW - Zertifizierungszeichen, mit reibschlüssiger Steckmuffenverbindung, einschließlich Dicht-Haltering aus EPDM und Erkennungsring. PN 10
Auskleidung : Zementmörtel auf Basis von Hochofenzement
Umhüllung : Zink-Aluminium-Überzug von mind. 400 g/m²
und blaue Epoxidharz-Deckbeschichtung,
Baulänge : 6 m
DN 250
Druckklasse C 40
Menge: 190,000 m

**2.20.60 Trassenwarnband mit Ortungsdraht**
Trassenwarnband mit eingelegtem Ortungsdraht
Farbe blau,
mit Aufdruck 'Achtung Trinkwasserleitung'
liefern und 30 cm über Rohrscheitel im Bereich des
Rohrgrabens
verlegen.

Die Enden des Warnbandes sind an den Rohrleitungsenden
hochzuziehen und innerhalb der Schieberkappen
zugänglich
zu machen. Die dafür erforderlichen Mehraufwendungen
und
Materialien sind in den Einheitspreis mit
einzukalkulieren.
Menge: 190,000 m

*Hinweis: VERSORGUNGSLEITUNG DN 80 GGG*

**2.20.70 Rohrleitung DN 400 entspannen, leeren, trennen, ausbauen**
*** Pauschalposition
Rohranschluß herstellen.

Rohranschluß (Rohrverbindungen) zu einer in Betrieb
befindlichen Druckrohrleitung herstellen: vorh. Leitung
für Rohrleitung trennen, entspannen und entleeren,
Durchführung der erforderlichen Stemmarbeiten und Schnitte und Aus- und Einbauarbeiten für  Rohranschluß nach Außerbetriebnahme der Anlage.
Material vorh. Leitung: DN 400 GG,
Pass- und Formstücke werden gesondert vergütet.
Einschließlich eventuell erforderlichen Erd- und
Verbauarbeiten für Baugrube Umbindung
*anfallendes Wasser geht in Eigentum des AN über und
ist zu entsorgen.
*Abbruchgut geht in Eigentum des AN über und ist
nachweislich von der Baustelle zu entfernen.
*inkl. Aus- und Inbetriebnahme des entsprechenden
Leitungsabschnitt. Ausführung in Abstimmung mit
dem zuständigen Versorger.
*Eventuell anfallende Kosten durch den Betreiber sind
in die Einheitspreise einzukalkulieren.
* Einschl. aller Nebenarbeiten, erforderliche Zuschläge für die Wochenendarbeit/ Nachtarbeit sind einzukalkulieren.

Nach Fertigstellung der Einbindung ist die Leitung
wieder zu befüllen, um Lufteinschlüsse zu verhindern.
*Ausführung am Bauanfang und Bauende.
Menge: 1,000 psch

**2.20.80 Leitungsgr. herstellen, DN 80**
Leitungsgraben herstellen.
Abgerechnet wird nach der Länge des Leitungsgrabens, gemessen in der Achse der Leitung.
Boden-/Felsklasse 'Homogenbereich 2: [SE/SU]
Homogenbereich 3: [SU*], [SU*/UL]'

Mindestüberdeckung 1,50 m unter GOK.

Breite der Grabensohle für Rohr DN 80 GGG

Im Einheitspreis sind alle Nebenarbeiten wie
zusätzliche Vertiefungen und Verbreiterungen bei
Abzweigungen und Planie der Rohrgrabensohle
enthalten.
Notwendigen Verbau entsprechend statischen und konstruktiven Erfordernissen herstellen, vorhalten und
entfernen. Wasserhaltung wird gesondert vergütet.
Aushub zur Wiederverwendung innerhalb der Baustelle lagern, nach Verlegen der Leitung in Graben oberhalb der
Leitungszone einbauen und verdichten.
Zum Verfüllen nicht verwendeten Aushub der Verwertung
nach Wahl des AN zuführen.
Menge: 270,000 m

**2.20.90 Leitungszone verfüllen, Sand*Rohr DN 80**
Boden in Leitungszone nach DIN EN 1610 über Bettung
einbauen und verdichten.
Boden 'aus steinfreiem Sand'

Rohr DN 80.
Menge: 270,000 m

**2.20.100 Duktiles Gussrohr TW, DN 80**
Duktiles Gussrohr TW, längskraftschlüssig, DN 80 liefern und verlegen

Druckrohr aus duktilem Gusseisen für Trinkwasser mit
längskraftschlüssiger Muffe nach DIN EN 545, mit DVGW - Zertifizierungszeichen, mit reibschlüssiger Steckmuffenverbindung, einschließlich Dicht-Haltering aus EPDM und Erkennungsring. PN 10
Auskleidung : Zementmörtel auf Basis von Hochofenzement
Umhüllung : Zink-Aluminium-Überzug von mind. 400 g/m²
und blaue Epoxidharz-Deckbeschichtung,
Baulänge : 6 m
DN 80
Druckklasse C 40
Menge: 270,000 m

**2.20.110 Anbohrarmatur, DN 80, Hauptrohr DN 400 GGG**
Anbohrarmatur mit eingebauter Betriebsabsperrung
DIN 3543-2
zum Anbohren 'ohne Druck......',
Form A für seitliche Anbohrung,
Anschluss DN 80
Innengewindeabgang in Anbohrrichtung,
PN 10, DN 80,
Hauptrohr DN 400 GGG
liefern und einbauen einschl.aller Nebenarbeiten.
Hauptrohr unter Druck,
Anbohrung an Hauptleitung bei laufenden Betrieb des
Hauptrohres.
Hersteller/Typ  Hawle oder gleichwertig,
liefern und einbauen.

Anbohrung erfolgt erst nach Freigabe durch den Betreiber!

Hersteller, Typ '....................................................' Bieterangabe
Menge: 1,000 St

**2.20.120 Trassenwarnband mit Ortungsdraht**
Trassenwarnband mit eingelegtem Ortungsdraht
Farbe blau,
mit Aufdruck 'Achtung Trinkwasserleitung'
liefern und 30 cm über Rohrscheitel im Bereich des
Rohrgrabens
verlegen.

Die Enden des Warnbandes sind an den Rohrleitungsenden
hochzuziehen und innerhalb der Schieberkappen
zugänglich
zu machen. Die dafür erforderlichen Mehraufwendungen
und
Materialien sind in den Einheitspreis mit
einzukalkulieren.
Menge: 270,000 m

*Hinweis: ARMATUREN FORMTEILE*

**2.20.130 Armaturen und Formteile bis DN 400 ausbauen, entsorgen**
Armaturen und Formteilen ausbauen, entsorgen
Trinkwasser-Armaturen / Formteile bis DN 400,
alle Materialien einschließlich Form- und
Verbindungsstücke
einschließlich Bettung- und Ummantelungsmaterial
ausbauen und fachgerecht entsorgen,
einschließlich Transport- und Deponiegebühren.

vorhandene Armaturen / Formteile
Menge: 6,000 St

**2.20.140 MK-Muffenbogen, DN 80, 22 1/2°**
MK - Muffenbogen,
22 1/2°; DN 80,
liefern und verlegen
Menge: 2,000 St

**2.20.150 MMK-Doppelmuffenbogen, DN 80, 45°**
MMK - Doppelmuffenbogen,
45°; DN 80
liefern und verlegen
Menge: 1,000 St

**2.20.160 MMK-Doppelmuffenbogen, DN 250, 45°**
MMK - Doppelmuffenbogen,
45°; DN 250
liefern und verlegen
Menge: 1,000 St

**2.20.170 FF-Stück, DN 80, bis l=50 cm**
FF-Stück
aus duktilem Gußeisen
DIN 28 600 für Trinkwasser.
Flanschübergangsstück DIN 28 645, FF-Stück,
Länge 0,50 m
schwerer Korrosionsschutz
durch EP-Pulverbeschichtung im
Epoxy-Wirbelsinterverfahren (EWS) innen und außen
Flansch DIN 28 604, PN 10,
einschl. Dichtungen und Edelstahlschrauben
Bohrung PN 10,
DN 80
liefern und einbauen
einschl. Dichtungen und Edelstahlschrauben für
Flanschverbindung.
Zur Vermeidung von Kontaktkorrosion zwischen Metallen
unterschiedlichen Potentials ist eine elektrolytische
Trennung der Metalle an den Kontaktstellen vorzunehmen.
Menge: 1,000 St

**2.20.180 F-Stück, DN 80, bis l=60 cm**
F-Stück
aus duktilem Gußeisen
DIN 28 600 für Trinkwasser.
Einflanschstück DIN 28 645, F-Stück,
Länge 0,60 m
schwerer Korrosionsschutz
durch EP-Pulverbeschichtung im
Epoxy-Wirbelsinterverfahren (EWS) innen und außen
Flansch DIN 28 604, PN 10,
einschl. Dichtungen und Edelstahlschrauben
Bohrung PN 10,
DN 80
liefern und einbauen
einschl. Dichtungen und Edelstahlschrauben für
Flanschverbindung.
Zur Vermeidung von Kontaktkorrosion zwischen Metallen
unterschiedlichen Potentials ist eine elektrolytische
Trennung der Metalle an den Kontaktstellen vorzunehmen.
Menge: 2,000 St

**2.20.190 T-Stück, DN 250/80 G**
Form- und Verbindungsstück aus duktilem Gußeisen,
DIN EN 545 für Trinkwasser PN 10,
Bohrung PN 10
Material: GJS-400 (GGG-40), schwerer Korrosionsschutz
durch EP-Pulverbeschichtung im
Epoxy-Wirbelsinterverfahren (EWS) innen und außen
beschichtet gemäß DIN 3476 (P) und DIN 30677-2
(Schichtdicke >250 µm, Porenfreiheit bei 3000 V,
Haftung innen und außen >12 N/mm² nach
Heißwasserlagerung),

T-Stück
DN 250 / DN 80
Medium: Trinkwasser

liefern und einbauen
einschl. Dichtungen und Edelstahlschrauben für
Flanschverbindung.
Zur Vermeidung von Kontaktkorrosion zwischen Metallen
unterschiedlichen Potentials ist eine elektrolytische
Trennung der Metalle an den Kontaktstellen vorzunehmen.
Menge: 1,000 St

**2.20.200 T-Stück, DN 400/250 G**
Form- und Verbindungsstück aus duktilem Gußeisen,
DIN EN 545 für Trinkwasser PN 10,
Bohrung PN 10
Material: GJS-400 (GGG-40), schwerer Korrosionsschutz
durch EP-Pulverbeschichtung im
Epoxy-Wirbelsinterverfahren (EWS) innen und außen
beschichtet gemäß DIN 3476 (P) und DIN 30677-2
(Schichtdicke >250 µm, Porenfreiheit bei 3000 V,
Haftung innen und außen >12 N/mm² nach
Heißwasserlagerung),

T-Stück
DN 400 / DN 250
Medium: Trinkwasser

liefern und einbauen
einschl. Dichtungen und Edelstahlschrauben für
Flanschverbindung.
Zur Vermeidung von Kontaktkorrosion zwischen Metallen
unterschiedlichen Potentials ist eine elektrolytische
Trennung der Metalle an den Kontaktstellen vorzunehmen.
Menge: 1,000 St

**2.20.210 Unterflurhydrant DN 80, Form AD**
Unterflurhydrannt DN 80,
Form AD,
mit Sickerpackung aus Grobkies, mit Straßenkappe,
einschl. Rahmen und Deckel nach DIN 4055 aus Gußeisen
mit Lamellengraphit GG
DIN 1691, Bolzen und Steg aus nichtrostendem Stahl,
Betontragplatte DIN 19720, Traglast 40 t für
Schwerlastverkehr, Hydrantenstraßenkappe so setzen,
daß Funktion gewährleistet ist u. keine Verkehrslasten
auf
Rohrleitung übertragen werden; zwischen Klaue u.
Kastendeckel
mind. 10 cm Abstand.
Unterflurhydrant komplett einbauen einschl. sämtlich
notwendigen Paßstücken
*Komplettleistung je eingebauter Hydrant
Menge: 1,000 St

**2.20.220 KOS-Schieber DN 80**
Keil-Oval-Schieber nach DIN EN 1171,
Baulänge nach DIN EN 558-1 Grundreihe 15

Weichdichtender Schieber entsprechend DIN 3547-1, EN
1074-1 und -2 mit im Flächenschwerpunkt gelagertem
Absperrkeil, Absperrkeil allseitig gegen Korrosion
geschützt, mit Entleerungsbohrung und
Kunststoffgleitschuhen aus POM, Spindelabdichtung durch
unter Druck auswechselbarem Messing-O-Ring-Adapter
entsprechend ISO 7259, Abdichtung nach oben durch
Spindel-O-Ringe sowie Rücklippendichtung, Bund-Spindel
Edelstahl V4A mit gerolltem Gewinde, auf
Gleitscheiben aus POM oder Axiallagern gelagert,
Spindelvierkant entsprechend DVGW GW 336. Oberteil mit
Schmutzdichtung und Paraffin als Schutz gegen
Kontaktkorrosion im Übergangsbereich O-Ring-Träger zu
Oberteil, Rundgewindadapter am Oberteil zur stiftlosen
Befestigung der Einbaugarnitur. Beidseitiger
Flanschanschluss nach DIN 2501.
Material: GJS-400 (GGG-40), schwerer Korrosionsschutz
durch EP-Pulverbeschichtung im
Epoxy-Wirbelsinterverfahren (EWS) innen und außen
beschichtet gemäß DIN 3476 (P) und DIN 30677-2
(Schichtdicke >250 µm, Porenfreiheit bei 3000 V,
Haftung innen und außen >12 N/mm² nach
Heißwasserlagerung).

Anschluß nach DVGW 336 mit Zubehör
Medium: Trinkwasser
Max. Betriebsdruck: 16 bar
PN 10/16 / DN 80

einschließlich zugehöriger Teleskop-Einbaugarnitur für
Schieber  mit
Betonunterlegplatte und Straßenkappe, einschl. Rahmen
und Deckel nach DIN 4056 aus Gusseisen mit
Lamellengraphit GG DIN 1691, Bolzen und Steg aus
nichtrostendem Stahl, Traglast 40 t für
Schwerlastverkehr. Hülsrohr
aus Kunststoff mit Hülsrohrdeckel, überflutsicher
abgedeckt, Vierkantschoner aus Gusseisen mit
Lamellengraphit, GG, liefern und einbauen

liefern und einbauen
einschl. Dichtungen und Edelstahlschrauben für
Flanschverbindung.
Zur Vermeidung von Kontaktkorrosion zwischen Metallen
unterschiedlichen Potentials ist eine elektrolytische
Trennung der Metalle an den Kontaktstellen vorzunehmen.
Menge: 1,000 St

**2.20.230 KOS-Schieber DN 250**
Keil-Oval-Schieber nach DIN EN 1171,
Baulänge nach DIN EN 558-1 Grundreihe 15

Weichdichtender Schieber entsprechend DIN 3547-1, EN
1074-1 und -2 mit im Flächenschwerpunkt gelagertem
Absperrkeil, Absperrkeil allseitig gegen Korrosion
geschützt, mit Entleerungsbohrung und
Kunststoffgleitschuhen aus POM, Spindelabdichtung durch
unter Druck auswechselbarem Messing-O-Ring-Adapter
entsprechend ISO 7259, Abdichtung nach oben durch
Spindel-O-Ringe sowie Rücklippendichtung, Bund-Spindel
Edelstahl V4A mit gerolltem Gewinde, auf
Gleitscheiben aus POM oder Axiallagern gelagert,
Spindelvierkant entsprechend DVGW GW 336. Oberteil mit
Schmutzdichtung und Paraffin als Schutz gegen
Kontaktkorrosion im Übergangsbereich O-Ring-Träger zu
Oberteil, Rundgewindadapter am Oberteil zur stiftlosen
Befestigung der Einbaugarnitur. Beidseitiger
Flanschanschluss nach DIN 2501.
Material: GJS-400 (GGG-40), schwerer Korrosionsschutz
durch EP-Pulverbeschichtung im
Epoxy-Wirbelsinterverfahren (EWS) innen und außen
beschichtet gemäß DIN 3476 (P) und DIN 30677-2
(Schichtdicke >250 µm, Porenfreiheit bei 3000 V,
Haftung innen und außen >12 N/mm² nach
Heißwasserlagerung).

Anschluß nach DVGW 336 mit Zubehör
Medium: Trinkwasser
Max. Betriebsdruck: 16 bar
PN 10/16 / DN 250

einschließlich zugehöriger Teleskop-Einbaugarnitur für
Schieber  mit
Betonunterlegplatte und Straßenkappe, einschl. Rahmen
und Deckel nach DIN 4056 aus Gusseisen mit
Lamellengraphit GG DIN 1691, Bolzen und Steg aus
nichtrostendem Stahl, Traglast 40 t für
Schwerlastverkehr. Hülsrohr
aus Kunststoff mit Hülsrohrdeckel, überflutsicher
abgedeckt, Vierkantschoner aus Gusseisen mit
Lamellengraphit, GG, liefern und einbauen

liefern und einbauen
einschl. Dichtungen und Edelstahlschrauben für
Flanschverbindung.
Zur Vermeidung von Kontaktkorrosion zwischen Metallen
unterschiedlichen Potentials ist eine elektrolytische
Trennung der Metalle an den Kontaktstellen vorzunehmen.
Menge: 1,000 St

**2.20.240 Multi-Joint/E-Stück zugfest DN 250 liefern und einbauen**
Multi-Joint/E-Stück DN 250
Einbau ohne andere Formstücke oder Armaturen
liefern und einbauen
*einschließlich aller notwendigen Befestigungen,
Dichtungen, Bolzen und Kleinmaterialien
Menge: 1,000 St

**2.20.250 Multi-Joint/E-Stück zugfest DN 400 liefern und einbauen**
Multi-Joint/E-Stück DN 400
Einbau ohne andere Formstücke oder Armaturen
liefern und einbauen
*einschließlich aller notwendigen Befestigungen,
Dichtungen, Bolzen und Kleinmaterialien
Menge: 2,000 St

**2.20.260 Außenschutz für Flanschverbindungen DN 80- 400**
Außenschutz von Flanschverbindungen mittels
Densolenband 3- lagig gewickelt
DN 80 - DN 400
Menge: 24,000 St

**2.20.270 Widerlager herstellen**
Widerlager zur Sicherung nicht längskraftschlüssiger
Verbidungen herstellen
Beton der Güteklasse C 30/37
Bemessung des Widerlagers nach DVGW-Arbeitsblatt GW 310
jedoch mind. 50x50 c, Gründungstiefe mind. 1,0 m
Abstimmung der Ausführung der Widerlager mit dem AG vor
Ausführung.
Menge: 3,000 m3

**2.20.280 Schieber- und Hydranten- Hinweisschilder**
Hinweisschild DIN 4067 für Wasser
aus Aluminiumguß mit auswechselbaren Ziffern und
Leerfeldern,
Beschriftung - für Schieber und Hydranten -
liefern und an Pfosten befestigen
einschl. Befestigungsmaterial,
einschl. Aluminium Schraubkanalpfosten (d 60 mm) mit Abdeckkappe,
Verdrehsicherung
und Schilderträger,
Höhe mind. 50 cm über Gelände für Hinweisschild
einschl. dazu erforderlicher Erdarbeiten  einbauen.
Menge: 4,000 St

**2.20.290 Umpflasterung von Schieber- und Hydrantenkappen**
Umpflasterung von Schieber- und Hydrantenkappen,
sowie Schiebergruppen mit Kleinpflaster aus Granit
einschl. Bettung,
Verlegung 3-zeilig um die Kappen.
Bettung 'Dicke 4  cm, Splitt 1/3'

Fuge mit Baustoffgemisch 0/2, mit Durchgang auf dem
Sieb 1 mm von 40 bis 70 M.-v.H.
Menge: 4,000 m2

**2.20.300 Übergangsstück für Druckprüfung bis DN 400 / Storz A**
*** Pauschalposition
Übergangsstück für Druckprüfung liefern, montieren,
nach erfolgter Prüfung und Inbetriebnahme wieder
demontieren und von der Baustelle entfernen.
Bauteil: Blindflansch bis DN 400 mit Storz-Kupplung 110-A
Menge: 1,000 psch

*Hinweis: HAUSANSCHLUSSLEITUNGEN*

*Hinweis: PE-ALUMINIUMUMMANTELUNG HA-LEITUNGEN*
PE-ALUMINIUMUMMANTELUNG HA-LEITUNGEN

Für den Bau der PE-Hausanschlussleitungen sind PE-Rohre mit Aluminiumummantelung vorgesehen. Diese sind bei den entsprechenden Positionen der Rohrleitungsarbeiten zu berücksichtigen und in die Kalkulation einzubinden.
Alle erforderlichen Materialien, Formstücke, Verbindungselemente sowie Nebenleistungen zum fachgerechten Anbinden der Leitungen sind in den Einheitspreisen der jeweiligen Positionen einzukalkulieren und werden nicht gesondert vergütet.

**2.20.310 Leitungsgr. herstellen, DN 32**
Leitungsgraben herstellen.
Abgerechnet wird nach der Länge des Leitungsgrabens, gemessen in der Achse der Leitung.
Boden-/Felsklasse 'Homogenbereich 2: [SE/SU]
Homogenbereich 3: [SU*], [SU*/UL]
Mindestüberdeckung 1,30 m unter GOK.'

Breite der Grabensohle für Rohr DN 32

Im Einheitspreis sind alle Nebenarbeiten wie
zusätzliche Vertiefungen und Verbreiterungen bei
Abzweigungen und Planie der Rohrgrabensohle
enthalten.
Notwendigen Verbau entsprechend statischen und konstruktiven Erfordernissen herstellen, vorhalten und
entfernen. Wasserhaltung wird gesondert vergütet.
Aushub zur Wiederverwendung innerhalb der Baustelle lagern, nach Verlegen der Leitung in Graben oberhalb der
Leitungszone einbauen und verdichten.
Zum Verfüllen nicht verwendeten Aushub der Verwertung
nach Wahl des AN zuführen.
Menge: 3,000 m

**2.20.320 Leitungsgr. herstellen, DN 50**
Leitungsgraben herstellen.
Abgerechnet wird nach der Länge des Leitungsgrabens, gemessen in der Achse der Leitung.
Boden-/Felsklasse 'Homogenbereich 2: [SE/SU]
Homogenbereich 3: [SU*], [SU*/UL]
Mindestüberdeckung 1,30 m unter GOK.'

Breite der Grabensohle für Rohr DN 50

Im Einheitspreis sind alle Nebenarbeiten wie
zusätzliche Vertiefungen und Verbreiterungen bei
Abzweigungen und Planie der Rohrgrabensohle
enthalten.
Notwendigen Verbau entsprechend statischen und konstruktiven Erfordernissen herstellen, vorhalten und
entfernen. Wasserhaltung wird gesondert vergütet.
Aushub zur Wiederverwendung innerhalb der Baustelle lagern, nach Verlegen der Leitung in Graben oberhalb der
Leitungszone einbauen und verdichten.
Zum Verfüllen nicht verwendeten Aushub der Verwertung
nach Wahl des AN zuführen.
Menge: 20,000 m

**2.20.330 Leitungszone verfüllen, Sand*Rohr DN 32**
Boden in Leitungszone nach DIN EN 1610 über Bettung
einbauen und verdichten.
Boden 'aus steinfreiem Sand'

Rohr DN 32.
Menge: 3,000 m

**2.20.340 Leitungszone verfüllen, Sand*Rohr DN 50**
Boden in Leitungszone nach DIN EN 1610 über Bettung
einbauen und verdichten.
Boden 'aus steinfreiem Sand'

Rohr DN 50.
Menge: 20,000 m

**2.20.350 Druckrohr PE 100 f. 40*3,7**
Druckrohr aus PE-100 SDR 11 /PN 16, 40*3,7 (DN 32)
für Trinkwasser DIN 19533, bzw. DIN 8074
Farbe: blau für Trinkwasser
in geraden Längen, mit glatten Enden,
auf Sandbett Auflagerwinkel 120 Grad,
liefern in vorbereiteten Graben mit Auflager verlegen.
einschließlich Herstellung der Verbindungen mittels
Heizwendelschweißen nach DVS 2207 unter Beachtung DVGW
W320 herstellen.
Verbindung wird abweichend von DIN 18307 nicht
gesondert vergütet.
Die Rohrüberdeckung soll 1,30m nicht unterschreiten.
Menge: 3,000 m

**2.20.360 Druckrohr PE 100 f. 63*5,8**
Druckrohr aus PE-100 SDR 11 /PN 16, 63*5,8 (DN 50)
für Trinkwasser DIN 19533, bzw. DIN 8074
Farbe: blau für Trinkwasser
in geraden Längen, mit glatten Enden,
auf Sandbett Auflagerwinkel 120 Grad,
liefern in vorbereiteten Graben mit Auflager verlegen.
einschließlich Herstellung der Verbindungen mittels
Heizwendelschweißen nach DVS 2207 unter Beachtung DVGW
W320 herstellen.
Verbindung wird abweichend von DIN 18307 nicht
gesondert vergütet.
Die Rohrüberdeckung soll 1,30m nicht unterschreiten.
Menge: 20,000 m

**2.20.370 Anbohrarmatur, DN 32 Hauptrohr DN 80 GGG**
Anbohrarmatur mit eingebauter Betriebsabsperrung
DIN 3543-2
zum Anbohren 'ohne Druck......',
Form A für seitliche Anbohrung,
Anschluss 40*3,7 (DN 32)
Innengewindeabgang in Anbohrrichtung,
PN 10, DN 32,
Hauptrohr DN 80 GGG
liefern und einbauen einschl.aller Nebenarbeiten.
Hauptrohr unter Druck,
Anbohrung an Hauptleitung bei laufenden Betrieb des
Hauptrohres.
Hersteller/Typ  Hawle oder gleichwertig,
liefern und einbauen.

Anbohrung erfolgt erst nach Freigabe durch den Betreiber!

Hersteller, Typ '....................................................' Bieterangabe
Menge: 1,000 St

**2.20.380 Anbohrarmatur, DN 50 Hauptrohr DN 80 GGG**
Anbohrarmatur ZAK 69-Schelle mit eingebauter Betriebsabsperrung
DIN 3543-2
zum Anbohren 'ohne Druck......',
Form A für seitliche Anbohrung,
Anschluss 63*5,8 (DN 50)
Innengewindeabgang in Anbohrrichtung,
PN 10, DN 50,
Hauptrohr DN 80 GGG
liefern und einbauen einschl.aller Nebenarbeiten.
Hauptrohr unter Druck,
Anbohrung an Hauptleitung bei laufenden Betrieb des
Hauptrohres.
Hersteller/Typ  Hawle oder gleichwertig,
liefern und einbauen.

Anbohrung erfolgt erst nach Freigabe durch den Betreiber!

Hersteller, Typ '....................................................' Bieterangabe
Menge: 4,000 St

**2.20.390 Endkappe DN 50**
fachgerechte Verschließen und Dichten einer TW-Leitung
mit geeigneten Mitteln bis DN 50

*Endkappe
Menge: 5,000 St

*Hinweis: HINWEIS ZUR DESINFEKTION*
HINWEISE ZUR DESINFEKTION
---------------------------------------------

Für die Durchführung der Desinfektion werden vom AG bzw den zuständigen Versorger
folgende Bedingungen erhoben, die zu berücksichtigen
und in die entsprechenden Positionen einzukalkulieren
sind:

1.  Die Desinfektion darf durch ein Unternehmen nur
ausgeführt werden, wenn
        - eine nachweislich geschulte Fachkraft
beschäftigt ist,
        - die technischen Voraussetzungen vorhanden
sind.

  Andernfalls ist eine entsprechende Fachfirma zu
beauftragen.

2.  Mit der Desinfektion ist ein Protokoll gemäß
Formblatt DVGW W 291 zu erstellen.
  Dieses ist als Kopie bei der Beantragung der
hygienischen Unbedenklichkeit mit einzureichen.
  Das Original wird mit der tecnischen
Dokumentation dem AG übergeben.

3.  Mit der Prüfung und Auswertung der hygienischen
Unbedenklichkeit sowie der Planktonprüfung ist
  ein unabhängiges, akkreditiertes Prüflabor zu
beauftragen.

**2.20.400 Nachweis zur Überprüfung der Verdichtung**
Nachweis zur Überprüfung der Verdichtung der
Leitungszone durch anerkannte Nachweisverfahren.
Gesondert angewiesene Nachweisführung
der Verdichtung in den einzelnen Rohrgrabenschichten
(Rohrsohle, 2 x Rohrleitungszone, je nach Tiefenlage).
Nach Terminvereinbarungen mit dem bauleitenden Ingenieur und auf dessen Weisung mit einem anerkannten
Verfahren der Nachweisführung durchzuführen.
Ausführender Bodenmechaniker (vom Bieter anzugeben)
Die Kosten der An- und Abfahrt sind einzurechnen.
Einschließlich Auswertung und Übergabe des
Prüfberichtes an den AG. Pro Prüfungsstelle 3 Nachweise

Stück = Prüfstelle.
Menge: 8,000 St

**2.20.410 Druckprüfung für Druckrohrleitung DN 250**
Druckprüfung für Trinkwasserleitung DN 250 GGG,
Innendruckprüfung von Druckrohrleitungen aus duktilem
Gusseisen, PE-HD etc., gemäß DIN 4279 Bl. 1 - 10. Das
Vorhalten und Betreiben  der Abdrückvorrichtung, die
Lieferung des Wassers und das Auspumpen der Leitung
sind einzurechnen. Die Druckprüfung muß
mittels Druckschreiber dokumentiert werden
Menge: 190,000 m

**2.20.420 Druckrohrleitung spülen, DN 250**
Druckrohrleitung für Trinkwasser
vor Inbetriebnahme spülen, desinfizieren nach DVGW W
291,
vorbeschriebene Anlage.
DN 250 GGG
Wasser für die Desinfektion einschließlich
Entkeimungsmittel: Herlesil oder gleichwertiger Art
liefern.
Prüfprotokoll erstellen und an Bauleitung übergeben.
Einschließlich Entsorgung der Lösung inkl.
sämtlichen Nebenleistungen. Bei der Entkeimung darf
chloriertes Wasser nicht in oberirdische Gewässer
geleitet werden. Das Wasser ist gebührenpflichtig.
Zählerstandrohr ist gegen Kaution und Gebühr
auszuleihen
Die Spülung der Rohrleitung hat über ein Standrohr mit Messeinrichtung zu erfolgen. Die Probenahme
und Untersuchung der Mikrobiologie nach TrinkwV 2023
einschl. des Nachweises auf Desinfektionsmittel hat
durch das akkredierte Labor zu erfolgen. Die
Freigabe der Rohrleitung für den Betrieb kann erst
erfolgen, wenn die bakteriologische Unbedenklichkeit, einschl. des Parameters _Pseudomonas aeruginosa'
durch Vorliegen der Untersuchungsergebnisse
nachgewiesen ist, der Negativbefund für
Desinfektionsmittel vorliegt und die Koloniezahl
bei 22 °C und 36 °C = 30 KBE/ml liegt.
Menge: 190,000 m

**2.20.430 Planktonprüfung DN 250**
Planktonprüfung der Wasserversorgungsleitung
DN 250 GGG im Labor durchführen
einschl. Auswertung und Freigabe.
Folgende Parameter sind zu untersuchen:
- Koloniezahl bei 22°C/48 h und 36°C/48 h,
- coliforme Bakterien,
- Escherichia coli,
- Enterokokken
- Pseudomonas aeruginosa.

Position beinhaltet die Freigabe des Gesundheitsamtes (kostenpflichtig)
Menge: 190,000 m

**2.20.440 Druckprüfung für Druckrohrleitung DN 80**
Druckprüfung für Trinkwasserleitung DN 80 GGG,
Innendruckprüfung von Druckrohrleitungen aus duktilem
Gusseisen, PE-HD etc., gemäß DIN 4279 Bl. 1 - 10. Das
Vorhalten und Betreiben  der Abdrückvorrichtung, die
Lieferung des Wassers und das Auspumpen der Leitung
sind einzurechnen. Die Druckprüfung muß
mittels Druckschreiber dokumentiert werden
Menge: 270,000 m

**2.20.450 Druckrohrleitung spülen, DN 80**
Druckrohrleitung für Trinkwasser
vor Inbetriebnahme spülen, desinfizieren nach DVGW W
291,
vorbeschriebene Anlage.
DN 80 GGG
Wasser für die Desinfektion einschließlich
Entkeimungsmittel: Herlesil oder gleichwertiger Art
liefern.
Prüfprotokoll erstellen und an Bauleitung übergeben.
Einschließlich Entsorgung der Lösung inkl.
sämtlichen Nebenleistungen. Bei der Entkeimung darf
chloriertes Wasser nicht in oberirdische Gewässer
geleitet werden. Das Wasser ist gebührenpflichtig.
Zählerstandrohr ist gegen Kaution und Gebühr
auszuleihen
Die Spülung der Rohrleitung hat über ein Standrohr mit Messeinrichtung zu erfolgen. Die Probenahme
und Untersuchung der Mikrobiologie nach TrinkwV 2023
einschl. des Nachweises auf Desinfektionsmittel hat
durch das akkredierte Labor zu erfolgen. Die
Freigabe der Rohrleitung für den Betrieb kann erst
erfolgen, wenn die bakteriologische Unbedenklichkeit, einschl. des Parameters _Pseudomonas aeruginosa'
durch Vorliegen der Untersuchungsergebnisse
nachgewiesen ist, der Negativbefund für
Desinfektionsmittel vorliegt und die Koloniezahl
bei 22 °C und 36 °C = 30 KBE/ml liegt.
Menge: 270,000 m

**2.20.460 Planktonprüfung DN 80**
Planktonprüfung der Wasserversorgungsleitung
DN 80 GGG im Labor durchführen
einschl. Auswertung und Freigabe.
Folgende Parameter sind zu untersuchen:
- Koloniezahl bei 22°C/48 h und 36°C/48 h,
- coliforme Bakterien,
- Escherichia coli,
- Enterokokken
- Pseudomonas aeruginosa.

Position beinhaltet die Freigabe des Gesundheitsamtes (kostenpflichtig)
Menge: 270,000 m

#### Abschnitt 2.21 BELEUCHTUNG

*Hinweis: UMSETZUNG VORH. BELEUCHTUNG*

**2.21.10 Abklemmen vorh. Lichtpunkt**
*** Bedarfsposition mit GB
Abklemmen des vorh. Lichtpunktes vom vorh. Netz,
Anlage ist im Betrieb,
Abstimmung mit dem zuständigen Betreiber bzw.
Eigentümer
Menge: 1,000 St

**2.21.20 Mast abbauen, lagern für Wiederverwendung**
*** Bedarfsposition mit GB
Vorhandenen Beleuchtungsmast einschließlich Leuchte mit Leuchtmittel fachgerecht und schonend abbauen und säubern.
Auslegermast (sog. Peitschenmast),
Auslegerlänge ca.  1,50 m,
Mast aus Stahl,
Mastleuchte aus Kunststoff,
Nennhoehe ueber 5 bis 8 m.
Mast einbetoniert.
Einschließlich Abbruch des Betonfundamentes,
einschl. Schneid-/Stemmarbeiten und damit verbundener
Erdarbeiten ist in den Einheitspreis mit einzukalkulieren.
Mast und Mastleuchte zur Wiederverwendung bestimmt, zum Lagerplatz des AG foerdern und abladen.
Laenge des Foerderweges ueber 2,50 bis 5,00 km.
Durch den Abbau entstandene Grube mit geeignetem Material des AN verfuellen und verdichten. Oberen Bereich
entsprechend dem umgebenden Bereich ausbilden.
Übriges Abbruchmaterial fachgerecht entsorgen.
Menge: 1,000 St

**2.21.30 Mast des AG wieder einbauen**
*** Bedarfsposition mit GB
Mast des AG vom Lagerplatz des AG aufnehmen, zur Einbaustelle transportieren und wieder einbauen.
Mastlöcher als Handschachtung profligerecht ausheben,

Aushubtiefe: ca. 1,00 m
Sohlefläche des  0,8m x 0,8m
Bodenklasse 3-5
Aushub seitlich lagern,
Das Mastloch ist nach der Montage des
Beleuchtungsmastes / Fundamentrohr mit
verdichtungsfähigem Einbaumaterial aufzufüllen und zu
verdichten, einschl. Wiederherstellung einfacher
Oberflächen wie Gras- und Gartenland (Rasensaat)
Bodenverdrängung bis 5% verdrängten Boden seitlich
planieren Überschüssiger Erdstoff von Mastlöcher
wird entfernt und fachgerecht entsorgt.
Erdarbeiten fachgerecht herstellen
Einschließlich Lieferung und Einbau von
Fundamentrohr für Straßenbeleuchtungsmast
aus geripptem Kunststoffrohr mit passendem
Abschlußdeckel,
Höhe: ca.1000mm
Durchm. ca. 300mm (passend zum Mast)
inklusive Bohrung für Kabeleinführung.
Menge: 1,000 St

**2.21.40 Anschluss Leuchte an vorh. Beleuchtungsanlage**
*** Bedarfsposition mit GB
Leuchte des AG an vorhandene Beleuchtungsanlage (Kabelanlage) fachgerecht anschließen,
Kabel in Schutzrohr / Leuchtenmast einziehen,
Anschluss von Kunststoffkabel bis NYY-J 5x16 mm² an
Sicherungskasten in vorhandenem Stahlrohrlichtmast herstellen,
Wärmeschrumpfende spannungsfeste Verbindungsgarnitur für Kunststoffkabel 0,6/1 kV,
als Verbindungsmuffe für NYY-J4x16 bis 5x16 mm²,
komplett mit Außenschlauch, Innenschläuche
und Verbindungsmaterial liefern und montieren.
Erdungsverbindung zwischen Beleuchtungsmast und
Erdleitung herstellen, einschließlich Verbindungsmaterial
liefern und montieren.

Einschließlich
Durchführung sämtlich erforderlicher Einstellungen,
Testläufe und Funktionstests für die Wiederinbetriebnahme des umgesetzten Beleuchtungsmastes.
Menge: 1,000 St

*Hinweis: NEUANLAGE*

**2.21.50 Kabelgraben herstellen**
Kabelgraben herstellen.
Abgerechnet wird nach der Länge des Kabelgrabens,
gemessen in der Achse der Kabel.
Bodenklassen 3 bis 5, Zusätzliche Beschreibung
nach Unterlagen des AG.
Grabentiefe 'ca. 0,80 m bis 1,00 m' Breite der Grabensohle über 0,40 m.

Im Einheitspreis sind alle Nebenarbeiten wie
zusätzliche Vertiefungen für Planie der Rohrgrabensohle
enthalten.
Aushub, soweit zum Verfüllen geeignet, zur
Wiederverwendung seitlich lagern, nach Verlegen der
Leitung in Graben oberhalb der Leitungszone einbauen
und verdichten.
Zum Verfüllen nicht verwendeter Aushub in Eigentum des
AN übernehmen und von der Baustelle entfernen.
Menge: 220,000 m

**2.21.60 ZULAGE erschwerter Bodenabtrag im Wurzelbereich**
Erschwerten Bodenabtrag im Wurzelbereich der
Bestandsbäume (Kronentraufe). Ausführung der Arbeiten mit geeigneten Maßnahmen
und Gerät nach Wahl AN. Begleitung der Ausführung durch Baumgutachter.

Abgerechnet wird ausschließlich die tatsächlich notwendige und nachweislich ausgeführte Handschachtung.
Menge: 45,000 m3

**2.21.70 Leitungszone verfüllen**
Boden in der Leitungszone
nach DIN EN 1610, Abschnitte 6 und 10.
einbauen und verdichten.
Boden 'aus steinfreiem Sand'

Breite der Grabensohle über 0,40 m.

Der Bereich der Leitungszone, d.h. des 10 cm dicken
Auflagers
und der Einbettung umfaßt die Höhe von der
Grabensohle bis 30 cm über Kabel-/Rohrscheitel und die
Breite des Grabens.
Auflagerwinkel 90 Grad,
Proctordichte: Dpr = 97%
Im Auflagerbereich muß das eingebaute
Material mindestens die gleiche Dichte
erhalten wie der Boden unter der Rohrsohle.
Die Schütthöhen richten sich nach dem
verwendeten Material und dem Verdichtungsgerät und dürfen 30 cm nicht überschreiten.
Anhaltswerte gibt Tabelle 1 des ATV Ar-
beitsblattes A 139.
Der Nachweis ausreichender Verdichtung ist
auf Verlangen des AG durch Proctornachweis mit
zugelassenen, geeigneten Verfahren zu erbringen.
Die Kosten hierfür sind in den Einheitspreis
einzukalkulieren.
Menge: 220,000 m

**2.21.80 Kunststoftkabel NYY-J 5x16mm²**
Kabel, NYY-J 5x16 mm² in Rohr oder Kabelgraben
Kabel 0,6/1 KV (Kunststoffkabel) nach DIN VDE 0276-603
in erstellten Kabelgraben oder in
Leitungsführungskanäle bzw. Leerrohre verlegen.

Querschnitt : NYY-J 5 x 16 mm²

komplett liefern, verlegen, betriebsfertig montieren
und funktionstüchtig anschließen und in steinfreien
Erdstoff einbetten
Menge: 220,000 m

**2.21.90 Kabelwarnband breit**
Kabelwarnband breit
Markieren der Kabeltrasse mit breitem Trassenwarnband
mit Aufdruck - "Straßenbeleuchtung"

Kabelwarnband liefern und 30 cm unter
Erdoberkante verlegen
Menge: 220,000 m

**2.21.100 Kabelschutzrohr DN 100**
Kabelschutzrohr DN 100 nach DIN 8061 innen glatt außen
gewellt

Alle Kabelquerungen in Straßen-/Gehweg-/Zufahrtsbereichen sind in Kabelschutzrohr zu verlegen. Lieferung flexibel in
Ringen oder in Stangen mit Einzugschnur
Ausführung für die Verlegung im Außenbereich für die
Unterquerung von Straßen, Gehwegen und Zufahrten

Durchmesser : DN 100 mm
einbauen und verdichten für NS-Kabel

Komplett und unter Beachtung der EN 1610 und der
Verlegeanleitung des Herstellers, liefern und
fachgerecht nach Planung verlegen.
Menge: 131,000 m

**2.21.110 Kabel in Schutzrohr ziehen**
Kabel in Schutzrohr ziehen
(Montagezuschlag bei Erdverlegung)
Menge: 131,000 m

#### Abschnitt 2.22 ERDBAU / ABBRUCH DRITTMEDIEN - GAS

**2.22.10 Gasleitung abbrechen**
Vorhandene Gasleitung abbbrechen und fachgerecht entsorgen.
Abbruch funkenfrei!
Nennweite und Material unbekannt,
Leitungsabschnitt als Hausanschluss gem. Angaben des Betreibers NBB stillgelegt und gasfrei.
Erforderliche Erd- und Verbauarbeiten ausführen,
Aushub seitlich lagern und
Überdeckungshöhen gem. Angaben der jeweiligen
Leitungsträger,
Aushubtiefe bis 1,00 m,
Breite Leitungsgraben bis 1,00 m.

Handschachtung ist einzukalkulieren und wird nicht
gesondert vergütet.
Den zum Verfüllen und Verdichten des Leitungsgrabens
erforderlichen und geeigneten Boden zwischenlagern.
Nicht wieder einbaufähigen Boden abfahren und schadlos entsorgen.
Evtl. erforderlicher Bodenaustausch für die
Wiederverfüllung ist in den Einheitspreis
einzukalkulieren.
Einschl. Einmessung des Ausbauabschnittes in den vorhandenen Straßenlageplan.

Teilbereich im Kronenbereich ist in Handschachtung auszuführen unter Berücksichtigung der bestehenden Wurzeln. Annahme Erdarbeiten in Handschachtung = 25,00 m3
Mindestabstand zum Stamm = 2,50 m
Menge: 25,000 m

#### Abschnitt 2.23 ERDBAU DRITTMEDIEN - STROM

*Hinweis: HINWEIS ZU HAUSANSCHLÜSSEN & UMVERLEGUNGEN*
HINWEIS ZU DEN HAUSANSCHLÜSSEN der DRITTMEDIEN
Die ausgeschriebenen Längen der Kabel-/Leitungsgräben
beinhalten die Erdarbeiten für die Hauptleitungen
einschließlich der Hausanschlussleitungen.
Für die Hausanschlüsse werden die
Kabel-/Leitungsgräben nur bis 1 m hinter die
Grundstücksgrenzen hergestellt.

HINWEIS ZU UMVERLEGUNGEN DER DRITTMEDIEN
Es wird davon ausgegangen, dass alle erforderlichen Umverlegungen der vorhandenen Anlagen durch den jeweiligen Versorger selbst ausgeführt werden.

**2.23.10 Kabelgraben herstellen**
Kabelgraben herstellen.
Abgerechnet wird nach der Länge des Kabelgrabens,
gemessen in der Achse der Kabel.
Bodenklassen 3 bis 5, Zusätzliche Beschreibung
nach Unterlagen des AG.
Grabentiefe 'ca. 0,60 m bis 1,00 m' Breite der Grabensohle über 0,60 bis 0,80 m.

Im Einheitspreis sind alle Nebenarbeiten wie
zusätzliche Vertiefungen für Planie der Rohrgrabensohle
enthalten.
Aushub, soweit zum Verfüllen geeignet, zur
Wiederverwendung seitlich lagern, nach Verlegen der
Leitung in Graben oberhalb der Leitungszone einbauen
und verdichten.
Zum Verfüllen nicht verwendeter Aushub in Eigentum des
AN übernehmen und von der Baustelle entfernen.

Jeweils separater Kabelgraben für MS- und NS-Kabel
Menge: 445,000 m

**2.23.20 ZULAGE erschwerter Bodenabtrag im Wurzelbereich**
Erschwerten Bodenabtrag im Wurzelbereich der
Bestandsbäume (Kronentraufe). Ausführung der Arbeiten mit geeigneten Maßnahmen
und Gerät nach Wahl AN. Begleitung der Ausführung durch Baumgutachter.

Abgerechnet wird ausschließlich die tatsächlich notwendige und nachweislich ausgeführte Handschachtung.
Menge: 50,000 m3

**2.23.30 Erdbau für Umverlegung, Tieferlegung Kabel, Leitungen**
Herstellen von Leitungsgraben und Baugruben
für Umverlegung, Tieferlegung von Kabel und Leitungen,
einschließlich sämtlicher Erdarbeiten und
sich daraus ergebender Erschwernisse bei Erd- und
Verbauarbeiten,
Überdeckungshöhen gem. Angaben der jeweiligen
Leitungsträger,
Aushubtiefe bis 1,50 m,
Breite Leitungsgraben bis 1,00 m.

Handschachtung ist einzukalkulieren und wird nicht
gesondert vergütet.
Den zum Verfüllen und Verdichten der Baugrube
erforderlichen
und geeigneten Boden zwischenlagern. Nicht wieder
einbaufähigen Boden abfahren und schadlos entsorgen.
Evtl. erforderlicher Bodenaustausch für die
Wiederverfüllung ist in den Einheitspreis
einzukalkulieren.
Einschl. Einmessung in den vorhandenen Straßenlageplan
mit Tiefenangaben.
Einschließlich erforderlichen Verbau,
inklusive sämtlicher Materialien und Geräte.
Menge: 400,000 m3

**2.23.40 Stromkabel abbrechen**
Vorhandene Stromkabel abbbrechen und fachgerecht entsorgen.
Niederspannungskabel und Mittelspannungskabel
zuständiger Versorger = E.DIS Netz GmbH
Erforderliche Erdarbeiten ausführen,
Aushub seitlich lagern und
Überdeckungshöhen gem. Angaben der jeweiligen
Leitungsträger,
Grabentiefe
'ca. 0,60 m bis 1,00 m'

Breite der Grabensohle über 0,60 bis 0,80 m.

Handschachtung ist einzukalkulieren und wird nicht
gesondert vergütet.
Den zum Verfüllen und Verdichten des Leitungsgrabens
erforderlichen und geeigneten Boden zwischenlagern.
Nicht wieder einbaufähigen Boden abfahren und schadlos entsorgen.
Evtl. erforderlicher Bodenaustausch für die
Wiederverfüllung ist in den Einheitspreis
einzukalkulieren.
Einschl. Einmessung des Ausbauabschnittes in den vorhandenen Straßenlageplan.
Menge: 50,000 m

#### Abschnitt 2.24 ERDBAU DRITTMEDIEN - FERNMELDEKABEL

*Hinweis: HINWEIS ZU HAUSANSCHLÜSSEN & UMVERLEGUNGEN*
HINWEIS ZU DEN HAUSANSCHLÜSSEN der DRITTMEDIEN
Die ausgeschriebenen Längen der Kabel-/Leitungsgräben
beinhalten die Erdarbeiten für die Hauptleitungen
einschließlich der Hausanschlussleitungen.
Für die Hausanschlüsse werden die
Kabel-/Leitungsgräben nur bis 1 m hinter die
Grundstücksgrenzen hergestellt.

HINWEIS ZU UMVERLEGUNGEN DER DRITTMEDIEN
Es wird davon ausgegangen, dass alle erforderlichen Umverlegungen der vorhandenen Anlagen durch den jeweiligen Versorger selbst ausgeführt werden.

**2.24.10 Kabelgraben herstellen**
Kabelgraben herstellen.
Abgerechnet wird nach der Länge des Kabelgrabens,
gemessen in der Achse der Kabel.
Bodenklassen 3 bis 5, Zusätzliche Beschreibung
nach Unterlagen des AG.
Grabentiefe 'ca. 0,60 m bis 1,00 m' Breite der Grabensohle über 0,60 bis 0,80 m.

Im Einheitspreis sind alle Nebenarbeiten wie
zusätzliche Vertiefungen für Planie der Rohrgrabensohle
enthalten.
Aushub, soweit zum Verfüllen geeignet, zur
Wiederverwendung seitlich lagern, nach Verlegen der
Leitung in Graben oberhalb der Leitungszone einbauen
und verdichten.
Zum Verfüllen nicht verwendeter Aushub in Eigentum des
AN übernehmen und von der Baustelle entfernen.
Menge: 230,000 m

**2.24.20 ZULAGE erschwerter Bodenabtrag im Wurzelbereich**
Erschwerten Bodenabtrag im Wurzelbereich der
Bestandsbäume (Kronentraufe). Ausführung der Arbeiten mit geeigneten Maßnahmen
und Gerät nach Wahl AN. Begleitung der Ausführung durch Baumgutachter.

Abgerechnet wird ausschließlich die tatsächlich notwendige und nachweislich ausgeführte Handschachtung.
Menge: 50,000 m3

**2.24.30 Erdbau für Umverlegung, Tieferlegung Kabel, Leitungen**
Herstellen von Leitungsgraben und Baugruben
für Umverlegung, Tieferlegung von Kabel und Leitungen,
einschließlich sämtlicher Erdarbeiten und
sich daraus ergebender Erschwernisse bei Erd- und
Verbauarbeiten,
Überdeckungshöhen gem. Angaben der jeweiligen
Leitungsträger,
Aushubtiefe bis 1,50 m,
Breite Leitungsgraben bis 1,00 m.

Handschachtung ist einzukalkulieren und wird nicht
gesondert vergütet.
Den zum Verfüllen und Verdichten der Baugrube
erforderlichen
und geeigneten Boden zwischenlagern. Nicht wieder
einbaufähigen Boden abfahren und schadlos entsorgen.
Evtl. erforderlicher Bodenaustausch für die
Wiederverfüllung ist in den Einheitspreis
einzukalkulieren.
Einschl. Einmessung in den vorhandenen Straßenlageplan
mit Tiefenangaben.
Einschließlich erforderlichen Verbau,
inklusive sämtlicher Materialien und Geräte.
Menge: 100,000 m3

**2.24.40 Ferrnmeldekabel abbrechen**
Vorhandene Fernmeldekabel abbbrechen und fachgerecht entsorgen.
Erforderliche Erdarbeiten ausführen,
Aushub seitlich lagern und
Überdeckungshöhen gem. Angaben der jeweiligen
Leitungsträger,
Grabentiefe
'ca. 0,60 m bis 1,00 m'

Breite der Grabensohle über 0,60 bis 0,80 m.

Handschachtung ist einzukalkulieren und wird nicht
gesondert vergütet.
Den zum Verfüllen und Verdichten des Leitungsgrabens
erforderlichen und geeigneten Boden zwischenlagern.
Nicht wieder einbaufähigen Boden abfahren und schadlos entsorgen.
Evtl. erforderlicher Bodenaustausch für die
Wiederverfüllung ist in den Einheitspreis
einzukalkulieren.
Einschl. Einmessung des Ausbauabschnittes in den vorhandenen Straßenlageplan.
Menge: 60,000 m

### Bereich 3 CHRISTA-WOLF-STRASSE (CWS)

#### Abschnitt 3.1 BAUSTELLENEINRICHTUNG

**3.1.10 Baustelle einrichten Sämtl.LV-Abschn.*Zufahrt herst.AN**
*** Pauschalposition
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden nicht mit dieser
Pauschale, sondern mit den Einheitspreisen der
betreffenden Teilleistungen vergütet. Soweit nicht für
bestimmte Leistungen für das Einrichten der Baustelle
gesonderte Positionen im Leistungsverzeichnis enthalten
sind, gilt die Pauschale
für alle Leistungen sämtlicher Abschnitte des
Leistungsverzeichnisses.
Zufahrt nach Wahl des AN herstellen und nach Beendigung
der Baumaßnahme entfernen. Ursprünglichen Zustand
wieder herstellen.

Wahl des Standorts von Unterkünften, Werkstätten, Lagerflächen, etc. unter Berücksichtigung des Baumschutzes in Abstimmung mit der BÜ und der baumschutzfachlichen Baubegleitung.
Menge: 1,000 psch

**3.1.20 Baustelle räumen Sämtl. LV-Abschn.**
*** Pauschalposition
StL-Nr. 0710111201
Baustelle von allen Geräten, Anlagen, Einrichtungen und
dgl. räumen.
Benutzte Flächen und Wege entsprechend dem
ursprünglichen Zustand herrichten.
Soweit nicht für bestimmte Leistungen für das Räumen
der Baustelle gesonderte Positionen im
Leistungsverzeichnis enthalten sind, gilt die Pauschale
für alle Leistungen sämtlicher Abschnitte des
Leistungsverzeichnisses.
Menge: 1,000 psch

*Hinweis: Renaturierung genutzter Vegetationsfl.im Bereich*
Renaturierung genutzter Vegetationsfl.im Bereich
Arbeitsstreifen, Baustelleneinr. und Lagerfl.

**3.1.30 Beweissicherung bautechn Zustand**
*** Pauschalposition
Beweissicherung für bautechnischen Zustand
Begehung des Baugeländes vor Beginn der Baumaßnahme
durch einen unabhängigen, staatlich zugelassenen Bausachverständigen mit dem AG und dem Baubetrieb.
Feststellung des vorhandenen baulichen Zustandes,
Bauzustände (auch angetroffene
unterirdische Ver- und Entsorgungsleitungen, sowie alle
Maßnahmen zu deren Sicherung) und der Endzustand sind
zu dokumentieren.
 .
Alle im Baubereich und in den Seitenlagen
festgestellten Bauschäden an Gebäuden, Bauwerken und
sonstigen Anlagen sind beweisfähig zu dokumentieren
durch Video, Foto bzw. Aufmaß. Die sich aus der
Begutachtung ergebenden Folgemaßnahmen aller Art werden
durch den AG gesondert beauftragt.
Menge: 1,000 psch

**3.1.40 Fläche abräumen Aufwuchs*Wurzelstöcke Astwerk*Steine/Mauer/Zaun**
*** Pauschalposition
StL-Nr. 2110600211110009
Fläche nach Unterlagen des AG abräumen.
Strauch- und Baumbestand sowie sonstiger Aufwuchs bis
zu 0,10 m Stammdurchmesser, 1,00 m über dem Erdboden
gemessen, einschließlich Wurzelwerk.
Wurzelstöcke anderweitig gefällter Bäume bis zu 0,10 m
Durchmesser an der Schnittstelle roden.
Astwerk gefällter Bäume, Holzreste.
Steine, Betonreste, Mauerreste und abgängige Zäune.
Räumgut 'gesamtes Räumgut fachgerecht entsorgen.'
Menge: 1,000 psch
Leistungsbereichkatalog: 106

**3.1.50 Zul witterungsbedingte Aufwendungen**
*** Pauschalposition
Z u l a g e
für auftretende, witterungsbedingte Aufwendungen,
Nebenleistungen bzw. Behinderungen.
Menge: 1,000 psch

**3.1.60 Festpunkt sichern, neu setzen**
Vermessungsfestpunkt durch Vermessungsbüro nach
Wahl des AN sichern bzw. beiseite setzen und nach
Fertigstellung der Baumaßnahme neu einmessen und
vermarken.
Menge: 4,000 St

**3.1.70 Koordinierung Leistungen Dritter**
*** Pauschalposition
Erforderliche Koordinierung für Einsatzzeiten und
Leistungen von Dritten vornehmen und Bauablauf entsprechend abstimmen.
Einschließlich erforderliche Koordinierungen mit zuständigen Behörden.
Durchführung aller Abstimmungen mit den Leitungsverwaltungen.
Menge: 1,000 psch

**3.1.80 vorh. Leitungsbeschilderung ausbauen, lagern und wiedereinbauen**
Vorhandene Leitungsbeschilderung im Baubereich
aufnehmen, säubern, für den Wiedereinbau beiseitesetzen
und ordnungsgemäß lagern.

Der Wiedereinbau erfolgt in Anpassung an den
Straßenausbau bzw. auf Anweisung der örtlichen
Bauleitung des AG und der jeweiligen
Leitungsverwaltungen.

Das Abbrechen des vorhandenen bzw. das Herstellen des
erforderlichen Betonfundamentes und damit verbundener
Erdarbeiten ist in den Einheitspreis mit
einzukalkulieren.
Menge: 1,000 St

**3.1.90 vorh. Verkehrsbeschilderung ausbauen, lagern und wiedereinbauen**
Vorhandene Verkehrsbeschilderung im Baubereich
aufnehmen, säubern, für den Wiedereinbau beiseitesetzen
und ordnungsgemäß lagern.

Der Wiedereinbau erfolgt in Anpassung an den
Straßenausbau bzw. auf Anweisung der zuständigen
Straßenverkehrsbehörde.

Das Abbrechen des vorhandenen bzw. das Herstellen des
erforderlichen Betonfundamentes und damit verbundener
Erdarbeiten ist in den Einheitspreis mit
einzukalkulieren.
Menge: 1,000 St

**3.1.100 Erschwernis durch Einbauten**
StL-Nr. 1611290299
Erschwernis durch Einbauten.
Beim 'Erdbau, Herstellung der Entwässerungsanlagen, Herstellung des Straßenbaues'

Einbauten 'Armaturen, Schächte, Bäume, Verkehrszeichen, sonstige Zeichen, Beleuchtung, Trafostationen, Energieverteiler'
Menge: 5,000 St

**3.1.110 Verkehrsfläche kehren**
*** Pauschalposition
Verkehrsfläche mit einer selbstaufnehmenden Kehrmaschine kehren. Kehrgut aufnehmen und der Verwertung nach Wahl des AN zuführen.
Verkehrsfläche = an das Baufeld angrenzende öffentliche Straßen und Wege.
Ausführung 1 x wöchentlich über die gesamte Bauzeit.
Menge: 1,000 psch

**3.1.120 Sprühfahrzeug vorhalten**
Sprühfahrzeug vorhalten, Benetzung der Baustellenflächen und Zufahrtswege mit Wasser zur Verhinderung der Staubentwicklung bei Trockenwetter.
Dauer: während der gesamten Bauzeit
Entsprechende Fahrzeuge / Maschinen sowie die Versorgung mit Wasser sind einzukalkulieren.
Menge: 3,000 Mon
OZ3: 150

**3.1.130 Maßnahmen gegen Staubentwicklung**
*** Pauschalposition
Maßnahmen gegen Staubentwicklung ausführen
(z.B. Abdeckung von Boden und Schüttgüter,
Wässern von Flächen, o.ä.)
Ausführung nach Wahl des AN,
Geeignete Maßnahmen sind bei besonderer Witterung bzw. bei Vorhersagung von Witterungen, bei denen die Gefahr der Staubbildung besteht, durch den AN eigenständig vorzunehmen.
Gegen Staub zu schützen ist das gesamte Baufeld sowie alle angrenzenden Grundstücke und öffentlichen und privaten Verkehrsflächen.
Menge: 1,000 psch

#### Abschnitt 3.2 BAUMSCHUTZMAßNAHMEN

**3.2.10 Baumschutz StU bis 0,50 m**
Mantel mit nach innen abgepolsterter Bohlenummantelung
zum Schutz des Baumstammes vor
mechanischer Beschaedigung herstellen und waehrend
der Bauzeit unterhalten.
Der Mantel darf den Baumstamm und die Wurzelanlaeufe
nicht beruehren.
Der Stammumfang wird 1 m ueber Gelaendeoberflaeche
gemessen.
Stammumfang bis 50 cm.
Polsterung des Stammes nach Wahl des AN.
Mantel aus Brettern, 30 mm dick, lueckenlos befestigen.
Mantelhoehe 3,0 m.
Schutzmaterial nach Beendigung der Bauarbeiten abbauen.
Material wieder in Eigentum des AN uebernehmen und
von der Baustelle entfernen.

Gefährdete Äste hochbinden. Ausführung der Leistung nur in Abstimmung mit der Naturschtzfachlichen Baubegleitung sowie der zuständigen Behörden.
Menge: 3,000 St

**3.2.20 Baumschutz StU bis 1,00 m**
Mantel mit nach innen abgepolsterter Bohlenummantelung
zum Schutz des Baumstammes vor
mechanischer Beschaedigung herstellen und waehrend
der Bauzeit unterhalten.
Der Mantel darf den Baumstamm und die Wurzelanlaeufe
nicht beruehren.
Der Stammumfang wird 1 m ueber Gelaendeoberflaeche
gemessen.
Stammumfang bis 100 cm.
Polsterung des Stammes nach Wahl des AN.
Mantel aus Brettern, 30 mm dick, lueckenlos befestigen.
Mantelhoehe 3,0 m.
Schutzmaterial nach Beendigung der Bauarbeiten abbauen.
Material wieder in Eigentum des AN uebernehmen und
von der Baustelle entfernen.

Gefährdete Äste hochbinden. Ausführung der Leistung nur in Abstimmung mit der Naturschtzfachlichen Baubegleitung sowie der zuständigen Behörden.
Menge: 5,000 St

**3.2.30 Baumschutz StU bis 1,50 m**
Mantel mit nach innen abgepolsterter Bohlenummantelung
zum Schutz des Baumstammes vor
mechanischer Beschaedigung herstellen und waehrend
der Bauzeit unterhalten.
Der Mantel darf den Baumstamm und die Wurzelanlaeufe
nicht beruehren.
Der Stammumfang wird 1 m ueber Gelaendeoberflaeche
gemessen.
Stammumfang bis 150 cm.
Polsterung des Stammes nach Wahl des AN.
Mantel aus Brettern, 30 mm dick, lueckenlos befestigen.
Mantelhoehe 3,0 m.
Schutzmaterial nach Beendigung der Bauarbeiten abbauen.
Material wieder in Eigentum des AN uebernehmen und
von der Baustelle entfernen.

Gefährdete Äste hochbinden. Ausführung der Leistung nur in Abstimmung mit der Naturschtzfachlichen Baubegleitung sowie der zuständigen Behörden.
Menge: 3,000 St

**3.2.40 Baumschutz StU bis 2,00 m**
Mantel mit nach innen abgepolsterter Bohlenummantelung
zum Schutz des Baumstammes vor
mechanischer Beschaedigung herstellen und waehrend
der Bauzeit unterhalten.
Der Mantel darf den Baumstamm und die Wurzelanlaeufe
nicht beruehren.
Der Stammumfang wird 1 m ueber Gelaendeoberflaeche
gemessen.
Stammumfang bis 200 cm.
Polsterung des Stammes nach Wahl des AN.
Mantel aus Brettern, 30 mm dick, lueckenlos befestigen.
Mantelhoehe 3,0 m.
Schutzmaterial nach Beendigung der Bauarbeiten abbauen.
Material wieder in Eigentum des AN uebernehmen und
von der Baustelle entfernen.

Gefährdete Äste hochbinden. Ausführung der Leistung nur in Abstimmung mit der Naturschtzfachlichen Baubegleitung sowie der zuständigen Behörden.
Menge: 1,000 St

**3.2.50 Lichtraumprofilschnitt durchf. 4,5m ü. Fahrbahn*0,75 m Abstand Wundbehandlung*Verw. Wahl AN**
Lichtraumprofilschnitt durchführen. Äste
erforderlichenfalls auf Astring absägen oder auf
Zugast einkürzen. Abgerechnet wird der einseitige
Kronenschnitt pro Baum.
Höhe des lichten Raumes = 4,50 m über Fahrbahn.
Breite des seitlichen Sicherheitsraumes gemessen vom
Fahrbahnrand bzw. Leitungsgrabenrand = 0,75 m.
Schnittflächen über 3 bis 10 cm Durchmesser vollflächig
mit Wundbehandlungsstoff versehen. Bei Schnittflächen
über 10 cm Durchmesser Wundbehandlungsstoff nur auf den
Wundrand und das angrenzende Splintholz (ca. 2 cm) auftragen.
Schnittgut der Verwertung nach Wahl des AN zuführen.
Menge: 7,000 St

**3.2.60 Krone einkürzen, Baumhöhe bis 15,00m**
Krone unter Wahrung des arttypischen Erscheinungsbildes
und unter Beachtung des Regenerations- und Abschottungsvermögens sowie der Wachstumsbedingungen einkürzen. Äste in seitlicher Ausdehnung und Höhe
auf Zugast schneiden. Schnittgut nach Wahl des AN verwerten. Abgerechnet wird nach Stück Baum.
Baumart 'unterschiedlich'

Baumstandort 'Christa-Wolf-Straße, im Baustellenbereich'

Baumhöhe bis 15,00 m
Kronendurchmesser bis 15,00 m
Reduzierung der Krone 'um ca. 20 v. H.'
'..........'
Sich reibende, kreuzende, beschädigte, kranke und abgestorbene Äste und Zweige schneiden, bei totem Holz vorhandene Überwallungen erhalten.
Schnittflächen über 3 bis 10 cm Durchmesser vollflächig
mit Wundbehandlungsstoff versehen. Bei Schnittflächen
über 10 cm Durchmesser Wundbehandlungsstoff nur auf den
Wundrand und das angrenzende Splintholz (ca. 2 cm)
breit auftragen.

Ausführung in Abstimmung mit Baumgutachter
Menge: 1,000 St

**3.2.70 Krone einkürzen, Baumhöhe bis 20,00m**
wie zuvor,
'..........'

Baumhöhe bis 20,00 m
Kronendurchmesser bis 10,00 m
Menge: 2,000 St

**3.2.80 Freigel. Wurzelbereiche abdeck.**
Freigelegte Wurzelbereiche während der Bauzeit gegen
Austrocknen abdecken.
Wurzelabdeckung = Matten aus Stroh, Jute o. ä.
Abdeckung während der Bauzeit feucht halten.
Abdeckung vor dem Verfüllen der Abgrabung aufnehmen und
von der Baustelle entfernen.
Menge: 10,000 m2

**3.2.90 Wurzelschnitt und Wundbehandlung**
Unvermeidbare Wurzelabtrennungen mit glattem Schnitt
durchführen. Schnitt-, Bruch- und Schürfwunden glatt
schneiden.
Boden absaugen.
Boden = Oberboden.
Wurzelschnittstelle bis 2 cm Durchmesser mit wachstumsförderndem Stoff behandeln und bei Durchmesser über 2cm
mit Wundbehandlungsstoff behandeln.
Stoffe nach Wahl des AN liefern und gem.
Herstelleranweisungen anwenden.
Boden 'seitlich lagern und für Verfüllung zwischen den
Wurzeln wieder einbauen'

Ausführung in Abstimmung mit Baumgutachter
Menge: 15,000 St

**3.2.100 Wurzelsperre einbauen Kunststoffbahn Graben ausheben*Boden Unterl. AG**
Wurzelsperre zum Schutz von Leitungen und sonstigen
baulichen Anlagen nach Unterlagen des AG einbauen.
Wurzelsperre = Kunststoffbahn, wurzelfest.
Material = PP, 360 g/m2, doppelseitig beschichtet
Rollenlänge = 50,00 m
Einbautiefe bis 2,00 m
Graben in Handschachtung ausheben, Aushub seitlich lagern und nach dem
Einsetzen der Wurzelsperre wieder verfüllen und lagenweise verdichten.
Boden nach Unterlagen des AG.
Menge: 20,000 m

**3.2.110 Unterbodensubstrat als Füllstoff liefern und einbauen**
Unterbodensubstrat als Füllstoff zwischen ausgeschachteten
Wurzeln und Wurzelschutzfolie liefern und einbauen.
Pflanzgrubensohle min. 10 cm mit Unterbodensubstrat
verzahnen.
Einbaustärke bis 1,00 m, von 2,00 m bis 0,4 m unter GOK.
Verwendung heimischer Gerüstbaustoffe, Zusammensetzung:
- 60 Vol.% Kiessand (mineralischer Unterboden)
- 25 Vol.% Ziegelsand oder Carbosand
- 15 Vol.% Grüngutkompost

Attest der Zusammensetzung ist dem AG vorzulegen.
Menge: 30,000 m3

**3.2.120 Oberbodensubstrat als Füllstoff liefern und einbauen**
Oberbodensubstrat als Füllstoff zwischen ausgeschachteten
Wurzeln und Wurzelschutzfolie liefern und einbauen.
Einbaustärke bis 40 cm über Unterbodensubstrat.
Verwendung heimischer Gerüstbaustoffe, Zusammensetzung:
- 40 Vol.% Oberboden gem. DIN 18915, Bodengruppe 4 und 6
- 40 Vol.% Natursand (mineralischer Unterboden)
- 10 Vol.% Ziegelsand oder Carbosand
- 10 Vol.% Grüngutkompost

Attest der Zusammensetzung ist dem AG vorzulegen.
Menge: 15,000 m3

#### Abschnitt 3.3 VERKEHRSSICHERUNG

*Hinweis: HINWEIS VERKEHRSFÜHRUNG*
HINWEIS VERKEHRSFÜHRUNG

Die Vollperrung ist auf ein zeitliches Minimum zu reduzieren und erst dann einzurichten, wenn alle notwendigen Vorarbeiten abgeschlossen wurden und die für die Bauausführung erforderlichen Materialien vollständig zur Verfügung stehen.

Die Nutzung des Stahn. Damm stellt keine dauerhafte Baustelleneinrichtungs-, Lager- oder Arbeitsfläche dar.

Konzept zur Verkehrsführung in Anlehnung Unterlagen des AG's.

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
**3.3.10 Verkehrszeichenpläne erstellen**
*** Pauschalposition
Verkehrszeichenplan
Verkehrszeichenplan auf Grundlage der RSA und ZTV-SA
erstellen. Plan mit AG / Behörden abstimmen.
Plan ggf. überarbeiten, zur Genehmigung einreichen.
Die Änderungen eines Planes und die erneute Einreichung
zur Genehmigung wird über diese OZ abgerechnet.
Einschließlich Gebühren für die verkehrsrechtliche
Anordnung.
Verkehrszeichenpläne für Stahnsdorfer Damm im Bereich Christa-Wolf-Straße

- Umsetzung der Sperrung einer öffentlichen Straße
- Umsetzung der Änderung Gehwegführung

jeweils für Verkehrssicherung längerer Dauer
Menge: 1,000 psch

**3.3.20 Verkehrssicherung läng. Dauer vorh. Arbeitsstelle**
StL-Nr. 071051061900
Verkehrssicherung an Arbeitsstellen von längerer Dauer
vorhalten, warten und betreiben. Vorübergehende Sicherungsmaßnahmen durchführen. Die Vergütung erfolgt nach
der vom AG festgelegten Einsatzzeit.
Verkehrssicherung an Arbeitsstelle.
Nach RSA, Regelplan 'in Anlehnung an Regelplan B I/15
- Sperrung einer Straße

Anteil Vorhaltung Vollsperrung aus Titel 1.2
auf dem Stahnsdorfer Damm im Bereich der Christa-Wolf-Straße'
Menge: 60,000 d

**3.3.30 Verkehrsschild aufstellen, Frei bis Institut**
Verkehrsschild aufstellen und beseitigen, für die Bauzeit vorhalten und warten. Aufstellvorrichtung nach
stat. Erfordernissen. Vorübergehende Sicherungsmaßnahmen durchführen. 70 v.H. des Preises werden nach Aufstellen, der Rest nach Beseitigen vergütet.
Verkehrsschild = Ronde, Dreieck, Quadrat.
Größe 2.
Retroreflektierend mit Folie der Bauart Typ 1.
Aufstellvorrichtung nach Wahl des AN aufstellen.

Verkehrsschild: 'Frei bis Institut'
Menge: 1,000 St

**3.3.40 Verkehrslenkungstafel vorhalten**
Verkehrslenkungstafel vorhalten, warten und instand
setzen. Vorübergehende Verkehrssicherungsmaßnahmen
durchführen. Die Kontrolle wird gesondert vergütet.
Verkehrslenkungstafel wie in Vorposition beschrieben.

Anteil Vorhaltung Verkehrslenkungstafeln aus Titel 1.2
für den Bereich der Christa-Wolf-Straße.
Menge: 60,000 d

**3.3.50 Verkehrssicherung läng. Dauer vorh. Änderung Gehwegführungrbeitsstelle**
Verkehrssicherung an Arbeitsstellen von längerer Dauer
vorhalten, warten und betreiben. Vorübergehende Sicherungsmaßnahmen durchführen. Die Vergütung erfolgt nach
der vom AG festgelegten Einsatzzeit.
Verkehrssicherung an Arbeitsstelle.
Nach RSA, Regelplan Ausweisung einer geänderten
Gehwegführung: Fußgänger wechseln die Fahrbahnseite,

Anteil Vorhaltung Änderung Gehwegführung aus Titel 1.2
für den Bereich der Christa-Wolf-Straße.
Menge: 60,000 d

**3.3.60 Verkehrsschild aufstellen Ronde,Dreie.Quad.*Größe 2 Retroreflkt.Typ 1*Aufstv. Wahl AN**
StL-Nr. 0710520101101200
Verkehrsschild aufstellen und beseitigen, für die Bauzeit vorhalten und warten. Aufstellvorrichtung nach
stat. Erfordernissen. Vorübergehende Sicherungsmaßnahmen durchführen. 70 v.H. des Preises werden nach Aufstellen, der Rest nach Beseitigen vergütet.
Verkehrsschild = Ronde, Dreieck, Quadrat.
Größe 2.
Retroreflektierend mit Folie der Bauart Typ 1.
Aufstellvorrichtung nach Wahl des AN aufstellen.
Menge: 4,000 St

**3.3.70 Kontrolle der Arbeitsstellensicher. zwei bzw.einmal**
StL-Nr. 0710580119
Kontrolle der Arbeitsstellensicherung gem. ZTV-SA
durchführen. Die Kontrolle ist unmittelbar nach deren
Durchführung zu erfassen und zu dokumentieren. Arbeits-
und Hilfsmittel sind vom AN zu stellen und dem AG jederzeit zugänglich zu machen.
Kontrolle zweimal täglich, an arbeitsfreien Tagen einmal täglich.
Kontrolle durch 'schriftliche Dokumentation'
Menge: 60,000 d

#### Abschnitt 3.4 HILFSLEISTUNGEN

**3.4.10 Belastungsfahrzeug bereitstellen**
StL-Nr. 07101707
Belastungsfahrzeug als Gegengewicht (z.B. ausreichend
beladener Lkw) für Plattendruckversuch bei
Kontrollprüfungen bereitstellen.
Menge: 1,000 h

**3.4.20 Probegefäß liefern 10-l-Blecheimer*Mithilfe Kprüf.**
StL-Nr. 0710171211
Probegefäß zur Aufnahme von Baustoffproben, für
Kontrollprüfungen und für Rückstellproben des AG
liefern.
Probegefäß = sauberer 10-l-Blecheimer mit dicht
schließendem Deckel.
Mithilfe bei der Probennahme im Baubereich nach Angaben
des AG.
Menge: 1,000 St

**3.4.30 Probegefäß liefern Alu-Schale25x25x4*Mithilfe Kprüf.**
StL-Nr. 1910171241
Probegefäß zur Aufnahme von Baustoffproben, für Kontrollprüfungen und für Rückstellproben des AG liefern.
Probegefäß = Aluminium-Schale, 25 x 25 x 4 cm.
Mithilfe bei der Probennahme im Baubereich nach Angaben
des AG.
Menge: 2,000 St

#### Abschnitt 3.5 LEITUNGSSICHERUNG, UMVERLEGUNG

*Hinweis: HINWEIS ZUR ABRECHNUNG*
Abrechnungswürdig sind nur Leitungen die tatsächlich freigelegt wurden sind.

**3.5.10 Suchgraben herstellen**
Suchschachtungen ggf. von Hand, zum Auffinden von vorh.
Leitungen, Einbauten o.ä, im Boden
Homogenbereiche A, B, C

einschl. der Sicherung, ggf. Abfangung,
Gräben mit geeignetem Erdstoff verfüllen, ggf. Erdstoff
liefern und Aushub in Eigentum des AN übernehmen,
einschl. Einsanden der freigelegten Leitungen und
Kabel,
Sand und Warnband liefern und fachgerecht in
Leitungszone gem. Urzustand einbauen,
einschließlich Verbau bis zu einer Tiefe von 2,00 m.
Leistung unter Grundwassereinfluß einschließlich
notweendiger Wasserhaltung,
abgerechnet wird mit senkrechten Wänden,
Ausführung in Teilbereichen.
Menge: 30,000 m3

**3.5.20 Rohrleitg, unter Druck, sichern**
Rohrleitung, unter Wasserdruck,
(Trinkwasser, Abwasser, Gas)
sichern durch geeignete Maßnahmen
nach Vorgabe des Rechtsträgers,
einschl. der Erschwernisse bei Erd- und Verbauarbeiten,
abgegolten sind Rohrleitungen
        1.  aller Materialien
        2.  alle Nennweiten
        3.  in allen Tiefenlagen.
Auszuführende Arbeiten:
Rohrleitung unter Handschachtung
freilegen und nach Vorgabe des Rechtsträgers
fachgerecht sichern.
*in Kreuzungsbereichen und Annäherungen
*Hauptleitung und Anschlußleitungen
*Leitung nach Beendigung der Rohrarbeiten fachgerecht
in
Bettungssand und Warnband neu verlegen
*Sand und Warnband liefern
Menge: 20,000 m

**3.5.30 Gefällekanal, sichern**
Rohrleitung, Gefälle-Leitung Schmutzwasser, Regenwasser,
in Teillängen sichern durch geeignete Maßnahmen
nach Vorgabe des Rechtsträgers,
einschl. der Erschwernisse bei Erd- und Verbauarbeiten,
abgegolten sind Rohrleitungen
        1.  aller Materialien
        2.  aller Nennweiten
        3.  in allen Tiefenlagen.
Auszuführende Arbeiten:
Rohrleitung unter Handschachtung
freilegen und nach Vorgabe des Rechtsträgers
fachgerecht sichern.
*in Kreuzungsbereichen und Annäherungen
*Hauptleitung und Anschlußleitungen
*Leitung nach Beendigung der Rohrarbeiten fachgerecht
in
Bettungssand und Warnband neu verlegen
*Sand und Warnband liefern
Menge: 4,000 m

**3.5.40 Schächte und Einbauteile sichern**
Einbauteile sichern (Schächte, Armaturen) nach Wahl des
AN mit geeignten Mittel zur Lage- und Standsicherheit
sichern.
Sicherungsmaßnahmen in Abstimmung mit dem zuständigen
Versorgungsunternehmen.
Einbauteile in Fahrbahn und Nebenanlagen
Menge: 4,000 St

**3.5.50 Kabel, sichern**
Kabel der Energieversorgung, erdverlegt,
Niederspannung und Mittelspannung
unter Spannung,
Anzahl der Kabel 1 bis 4 Stück,
alle Außendurchmesser
sichern durch geeignete Maßnahmen
nach Vorgabe des Rechtsträgers,
einschl. der Erschwernisse bei Erd- und Verbauarbeiten,
Tiefe der Leitungsachse unter Gelände bis 1,50 m.
*einschließlich Erschwernisse durch Verbau und
Aushubarbeiten
*Kabel nach Beendigung der Rohrarbeiten fachgerecht in
Bettungssand und Warnband neu verlegen
*Sand und Warnband liefern
Menge: 20,000 m

**3.5.60 Kabel Fernmeldekabel, sichern**
Kabel, Fernmeldekabel, erdverlegt,
in Betrieb,
Anzahl der Kabel 1 bis 2 Stück,
alle Außendurchmesser,
sichern durch geeignete Maßnahmen
nach Vorgabe des Rechtsträgers,
einschl. der Erschwernisse bei Erd- und Verbauarbeiten,
*Kabel längs im Rohrgrabenbereich freilegen und
in Absprache mit Leitungsträger seitlich sichern
*Kabel nach Beendigung der Rohrarbeiten fachgerecht in
Bettungssand und Warnband neu verlegen
*Sand und Warnband liefern
inklusive 4 Muffen
Menge: 10,000 m

**3.5.70 Erdbau für Umverlegung, Tieferlegung Kabel, Leitungen**
Herstellen von Leitungsgraben und Baugruben
für Umverlegung, Tieferlegung von Kabel und Leitungen,
einschließlich sämtlicher Erdarbeiten und
sich daraus ergebender Erschwernisse bei Erd- und
Verbauarbeiten,
Überdeckungshöhen gem. Angaben der jeweiligen
Leitungsträger,
Aushubtiefe bis 1,50 m,
Breite Leitungsgraben bis 1,00 m.

Handschachtung ist einzukalkulieren und wird nicht
gesondert vergütet.
Den zum Verfüllen und Verdichten der Baugrube
erforderlichen
und geeigneten Boden zwischenlagern. Nicht wieder
einbaufähigen Boden abfahren und schadlos entsorgen.
Evtl. erforderlicher Bodenaustausch für die
Wiederverfüllung ist in den Einheitspreis
einzukalkulieren.
Einschl. Einmessung in den vorhandenen Straßenlageplan
mit Tiefenangaben.
Einschließlich erforderlichen Verbau,
inklusive sämtlicher Materialien und Geräte.
Menge: 20,000 m3

#### Abschnitt 3.6 NACHWEISE, PRÜFUNGEN

**3.6.10 Kontrollprüfung der anstehenden Erdstoffe 45 MPa**
Durchführung statischer Plattendruckversuche nach DIN
18134
auf der Oberkante Planum einschließlich Gestellung
eines Gegengewichtes, Prüfprotokolle und sonstiger
Nebenleistungen
(nachzuweisen ist ein Verformungsmodul Ev2 mind 45 MPa)
Es ist sicherzustellen, dass die Bauüberwachung bei den
Prüfungen zugegen ist.
Die Prüfungen dürfen nur durch anerkannte Prüfstellen
nach RAP-Stra 04 durchgeführt werden und werden dann
als Kontrollprüfungen anerkannt.
Menge: 2,000 St

**3.6.20 Nachweis zur Überprüfung der Verdichtung**
Nachweis zur Überprüfung der Verdichtung der
Leitungszone durch anerkannte Nachweisverfahren.
Gesondert angewiesene Nachweisführung
der Verdichtung in den einzelnen Rohrgrabenschichten
(Rohrsohle, 2 x Rohrleitungszone, je nach Tiefenlage).
Nach Terminvereinbarungen mit dem bauleitenden Ingenieur und auf dessen Weisung mit einem anerkannten
Verfahren der Nachweisführung durchzuführen.

Die Kosten der An- und Abfahrt sind einzurechnen.
Einschließlich Auswertung und Übergabe des
Prüfberichtes an den AG. Pro Prüfungsstelle 3 Nachweise

Stück = Prüfstelle für Drittmedien und Beleuchtung
Menge: 25,000 St

#### Abschnitt 3.7 BAUNEBENKOSTEN

**3.7.10 Erstabsteckung**
*** Pauschalposition
Leistung wie Bauvermessung (Erstabsteckung) incl.
sämtlicher erforderlicher Absteckungen einschl.
Achspunkte, Schächte, Ränder
Der Auftraggeber überträgt die Erstabsteckung der
Achshauptpunkte, Schächte, Ränder dem AN.
Weiterhin ist der Lagestatus sowie die Richtigkeit der
Hauptpunkte
durch eine einmalige Kontrolle durch ein
Vermessungsbüro festzustellen
und mögliche Abweichungen dem AG mitzuteilen.
Einschließlich aller notwendigen Geräte-, Fahr- und
Stundenlohnkosten.
Ränder, Höhen und alle weiteren für
die Bauausführung benötigter Parameter;
Datenträger im DXF-Format wird vom Planer zur Verfügung
gestellt,
Grenzpunkte sind eigenverantwortlich zu sichern
und bei Beschädigung durch einen ÖVBI auf eigene
Kosten wiederherstellen zu lassen.
Menge: 1,000 psch

*Hinweis: Bestandsvermessung für Straßen- und Leitungsbaumaßnahme*
Bestandsvermessung für
Straßenbau und allen Leitungsbaumaßnahmen,

Bestandsvermessung und Anfertigung eines Bestandsplanes im Maßstab 1:500,
nach den Vorgaben des AG in Abstimmung mit dem Straßenaulastträger.

Die Bestandsvermessung muß beinhalten:

1. Einmessung aller Borde, Rinnen, Mulden und Einbauten
2. Vermessung der Oberflächen und Befestigungen
3. Vermessung der Ab- und Ausläufe, sowie sonstige
Bauwerke
4. Einmessung aller Schächte (Lage und Höhe)
  sowie Einbauten und Sonderbauwerke
5. Vermessung der Masten, Bäume, Zäune, Mauern,
Treppen, Lichtschächte, Durch-, Über- und Zufahrten
sowie
  angrenzende Bebauung.
6. Einmessung aller neu errichteten Anlagen und
veränderte oder beeinflußte Bereiche

Sämtliche Angaben sind in den Bestandsplan zu
dokumentieren.
Jede Schachtnummer darf nur einmal vergeben werden.
Der Bestandsplan muß dem Lage- und Höhenstatus des
Lageplanes entsprechen.
Grundlage ist die DIN 2425, Teil 1 und 4.
Die Bestandspläne sollen sowohl die durch fachkundiges
Personal nach den anerkannten Regeln der Vermessung
gemessenen Entwässerungseinrichtungen,
Lichtzeichenanlagen
(Ampeln, Steuerkabel, Durchfahrtshöhen) und
vorgehaltenen Hüllrohre als auch die Begrenzung der
Verkehrseinrichtungen, die Bäume,
Böschungen, Maste, Schilderbrücken mit Durchfahrtshöhe,
Flächen des ruhenden Verkehrs und des
verkehrsbegleitenden Grüns beinhalten.
Die erdverlegten Leitungen sind im offenen Graben
einzumessen (Nennweiten, Material, Lage und amtliche
Höhe).
Die Lage der Leitungen und der benannten Topographie
sind auf amtliche Vermessungspunkte zu beziehen.
Die Bestandslagepläne sind digital im DXF-Format
anzufertigen und zusätzlich
mit einem Kontrollplot der Bauüberwachung zu übergeben.
Die Bestandspläne sind 14 Tage vor dem Endabnahmetermin
der Bauüberwachnung zu übergeben.
Bereich Straßenbauanlagen, Beleuchtung und alle Erschließungsleitungen mit den dazugehörigen Anlagen.

**3.7.20 Bestandsvermessung**
*** Pauschalposition
Bestandsvermessung zur Erstellung von Bestands- und
Leitungsplänen
nach DIN 2425, Teil 1 und 4.

Erfasst werden alle neu errichteten, veränderten oder
wieder in Benutzung genommenen Oberflächen der
Straßen, Gehwege und Grünflächen mit angrenzenden
Flächen.

Die Einmessung der Anlagen erfolgt auf der Grundlage
des Lage- und Höhenplanes.
Der Bestandsplan muß darüberhinaus folgende
Informationen enthalten:
- alle Gebäude (eventuell Wohnhäuser zur Straßenseite
nur
angerissen)
- Straßen, Wege, Plätze
- Tageszeichen,
- Bäume und Grünflächen
- Einbauten wie Schächte, Schieber, Schränke, Masten,
etc.
mit Deckel und Sohlhöhen bzw. Zu und Abläufe
- Durchfahrtshöhen
- Verkehrszeichen, Markierungen
Die Einmessung erfolgt lage- und höhenmäßig im
Lagestatus ETRS '89, Höhensystem DHHN 2016.
Sollte bei der Aufnahme der Bestandsvermessung eine
Differenz zwischen
den tatsächlichen örtlichen Gegebenheiten und den
Angaben
des Lage- und Höhenplanes auftreten, so ist der
Auftraggeber von den Abweichungenin Kenntnis zu setzen
bzw. sind diese Abweichungen zu vermessen.

Der Bestandplan  als Teil der Schlußrechnung bzw.
Abschlußdokumentation dem Auftraggeber zu übergeben -

Anfertigung und  Lieferung von Bestandsplänen
nach DIN 2425 und DIN 18702
in 2- facher Ausfertigung im Maßstab 1:500 im
Landeskoordinatensystem ETRS 89 und im
Landeshöhensystem DHHN 2016
-farbig-
sowie in digitaler Form (DXF).
Der Auftragnehmer haftet für die Richtigkeit der von
ihm übergebenen Daten.
Leistung für Bereich Straßenbauanlagen, Beleuchtung und alle Erschließungsleitungen mit den dazugehörigen Anlagen.
Menge: 1,000 psch

**3.7.30 Übergabedokumentation erstellen**
*** Pauschalposition
Erstellen einer Übergabedokumentation für
Straßenbau, Beleuchtung und Regenentwässerungsanlagen
durch den Auftragnehmer in 1- facher Form
entsprechend der Vorgaben des AG in Abstimmung mit dem Baulastträger bestehend aus:

- Auftrag
- Protokoll des Bietergesprächs
- Protokolle der Druckproben (Verdichtungsnachweise von
Planum und Tragschichten je Schicht sowie
Rohrleitungszonen)
- Materialzertifikate für die einzelnen Materialien
(Schüttgüter, Pflaster, Borde, Beton,
Rohrleitungen, Schächte, Abläufe, Einbauteile, Bauwerke
usw.)
- Lieferscheine für die einzelnen Materialien
(Schüttgüter, Pflaster, Borde, Beton,
Rohrleitungen, Schächte, Abläufe, Einbauteile, Bauwerke
usw.)
- Auswertung der durchgeführten Laboranalysen von
Bodenproben, Mischgutprobenergebnisse
- Nachweis der fachgerechten Entsorgung des
Aufbruchgutes
- Prüfbericht der Kanaluntersuchung
- Prüfbericht der Dichtigkeitsprüfungen
- Statik für das Rohrmaterial, Verbau und Bauwerke
- Kopie der Bautagebücher
- Bestandspläne in Papier und digital auf Datenträger
- komplette Dokumentation der Beleuchtungsanlage
  (Errichtererklärung, Messprotokolle, Ersatzteilliste,
Lageplan, usw.)

Alle Unterlagen sind in einem Ringordner mit
Zwischenlagen und Inhaltsverzeichnis sowie auf
Datenträger
1 Woche vor der Bauabnahme der
Bauüberwachung zu übergeben.
Menge: 1,000 psch

#### Abschnitt 3.8 ABBRUCH BEFESTIGUNGEN

**3.8.10 Betondecke aufnehmen*Betondecke auf Unterl. ToB*m.einf.Bewehrung Tiefe ü. 25-30 cm**
StL-Nr. 2111400291430409
Betondecke ausbauen und aufnehmen. Dicke der Betondecke und Betondruckfestigkeit nach Unterlagen des AG.
Fläche 'Restflächen von Betonstraßen'

Befestigung = Betondecke.
Auf Unterlage = Tragschicht ohne Bindemittel.
Decke mit einfacher Bewehrung, Dübeln und Ankern.
Gesamtausbautiefe über 25 bis 30 cm.
Ausbaustoffe 'beseitigen. Entsorgen wird gesondert
vergütet.'
Menge: 10,000 m2

**3.8.20 Pflasterd.m.Betonpfl.-steinen aufn. 8 cm dick*ungeb. Fugenmat. ungeb. Bettung**
StL-Nr. 21115011211900
Pflasterdecke mit Pflastersteinen aus Beton aufnehmen.
Aufnehmen der Tragschicht wird gesondert vergütet.
Pflasterstein ca. 8 cm dick.
Mit Fugenfüllung aus ungebundenem Fugenmaterial.
Bettung aus ungebundenem Bettungsmaterial.
Steine 'und übriges Aufbruchgut fachgerecht entsorgen.'
Menge: 40,000 m2

**3.8.30 Schicht ohne Bindemittel aufnehmen FSS od. SfM*Dicke 10-15cm Rad- und Gehwege*mit ind. Gstk. Bstoff zw.-lag**
StL-Nr. 16112004115301
Schicht ohne Bindemittel aufnehmen. Erschwernisse durch
Einbauten werden gesondert vergütet.
Schicht aus Baustoffgemisch für Frostschutzschichten
oder frostunempfindlichem Boden oder frostunempfindlichem Baustoffgemischen.
Dicke 10 bis 15 cm.
Fläche = Rad- und Gehwege.
Baustoffgemisch mit industriell hergestellten Gesteinskörnungen nach Unterlagen des AG.
Baustoff innerhalb der Baustelle fördern und nach Un-
terlagen des AG zwischenlagern.
Menge: 10,000 m2

**3.8.40 Bordstein aufnehmen. Einfassungstein*Fund.ü10-20/R-St.**
StL-Nr. 21115031550900
Bordstein aufnehmen.
Bordstein = Einfassungsstein aus Beton.
Fundament aus Beton, über 10 bis 20 cm dick, und
Rückenstütze aus Beton aufbrechen.
Aufbruchgut 'fachgerecht entsorgen.'
Menge: 35,000 m

#### Abschnitt 3.9 ABBRUCH AUSRÜSTUNGEN

**3.9.10 Zaun aufnehmen Maschendrahtzaun*Höhe 2,00-2,50 m Pfosten Beton*Abstand bis 2,00m Pfosten in Boden*Löcher schließen**
StL-Nr. 2112810134411109
Zaun aufnehmen, einschließlich Verstrebungen.
Maschendrahtzaun.
Zaunhöhe über 2,00 bis 2,50 m.
Pfosten aus Beton.
Pfostenabstand bis 2,00 m.
Pfosten in Boden.
Pfostenlöcher entsprechend der sie umgebenden Fläche
schließen. Material aus Baubereich.
Material 'fachgerecht entsorgen.'
Menge: 15,000 m

#### Abschnitt 3.10 ABBRUCH / WIEDERHERSTELLUNG STAHNSD. DAMM

*Hinweis: ABBRUCH Stahnsdorfer Damm für Leitungsquerungen*

**3.10.10 Asphaltbefestigung trennen Einzelfl.*schneiden**
StL-Nr. 211130383109
Asphaltbefestigung geradlinig trennen.
in Einzelflächen längs und quer zur Fahrbahnachse,
Trennen durch Schneiden.
Dicke der Asphaltbefestigung 'bis 20 cm'
Menge: 140,000 m

**3.10.20 Asphaltbefestigung aufnehmen Zwickel/Streif.*Tiefe ü. 30-45 cm Länge max. 25 cm*Aufbr.beseit.ges.**
StL-Nr. 2111302829904104
Asphaltbefestigung aufbrechen und aufnehmen.
Fläche = Zwickel und Streifen.
Einschließlich Unterlage 'RC Beton'

Dicke der Asphaltbefestigung 'bis 20 cm'

Gesamtaufbruchtiefe über 30 bis 45 cm.
Aufbruchstücke zerkleinern, Kantenlängen höchstens
25 cm.
Aufbruchgut beseitigen. Entsorgen wird gesondert
vergütet.
Menge: 55,000 m2

**3.10.30 Schicht ohne Bindemittel aufnehmen STS Zwickel/Streifen*mit RC-Baustoffen**
StL-Nr. 16112004393299
Schicht ohne Bindemittel aufnehmen. Erschwernisse durch
Einbauten werden gesondert vergütet.
Schicht aus Baustoffgemisch für Schottertragschichten.
Dicke '20 - 25 cm'

Fläche = Zwickel und Streifen.
Baustoffgemisch mit RC-Baustoffen nach Unterlagen des
AG.
Baustoff 'innerhalb der Baustelle fördern und nach Un-
terlagen des AG zwischenlagern.'
Menge: 55,000 m2

*Hinweis: WIEDERHERSTELLUNG Stahnsdorfer Damm für Leitungsquerungen*

**3.10.40 Schottertragschicht herstellen*0/32*Dicke 15 cm natürl. Gstk.*U min.13+Filterst**
StL-Nr. 16112219919111
Schottertragschicht herstellen.
In Verkehrsflächen 'Aufbruchstreifen Rohrgräben'

Baustoffgemisch 0/32.
Verdichtungsgrad/Verformungsmodul 'Verdichtungsgrad DPr mindestens 103 v. H. und Verformungsmodul EV2 auf der Oberfläche mindestens 150 MPa.'

Einbaudicke = 15 cm.
Baustoffgemisch aus natürlichen Gesteinskörnungen
Ungleichförmigkeitszahl U mindestens 13. Die Filterstabilität gegenüber dem Bettungsstoff muss eingehalten
werden.
Menge: 55,000 m2

**3.10.50 Asphalttragsch. aus AC 22 T S herst*Dicke 10 cm Bitumen 50/70**
StL-Nr. 21113118951000
Asphalttragschicht aus Asphalttragschichtmischgut
AC 22 T S herstellen. Anlieferung des Asphaltmischguts
in thermoisolierten Transportbehältern.
In Verkehrsflächen 'Aufbruchstreifen Rohrgräben'

Einbaudicke = 10 cm.
Bindemittel = 50/70.
Menge: 55,000 m2

**3.10.60 Bitumenemulsion aufsprühen*Asphalt frisch manuell*C60BP4-S*Menge 300 g/m2 vor A.bindersch.**
StL-Nr. 21113063912132
Bitumenemulsion zur Herstellung des Schichtenverbundes
aufsprühen.
Auf Verkehrsflächen 'Aufbruchstreifen Rohrgräben'

Unterlage = Asphaltbefestigung, frisch.
Ausführung in Teilflächen manuell.
Bindemittel = C60BP4-S.
Bindemittelmenge = 300 g/m2.
Vor Einbau Asphaltbinderschicht.
Menge: 55,000 m2

**3.10.70 Asphaltbindersch.a. AC 16 B S herst Bitumen 25/55-55A*Gestein SZ 18**
StL-Nr. 2111321999101000
Asphaltbinderschicht aus Asphaltbinder AC 16 B S herstellen. Anlieferung des Asphaltmischguts in
thermoisolierten Transportbehältern.
In Verkehrsflächen 'Aufbruchstreifen Rohrgräben'

Einbau '-dicke = 7 cm'

Bindemittel = 25/55-55 A.
Grobe Gesteinskörnung = Kategorie SZ 18.
Menge: 55,000 m2

**3.10.80 Asphaltdecksch. aus MA 8 S herst.*Dicke 3 cm Bitumen 20/30+vvZ*Handeinbau**
StL-Nr. 21113617921001
Asphaltdeckschicht aus Gussasphalt MA 8 S herstellen.
Einbaubreiten nach Unterlagen des AG.
In Verkehrsflächen 'Aufbruchstreifen Rohrgräben'

Einbaudicke = 3 cm einschl. eingedrückter Abstreukörnung.
Bindemittel = 20/30 mit viskositätsveränderndem Zusatz
bzw. einem entsprechend viskositätsveränderten Bindemittel 20/30.
Einbau von Hand.
Menge: 55,000 m2

**3.10.90 Anschl. a. Fuge m. B-fugenb. herst. Anschl.Rep+Aufgr*Anschluss längs Schichtd. 4 cm*bis 20 m Breite 10 mm**
StL-Nr. 21113917315101
Anschluss als Fuge an bestehende Asphaltschicht oder
Bauteil in der Dicke der Asphaltschicht mit Bitumenfugenband einschließlich zugehörigem und zuvor aufgetragenem Voranstrichmittel herstellen.
Anschluss an Reparatur- und Aufgrabungsflächen.
Längsfuge.
Dicke der Asphaltschicht = 4 cm.
Einzellängen bis 20,00 m.
Breite des Bitumenfugenbandes = 10 mm.
Menge: 140,000 m

#### Abschnitt 3.11 RODUNGEN

**3.11.10 Boden für Suchschachtung im Wurzelbereich aufnehmen**
Für Wurzelsuchschachtungen ausführen,
Boden im Wurzelbereich von Bäumen aufnehmen.
Verletzungen der Wurzeln vermeiden.
Unvermeidbare Wurzelabtrennungen mit glattem Schnitt
durchführen. Schnitt-, Bruch- und Schürfwunden glatt
schneiden.
Boden absaugen.
Breite des Suchschachtungsbereiches = halbseitig ab Stammachse 5,50 m Richtung Planstraße
Tiefe des Suchschachtungsbereiches = bis 0,50 m
Boden = Oberboden und Mittelsande, schluffige Sande,
Boden seitlich lagern und nach Dokumentation wieden in den Wurzelbereich fachgerecht einbauen.
Einschließlich Dokumentation der Wurzelverläufe,
unterteilt in Haupt-/Starkwurzeln und feinwurzeln,
einschließlich Höhenaufnahme der Starkwurzeln.
Ausführung nur durch entsprechendes Fachpersonal für Landschaftsbau!
Beginn und Ausführung der Wurzelsuchschachtungen sind durch den AN selbständig mit dem Grünflächenamt der zuständigen Gemeinde abzustimmen und zu koordinieren.
Mehraufwendungen für die Abstimmungen und Koordination sind einzukalklieren und werden nicht gesondert vergütet.

Wurzelsuchschachtung an zwei Eichen im Zufahrtsbereich der Christa-Wolf-Straße
Menge: 12,000 m3

**3.11.20 Strauchbestand roden Höhe bis 2 m*verfüll/Boden AN**
StL-Nr. 21106009102999
Strauchbestand und sonstiger Aufwuchs bis 0,10 m Stammdurchmesser, in 1,00 m Höhe über dem Erdboden gemessen,
mit Wurzelwerk roden. Abgerechnet wird die Fläche der
größten Ausdehnung des Strauchwerks.
Mittlere Höhe bis 2,00 m.
Wurzellöcher mit geeignetem Boden verfüllen. Boden liefern.
Wurzelstöcke 'fachgerecht entsorgen'

Schlagabraum 'fachgerecht entsorgen'
Menge: 10,000 m2
Leistungsbereichkatalog: 106

#### Abschnitt 3.12 ERDBAU

**3.12.10 Oberboden abtragen und lagern Oberbod.i.lagern*Lagerfl.AN Bauz.**
StL-Nr. 21106109909101
Oberboden ggf. einschließlich Vegetationsdecke abtragen
und lagern. Oberboden in regelmäßig geformten Mieten
locker aufsetzen. Ansaat und Mähen einer Decksaat werden gesondert vergütet. Beschreibung der Homogenbereiche nach Unterlagen des AG. Abgerechnet wird nach Ab-
tragsprofilen.
Homogenbereich '1= OH'

Dicke 'ca. 0,15 cm'

Oberboden innerhalb der Baustelle lagern.
Lagerflächen während der Bauzeit bereitstellen.
Menge: 64,000 m3

#### Abschnitt 3.13 BEPROBUNG / ENTSORGUNG

**3.13.10 Einholung von Genehmigungen**
*** Pauschalposition
Einholung aller für den Ausbau, die Beprobung und
Entsorgung von Straßenbaustoffen erforderlichen
Zustimmungen, Genehmigungen, Vereinbarungen etc.
Menge: 1,000 psch

**3.13.20 Probe entnehmen von ungefährl. Fräsasphalt**
Probennahme des Fräsasphaltes zur Untersuchung
Probennahme und -vorbereitung durchführen.
Die Probennahme erfolgt durch eine nach RAP Stra
anerkannte Prüfstelle.
Die Probennahmestellen sind zu dokumentieren.
Die Proben versandfertig verpacken und einem
unabhängigen Prüflabor übergeben.
Das Probenahmeprotokoll und der Prüfbericht sind der
Bauleitung in 2-facher Ausführung zu übergeben.
Entnahme Fräsasphalt aus Haufwerk
Entnahmemenge gem. LAGA PN 98,
Berechnungsgröße ist die Stückzahl Laborproben
Probe in Eimer von 5,0 l Fassungsvermögen füllen.
Probennahme von Fräsasphalt
ungefährlicher Abfall = Asphaltbefestigung. Abfallschlüsselnummer = 1703 02.
Menge: 2,000 St

**3.13.30 Deklarationsanalyse durchführen, Asphalt**
Deklarationsanalyse durchführen. Analyseinstitut mit erforderlicher Zulassung. Deklarationsanalyse erstellen
lassen. Ergebnis der Analyse an den AG nach Unterlagen
des AG liefern.
Proben aus:
- nicht gefährlichem Asphalt
- gefährlichem Asphalt
Menge: 2,000 St

**3.13.40 Nicht gefährl. Abfall aus Baustelle entsorgen, Asphalt**
Nicht gefährlichen Abfall aus Baustelle laden, fördern
und entsorgen. Schadstoffbelastung nach Unterlagen des
AG.
Abgerechnet wird nach Wiegescheinen.
Abfall = Asphaltbefestigung. Abfallschlüsselnummer = 17
03 02.
Entsorgung nach Unterlagen des AG.
Gebühren der Abfallentsorgung werden dem Entsorgungsträger vom AG vergütet.
Nachweis nach Unterlagen des AG führen.
Die Entsorgung erfolgt im vereinfachten Verfahren.
Dokumentation der Entsorgung.
Menge: 17,000 t

**3.13.50 Probe entnehmen von ungefährl. Beton**
Probennahme des Fräsasphaltes zur Untersuchung
Probennahme und -vorbereitung durchführen.
Die Probennahme erfolgt durch eine nach RAP Stra
anerkannte Prüfstelle.
Die Probennahmestellen sind zu dokumentieren.
Die Proben versandfertig verpacken und einem
unabhängigen Prüflabor übergeben.
Das Probenahmeprotokoll und der Prüfbericht sind der
Bauleitung in 2-facher Ausführung zu übergeben.
Entnahme Fräsasphalt aus Haufwerk
Entnahmemenge gem. LAGA PN 98,
Berechnungsgröße ist die Stückzahl Laborproben
Probe in Eimer von 5,0 l Fassungsvermögen füllen.
Probennahme von Straßenbaubeton
ungefährlicher Abfall,
Abfallschlüsselnummer = 1701 01.
Menge: 2,000 St

**3.13.60 Deklarationsanalyse durchführen, Beton**
Deklarationsanalyse durchführen. Analyseinstitut mit erforderlicher Zulassung. Deklarationsanalyse erstellen
lassen. Ergebnis der Analyse an den AG nach Unterlagen
des AG liefern.
Proben aus: Straßenbaubeton
Menge: 2,000 St

**3.13.70 N.gefährl. Abfall aus Baustelle entsorgen, Beton**
Nicht gefährlichen Abfall aus Baustelle laden, fördern
und entsorgen. Schadstoffbelastung nach Unterlagen des
AG.
Abgerechnet wird nach Wiegescheinen.
Abfall Betonbefestigung. Abfallschlüsselnummer = 17
01 01.
Entsorgung nach Unterlagen des AG.
Gebühren der Abfallentsorgung werden dem Entsorgungsträger vom AG vergütet.
Nachweis nach Unterlagen des AG führen.
Menge: 4,000 t

**3.13.80 Probe entnehmen, Boden**
Probennahme des ausgebauten Bodens zur
Untersuchung gemäß Ersatzbaustoffverordnung EBV.
Probennahme und -vorbereitung durchführen.
Die Probennahme erfolgt durch eine nach RAP Stra
anerkannte Prüfstelle.
Die Probennahmestellen sind zu dokumentieren.
Die Proben versandfertig verpacken und einem
unabhängigen Prüflabor übergeben.
Einschließlich aller Untersuchungen und Anfertigung
eines Prüfberichtes.
Das Probenahmeprotokoll und der Prüfbericht sind der
Bauleitung in 2-facher Ausführung zu übergeben.
Entnahme aus gelagerten Haufen entsprechend
Homogenbereichen
Entnahmemenge gem. LAGA PN 98,
Berechnungsgröße ist die Stückzahl Laborproben
Menge: 7,000 St

**3.13.90 Deklarationsanalyse durchführen Boden**
Deklarationsanalyse durchführen. Analyseinstitut mit erforderlicher Zulassung. Deklarationsanalyse erstellen
lassen. Ergebnis der Analyse an den AG nach Unterlagen
des AG liefern.
Probe aus Boden
Menge: 7,000 St

**3.13.100 Boden laden, entsorgen, Zuordnung n. EBV BM-0***
Gelagerten Boden vom Zwischenlager aufnehmen
und gem. Prüfergebnisse zur entsprechenden Deponie
transportieren und schadlos entsorgen.
Material 'Boden'

Folien schadlos entsorgen, Untergrund gemäß vorhandenem
Zustand wieder herrichten,
erforderliche Erdarbeiten sind einzukalkulieren.
Aushub mit der Zuordnung einschl. BM-0* nach Ersatzbaustoffverordnung (EBV).
Beladung, Beförderung, Entsorgung von Boden und Steinen
mit der Zuordnung einschl. BM-0+ nach Ersatzbaustoffverordnung (EBV)

Nachweis über Wiegeschein/ Entsorgungsschein
Menge: 240,000 m3

**3.13.110 Zul. Boden entsorgen, Zuordnung n. EBV BM-F1**
Zulage für die Entsorgung von Boden und Steinen,
Material 'Boden' mit der Zuordnung einschl. BM-F1 nach EBV
Gebühren der Entsorgungsanlage werden vom AN entrichtet
und vom AG in nachgewiesener Höhe erstattet.
Nachweis nach Unterlagen des AG führen.
Abgerechnet wird nach Abtragsprofilen.
Dokumentation der Entsorgung.
Die Entsorgungsnachweise sind dem AG unaufgefordert zeitnah zu übergeben.
Kosten, Gebühren für die Entsorgung, Verwertung sind in die Einheitspreise einzukalkulieren und werden nicht gesondert vergütet.
Menge: 240,000 m3

**3.13.120 Zul. Boden entsorgen, Zuordnung n. EBV BM-F2**
Zulage für die Entsorgung von Boden und Steinen,
Material Boden,

mit der Zuordnung einschl. BM-F2 nach EBV
Gebühren der Entsorgungsanlage werden vom AN entrichtet
und vom AG in nachgewiesener Höhe erstattet.
Nachweis nach Unterlagen des AG führen.
Abgerechnet wird nach Abtragsprofilen.
Dokumentation der Entsorgung.
Die Entsorgungsnachweise sind dem AG unaufgefordert zeitnah zu übergeben.
Kosten, Gebühren für die Entsorgung, Verwertung sind in die Einheitspreise einzukalkulieren und werden nicht gesondert vergütet.
Menge: 60,000 m3

**3.13.130 Zul. Boden entsorgen, Zuordnung n. EBV BM-F3**
Zulage für die Entsorgung von Boden und Steinen,
Material Boden,

mit der Zuordnung einschl. BM-F3 nach EBV
Gebühren der Entsorgungsanlage werden vom AN entrichtet
und vom AG in nachgewiesener Höhe erstattet.
Nachweis nach Unterlagen des AG führen.
Abgerechnet wird nach Abtragsprofilen.
Dokumentation der Entsorgung.
Die Entsorgungsnachweise sind dem AG unaufgefordert zeitnah zu übergeben.
Kosten, Gebühren für die Entsorgung, Verwertung sind in die Einheitspreise einzukalkulieren und werden nicht gesondert vergütet.
Menge: 60,000 m3

**3.13.140 Probe entnehmen, Auffüllung, RC**
Probennahme des ausgebauten Bodens zur
Untersuchung gemäß Ersatzbaustoffverordnung EBV.
Probennahme und -vorbereitung durchführen.
Die Probennahme erfolgt durch eine nach RAP Stra
anerkannte Prüfstelle.
Die Probennahmestellen sind zu dokumentieren.
Die Proben versandfertig verpacken und einem
unabhängigen Prüflabor übergeben.
Einschließlich aller Untersuchungen und Anfertigung
eines Prüfberichtes.
Das Probenahmeprotokoll und der Prüfbericht sind der
Bauleitung in 2-facher Ausführung zu übergeben.
Entnahme aus gelagerten Haufen entsprechend
Homogenbereichen
Entnahmemenge gem. LAGA PN 98,
Berechnungsgröße ist die Stückzahl Laborproben
Menge: 2,000 St

**3.13.150 Deklarationsanalyse durchführen Auffüllung, RC**
Deklarationsanalyse durchführen. Analyseinstitut mit erforderlicher Zulassung. Deklarationsanalyse erstellen
lassen. Ergebnis der Analyse an den AG nach Unterlagen
des AG liefern.
Probe aus Auffüllung, RC-Tragschicht
Menge: 2,000 St

**3.13.160 Auffüllung laden, entsorgen, Zuordnung n. EBV RC-1**
Gelagerten Boden vom Zwischenlager aufnehmen
und gem. Prüfergebnisse zur entsprechenden Deponie
transportieren und schadlos entsorgen.
Material 'Auffüllung, Recyclingbaustoff'

Folien schadlos entsorgen, Untergrund gemäß vorhandenem
Zustand wieder herrichten,
erforderliche Erdarbeiten sind einzukalkulieren.
Aushub mit der Zuordnung einschl. RC-1 nach Ersatzbaustoffverordnung (EBV).
Beladung, Beförderung, Entsorgung von Boden und Steinen
mit der Zuordnung einschl. RC-1 nach  Ersatzbaustoffverordnung (EBV)

Nachweis über Wiegeschein/ Entsorgungsschein
Menge: 15,000 m3

**3.13.170 Zul. Auffüllung entsorgen, Zuordnung n. EBV RC-2**
Zulage für die Entsorgung von Boden und Steinen,
Material Auffüllung, Recyclingbaustoff,

mit der Zuordnung einschl. RC-2 nach EBV
Gebühren der Entsorgungsanlage werden vom AN entrichtet
und vom AG in nachgewiesener Höhe erstattet.
Nachweis nach Unterlagen des AG führen.
Abgerechnet wird nach Abtragsprofilen.
Dokumentation der Entsorgung.
Die Entsorgungsnachweise sind dem AG unaufgefordert zeitnah zu übergeben.
Kosten, Gebühren für die Entsorgung, Verwertung sind in die Einheitspreise einzukalkulieren und werden nicht gesondert vergütet.
Menge: 15,000 m3

**3.13.180 Zul. Auffüllung entsorgen, Zuordnung n. EBV RC-3**
Zulage für die Entsorgung von Boden und Steinen,
Material Auffüllung, Recyclingbaustoff,

mit der Zuordnung einschl. RC-3 nach EBV
Gebühren der Entsorgungsanlage werden vom AN entrichtet
und vom AG in nachgewiesener Höhe erstattet.
Nachweis nach Unterlagen des AG führen.
Abgerechnet wird nach Abtragsprofilen.
Dokumentation der Entsorgung.
Die Entsorgungsnachweise sind dem AG unaufgefordert zeitnah zu übergeben.
Kosten, Gebühren für die Entsorgung, Verwertung sind in die Einheitspreise einzukalkulieren und werden nicht gesondert vergütet.
Menge: 15,000 m3

**3.13.190 Folie aufnehmen und entsorgen**
Folie vom Aushubzwischenlager aufnehmen, laden und fachgerecht entsorgen,
einschl. sämtlicher Entsorgungskosten und Entsorgungsnachweise.
Menge: 200,000 m2

**3.13.200 N. gefährl. Siedl.abfall entsorgen Geb. trägt AG**
StL-Nr. 1210210502
Gelagerten nicht gefährlichen Siedlungsabfall getrennt
laden, fördern und einem Entsorgungsträger nach Unterlagen des AG übergeben.
Abgerechnet wird nach Wiegescheinen.
Gebühren der Abfallentsorgung werden dem Entsorgungsträger vom AG vergütet.
Menge: 1,000 t

**3.13.210 N.gefährl. Abfall aus Baustelle ent Räumgut*Entsorgung U. AG Geb. trägt AG*Nachweis Ulg. AG**
StL-Nr. 121021211221
Nicht gefährlichen Abfall aus Baustelle laden, fördern
und entsorgen. Schadstoffbelastung nach Unterlagen des
AG.
Abgerechnet wird nach Wiegescheinen.
Abfall = gemischte Bau- und Abbruchabfälle aus Baufeld.
Abfallschlüsselnummer = 17 09 04.
Entsorgung nach Unterlagen des AG.
Gebühren der Abfallentsorgung werden dem Entsorgungsträger vom AG vergütet.
Nachweis nach Unterlagen des AG führen.
Menge: 1,000 t

**3.13.220 Gefährl. Abfall aus Baustelle ents. sonstige Stoffe*Geb. trägt AG**
Gefährlichen Abfall aus Baustelle laden, fördern und
entsorgen. Art der Belastung und Entsorgung nach Unterlagen des AG. Entsorgungsnachweis nach Unterlagen des
AG führen.
Abgerechnet wird nach Wiegescheinen.
Sonstige Bau- und Abbruchabfälle (einschließlich gemischter Abfälle), die gefährliche Stoffe enthalten.
Abfallschlüsselnummer = 17 09 03.
Gebühren der Abfallentsorgung werden dem Entsorgungsträger vom AG vergütet.
Einschließlich aller entsprechend des vorhandenen gefährlichen Abfalls erforderlichen Sicherheits- / Schutzkleidungen,
Arbeitsmittel und Behältnisse.
Menge: 1,000 t

**3.13.230 Metallschrott schadlos entsorgen**
Metallschrott ausbauen, aufnehmen, laden
zur zuständigen Entsorgungsstelle transportieren und
fachgerecht schadlos entsorgen,
einschl. Transport- und Deponiegebühren.
Einschließlich aller entsprechend des vorhandenen Schrotts
erforderlichen Sicherheits- / Schutzkleidungen,
Arbeitsmittel und Behältnisse.
Menge: 3,000 t

**3.13.240 Oberboden bis Z1.2 laden, abfahren, entsorgen**
Bauseits auf Miete lagernden Oberboden von max. 2 m hohem Haufwerk aufnehmen.
Einstufung gem. LAGA - TR Boden: bis einschl. Z 1.2,
Material laden, transportieren, abfahren und gem. der derzeit gültigen gesetzlichen Bestimmungen entsorgen.
Einschl. Entsorgungskosten sowie Kippgebühren.
Einschließlich aller Erd- und Nebenarbeiten, Maschinen und Geräte.
Abrechnung nach Vorlage der Wiegekarte der Entsorgungsanlage.
Menge: 64,000 m3

**3.13.250 Oberboden Z2 laden, abfahren, entsorgen**
Bauseits auf Miete lagernden Oberboden von max. 2 m hohem Haufwerk aufnehmen.
Einstufung gem. LAGA - TR Boden: bis einschl. Z 2,
Material laden, transportieren, abfahren und gem. der derzeit gültigen gesetzlichen Bestimmungen entsorgen.
Einschl. Entsorgungskosten sowie Kippgebühren.
Einschließlich aller Erd- und Nebenarbeiten, Maschinen und Geräte.
Abrechnung nach Vorlage der Wiegekarte der Entsorgungsanlage.
Menge: 64,000 m3

**3.13.260 Abfallanalytik durchführen, Laga**
*** Pauschalposition
Analytik nach dem Mindestuntersuchungsprogramm bei unspezifischem Verdacht für Oberboden nach TR LAGA 20 durchführen,
einschl. Chlorid- und Sulfatuntersuchung.
Doppelanalytik.
Spezielle Annahmeparameter des Entsorgers sind dem AG vor Untersuchung vom AN anzugeben.
Haufwerksbeprogung, Miete bis 500 m3,

Die Bodenart ist vom Probenehmer zu definieren.
Abrechnung je Haufwerksbeprobung und nach Vorlage des Prüfergebnisses / Prüfprotokolls.
Einschl. aller Nebenarbeiten, An- und Abfahrt.
Menge: 1,000 psch

**3.13.270 Abfallanalytik durchführen, BBodSchV**
*** Pauschalposition
wieVorposition, jedoch Untersuchung gem. Bundenbodenschutzverordnung für die Bodengruppe Oberboden.
Menge: 1,000 psch

#### Abschnitt 3.14 BAUSTRASSE

*Hinweis: TEMPORÄRE BAUSTRASSE*

**3.14.10 Geotextil als Trennschicht Verlegung**
Geotextil als Trennschicht verlegen. Überlappung mind.
0,5 m. Charakteristische Öffnungsweite O 90 bei Vliesstoffen mind.0,06 mm und max. 0,16 mm.
Überschüttung wird gesondert vergütet.
Abgerechnet wird die überdeckte Fläche.
Material = Vliesstoff,
Geotextilrobustheitsklasse 3.
Verlegen auf Planum der Baustraßen als Trennlage zum anstehenden Boden,
Einbau in Teilabschnitten.
Menge: 965,000 m2

**3.14.20 SoB für Baustraße einbauen**
Befestigung der Baustraße,
für die Dauer der Bauzeit innerhalb des Baufeldes in Teilabschnitten herstellen.
Ggf. erforderliche Erdarbeiten ausführen, Aushub aufnehmen und fachgerecht entsorgen.
Ggf. erforderlicher Oberbodenabtrag wird gesondert vergütet.
Planum herstellen und verdichten auf Ev2 = 45 MPa,
30 cm Schottertragschicht 0/32,
Baustoffgemisch aus natürlichen Gesteinskörnungen
liefern sowie höhen und fluchtgerecht einbauen,
verdichten auf Ev2 min. 120 MPa
Einbau auf Geotextil,
Lieferung, Einbau des Geotextils wird gesondert vergütet.
Menge: 910,000 m2

**3.14.30 Mulde herstellen (Muldenversickerung Baustraße)**
Mulde nach Unterlagen des AG herstellen.
In gewachsenem Boden. Homogenbereiche nach Unterlagen
des AG.
Mulde am Dammfuß.
Gelände modellieren.
Muldenbreite '2,00m'

Tiefe 'bis ca. 30 cm'

Boden bzw. Fels nach Wahl des AN verwerten.

Mulde Baustraße, Lage in Abh. Querneigung
Menge: 115,000 m

*Hinweis: BAUSTELLENZUFAHRT ASPHALT*

**3.14.40 Asphalttragd. aus AC 16 TD herst. Bitumen 50/70*Abböschung 2 zu 1**
Asphalttragdeckschicht aus Asphalttragdeckschichtmischgut AC 16 TD herstellen. Anlieferung des Asphaltmischguts in thermoisolierten Transportbehältern.
In Verkehrsflächen als Baustellenzufahrt
Planum herstellen wird nicht gesondert vergütet
Einbau -dicke 10cm, im Handeinbau
Bindemittel = 50/70.
Seitliche Abböschungen 2 zu 1 herstellen.
Menge: 55,000 m2

*Hinweis: VERLEGEN VON BAGGERMATTEN*

**3.14.50 Schutz Wurzelbereich durch Baggermatratzen**
Schutz des Wurzelbereiches von Großgehölzen und Bäumen
vor Druckschäden für befristete Belastung durch
Baumaschinen, Baustelleneinrichtungen und
Materiallagerung, Auflage von Baggermatratzen nach
Anweisung der BÜ liefern, vorhalten und räumen. Sämtliche
anfallende Materialien sind aufzunehmen, von der Baustelle
zu entfernen und ordnungsgemäß zu entsorgen bzw. einer
Verwertung nach Wahl des AN zuzuführen, inkl. Gebühr der
Verwertung.
Menge: 100,000 m2

#### Abschnitt 3.15 SCHMUTZWASSERENTSORGUNG

*Hinweis: HINWEIS ZUR TIEFENANGABE*
Die Tiefenangaben beziehen sich auf die endgütlige Leitungstiefe im Bezug auf die geplanten Straßenbauhöhen.

*Hinweis: ERDARBEITEN IM WURZELBEREICH*
Die nachfolgend ausgeschriebene Zulageposition gilt ausschließlich in Verbindung mit den Positionen „Leitungsgraben (m. Schachtbauwerk) herstellen“. Die Zulage ist nur für die in den betreffenden Positionen tatsächlich erforderlichen und auf Anordnung bzw. nachweislich notwendigen Handschachtungen abzurechnen.

**3.15.10 Teilbereiche in Handschachtung bearbeiten**
Teilbereiche in Handschachtung unter Berücksichtigung der bestehenden Wurzeln bearbeiten.
Freigelegte Wurzeln gegen Austrocknen abdecken und feucht halten.
Wurzelabdeckung = Matten aus Jute.
Abdeckung vor dem Verfüllen der Abgrabung aufnehmen und von der Baustelle entfernen. Beschädigungen der Wurzeln sind zu vermeiden.
Menge: 60,000 m3

*Hinweis: LEITUNGSBAU DN 150 - Hausanschlussleitungen*

**3.15.20 Leitungsgr. m. Schachtbaugr. herst, DN 150, T 2-2,50 m**
Leitungsgraben einschließlich Schachtbaugruben herstellen. Straßenaufbruch wird gesondert vergütet. Abgerechnet wird nach der Länge des Leitungsgrabens, gemessen
in der Achse der Leitung. Die Schachtbaugruben werden
in der Achse der Leitung durchgemessen. Schachtdurchmesser und -abstände nach Unterlagen des AG.
Boden-/Felsklasse 'Homogenbereich 2: [SE/SU]
Homogenbereich 3: [SU*], [SU*/UL]'
Grabentiefe über 2,00 bis 2,50 m.
Breite der Grabensohle für Rohr DN 150 Stz..
Notwendigen Verbau entsprechend statischen und konstruktiven Erfordernissen herstellen, vorhalten und
entfernen. Wasserhaltung wird gesondert vergütet.
Aushub zur Wiederverwendung innerhalb der Baustelle lagern, nach Verlegen der Leitung in Graben oberhalb der
Leitungszone einbauen und verdichten.
Zum Verfüllen nicht verwendeten Aushub der Verwertung
nach Wahl des AN zuführen.

Hausanschlussleitungen
Menge: 55,000 m

**3.15.30 Leitungszone verfüllen, Boden liefern*Rohr DN 150**
Boden in Leitungszone nach DIN EN 1610 über Bettung
einbauen und verdichten.
Boden des AN.
Rohr DN 150.
Menge: 55,000 m

**3.15.40 Steinzeugrohrleitung herstellen DN 150, T 1,90 bis 2,50 m**
Entwässerungsleitung aus Steinzeugrohren nach DIN EN
295 nach statischen und konstruktiven Erfordernissen
nach DIN EN 1610 herstellen. Anschluss an Schacht sowie
Formstücke werden gesondert vergütet.
Rohr DN '200'

Rohrverbindung Muffe Typ K.
Bettung nach DIN EN 1610, Typ 1.
Fließsohlentiefe 'über 1,90 m bis 2,50 m'

Straßenverkehrslast = SLW 60. Statische Berechnung aufstellen und liefern.
Menge: 55,000 m

**3.15.50 Formstück einbauen (Zul) Abzweig DN 150*Steinzeug Rohr DN 200**
StL-Nr. 06110367020305
Formstück in Rohrleitung einbauen. Vergütet wird der
Mehraufwand für den Einbau des Formstückes gegenüber
der bis zur Innenfläche der Sammelrohrleitung durchgemessenen Rohrleitung.
Formstück = Abzweig, Anschlussrohr DN 150.
Material = Steinzeug.
Durchgangsrohr DN 200.
Menge: 5,000 St

**3.15.60 Verschlussteller DN 150 Stz**
fachgerechte Verschließen und Dichten einer SW-Leitung (Stz)
mit geeigneten Mitteln DN 150, einschl. aller erforderlichen Dichtungen und Kleinstteile

*Verschlussteller
Menge: 1,000 St

*Hinweis: LEITUNGSBAU DN 200*
LEITUNGSBAU DN 150 - Hausanschlussleitungen

**3.15.70 Leitungsgr. m. Schachtbaugr. herst, DN 200, T 2-2,70 m**
Leitungsgraben einschließlich Schachtbaugruben herstellen. Straßenaufbruch wird gesondert vergütet. Abgerechnet wird nach der Länge des Leitungsgrabens, gemessen
in der Achse der Leitung. Die Schachtbaugruben werden
in der Achse der Leitung durchgemessen. Schachtdurchmesser und -abstände nach Unterlagen des AG.
Boden-/Felsklasse 'Homogenbereich 2: [SE/SU]
Homogenbereich 3: [SU*], [SU*/UL]'

Grabentiefe über 2,00 bis 2,70 m.
Breite der Grabensohle für Rohr DN 200 Stz..
Notwendigen Verbau entsprechend statischen und konstruktiven Erfordernissen herstellen, vorhalten und
entfernen. Wasserhaltung wird gesondert vergütet.
Aushub zur Wiederverwendung innerhalb der Baustelle lagern, nach Verlegen der Leitung in Graben oberhalb der
Leitungszone einbauen und verdichten.
Zum Verfüllen nicht verwendeten Aushub der Verwertung
nach Wahl des AN zuführen.
Menge: 190,000 m

**3.15.80 Leitungszone verfüllen, Boden liefern*Rohr DN 200**
Boden in Leitungszone nach DIN EN 1610 über Bettung
einbauen und verdichten.
Boden des AN.
Rohr DN 200.
Menge: 190,000 m

**3.15.90 Steinzeugrohrleitung herstellen DN 200, T 1,90 bis 2,70 m**
Entwässerungsleitung aus Steinzeugrohren nach DIN EN
295 nach statischen und konstruktiven Erfordernissen
nach DIN EN 1610 herstellen. Anschluss an Schacht sowie
Formstücke werden gesondert vergütet.
Rohr DN '200'

Rohrverbindung Muffe Typ K.
Bettung nach DIN EN 1610, Typ 1.
Fließsohlentiefe 'über 1,90 m bis 2,70 m'

Straßenverkehrslast = SLW 60. Statische Berechnung aufstellen und liefern.
Menge: 190,000 m

**3.15.100 Warnband für Schmutzwasserleitung**
orthungsfähiges Warnband liefern und über der
Rohrleitungszone einbauen.
Menge: 245,000 m

**3.15.110 prov. Leitung herst. für SWL DN 200, L=100 m**
*** Pauschalposition
Herstellen, Vorhalten und Betreiben einer
provisorischen Verbindung, Überpumpbetrieb zur
Sicherstellung der ununterbrochenen Betriebsicherheit
des vorhandenen
Schmutzwasserkanals DN 200 Stz,
vorhandener Schmutzwasserkanal im Fahrbahnbereich Stahnsdorfer Damm
Ausführung im Bereich des Umbaues der vorhandenen
Schmutzwasserschächte für die Anbindung des geplanten
Schmutzwasserkanals.

Vorübergehende Fassung und Ableitung des Abwassers
einer in Betrieb befindlichen Abwasserleitung durch
Überpumpbetrieb mit mindestens folgenden Leistungen:

temporärer Verschluss am Auslauf des Schachtes
vor dem Baubereich,
Bereitstellung einer Tauchpumpe zur Entsorgung der
maximalen Zuflussmenge unter Berücksichtigung des
möglichen Rückstauvolumens im Kanal;
betriebsfertige Montage der Pumpe im verschlossenen
Schacht, einschließlich Her- und Bereitstellung der
notwendigen Stromversorgung und Steuerungstechnik,
Herstellung einer flexiblen Druckleitung, überirdisch
verlegt, bis zum Ablaufschacht einschließlich der
erforderlichen Leitungssicherung (Überfahrung durch LKW
ermöglichen),
Betrieb, Unterhaltung und Kontrolle der kompletten
Anlage, einschl. Druckleitung,
24 h- Überwachung ist wöchentlich schriftlich
nachzuweisen;
Anlage auf- und abbauen, vorhalten
geodätische Förderhöhe bis 10 m.
Abbau des Überpumpbetriebes nach
Einbindung und Inbetriebnahme des neuen
Schmutzwasserkanals.

Überpumpbetrieb für Abwasser:
Fördermenge über 50 bis 120 m3/h;
Länge der Überleitung ca. 100 m.
Menge: 1,000 psch

**3.15.120 Stromaggregat vorhalten**
Stromaggregat als Reserveeinrichtung für
Schmutzwasserüberpumpbetrieb bereitstellen und
vorhalten,
Vergütet wird nur die Vorhaltung für den tatsächlichen
Einsatz der Überpumpbetriebe,
einzukalkulieren sind 2 Stromaggregate für die örtlich getrennten Überpumpbetriebe mit jeweils 5 Tagen Einsatzzeit.
Menge: 5,000 d

*Hinweis: SCHÄCHTE*

**3.15.130 PP-Schacht DN 400, T 2,55 m - HA-Schacht**
Fertigteil-Schacht aus Kunststoff für Schmutzwasser
Schacht DN 400 aus Polypropylen (PP),
Gerinne gekrümmt, mit Steigrohr und Teleskopaufsatz
liefern sowie höhen- und fluchtgerecht versetzten.
Schacht, gemäß DIN EN 13598-2, aus 100% Neumaterial
ohne
Recyclinganteile und ohne Schäumungszusätze, bestehend
aus vollwandigen Fertigteilen, mit außenliegenden
Verstärkungsrippen, glatter Innenwandung,  Farbe
orange.
Vom Deutschen Institut für Bautechnik (DIBt)
bauaufsichtlich zugelassen.
Schachtboden mit ebener Aufstellfläche und
optimierter Verformungsstabilität.
Zu- und Ablauf als Spitzende zum direkten Anschluss von
glattwandigen Kunststoffrohren.
Bermenhöhe 1/1 D nach DIN 4034-1.

Schacht komplett mit Steigrohr und Teleskopaufsatz DN
400 aus PP, höhenverstellbar, mit integrierten
Dichtringen aus
Elastomer,
mit Verschiebesicherung, geeignet zur Montage
von Betonauflagering und einer Begu-Abdeckung.
Schachtboden mit verformungsstabilem, geschlossenem
Flachboden DN 400 aus PP, mit Steigrohr DN 400
aus PP und Dichtungen.
Polymerer Lastabtragsring zur Lastentkoppelung und zur
verschiebesicheren Aufnahme von Schachtabdeckungen LW
625 inkl. Dichtung.

Aufsatz provisorisch auf Zwischenausbauhöhe setzen.
Auflager für Schachtabdeckung nach statischen und konstruktiven Erfordernissen herstellen.
Anschluss der Rohrleitungen wird gesondert vergütet.
Schacht-DU = 400 mm aus PP
Lichte Schachthöhe 'über 1,50 m bis max. 1,80 m
Höhenanpassung variabel mittels zugehörigem Aufsatz-/
Teleskoprohr,
Schacht mit Sandfang und Schmutzfängereimer und
Filterfliessack,
Zulauf DN 150 PP
Ablauf DN 150 PP'

Schachtabdeckung 'aus Guss liefern und
einbauen wird gesondert vergütet.'

Auflager aus grobkörnigem Material, 10 cm dick,
herstellen.

für Hausanschlussschächte

Fabrikat / Hersteller '....................................................' Bieterangabe
Menge: 5,000 St

**3.15.140 Systemabdeckung aufsetzen o. Lüftung, KL. D400**
Systemabdeckung für Kunststoffschacht DN 400,
befahrbare Klasse D400,
Material Guss, inkl. Verriegelung,
mit Dichtmanschette,
Ausführung = ohne Lüftungsöffnungen.
Schachtabdeckung zunächst provisorisch auflegen und
entsprechend Bauablauf Zug um Zug bis auf planmäßige
Höhe setzen.
Fuge zwischen Fertigteilen mit Mörtel MG III nach DIN
1053 unter Verwendung von mindestens 3 Distanzstücken
entsprechender Festigkeit füllen. Füllung glattstreichen.
Gegen Verschiebung, Beschädigung durch Baustellenverkehr sichern,
Sicherungsmaßnahmen nach Wahl des AN,
Menge: 5,000 St

**3.15.150 PP-Schacht DN 600, T 2,00 m - HA-Schacht**
Fertigteil-Schacht aus Kunststoff für Schmutzwasser
Schacht DN 600 aus Polypropylen (PP),
Gerinne gekrümmt, mit Steigrohr und Teleskopaufsatz
liefern sowie höhen- und fluchtgerecht versetzten.
Schacht, gemäß DIN EN 13598-2, aus 100% Neumaterial
ohne
Recyclinganteile und ohne Schäumungszusätze, bestehend
aus vollwandigen Fertigteilen, mit außenliegenden
Verstärkungsrippen, glatter Innenwandung,  Farbe
orange.
Vom Deutschen Institut für Bautechnik (DIBt)
bauaufsichtlich zugelassen.
Schachtboden mit ebener Aufstellfläche und
optimierter Verformungsstabilität.
Zu- und Ablauf als Spitzende zum direkten Anschluss von
glattwandigen Kunststoffrohren.
Bermenhöhe 1/1 D nach DIN 4034-1.

Schacht komplett mit Steigrohr und Teleskopaufsatz DN
600 aus PP, höhenverstellbar, mit integrierten
Dichtringen aus
Elastomer,
mit Verschiebesicherung, geeignet zur Montage
von Betonauflagering und einer Begu-Abdeckung.
Schachtboden mit verformungsstabilem, geschlossenem
Flachboden DN 600 aus PP, mit Steigrohr DN 600
aus PP und Dichtungen.
Polymerer Lastabtragsring zur Lastentkoppelung und zur
verschiebesicheren Aufnahme von Schachtabdeckungen LW
625 inkl. Dichtung.

Aufsatz provisorisch auf Zwischenausbauhöhe setzen.
Auflager für Schachtabdeckung nach statischen und konstruktiven Erfordernissen herstellen.
Anschluss der Rohrleitungen wird gesondert vergütet.
Schacht-DU = 600 mm aus PP
Lichte Schachthöhe 'über 1,50 m bis max. 2,00 m
Höhenanpassung variabel mittels zugehörigem Aufsatz-/
Teleskoprohr,
Schacht mit Sandfang und Schmutzfängereimer und
Filterfliessack,
Zulauf DN 150 PP
Ablauf DN 150 PP'

Schachtabdeckung 'aus Guss liefern und
einbauen wird gesondert vergütet.'

Auflager aus grobkörnigem Material, 10 cm dick,
herstellen.

für Hausanschlussschächte

Fabrikat / Hersteller '....................................................' Bieterangabe
Menge: 1,000 St

**3.15.160 Systemabdeckung aufsetzen o. Lüftung, KL. D400**
Systemabdeckung für Kunststoffschacht DN 400,
befahrbare Klasse D400,
Material Guss, inkl. Verriegelung,
mit Dichtmanschette,
Ausführung = ohne Lüftungsöffnungen.
Schachtabdeckung zunächst provisorisch auflegen und
entsprechend Bauablauf Zug um Zug bis auf planmäßige
Höhe setzen.
Fuge zwischen Fertigteilen mit Mörtel MG III nach DIN
1053 unter Verwendung von mindestens 3 Distanzstücken
entsprechender Festigkeit füllen. Füllung glattstreichen.
Gegen Verschiebung, Beschädigung durch Baustellenverkehr sichern,
Sicherungsmaßnahmen nach Wahl des AN,
Menge: 1,000 St

**3.15.170 Schachtanschluss herstellen (Zul) Rohr DN 150*Steinzeug Kunststoff*Anschluss+Gelenk**
StL-Nr. 06110360033403
Rohrleitung an Schacht anschließen, Anschluss dichten.
Vergütet wird der Mehraufwand für das Herstellen des
Anschlusses einschließlich eventueller Passstücke gegenüber der bis zur Innenfläche des Schachtes durchgemessenen Rohrleitung.
Rohrleitung DN 150.
Material = Steinzeug.
Schacht aus Kunststoff.
Anschluss mit Schachtanschlussstück und Gelenkstück.
Menge: 6,000 St

**3.15.180 Formstück einbauen (Zul)**
StL-Nr. 06110367999900
Formstück in Rohrleitung einbauen. Vergütet wird der
Mehraufwand für den Einbau des Formstückes gegenüber
der bis zur Innenfläche der Sammelrohrleitung durchgemessenen Rohrleitung.
Formstück 'Übergangsstück von DN 150 Steinzeug auf PP-Schacht'

Material 'Stz auf PP'
Menge: 6,000 St

**3.15.190 Beton-Fertigteil-Schacht herstellen, T 1,50 - 2,50 m**
Fertigteil-Schacht mit Schachthals einschließlich der
Öffnungen für die Rohranschlüsse herstellen. Erforderliche Auflagerringe einbauen. Schachtabdeckung und An-
schluss der Rohrleitungen werden gesondert vergütet.
Material = Betonfertigteil nach DIN 4034-Teil 1.
Schacht DU = 1000 mm.
Steigeisen nach DIN 19555, Form B mit seitlicher Aufkantung (Stahl/PE-Ummantelung,) zweiläufig nach DIN 1212, 4 St/m einbauen.
Lichte Schachttiefe über 1,50 bis 2,50 m.
Straßenverkehrslast = SLW 60. Statische Berechnung aufstellen und in geprüfter Form liefern.
Auflager aus grobkörnigem Material, 10 cm dick, herstellen.
Fugendichtung 'Dichtmittel aus Elastomeren n. DIN 4060,
Fugenfüllung mit MG III n. DIN 1053 und glattstreichen'

Schachtgerinne mit Steinzeug-Halbschale DIN EN 295,
Auftritt und Berme aus Kanalklinker Formstein 'D' herstellen.
Durchlaufrinne gekrümmt bzw. gerade gem. Planunterlagen.
Menge: 4,000 St

**3.15.200 Beton-Fertigteil-Schacht herstellen, T 2,00 - 3,00 m**
Fertigteil-Schacht mit Schachthals einschließlich der
Öffnungen für die Rohranschlüsse herstellen. Erforderliche Auflagerringe einbauen. Schachtabdeckung und An-
schluss der Rohrleitungen werden gesondert vergütet.
Material = Betonfertigteil nach DIN 4034-Teil 1.
Schacht DU = 1000 mm.
Steigeisen nach DIN 19555, Form B mit seitlicher Aufkantung (Stahl/PE-Ummantelung,) zweiläufig nach DIN 1212, 4 St/m einbauen.
Lichte Schachttiefe über 2,00 bis 3,00 m.
Straßenverkehrslast = SLW 60. Statische Berechnung aufstellen und in geprüfter Form liefern.
Auflager aus grobkörnigem Material, 10 cm dick, herstellen.
Fugendichtung 'Dichtmittel aus Elastomeren n. DIN 4060,
Fugenfüllung mit MG III n. DIN 1053 und glattstreichen'

Schachtgerinne mit Steinzeug-Halbschale DIN EN 295,
Auftritt und Berme aus Kanalklinker Formstein 'D' herstellen.
Durchlaufrinne gekrümmt bzw. gerade gem. Planunterlagen.
Menge: 2,000 St

**3.15.210 Umbau Gerinne in Bestandsschacht**
Umbau Gerinnesohle im Bestandsschacht für Einbindung
einer zusätzlichen Leitung DN 200 Stz,
Bestandsschacht DN 1000, Betonfertigteilschacht,
vorhandenes Gerinne für DN 200, Einlauf- / Auslauf,
Gerinne gerade.
Vorhandenes Gerinne abbrechen, Abbruchgut fachgerecht
entsorgen,
neues Gerinne herstellen gem. Leitungsdimensionen und
Höhenlage der einbindenden Leitungen.
Schachtgerinne mit Steinzeug-Halbschale DIN EN 295,
Auftritt und Berme aus Kanalklinker Formstein 'D' herstellen.
Durchlaufrinne gekrümmt.
Erforderliche Materialien liefern und einbauen.

Schacht STDA05K,
KD 47,99
KS 45,31
Menge: 1,000 St

**3.15.220 Außenliegender Absturz DN 200/150, H = 0,88 m**
Komplettposition für außenliegenden Absturz DN 200/150,
Ausführung gem. aktuell gültigem technischen Regelwerk des MWA.

Schacht STDA05K, Absturzhöhe 0,88 m,

Herstellen eines außenliegenden Absturzes an
Schmutzwasserschacht,
Einzukalkulieren sind sämtliche Mehraufwendungen, die
über die Rohrgrabentiefe und -breite hinausgehen.
Herstellen der Anschlussöffnung DN 150 am
Schachtunterteil durch Bohren.
Hauptleitung Zulauf DN 200,
Absturzleitung DN 150,
als Absturzhöhe gilt die Sohlhöhendifferenz zwischen
oberer und unterer Anschlussöffnung am Schacht.

Herstellen Absturz mit folgenden Formteilen:
- 1 Stck. Hauptleitung-Abzweig 90° DN 200/150,
- 1 Stck. Hauptleitung Passstück, DN 200,
  Länge bauseits zu ermitteln,
- 1 Stck. Hauptleitung Gelenkstück Zulauf DN 200
- 1 Stck. Steinzeugrohr-Absturz DN 150
- 2 Stck. Steinzeugrohr-Passstück  DN 150,
  Länge bauseits zu ermitteln,
- 2 Stck. Steinzeugrohr-Bogen DN 150, 2x45°
- 1 Stck. Steinzeugrohr-Gelenkstück Zulauf DN 150
- 1 Stck Schachtfutter für Einbindung,
  Dichtung Hauptrohr DN 200 Stz in Schachtbauwerk
- 1 Stck. Schachtfutter für Einbindung,
  Dichtung Absturzrohr DN 150 Stz in
Schachtbauwerk
- 3 Stck. Muffengrundringe für Stz-Rohr DN 200
- 3 Stck. Muffengrundringe für Stz-Rohr DN 150

Material Rohre, Formstücke:
Hauptleitungs-Abzweig, -Passstück und -Gelenkstück aus
Steinzeug, DN 200, nach DIN 4032,
Hochlast, mit mit Steckmuffen K, Verbindungssystem C.

Absturzleitung und Formstücke aus Steinzeugrohr (Stz),
DN 150, nach DIN EN 295, Hochlast mit Steckmuffe L nach
Verbindungssystem F

Muffengrundringe nach
DIN EN 295, für Anschlußelemente Steckmuffe L nach
Verbindungssystem F, SBR-Kautschuk, Shore A-Härte 60

Betonummantelung der Absturzzone mit
Gesamtbreite der Betonummantelung um Absturzrohr DN150 = 500 mm,
Betonabdeckung des Hauptrohres DN 200 = 1/4 DN, min 100 mm.

Alle Materialien liefern und fachgerecht einbauen.
Schalung wieder ausbauen und in Eigentum des AN
übernehmen.
Menge: 1,000 St

**3.15.230 Schachtabdeckung aufsetzen DIN 19584, D,B*m. Schmutzfänger Höhe Zug um Zug*Distanzst.+Mörtel**
StL-Nr. 06110452130201
Schachtabdeckung nach DIN 1229, mit lichter Weite mindestens 610 mm und rundem Rahmen, aufsetzen.
Klasse D 400, Ausführung nach DIN 19584,mit Rahmen aus
Gusseisen mit Beton.
Ausführung = mit Schmutzfänger nach DIN 1221.
Schachtabdeckung zunächst provisorisch auflegen und
entsprechend Bauablauf Zug um Zug bis auf planmäßige
Höhe setzen.
Fuge zwischen Fertigteilen mit Mörtel MG III nach DIN
1053 unter Verwendung von mindestens 3 Distanzstücken
entsprechender Festigkeit füllen. Füllung glattstreichen.
Menge: 6,000 St

**3.15.240 Einstiegshülse montieren [Zul]**
Zulage zur Schachtposition

Bei den zuvor genannten Schachtpositionen, ist je
Schacht, eine Einstiegshülse aus Edelstahl V4A
Menge: 6,000 St

**3.15.250 Reißfestes Flies zur Abdichtung**
Reißfestes Flies zur Abdichtung der Kanaldeckel
einbauen.
Bei Inbetriebnahme der Abwasserleitung ist die Folie zu
entfernen.
Menge: 6,000 m2

**3.15.260 Schachtanschluss herstellen (Zul) Rohr DN 150*Steinzeug Betonfertigteile*Anschluss+Gelenk**
StL-Nr. 06110360033103
Rohrleitung an Schacht anschließen, Anschluss dichten.
Vergütet wird der Mehraufwand für das Herstellen des
Anschlusses einschließlich eventueller Passstücke gegenüber der bis zur Innenfläche des Schachtes durchgemessenen Rohrleitung.
Rohrleitung DN 150.
Material = Steinzeug.
Schacht aus Betonfertigteilen.
Anschluss mit Schachtanschlussstück und Gelenkstück.
Menge: 1,000 St

**3.15.270 Schachtanschluss herstellen (Zul) Rohr DN 200*Steinzeug Betonfertigteile*Anschluss+Gelenk**
StL-Nr. 06110360053103
Rohrleitung an Schacht anschließen, Anschluss dichten.
Vergütet wird der Mehraufwand für das Herstellen des
Anschlusses einschließlich eventueller Passstücke gegenüber der bis zur Innenfläche des Schachtes durchgemessenen Rohrleitung.
Rohrleitung DN 200.
Material = Steinzeug.
Schacht aus Betonfertigteilen.
Anschluss mit Schachtanschlussstück und Gelenkstück.
Menge: 11,000 St

*Hinweis: PRÜFUNGEN SCHMUTZWASSER*

**3.15.280 Nachweis zur Überprüfung der Verdichtung**
Nachweis zur Überprüfung der Verdichtung der
Leitungszone durch anerkannte Nachweisverfahren.
Gesondert angewiesene Nachweisführung
der Verdichtung in den einzelnen Rohrgrabenschichten
(Rohrsohle, 2 x Rohrleitungszone, je nach Tiefenlage).
Nach Terminvereinbarungen mit dem bauleitenden Ingenieur und auf dessen Weisung mit einem anerkannten
Verfahren der Nachweisführung durchzuführen.
Ausführender Bodenmechaniker (vom Bieter anzugeben).

Die Kosten der An- und Abfahrt sind einzurechnen.
Einschließlich Auswertung und Übergabe des
Prüfberichtes an den AG. Pro Prüfungsstelle 3 Nachweise

Stück = Prüfstelle.
Menge: 8,000 St

**3.15.290 Entwässerungsleitung reinigen bis DN 200 Stz**
Entwässerungsleitung im Hochdruck- oder Vakuumspülverfahren reinigen. Räumgut vorentwässern.
Reinigung zur Vorbereitung auf die Kameradurchfahrung.
Rohr DN/ID bis DN 200 aus Steinzeug
Anlage ist nicht in Betrieb.
Kalkulationsannahme: Verschmutzung bis 10 v.H. der Profilhöhe.
Räumgut nach Wahl des AN fachgerecht entsorgen.
Menge: 241,000 m

**3.15.300 Dichtigkeitsprüfungt des SW-Kanals bis DN 200 Stz**
Entwässerungsrohrleitung auf Dichtheit prüfen. Erforderliche Verankerungen und Rohrverschlüsse herstellen
und beseitigen. Notwendigen Füllstoff liefern und ableiten. Prüfprotokoll erstellen und dem AG übergeben.
Rohrleitung bis DN/ID bis DN 200.
Rohr aus Steinzeug,
Prüfung 'Dichtheitsprüfung nach  DIN EN 1610, Verfahren LD gem. ATV'

Prüfung der Sammelleitung mit Anschlussleitungen.
Menge: 241,000 m

**3.15.310 Dichtheit Schacht prüfen, bis DN 600, Kunststoff, Tiefe ü. bis 2,00 m**
Entwässerungsschacht auf Dichtheit prüfen. Erforderliche Verankerungen und Verschlüsse herstellen und beseitigen. Notwendigen Füllstoff liefern und ableiten.
Prüfprotokoll erstellen und dem AG übergeben.
Runder Schacht, bis DN/ID 0,60 m.
Schacht aus Kunststoff,
Schachttiefe ab OK Abdeckung bis 2,00 m.
Prüfung Dichtheitsprüfung mit Wasser,
nach  DIN EN 1610, Verfahren W gem. ATV
Menge: 6,000 St

**3.15.320 Prüfung Wasserdichtheit des SW-Schächte, DN 1000 B**
Entwässerungsschacht auf Dichtheit prüfen. Erforderliche Verankerungen und Verschlüsse herstellen und beseitigen. Notwendigen Füllstoff liefern und ableiten.
Prüfprotokoll erstellen und dem AG übergeben.
Runder Schacht, DN/ID 1,00 m.
Schacht aus Betonfertigteilen.
Schachttiefe ab OK Abdeckung über 1,90 bis 2,05 m.
Prüfung 'Dichtheitsprüfung mit Wasser,
nach  DIN EN 1610, Verfahren W gem. ATV'
Menge: 7,000 St

**3.15.330 Kamerabefahrung des S-Kanals, bis DN 200**
Kameradurchfahrung von Entwässerungsrohrleitungen ausführen. Auf Schadstellen untersuchen und auf Da-
tenträger dokumentieren. Datenträger dem AG übergeben.
Rohrleitung DN/ID bis DN 200.
Rohr aus Steinzeug,
Anlage ist nicht in Betrieb.
Befahrung der Sammelleitung mit Anschlussleitungen.
Dokumentation mit Angabe von Haltung, Rohrmaterial,
Rohrdurchmesser, Haltungslänge, Gefälle im Rohr und
Stationierung von seitlichen Zuläufen und Schadstellen
schriftlich vorlegen.
Daten im ISY-Bau Austauschformat Abwasser (XML) sowie
aufbereitet in Video-Datenformat nach Unterlagen des AG
übergeben. Datenträger nach Unterlagen des AG.
Menge: 241,000 m

**3.15.340 Befahrungsprotokoll anfertigen**
*** Pauschalposition
Befahrungsprotokoll in Schriftform anfertigen.
Erstellt wird ein Protokoll über die Fernaugenuntersuchung.
Dabei sind Angaben über das Material, die Querschnitte,
Einmündungen, eventuelle Schäden mit Schadensort,
dem Videozählerstand und der Fotonummer zu machen.
Aus dem Bericht muß weiterhin der Auftraggeber,der
Auftragnehmer und das Datum der Untersuchung
hervorgehen.
Die Dokumentation der erhobenen Daten richtet sich nach
den Vorgaben der DIN EN 13508-2 und DWA-M 149-2.
Die Videodaten sind digital im AVI Format zu übergeben.
Die Bilddaten sind digital im JPEG Format zu übergeben.
Die Video- und Bilddaten sind nach der betroffenen
wassertechnischen Anlage (Haltung) und ggf. der Station
zu benennen, damit eine eindeutige Zuordnung möglich
ist.
Neben den Video- und Bilddaten sind alle weiteren Daten
im ISYBAU Format abzugeben.

In 1 facher Form dem AG übergeben.
Menge: 1,000 psch

**3.15.350 Schachtuntersuchungsbericht erstellen**
*** Pauschalposition
Erstellen des Schachtuntersuchungsberichtes.
Folgende Angaben sind für jeden Schacht zu erfassen:
-Schachtnummer
-Straße
-Schachttiefe in m unter OK Deckel
-Anzahl der Anschlüsse
-Skizze mit Darstellung der Schachtform,Zu- und Ab-
 läufe mit Tiefe unter OK Deckel,Richtung (von Schacht-
 Nr. zu Schacht-Nr.,seitliche Zuläufe).

Die Videodaten sind digital im AVI Format zu übergeben.
Die Bilddaten sind digital im JPEG Format zu übergeben.
Die Video- und Bilddaten sind nach der betroffenen
wassertechnischen Anlage (Haltung) und ggf. der Station
zu benennen, damit eine eindeutige Zuordnung möglich
ist.
Neben den Video- und Bilddaten sind alle weiteren Daten
im ISYBAU Format abzugeben.

In 1 facher Form dem AG übergeben.
Menge: 1,000 psch

#### Abschnitt 3.16 TRINKWASSERVERSORGUNG

*Hinweis: ERDARBEITEN IM WURZELBEREICH*
Die nachfolgend ausgeschriebene Zulageposition gilt ausschließlich in Verbindung mit den Positionen „Leitungsgraben (m. Schachtbauwerk) herstellen“. Die Zulage ist nur für die in den betreffenden Positionen tatsächlich erforderlichen und auf Anordnung bzw. nachweislich notwendigen Handschachtungen abzurechnen.

**3.16.10 Teilbereiche in Handschachtung bearbeiten**
Teilbereiche in Handschachtung unter Berücksichtigung der bestehenden Wurzeln bearbeiten.
Freigelegte Wurzeln gegen Austrocknen abdecken und feucht halten.
Wurzelabdeckung = Matten aus Jute.
Abdeckung vor dem Verfüllen der Abgrabung aufnehmen und von der Baustelle entfernen. Beschädigungen der Wurzeln sind zu vermeiden.
Menge: 20,000 m3

*Hinweis: VERSORGUNGSLEITUNG DN 80 GGG*

**3.16.20 Rohrleitung DN 200 entspannen, leeren, trennen, ausbauen**
*** Pauschalposition
Rohranschluß herstellen.

Rohranschluß (Rohrverbindungen) zu einer in Betrieb
befindlichen Druckrohrleitung herstellen: vorh. Leitung
für Rohrleitung trennen, entspannen und entleeren,
Durchführung der erforderlichen Stemmarbeiten und Schnitte und Aus- und Einbauarbeiten für  Rohranschluß nach Außerbetriebnahme der Anlage.
Material vorh. Leitung: DN 200 GG,
Pass- und Formstücke werden gesondert vergütet.
Einschließlich eventuell erforderlichen Erd- und
Verbauarbeiten für Baugrube Umbindung
*anfallendes Wasser geht in Eigentum des AN über und
ist zu entsorgen.
*Abbruchgut geht in Eigentum des AN über und ist
nachweislich von der Baustelle zu entfernen.
*inkl. Aus- und Inbetriebnahme des entsprechenden
Leitungsabschnitt. Ausführung in Abstimmung mit
dem zuständigen Versorger.
*Eventuell anfallende Kosten durch den Betreiber sind
in die Einheitspreise einzukalkulieren.
* Einschl. aller Nebenarbeiten, erforderliche Zuschläge für die Wochenendarbeit/ Nachtarbeit sind einzukalkulieren.

Nach Fertigstellung der Einbindung ist die Leitung
wieder zu befüllen, um Lufteinschlüsse zu verhindern.
*Ausführung am Bauanfang und Bauende.
Menge: 1,000 psch

**3.16.30 Leitungsgr. herstellen, DN 80**
Leitungsgraben herstellen.
Abgerechnet wird nach der Länge des Leitungsgrabens, gemessen in der Achse der Leitung.
Boden-/Felsklasse 'Homogenbereich 2: [SE/SU]
Homogenbereich 3: [SU*], [SU*/UL]'

Mindestüberdeckung 1,50 m unter GOK.

Breite der Grabensohle für Rohr DN 80 GGG

Im Einheitspreis sind alle Nebenarbeiten wie
zusätzliche Vertiefungen und Verbreiterungen bei
Abzweigungen und Planie der Rohrgrabensohle
enthalten.
Notwendigen Verbau entsprechend statischen und konstruktiven Erfordernissen herstellen, vorhalten und
entfernen. Wasserhaltung wird gesondert vergütet.
Aushub zur Wiederverwendung innerhalb der Baustelle lagern, nach Verlegen der Leitung in Graben oberhalb der
Leitungszone einbauen und verdichten.
Zum Verfüllen nicht verwendeten Aushub der Verwertung
nach Wahl des AN zuführen.
Menge: 105,000 m

**3.16.40 Leitungszone verfüllen, Sand*Rohr DN 80**
Boden in Leitungszone nach DIN EN 1610 über Bettung
einbauen und verdichten.
Boden 'aus steinfreiem Sand'

Rohr DN 80.
Menge: 105,000 m

**3.16.50 Duktiles Gussrohr TW, DN 80**
Duktiles Gussrohr TW, längskraftschlüssig, DN 80 liefern und verlegen

Druckrohr aus duktilem Gusseisen für Trinkwasser mit
längskraftschlüssiger Muffe nach DIN EN 545, mit DVGW - Zertifizierungszeichen, mit reibschlüssiger Steckmuffenverbindung, einschließlich Dicht-Haltering aus EPDM und Erkennungsring. PN 10
Auskleidung : Zementmörtel auf Basis von Hochofenzement
Umhüllung : Zink-Aluminium-Überzug von mind. 400 g/m²
und blaue Epoxidharz-Deckbeschichtung,
Baulänge : 6 m
DN 80
Druckklasse C 40
Menge: 105,000 m

**3.16.60 Rohrenden dicht verschließen DN 80**
Rohrenden für Zeitraum der Ausserbetriebnahme der
vorhandenen Leitung dicht verschließen,
bei Einbindung der geplanten DN 80 GGG
Verschlussteller entfernen und entsorgen.
Durchführung aller erforderlichen Nebenarbeiten
Material vorh. Leitung: DN 80 GG
Menge: 2,000 St

*Hinweis: VERSORGUNGSLEITUNG DN 50 PE*

*Hinweis: PE-ALUMINIUMUMMANTELUNG LEITUNGEN*
PE-ALUMINIUMUMMANTELUNG LEITUNGEN

Für den Bau der PE-Versorgungs sowie Hausanschlussleitungen sind PE-Rohre mit Aluminiumummantelung vorgesehen. Diese sind bei den entsprechenden Positionen der Rohrleitungsarbeiten zu berücksichtigen und in die Kalkulation einzubinden.
Alle erforderlichen Materialien, Formstücke, Verbindungselemente sowie Nebenleistungen zum fachgerechten Anbinden der Leitungen sind in den Einheitspreisen der jeweiligen Positionen einzukalkulieren und werden nicht gesondert vergütet.

**3.16.70 Leitungsgr. herstellen, DN 50**
Leitungsgraben herstellen.
Abgerechnet wird nach der Länge des Leitungsgrabens, gemessen in der Achse der Leitung.
Boden-/Felsklasse 'Homogenbereich 2: [SE/SU]
Homogenbereich 3: [SU*], [SU*/UL]'

Mindestüberdeckung 1,50 m unter GOK.

Breite der Grabensohle für Rohr DN 50 PE

Im Einheitspreis sind alle Nebenarbeiten wie
zusätzliche Vertiefungen und Verbreiterungen bei
Abzweigungen und Planie der Rohrgrabensohle
enthalten.
Notwendigen Verbau entsprechend statischen und konstruktiven Erfordernissen herstellen, vorhalten und
entfernen. Wasserhaltung wird gesondert vergütet.
Aushub zur Wiederverwendung innerhalb der Baustelle lagern, nach Verlegen der Leitung in Graben oberhalb der
Leitungszone einbauen und verdichten.
Zum Verfüllen nicht verwendeten Aushub der Verwertung
nach Wahl des AN zuführen.
Menge: 40,000 m

**3.16.80 Leitungszone verfüllen, Sand*Rohr DN 50**
Boden in Leitungszone nach DIN EN 1610 über Bettung
einbauen und verdichten.
Boden 'aus steinfreiem Sand'

Rohr DN 50.
Menge: 40,000 m

**3.16.90 Druckrohr PE 100 f. 63*5,8**
Druckrohr aus PE-100 SDR 11 /PN 16, 63*5,8 (DN 50)
für Trinkwasser DIN 19533, bzw. DIN 8074
Farbe: blau für Trinkwasser
in geraden Längen, mit glatten Enden,
auf Sandbett Auflagerwinkel 120 Grad,
liefern in vorbereiteten Graben mit Auflager verlegen.
einschließlich Herstellung der Verbindungen mittels
Heizwendelschweißen nach DVS 2207 unter Beachtung DVGW
W320 herstellen.
Verbindung wird abweichend von DIN 18307 nicht
gesondert vergütet.
Die Rohrüberdeckung soll 1,30m nicht unterschreiten.
Menge: 40,000 m

**3.16.100 Druckrohr Verbindung Stumpfschweißung**
Verbindung durch Stumpfschweißung inkl. Ausführung der Stumpfschweißung und Entgraten
Menge: 6,000 St

**3.16.110 Vorschweißbund/ Losflansch PE 100 SDR 11 63 mm**
PE Vorschweißbunde und Losflansche für Trinkwasser,
PE 100 SDR 11, inkl. Schrauben, Dichtungen, Muttern,
180 mm
liefern und verlegen
Menge: 3,000 St

**3.16.120 Vorschweißbund/ Losflansch PE 100 SDR 11 40 mm**
PE Vorschweißbunde und Losflansche für Trinkwasser,
PE 100 SDR 11, inkl. Schrauben, Dichtungen, Muttern,
180 mm
liefern und verlegen
Menge: 1,000 St

**3.16.130 Bogen 45°, PE 100 DN/OD 63 mm**
Fittings PE 100, SDR 11, für Trinkwasser,
für zulässige Betriebsdrücke bis maximal 16 bar,
offen liegende, fest verankerte Heizleiter, ohne PE-
Ummantelung;
extra breite Schweißzone (min. 1/3 d);
Strichkodierung zur vollautomatischen Schweißung;
Schweißindikatoren zum visuellen Nachweis der erfolgten
Schweißung;
ohne zusätzliche Klemmverschraubung.
liefern und einbauen

Fabrikat Frialen oder gleichwertig.
Angebotenes Fabrikat:

'....................................................'

(Bei Angebotsabgabe im Bieterangabenverzeichnis
einzutragen)
Bogen 45°, PE 100 DN/OD 63 mm
Menge: 2,000 St

**3.16.140 PE-Einschweiß-Schieber DN 32**
Weichdichtender Absperrschieber mit beidseitigem PE-Rohrstutzen mit integrierter Stützhülse aus nichtrostendem Stahl, wartungsfreie Spindelabdichtung durch O-Ringe und Lippendichtung, reibungsarme Lagerung der Spindel auf Gleitscheiben aus Kunststoff, DN 50 - DN 200: Rundgewindeadapter am Oberteil zur stiftlosen Befestigung der Einbaugarnitur, DN 250 - DN 600: Stiftloch in der Spindel zur Verbindung der Einbaugarnitur, Keilführung aus verschleißfestem Kunststoff mit hohen Gleiteigenschaften gewährleisten einen geringen Verschleiß und minimale Schließdrehmomente, Kantenschutz aus PE schützt Armatur bei Lagerung und Transport; inkl. Abnahmeprüfzeugnis 3.1 nach EN 10204 für die nach DIN 3230-5 durchgeführte Dichtheits- und Festigkeitsprüfung, Prüfgrundlagen: Trinkwasser nach EN 1074-1, EN 1074-2 und EN 12266-1.

Material:
Gehäuse: GJS-400, Korrosionsschutz durch Epoxidharz-Pulverbeschichtung innen und außen gemäß Gütesicherung RAL-GZ 662 der Gütegemeinschaft Schwerer Korrosionsschutz – GSK unter Berücksichtigung der DIN 3476 (P) und DIN 30677-2 (Schichtdicke: min. 0,25 mm, Porenfreiheit bei 3 kV, Haftung innen und außen min. 12 N/mm² nach Heißwasserlagerung, Nachweis der Trinkwassertauglichkeit, Fremdüberwachung durch neutrales Prüfinstitut)
Spindel: nichtrostender Stahl
Keilmutter: Messing
Keil: GJS-400, innen und aussen EPDM gemäß DVGW W 270 und KTW für Wasser
PE-Enden: PE 100, Rohrwanddicke nach DIN 8074
Stützhülsen: nichtrostender Stahl

Medium: Trinkwasser
Max. Betriebsdruck: 16 bar
PE-Rohrstutzen: d 32 mm, SDR 11

Erzeugnis: Fa. Hawle oder gleichwertig

..........................................................
Menge: 1,000 Stk

**3.16.150 Trassenwarnband mit Ortungsdraht**
Trassenwarnband mit eingelegtem Ortungsdraht
Farbe blau,
mit Aufdruck 'Achtung Trinkwasserleitung'
liefern und 30 cm über Rohrscheitel im Bereich des
Rohrgrabens
verlegen.

Die Enden des Warnbandes sind an den Rohrleitungsenden
hochzuziehen und innerhalb der Schieberkappen
zugänglich
zu machen. Die dafür erforderlichen Mehraufwendungen
und
Materialien sind in den Einheitspreis mit
einzukalkulieren.
Menge: 145,000 m

**3.16.160 Endkappe DN 32**
fachgerechte Verschließen und Dichten einer TW-Leitung
mit geeigneten Mitteln bis DN 32

*Endkappe
Menge: 1,000 St

*Hinweis: ARMATUREN FORMTEILE*

**3.16.170 Armaturen und Formteile bis DN 200 ausbauen, entsorgen**
Armaturen und Formteilen ausbauen, entsorgen
Trinkwasser-Armaturen / Formteile bis DN 200,
alle Materialien einschließlich Form- und
Verbindungsstücke
einschließlich Bettung- und Ummantelungsmaterial
ausbauen und fachgerecht entsorgen,
einschließlich Transport- und Deponiegebühren.

vorhandene Armaturen / Formteile
Menge: 4,000 St

**3.16.180 F-Stück, DN 50, bis l=60 cm**
F-Stück
aus duktilem Gußeisen
DIN 28 600 für Trinkwasser.
Einflanschstück DIN 28 645, F-Stück,
Länge 0,60 m
schwerer Korrosionsschutz
durch EP-Pulverbeschichtung im
Epoxy-Wirbelsinterverfahren (EWS) innen und außen
Flansch DIN 28 604, PN 10,
einschl. Dichtungen und Edelstahlschrauben
Bohrung PN 10,
DN 50
liefern und einbauen
einschl. Dichtungen und Edelstahlschrauben für
Flanschverbindung.
Zur Vermeidung von Kontaktkorrosion zwischen Metallen
unterschiedlichen Potentials ist eine elektrolytische
Trennung der Metalle an den Kontaktstellen vorzunehmen.
Menge: 2,000 St

**3.16.190 FF-Stück, DN 80, bis l=50 cm**
FF-Stück
aus duktilem Gußeisen
DIN 28 600 für Trinkwasser.
Flanschübergangsstück DIN 28 645, FF-Stück,
Länge 0,50 m
schwerer Korrosionsschutz
durch EP-Pulverbeschichtung im
Epoxy-Wirbelsinterverfahren (EWS) innen und außen
Flansch DIN 28 604, PN 10,
einschl. Dichtungen und Edelstahlschrauben
Bohrung PN 10,
DN 80
liefern und einbauen
einschl. Dichtungen und Edelstahlschrauben für
Flanschverbindung.
Zur Vermeidung von Kontaktkorrosion zwischen Metallen
unterschiedlichen Potentials ist eine elektrolytische
Trennung der Metalle an den Kontaktstellen vorzunehmen.
Menge: 1,000 St

**3.16.200 FF-Stück, DN 80, bis l=1000 cm**
FF-Stück
aus duktilem Gußeisen
DIN 28 600 für Trinkwasser.
Flanschübergangsstück DIN 28 645, FF-Stück,
Länge 1,00 m
schwerer Korrosionsschutz
durch EP-Pulverbeschichtung im
Epoxy-Wirbelsinterverfahren (EWS) innen und außen
Flansch DIN 28 604, PN 10,
einschl. Dichtungen und Edelstahlschrauben
Bohrung PN 10,
DN 80
liefern und einbauen
einschl. Dichtungen und Edelstahlschrauben für
Flanschverbindung.
Zur Vermeidung von Kontaktkorrosion zwischen Metallen
unterschiedlichen Potentials ist eine elektrolytische
Trennung der Metalle an den Kontaktstellen vorzunehmen.
Menge: 1,000 St

**3.16.210 T-Stück, DN 200/80 G**
Form- und Verbindungsstück aus duktilem Gußeisen,
DIN EN 545 für Trinkwasser PN 10,
Bohrung PN 10
Material: GJS-400 (GGG-40), schwerer Korrosionsschutz
durch EP-Pulverbeschichtung im
Epoxy-Wirbelsinterverfahren (EWS) innen und außen
beschichtet gemäß DIN 3476 (P) und DIN 30677-2
(Schichtdicke >250 µm, Porenfreiheit bei 3000 V,
Haftung innen und außen >12 N/mm² nach
Heißwasserlagerung),

T-Stück
DN 200 / DN 80
Medium: Trinkwasser

liefern und einbauen
einschl. Dichtungen und Edelstahlschrauben für
Flanschverbindung.
Zur Vermeidung von Kontaktkorrosion zwischen Metallen
unterschiedlichen Potentials ist eine elektrolytische
Trennung der Metalle an den Kontaktstellen vorzunehmen.
Menge: 1,000 St

**3.16.220 T-Stück, DN 80/80 G**
Form- und Verbindungsstück aus duktilem Gußeisen,
DIN EN 545 für Trinkwasser PN 10,
Bohrung PN 10
Material: GJS-400 (GGG-40), schwerer Korrosionsschutz
durch EP-Pulverbeschichtung im
Epoxy-Wirbelsinterverfahren (EWS) innen und außen
beschichtet gemäß DIN 3476 (P) und DIN 30677-2
(Schichtdicke >250 µm, Porenfreiheit bei 3000 V,
Haftung innen und außen >12 N/mm² nach
Heißwasserlagerung),

T-Stück
DN 80 / DN 80
Medium: Trinkwasser

liefern und einbauen
einschl. Dichtungen und Edelstahlschrauben für
Flanschverbindung.
Zur Vermeidung von Kontaktkorrosion zwischen Metallen
unterschiedlichen Potentials ist eine elektrolytische
Trennung der Metalle an den Kontaktstellen vorzunehmen.
Menge: 2,000 St

**3.16.230 FFR-Stück, DN 80/50 G**
Flanschstück mit Flanschstutzen, Reduzierstück,
Form- und Verbindungsstück aus duktilem Gußeisen,
DIN EN 545 für Trinkwasser PN 10,
Bohrung PN 10
Material: GJS-400 (GGG-40), schwerer Korrosionsschutz
durch EP-Pulverbeschichtung im
Epoxy-Wirbelsinterverfahren (EWS) innen und außen
beschichtet gemäß DIN 3476 (P) und DIN 30677-2
(Schichtdicke >250 µm, Porenfreiheit bei 3000 V,
Haftung innen und außen >12 N/mm² nach
Heißwasserlagerung),

FFR-Stück
DN 80 / DN 50
Medium: Trinkwasser

liefern und einbauen
einschl. Dichtungen und Edelstahlschrauben für
Flanschverbindung.
Zur Vermeidung von Kontaktkorrosion zwischen Metallen
unterschiedlichen Potentials ist eine elektrolytische
Trennung der Metalle an den Kontaktstellen vorzunehmen.
Menge: 1,000 St

**3.16.240 N-Stück, DN 50 G**
Form- und Verbindungsstück aus duktilem Gußeisen,
DIN EN 545 für Trinkwasser PN 10,
Bohrung PN 10
Material: GJS-400 (GGG-40), schwerer Korrosionsschutz
durch EP-Pulverbeschichtung im
Epoxy-Wirbelsinterverfahren (EWS) innen und außen
beschichtet gemäß DIN 3476 (P) und DIN 30677-2
(Schichtdicke >250 µm, Porenfreiheit bei 3000 V,
Haftung innen und außen >12 N/mm² nach
Heißwasserlagerung),

Flansch-Fuß-Bogen, N-Stück
DN 50
Medium: Trinkwasser

liefern und einbauen
einschl. Dichtungen und Edelstahlschrauben für
Flanschverbindung.
Zur Vermeidung von Kontaktkorrosion zwischen Metallen
unterschiedlichen Potentials ist eine elektrolytische
Trennung der Metalle an den Kontaktstellen vorzunehmen.
Menge: 1,000 St

**3.16.250 Unterflurhydrant DN 80, Form AD**
Unterflurhydrannt DN 80,
Form AD,
mit Sickerpackung aus Grobkies, mit Straßenkappe,
einschl. Rahmen und Deckel nach DIN 4055 aus Gußeisen
mit Lamellengraphit GG
DIN 1691, Bolzen und Steg aus nichtrostendem Stahl,
Betontragplatte DIN 19720, Traglast 40 t für
Schwerlastverkehr, Hydrantenstraßenkappe so setzen,
daß Funktion gewährleistet ist u. keine Verkehrslasten
auf
Rohrleitung übertragen werden; zwischen Klaue u.
Kastendeckel
mind. 10 cm Abstand.
Unterflurhydrant komplett einbauen einschl. sämtlich
notwendigen Paßstücken
*Komplettleistung je eingebauter Hydrant
Menge: 1,000 St

**3.16.260 Unterflurhydrant DN 50, Form A**
Unterflurhydrannt DN 50,
Form A,
mit Sickerpackung aus Grobkies, mit Straßenkappe,
einschl. Rahmen und Deckel nach DIN 4055 aus Gußeisen
mit Lamellengraphit GG
DIN 1691, Bolzen und Steg aus nichtrostendem Stahl,
Betontragplatte DIN 19720, Traglast 40 t für
Schwerlastverkehr, Hydrantenstraßenkappe so setzen,
daß Funktion gewährleistet ist u. keine Verkehrslasten
auf
Rohrleitung übertragen werden; zwischen Klaue u.
Kastendeckel
mind. 10 cm Abstand.
Unterflurhydrant komplett einbauen einschl. sämtlich
notwendigen Paßstücken
*Komplettleistung je eingebauter Hydrant
Menge: 1,000 St

**3.16.270 KOS-Schieber DN 50**
Keil-Oval-Schieber nach DIN EN 1171,
Baulänge nach DIN EN 558-1 Grundreihe 15

Weichdichtender Schieber entsprechend DIN 3547-1, EN
1074-1 und -2 mit im Flächenschwerpunkt gelagertem
Absperrkeil, Absperrkeil allseitig gegen Korrosion
geschützt, mit Entleerungsbohrung und
Kunststoffgleitschuhen aus POM, Spindelabdichtung durch
unter Druck auswechselbarem Messing-O-Ring-Adapter
entsprechend ISO 7259, Abdichtung nach oben durch
Spindel-O-Ringe sowie Rücklippendichtung,  Bund-Spindel
Edelstahl V4A mit gerolltem Gewinde, auf
Gleitscheiben aus POM oder Axiallagern gelagert,
Spindelvierkant entsprechend DVGW GW 336. Oberteil mit
Schmutzdichtung und Paraffin als Schutz gegen
Kontaktkorrosion im Übergangsbereich O-Ring-Träger zu
Oberteil, Rundgewindadapter am Oberteil zur stiftlosen
Befestigung der Einbaugarnitur. Beidseitiger
Flanschanschluss nach DIN 2501.
Material: GJS-400 (GGG-40), schwerer Korrosionsschutz
durch EP-Pulverbeschichtung im
Epoxy-Wirbelsinterverfahren (EWS) innen und außen
beschichtet gemäß DIN 3476 (P) und DIN 30677-2
(Schichtdicke >250 µm, Porenfreiheit bei 3000 V,
Haftung innen und außen >12 N/mm² nach
Heißwasserlagerung).

Anschluß nach DVGW 336 mit Zubehör
Medium: Trinkwasser
Max. Betriebsdruck: 16 bar
PN 10/16 / DN 50

einschließlich zugehöriger Teleskop-Einbaugarnitur für
Schieber  mit
Betonunterlegplatte und Straßenkappe, einschl. Rahmen
und Deckel nach DIN 4056 aus Gusseisen mit
Lamellengraphit GG DIN 1691, Bolzen und Steg aus
nichtrostendem Stahl, Traglast 40 t für
Schwerlastverkehr. Hülsrohr
aus Kunststoff mit Hülsrohrdeckel, überflutsicher
abgedeckt, Vierkantschoner aus Gusseisen mit
Lamellengraphit, GG, liefern und einbauen

liefern und einbauen
einschl. Dichtungen und Edelstahlschrauben für
Flanschverbindung.
Zur Vermeidung von Kontaktkorrosion zwischen Metallen
unterschiedlichen Potentials ist eine elektrolytische
Trennung der Metalle an den Kontaktstellen vorzunehmen.
Menge: 2,000 St

**3.16.280 KOS-Schieber DN 80**
Keil-Oval-Schieber nach DIN EN 1171,
Baulänge nach DIN EN 558-1 Grundreihe 15

Weichdichtender Schieber entsprechend DIN 3547-1, EN
1074-1 und -2 mit im Flächenschwerpunkt gelagertem
Absperrkeil, Absperrkeil allseitig gegen Korrosion
geschützt, mit Entleerungsbohrung und
Kunststoffgleitschuhen aus POM, Spindelabdichtung durch
unter Druck auswechselbarem Messing-O-Ring-Adapter
entsprechend ISO 7259, Abdichtung nach oben durch
Spindel-O-Ringe sowie Rücklippendichtung,  Bund-Spindel
Edelstahl V4A mit gerolltem Gewinde, auf
Gleitscheiben aus POM oder Axiallagern gelagert,
Spindelvierkant entsprechend DVGW GW 336. Oberteil mit
Schmutzdichtung und Paraffin als Schutz gegen
Kontaktkorrosion im Übergangsbereich O-Ring-Träger zu
Oberteil, Rundgewindadapter am Oberteil zur stiftlosen
Befestigung der Einbaugarnitur. Beidseitiger
Flanschanschluss nach DIN 2501.
Material: GJS-400 (GGG-40), schwerer Korrosionsschutz
durch EP-Pulverbeschichtung im
Epoxy-Wirbelsinterverfahren (EWS) innen und außen
beschichtet gemäß DIN 3476 (P) und DIN 30677-2
(Schichtdicke >250 µm, Porenfreiheit bei 3000 V,
Haftung innen und außen >12 N/mm² nach
Heißwasserlagerung).

Anschluß nach DVGW 336 mit Zubehör
Medium: Trinkwasser
Max. Betriebsdruck: 16 bar
PN 10/16 / DN 80

einschließlich zugehöriger Teleskop-Einbaugarnitur für
Schieber  mit
Betonunterlegplatte und Straßenkappe, einschl. Rahmen
und Deckel nach DIN 4056 aus Gusseisen mit
Lamellengraphit GG DIN 1691, Bolzen und Steg aus
nichtrostendem Stahl, Traglast 40 t für
Schwerlastverkehr. Hülsrohr
aus Kunststoff mit Hülsrohrdeckel, überflutsicher
abgedeckt, Vierkantschoner aus Gusseisen mit
Lamellengraphit, GG, liefern und einbauen

liefern und einbauen
einschl. Dichtungen und Edelstahlschrauben für
Flanschverbindung.
Zur Vermeidung von Kontaktkorrosion zwischen Metallen
unterschiedlichen Potentials ist eine elektrolytische
Trennung der Metalle an den Kontaktstellen vorzunehmen.
Menge: 1,000 St

**3.16.290 Multi-Joint/E-Stück zugfest DN 80 liefern und einbauen**
Multi-Joint/E-Stück DN 80
Einbau ohne andere Formstücke oder Armaturen
liefern und einbauen
*einschließlich aller notwendigen Befestigungen,
Dichtungen, Bolzen und Kleinmaterialien
Menge: 3,000 St

**3.16.300 Multi-Joint/E-Stück zugfest DN 200 liefern und einbauen**
Multi-Joint/E-Stück DN 200
Einbau ohne andere Formstücke oder Armaturen
liefern und einbauen
*einschließlich aller notwendigen Befestigungen,
Dichtungen, Bolzen und Kleinmaterialien
Menge: 2,000 St

**3.16.310 Außenschutz für Flanschverbindungen DN 50- 200**
Außenschutz von Flanschverbindungen mittels
Densolenband 3- lagig gewickelt
DN 50 - DN 200
Menge: 28,000 St

**3.16.320 Widerlager herstellen**
Widerlager zur Sicherung nicht längskraftschlüssiger
Verbidungen herstellen
Beton der Güteklasse C 30/37
Bemessung des Widerlagers nach DVGW-Arbeitsblatt GW 310
jedoch mind. 50x50 c, Gründungstiefe mind. 1,0 m
Abstimmung der Ausführung der Widerlager mit dem AG vor
Ausführung.
Menge: 6,000 m3

**3.16.330 Übergangsstück für Druckprüfung bis DN 200 / Storz A**
*** Pauschalposition
Übergangsstück für Druckprüfung liefern, montieren,
nach erfolgter Prüfung und Inbetriebnahme wieder
demontieren und von der Baustelle entfernen.
Bauteil: Blindflansch bis DN 200 mit Storz-Kupplung 110-A
Menge: 1,000 psch

**3.16.340 Schieber- und Hydranten- Hinweisschilder**
Hinweisschild DIN 4067 für Wasser
aus Aluminiumguß mit auswechselbaren Ziffern und
Leerfeldern,
Beschriftung - für Schieber und Hydranten -
liefern und an Pfosten befestigen
einschl. Befestigungsmaterial,
einschl. Aluminium Schraubkanalpfosten (d 60 mm) mit Abdeckkappe,
Verdrehsicherung
und Schilderträger,
Höhe mind. 50 cm über Gelände für Hinweisschild
einschl. dazu erforderlicher Erdarbeiten  einbauen.
Menge: 5,000 St

**3.16.350 Umpflasterung von Schieber- und Hydrantenkappen**
Umpflasterung von Schieber- und Hydrantenkappen,
sowie Schiebergruppen mit Kleinpflaster aus Granit
einschl. Bettung,
Verlegung 3-zeilig um die Kappen.
Bettung 'Dicke 4  cm, Splitt 1/3'

Fuge mit Baustoffgemisch 0/2, mit Durchgang auf dem
Sieb 1 mm von 40 bis 70 M.-v.H.
Menge: 5,000 m2

*Hinweis: HAUSANSCHLUSSLEITUNGEN*

**3.16.360 Leitungsgr. herstellen, DN 40**
Leitungsgraben herstellen.
Abgerechnet wird nach der Länge des Leitungsgrabens, gemessen in der Achse der Leitung.
Boden-/Felsklasse 'Homogenbereich 2: [SE/SU]
Homogenbereich 3: [SU*], [SU*/UL]
Mindestüberdeckung 1,30 m unter GOK.'

Breite der Grabensohle für Rohr DN 40

Im Einheitspreis sind alle Nebenarbeiten wie
zusätzliche Vertiefungen und Verbreiterungen bei
Abzweigungen und Planie der Rohrgrabensohle
enthalten.
Notwendigen Verbau entsprechend statischen und konstruktiven Erfordernissen herstellen, vorhalten und
entfernen. Wasserhaltung wird gesondert vergütet.
Aushub zur Wiederverwendung innerhalb der Baustelle lagern, nach Verlegen der Leitung in Graben oberhalb der
Leitungszone einbauen und verdichten.
Zum Verfüllen nicht verwendeten Aushub der Verwertung
nach Wahl des AN zuführen.
Menge: 35,000 m

**3.16.370 Leitungszone verfüllen, Sand*Rohr DN 40**
Boden in Leitungszone nach DIN EN 1610 über Bettung
einbauen und verdichten.
Boden 'aus steinfreiem Sand'

Rohr DN 40.
Menge: 35,000 m

**3.16.380 Druckrohr PE 100 f. 50*4,6**
Druckrohr aus PE-100 SDR 11 /PN 16, 50*4,6 (DN 40)
für Trinkwasser DIN 19533, bzw. DIN 8074
Farbe: blau für Trinkwasser
in geraden Längen, mit glatten Enden,
auf Sandbett Auflagerwinkel 120 Grad,
liefern in vorbereiteten Graben mit Auflager verlegen.
einschließlich Herstellung der Verbindungen mittels
Heizwendelschweißen nach DVS 2207 unter Beachtung DVGW
W320 herstellen.
Verbindung wird abweichend von DIN 18307 nicht
gesondert vergütet.
Die Rohrüberdeckung soll 1,30m nicht unterschreiten.
Menge: 35,000 m

**3.16.390 Anbohrarmatur, DN 40, Hauptrohr DN 50 PE**
Anbohrarmatur mit eingebauter Betriebsabsperrung
DIN 3543-2
zum Anbohren 'ohne Druck......',
Form A für seitliche Anbohrung,
Anschluss 50*4,6 (DN 40)
Innengewindeabgang in Anbohrrichtung,
PN 10, DN 40,
Hauptrohr DN 50 PE
liefern und einbauen einschl.aller Nebenarbeiten.
Hauptrohr DN 50 unter Druck,
Anbohrung an Hauptleitung bei laufenden Betrieb des
Hauptrohres.
Hersteller/Typ  Hawle oder gleichwertig,
liefern und einbauen.

Anbohrung erfolgt erst nach Freigabe durch den Betreiber!

Hersteller, Typ '....................................................' Bieterangabe
Menge: 3,000 St

**3.16.400 Anbohrarmatur, DN 40, Hauptrohr DN 80 GGG**
Anbohrarmatur mit eingebauter Betriebsabsperrung
DIN 3543-2
zum Anbohren 'ohne Druck......',
Form A für seitliche Anbohrung,
Anschluss 50*4,6 (DN 40)
Innengewindeabgang in Anbohrrichtung,
PN 10, DN 40,
Hauptrohr DN 80 GGG
liefern und einbauen einschl.aller Nebenarbeiten.
Hauptrohr DN 80 unter Druck,
Anbohrung an Hauptleitung bei laufenden Betrieb des
Hauptrohres.
Hersteller/Typ  Hawle oder gleichwertig,
liefern und einbauen.

Anbohrung erfolgt erst nach Freigabe durch den Betreiber!

Hersteller, Typ '....................................................' Bieterangabe
Menge: 2,000 St

**3.16.410 Anbohrarmatur, DN 40, Hauptrohr DN 400 GGG**
Anbohrarmatur mit eingebauter Betriebsabsperrung
DIN 3543-2
zum Anbohren 'ohne Druck......',
Form A für seitliche Anbohrung,
Anschluss 50*4,6 (DN 40)
Innengewindeabgang in Anbohrrichtung,
PN 10, DN 40,
Hauptrohr DN 400 GGG
liefern und einbauen einschl.aller Nebenarbeiten.
Hauptrohr DN 400 unter Druck,
Anbohrung an Hauptleitung bei laufenden Betrieb des
Hauptrohres.
Hersteller/Typ  Hawle oder gleichwertig,
liefern und einbauen.

Anbohrung erfolgt erst nach Freigabe durch den Betreiber!

Hersteller, Typ '....................................................' Bieterangabe
Menge: 1,000 St

**3.16.420 Verschließen HA-Leitung, von DN 40**
Verschließen und dichten HA-Leitung, von DN 40
mittels Endkappe
Menge: 6,000 St

*Hinweis: HINWEISE ZUR DESINFEKTION*
HINWEISE ZUR DESINFEKTION
---------------------------------------------

Für die Durchführung der Desinfektion werden vom AG bzw den zuständigen Versorger
folgende Bedingungen erhoben, die zu berücksichtigen
und in die entsprechenden Positionen einzukalkulieren
sind:

1.  Die Desinfektion darf durch ein Unternehmen nur
ausgeführt werden, wenn
        - eine nachweislich geschulte Fachkraft
beschäftigt ist,
        - die technischen Voraussetzungen vorhanden
sind.

  Andernfalls ist eine entsprechende Fachfirma zu
beauftragen.

2.  Mit der Desinfektion ist ein Protokoll gemäß
Formblatt DVGW W 291 zu erstellen.
  Dieses ist als Kopie bei der Beantragung der
hygienischen Unbedenklichkeit mit einzureichen.
  Das Original wird mit der tecnischen
Dokumentation dem AG übergeben.

3.  Mit der Prüfung und Auswertung der hygienischen
Unbedenklichkeit sowie der Planktonprüfung ist
  ein unabhängiges, akkreditiertes Prüflabor zu
beauftragen.

**3.16.430 Nachweis zur Überprüfung der Verdichtung**
Nachweis zur Überprüfung der Verdichtung der
Leitungszone durch anerkannte Nachweisverfahren.
Gesondert angewiesene Nachweisführung
der Verdichtung in den einzelnen Rohrgrabenschichten
(Rohrsohle, 2 x Rohrleitungszone, je nach Tiefenlage).
Nach Terminvereinbarungen mit dem bauleitenden Ingenieur und auf dessen Weisung mit einem anerkannten
Verfahren der Nachweisführung durchzuführen.
Ausführender Bodenmechaniker (vom Bieter anzugeben)
Die Kosten der An- und Abfahrt sind einzurechnen.
Einschließlich Auswertung und Übergabe des
Prüfberichtes an den AG. Pro Prüfungsstelle 3 Nachweise

Stück = Prüfstelle.
Menge: 5,000 St

**3.16.440 Druckprüfung für Druckrohrleitung bis DN 80**
Druckprüfung für Trinkwasserleitung bis DN 80 GGG,
Innendruckprüfung von Druckrohrleitungen aus duktilem
Gusseisen, PE-HD etc., gemäß DIN 4279 Bl. 1 - 10. Das
Vorhalten und Betreiben  der Abdrückvorrichtung, die
Lieferung des Wassers und das Auspumpen der Leitung
sind einzurechnen. Die Druckprüfung muß
mittels Druckschreiber dokumentiert werden
Menge: 145,000 m

**3.16.450 Druckrohrleitung spülen, bis DN 80**
Druckrohrleitung für Trinkwasser
vor Inbetriebnahme spülen, desinfizieren nach DVGW W
291,
vorbeschriebene Anlage.
bis DN 80 GGG
Wasser für die Desinfektion einschließlich
Entkeimungsmittel: Herlesil oder gleichwertiger Art
liefern.
Prüfprotokoll erstellen und an Bauleitung übergeben.
Einschließlich Entsorgung der Lösung inkl.
sämtlichen Nebenleistungen. Bei der Entkeimung darf
chloriertes Wasser nicht in oberirdische Gewässer
geleitet werden. Das Wasser ist gebührenpflichtig.
Zählerstandrohr ist gegen Kaution und Gebühr
auszuleihen
Die Spülung der Rohrleitung hat über ein Standrohr mit Messeinrichtung zu erfolgen. Die Probenahme
und Untersuchung der Mikrobiologie nach TrinkwV 2023
einschl. des Nachweises auf Desinfektionsmittel hat
durch das akkredierte Labor zu erfolgen. Die
Freigabe der Rohrleitung für den Betrieb kann erst
erfolgen, wenn die bakteriologische Unbedenklichkeit, einschl. des Parameters _Pseudomonas aeruginosa'
durch Vorliegen der Untersuchungsergebnisse
nachgewiesen ist, der Negativbefund für
Desinfektionsmittel vorliegt und die Koloniezahl
bei 22 °C und 36 °C = 30 KBE/ml liegt.
Menge: 145,000 m

**3.16.460 Planktonprüfung bis DN 80**
Planktonprüfung der Wasserversorgungsleitung
bis DN 80 GGG im Labor durchführen
einschl. Auswertung und Freigabe.
Folgende Parameter sind zu untersuchen:
- Koloniezahl bei 22°C/48 h und 36°C/48 h,
- coliforme Bakterien,
- Escherichia coli,
- Enterokokken
- Pseudomonas aeruginosa.

Position beinhaltet die Freigabe des Gesundheitsamtes (kostenpflichtig)
Menge: 145,000 m

#### Abschnitt 3.17 BELEUCHTUNG

*Hinweis: UMSETZUNG VORH. BELEUCHTUNG*

**3.17.10 Abklemmen vorh. Lichtpunkt**
*** Bedarfsposition mit GB
Abklemmen des vorh. Lichtpunktes vom vorh. Netz,
Anlage ist im Betrieb,
Abstimmung mit dem zuständigen Betreiber bzw.
Eigentümer
Menge: 1,000 St

**3.17.20 Mast abbauen, lagern für Wiederverwendung**
*** Bedarfsposition mit GB
Vorhandenen Beleuchtungsmast einschließlich Leuchte mit Leuchtmittel fachgerecht und schonend abbauen.
Auslegermast (sog. Peitschenmast),
Auslegerlänge ca. 1,50 m,
Mast aus Stahl,
Mastleuchte aus Kunststoff,
Nennhoehe ueber 5 bis 8 m.
Mast einbetoniert.
Einschließlich Abbruch des Betonfundamentes,
einschl. Schneid-/Stemmarbeiten und damit verbundener
Erdarbeiten ist in den Einheitspreis mit einzukalkulieren.
Mast und Mastleuchte zur Wiederverwendung bestimmt, zum Lagerplatz des AG foerdern und abladen.
Laenge des Foerderweges ueber 2,50 bis 5,00 km.
Durch den Abbau entstandene Grube mit geeignetem Material des AN verfuellen und verdichten. Oberen Bereich
entsprechend dem umgebenden Bereich ausbilden.
Übriges Abbruchmaterial fachgerecht entsorgen.
Menge: 1,000 St

**3.17.30 Mast des AG wieder einbauen**
*** Bedarfsposition mit GB
Mast des AG vom Lagerplatz des AG aufnehmen, zur Einbaustelle transportieren und wieder einbauen.
Mastlöcher als Handschachtung profligerecht ausheben,

Aushubtiefe: ca. 1,00 m
Sohlefläche des  0,8m x 0,8m
Bodenklasse 3-5
Aushub seitlich lagern,
Das Mastloch ist nach der Montage des
Beleuchtungsmastes / Fundamentrohr mit
verdichtungsfähigem Einbaumaterial aufzufüllen und zu
verdichten, einschl. Wiederherstellung einfacher
Oberflächen wie Gras- und Gartenland (Rasensaat)
Bodenverdrängung bis 5% verdrängten Boden seitlich
planieren Überschüssiger Erdstoff von Mastlöcher
wird entfernt und fachgerecht entsorgt.
Erdarbeiten fachgerecht herstellen
Einschließlich Lieferung und Einbau von
Fundamentrohr für Straßenbeleuchtungsmast
aus geripptem Kunststoffrohr mit passendem
Abschlußdeckel,
Höhe: ca.1000mm
Durchm. ca. 300mm (passend zum Mast)
inklusive Bohrung für Kabeleinführung.
Menge: 1,000 St

**3.17.40 Anschluss Leuchte an vorh. Beleuchtungsanlage**
*** Bedarfsposition mit GB
Leuchte des AG an vorhandene Beleuchtungsanlage (Kabelanlage) fachgerecht anschließen,
Kabel in Schutzrohr / Leuchtenmast einziehen,
Anschluss von Kunststoffkabel bis NYY-J 5x16 mm² an
Sicherungskasten in vorhandenem Stahlrohrlichtmast herstellen,
Wärmeschrumpfende spannungsfeste Verbindungsgarnitur für Kunststoffkabel 0,6/1 kV,
als Verbindungsmuffe für NYY-J 4x16 bis 5x16 mm²,
komplett mit Außenschlauch, Innenschläuche
und Verbindungsmaterial liefern und montieren.
Erdungsverbindung zwischen Beleuchtungsmast und
Erdleitung herstellen, einschließlich Verbindungsmaterial
liefern und montieren.

Einschließlich
Durchführung sämtlich erforderlicher Einstellungen,
Testläufe und Funktionstests für die Wiederinbetriebnahme des umgesetzten Beleuchtungsmastes.
Menge: 1,000 St

*Hinweis: NEUANLAGE*

**3.17.50 Kabelgraben herstellen**
Kabelgraben herstellen.
Abgerechnet wird nach der Länge des Kabelgrabens,
gemessen in der Achse der Kabel.
Bodenklassen 3 bis 5, Zusätzliche Beschreibung
nach Unterlagen des AG.
Grabentiefe 'ca. 0,80 m bis 1,00 m' Breite der Grabensohle über 0,40 m.

Im Einheitspreis sind alle Nebenarbeiten wie
zusätzliche Vertiefungen für Planie der Rohrgrabensohle
enthalten.
Aushub, soweit zum Verfüllen geeignet, zur
Wiederverwendung seitlich lagern, nach Verlegen der
Leitung in Graben oberhalb der Leitungszone einbauen
und verdichten.
Zum Verfüllen nicht verwendeter Aushub in Eigentum des
AN übernehmen und von der Baustelle entfernen.
Menge: 110,000 m

**3.17.60 ZULAGE erschwerter Bodenabtrag im Wurzelbereich**
Erschwerten Bodenabtrag im Wurzelbereich der
Bestandsbäume (Kronentraufe). Ausführung der Arbeiten mit geeigneten Maßnahmen
und Gerät nach Wahl AN. Begleitung der Ausführung durch Baumgutachter.
Menge: 35,000 m3

**3.17.70 Leitungszone verfüllen**
Boden in der Leitungszone
nach DIN EN 1610, Abschnitte 6 und 10.
einbauen und verdichten.
Boden 'aus steinfreiem Sand'

Breite der Grabensohle über 0,40 m.

Der Bereich der Leitungszone, d.h. des 10 cm dicken
Auflagers
und der Einbettung umfaßt die Höhe von der
Grabensohle bis 30 cm über Kabel-/Rohrscheitel und die
Breite des Grabens.
Auflagerwinkel 90 Grad,
Proctordichte: Dpr = 97%
Im Auflagerbereich muß das eingebaute
Material mindestens die gleiche Dichte
erhalten wie der Boden unter der Rohrsohle.
Die Schütthöhen richten sich nach dem
verwendeten Material und dem Verdichtungsgerät und dürfen 30 cm nicht überschreiten.
Anhaltswerte gibt Tabelle 1 des ATV Ar-
beitsblattes A 139.
Der Nachweis ausreichender Verdichtung ist
auf Verlangen des AG durch Proctornachweis mit
zugelassenen, geeigneten Verfahren zu erbringen.
Die Kosten hierfür sind in den Einheitspreis
einzukalkulieren.
Menge: 110,000 m

**3.17.80 Kunststoftkabel NYY-J 5x16mm²**
Kabel, NYY-J 5x16 mm² in Rohr oder Kabelgraben
Kabel 0,6/1 KV (Kunststoffkabel) nach DIN VDE 0276-603
in erstellten Kabelgraben oder in
Leitungsführungskanäle bzw. Leerrohre verlegen.

Querschnitt : NYY-J 5 x 16 mm²

komplett liefern, verlegen, betriebsfertig montieren
und funktionstüchtig anschließen und in steinfreien
Erdstoff einbetten
Menge: 110,000 m

**3.17.90 Kabelwarnband breit**
Kabelwarnband breit
Markieren der Kabeltrasse mit breitem Trassenwarnband
mit Aufdruck - "Straßenbeleuchtung"

Kabelwarnband liefern und 30 cm unter
Erdoberkante verlegen
Menge: 110,000 m

**3.17.100 Kabelschutzrohr DN 100**
Kabelschutzrohr DN 100 nach DIN 8061 innen glatt außen
gewellt

Alle Kabelquerungen in Straßen-/Gehweg-/Zufahrtsbereichen sind in Kabelschutzrohr zu verlegen. Lieferung flexibel in
Ringen oder in Stangen mit Einzugschnur
Ausführung für die Verlegung im Außenbereich für die
Unterquerung von Straßen, Gehwegen und Zufahrten

Durchmesser : DN 100 mm
einbauen und verdichten für NS-Kabel

Komplett und unter Beachtung der EN 1610 und der
Verlegeanleitung des Herstellers, liefern und
fachgerecht nach Planung verlegen.
Menge: 35,000 m

**3.17.110 Kabel in Schutzrohr ziehen**
Kabel in Schutzrohr ziehen
(Montagezuschlag bei Erdverlegung)
Menge: 35,000 m

#### Abschnitt 3.18 ERDBAU DRITTMEDIEN - GAS

**3.18.10 Leitungsgraben herstellen**
Leitungsgraben herstellen.
Abgerechnet wird nach der Länge des Leitungsgrabens,
gemessen in der Achse der Leitung.
Bodenklassen 3 bis 5, Zusätzliche Beschreibung
nach Unterlagen des AG.

Grabentiefe 'über 1,00 m bis 1,20 m'

Breite der Grabensohle ca. 0,80 m.

Im Einheitspreis sind alle Nebenarbeiten wie
zusätzliche Vertiefungen für Planie der Rohrgrabensohle
enthalten.
Aushub, soweit zum Verfüllen geeignet, zur
Wiederverwendung seitlich lagern, nach Verlegen der
Leitung in Graben oberhalb der Leitungszone einbauen
und verdichten.
Zum Verfüllen nicht verwendeter Aushub in Eigentum des
AN übernehmen und von der Baustelle entfernen.
Menge: 175,000 m

**3.18.20 ZULAGE erschwerter Bodenabtrag im Wurzelbereich**
Erschwerten Bodenabtrag im Wurzelbereich der
Bestandsbäume (Kronentraufe). Ausführung der Arbeiten mit geeigneten Maßnahmen
und Gerät nach Wahl AN. Begleitung der Ausführung durch Baumgutachter.
Menge: 10,000 m3

**3.18.30 Gasleitung abbrechen**
Vorhandene Gasleitung abbbrechen und fachgerecht entsorgen.
Nennweite und Material unbekannt,
Leitungsabschnitt als Hausanschluss gem. Angaben des Betreibers NBB stillgelegt und gasfrei.
Erforderliche Erd- und Verbauarbeiten ausführen,
Aushub seitlich lagern und
Überdeckungshöhen gem. Angaben der jeweiligen
Leitungsträger,
Aushubtiefe bis 1,00 m,
Breite Leitungsgraben bis 1,00 m.

Handschachtung ist einzukalkulieren und wird nicht
gesondert vergütet.
Den zum Verfüllen und Verdichten des Leitungsgrabens
erforderlichen und geeigneten Boden zwischenlagern.
Nicht wieder einbaufähigen Boden abfahren und schadlos entsorgen.
Evtl. erforderlicher Bodenaustausch für die
Wiederverfüllung ist in den Einheitspreis
einzukalkulieren.
Einschl. Einmessung des Ausbauabschnittes in den vorhandenen Straßenlageplan.

Teilbereich im Kronenbereich ist in Handschachtung auszuführen unter Berücksichtigung der bestehenden Wurzeln. Annahme Erdarbeiten in Handschachtung = 10,00 m3
Mindestabstand zum Stamm = 2,50 m
Menge: 40,000 m

#### Abschnitt 3.19 ERDBAU DRITTMEDIEN - STROM

*Hinweis: HINWEIS ZU HAUSANSCHLÜSSEN & UMVERLEGUNGEN*
HINWEIS ZU DEN HAUSANSCHLÜSSEN der DRITTMEDIEN
Die ausgeschriebenen Längen der Kabel-/Leitungsgräben
beinhalten die Erdarbeiten für die Hauptleitungen
einschließlich der Hausanschlussleitungen.
Für die Hausanschlüsse werden die
Kabel-/Leitungsgräben nur bis 1 m hinter die
Grundstücksgrenzen hergestellt.

HINWEIS ZU UMVERLEGUNGEN DER DRITTMEDIEN
Es wird davon ausgegangen, dass alle erforderlichen Umverlegungen der vorhandenen Anlagen durch den jeweiligen Versorger selbst ausgeführt werden.

**3.19.10 Kabelgraben herstellen**
Kabelgraben herstellen.
Abgerechnet wird nach der Länge des Kabelgrabens,
gemessen in der Achse der Kabel.
Bodenklassen 3 bis 5, Zusätzliche Beschreibung
nach Unterlagen des AG.
Grabentiefe 'ca. 0,60 m bis 1,00 m' Breite der Grabensohle über 0,60 bis 0,80 m.

Im Einheitspreis sind alle Nebenarbeiten wie
zusätzliche Vertiefungen für Planie der Rohrgrabensohle
enthalten.
Aushub, soweit zum Verfüllen geeignet, zur
Wiederverwendung seitlich lagern, nach Verlegen der
Leitung in Graben oberhalb der Leitungszone einbauen
und verdichten.
Zum Verfüllen nicht verwendeter Aushub in Eigentum des
AN übernehmen und von der Baustelle entfernen.
Menge: 185,000 m

**3.19.20 ZULAGE erschwerter Bodenabtrag im Wurzelbereich**
Erschwerten Bodenabtrag im Wurzelbereich der
Bestandsbäume (Kronentraufe). Ausführung der Arbeiten mit geeigneten Maßnahmen
und Gerät nach Wahl AN. Begleitung der Ausführung durch Baumgutachter.
Menge: 8,000 m3

**3.19.30 Stromkabel abbrechen**
Vorhandene Stromkabel abbbrechen und fachgerecht entsorgen.
Niederspannungskabel und Mittelspannungskabel
zuständiger Versorger = E.DIS Netz GmbH
Erforderliche Erdarbeiten ausführen,
Aushub seitlich lagern und
Überdeckungshöhen gem. Angaben der jeweiligen
Leitungsträger,
Grabentiefe
'ca. 0,60 m bis 1,00 m'

Breite der Grabensohle über 0,60 bis 0,80 m.

Handschachtung ist einzukalkulieren und wird nicht
gesondert vergütet.
Den zum Verfüllen und Verdichten des Leitungsgrabens
erforderlichen und geeigneten Boden zwischenlagern.
Nicht wieder einbaufähigen Boden abfahren und schadlos entsorgen.
Evtl. erforderlicher Bodenaustausch für die
Wiederverfüllung ist in den Einheitspreis
einzukalkulieren.
Einschl. Einmessung des Ausbauabschnittes in den vorhandenen Straßenlageplan.
Menge: 30,000 m

**3.19.40 Suchgraben herstellen nur Handschacht.*Boden einb.u.v.**
Suchgraben nach Unterlagen des AG einschließlich Handschachtung herstellen. Aushub zur Wiederverwendung
seitlich lagern. Beschreibung der Homogenbereiche nach
Unterlagen des AG. Abgerechnet wird nach Abtragsprofilen.
Bodenklassen 3 bis 5, Zusätzliche Beschreibung
nach Unterlagen des AG.
Grabentiefe bis 1,00 m
Nur Handschachtung.

Zum Verfüllen nicht verwendeter Aushub in Eigentum des
AN übernehmen und von der Baustelle entfernen.
Menge: 16,000 m3

**3.19.50 Sicherungsmaßnahmen zur Abfangung**
Sicherungsmaßnahmen nach Wahl des AN zur Abfangung der Leitungen und Kabeln im Arbeitsbereich,
inklusive Abstimmung mit Leitungsbetreibern und Einhaltung aller relevanten Normen und Vorgaben
Menge: 16,000 m

**3.19.60 Halbschalenummantelung Bestandsleitungen**
Einbau von Halbschalen zur nachträglichen, dauerhaften mechanischen Sicherung erdverlegter Kabel und Leitungen aller Medienarten.
Stahlschutzrohre, DN 100 bis DN 250
Material auf Nachweis,
nach Rücksprache mit der Bauüberwachung des AG und den zuständigen Versorgern.
Menge: 16,000 m

**3.19.70 Leitungszone verfüllen**
Boden im Rohrauflager und in der Leitungszone
nach DIN EN 1610, Abschnitte 6 und 10.
einbauen und verdichten.
Boden 'aus steinfreiem Sand'

Breite der Grabensohle ca. 0,80 m.

Der Bereich der Leitungszone, d.h. des 15 cm dicken
Auflagers
und der Einbettung umfaßt die Höhe von der
Grabensohle bis 30 cm über Rohrscheitel und die
Breite des Grabens.
Auflagerwinkel 90 Grad,
Proctordichte: Dpr = 97%
Im Auflagerbereich muß das eingebaute
Material mindestens die gleiche Dichte
erhalten wie der Boden unter der Rohrsohle.
Die Schütthöhen richten sich nach dem
verwendeten Material und dem Verdichtungsgerät und dürfen 30 cm nicht überschreiten.
Anhaltswerte gibt Tabelle 1 des ATV Ar-
beitsblattes A 139.
Der Nachweis ausreichender Verdichtung ist
auf Verlangen des AG durch Proctornachweis mit
zugelassenen, geeigneten Verfahren zu erbringen.
Die Kosten hierfür sind in den Einheitspreis
einzukalkulieren.
Menge: 16,000 m

#### Abschnitt 3.20 ERDBAU DRITTMEDIEN - FERNMELDEKABEL

*Hinweis: HINWEIS ZU HAUSANSCHLÜSSEN & UMVERLEGUNGEN*
HINWEIS ZU DEN HAUSANSCHLÜSSEN der DRITTMEDIEN
Die ausgeschriebenen Längen der Kabel-/Leitungsgräben
beinhalten die Erdarbeiten für die Hauptleitungen
einschließlich der Hausanschlussleitungen.
Für die Hausanschlüsse werden die
Kabel-/Leitungsgräben nur bis 1 m hinter die
Grundstücksgrenzen hergestellt.

HINWEIS ZU UMVERLEGUNGEN DER DRITTMEDIEN
Es wird davon ausgegangen, dass alle erforderlichen Umverlegungen der vorhandenen Anlagen durch den jeweiligen Versorger selbst ausgeführt werden.

**3.20.10 Kabelgraben herstellen**
Kabelgraben herstellen.
Abgerechnet wird nach der Länge des Kabelgrabens,
gemessen in der Achse der Kabel.
Bodenklassen 3 bis 5, Zusätzliche Beschreibung
nach Unterlagen des AG.
Grabentiefe 'ca. 0,60 m bis 1,00 m' Breite der Grabensohle über 0,60 bis 0,80 m.

Im Einheitspreis sind alle Nebenarbeiten wie
zusätzliche Vertiefungen für Planie der Rohrgrabensohle
enthalten.
Aushub, soweit zum Verfüllen geeignet, zur
Wiederverwendung seitlich lagern, nach Verlegen der
Leitung in Graben oberhalb der Leitungszone einbauen
und verdichten.
Zum Verfüllen nicht verwendeter Aushub in Eigentum des
AN übernehmen und von der Baustelle entfernen.
Menge: 185,000 m

**3.20.20 ZULAGE erschwerter Bodenabtrag im Wurzelbereich**
Erschwerten Bodenabtrag im Wurzelbereich der
Bestandsbäume (Kronentraufe). Ausführung der Arbeiten mit geeigneten Maßnahmen
und Gerät nach Wahl AN. Begleitung der Ausführung durch Baumgutachter.

Abgerechnet wird ausschließlich die tatsächlich notwendige und nachweislich ausgeführte Handschachtung.
Menge: 8,000 m3

**3.20.30 Ferrnmeldekabel abbrechen**
Vorhandene Fernmeldekabel abbbrechen und fachgerecht entsorgen.
Erforderliche Erdarbeiten ausführen,
Aushub seitlich lagern und
Überdeckungshöhen gem. Angaben der jeweiligen
Leitungsträger,
Grabentiefe
'ca. 0,60 m bis 1,00 m'

Breite der Grabensohle über 0,60 bis 0,80 m.

Handschachtung ist einzukalkulieren und wird nicht
gesondert vergütet.
Den zum Verfüllen und Verdichten des Leitungsgrabens
erforderlichen und geeigneten Boden zwischenlagern.
Nicht wieder einbaufähigen Boden abfahren und schadlos entsorgen.
Evtl. erforderlicher Bodenaustausch für die
Wiederverfüllung ist in den Einheitspreis
einzukalkulieren.
Einschl. Einmessung des Ausbauabschnittes in den vorhandenen Straßenlageplan.
Menge: 35,000 m

### Bereich 4 SANIERUNG STAHNSDORFER DAMM

#### Abschnitt 4.1 FAHRBAHNUNTERSUCHUNG, SANIERUNGSKONZEPT

*Hinweis: Hinweis Erkundungsabschnitt*
Hinweis Erkundungsabschnitt
In Vorbereitung einer Fahrbahnsanierung des Stahnsdorfer Dammes sind nachfolgend beschriebene Leistungen hinsichtlich Untersuchung, Prüfung des vorhandenen Fahrbahnaufbaues auszuführen.
Die Fahrbahnsanierung ist hier nicht Leistungsbestandteil.

Erkundungsabschnitt:
Stahnsdorfer Damm
vom Dreilindener Weg bis zur Pascalstraße
Länge ca. 250 m

**4.1.10 Einmessung einer Erkundungsstelle*Datenübergabe**
StL-Nr. 211030109001
Einmessen der Ansatzpunkte nach Unterlagen des AG. Do-
kumentation und Auswertung der Messergebnisse erstellen.
Koordinatenreferenzsystem 'ETRS 89, Höhenbezug DHHN 92'

Übergabe der Daten als ASCII-Datei digital und als Ausdruck in 2-facher Ausfertigung.
Menge: 3,000 St

**4.1.20 Baugrundaufschlussbohrung ausführen senkrecht**
Bohrung f. Baugrunduntersuchung nach DIN EN ISO 22475-1
nach Unterlagen des AG einschließlich ggf. erforderlicher Umrüstung der Bohreinrichtung ausführen. Schichtenverzeichnis nach DIN EN ISO 22475-1 führen. Durchbohren von Hindernissen wird gesondert vergütet.
Baugrund 'Asphaltbefestigung auf Beton, unterlagert von Auffüllung SE, teilweise SU*'

Bohrverfahren 'nach Wahl des AN,
Ausführung durch ein akkreditiertes Baugrund-Ingenieurbüro'

Bohrung senkrecht.
Endtiefe '1,00 m,
Ausführung in 3 Bohrstellen.'
Menge: 3,000 St

**4.1.30 Gerät f. Baugrunderkundung umsetzen Bohrgerät**
StL-Nr. 2110306119
Gerät für Baugrunderkundung einschließlich Einrichtung
innerhalb des Arbeitsgeländes von Ansatzpunkt zu An-
satzpunkt umsetzen. Lage der Ansatzpunkte nach Unterlagen des AG.
Gerät = Bohrgerät.
Transportentfernung zum nächsten Ansatzpunkt 'gem. Abstimmung mit dem AG bzw. der öBÜ, Gesamtstrecke des Erkundungsabschnittes 250 m'
Menge: 2,000 St

**4.1.40 Probe entnehmen Bohrung*1 pro Schicht Becher 1,0 l*Kategorie A**
StL-Nr. 21103210111199
Probe nach DIN EN ISO 22475-1 nach Unterlagen des AG
entnehmen und verpacken. Bezeichnen und Lagern der Probe sowie Liefern des Probebehälters einschließlich zugehörigem Verschluss.
Entnahme aus Bohrung.
Je eine Probe aus allen angetroffenen Schichten
Probe in Kunststoffbecher von 1,0 l Fassungsvermögen
füllen.
Güteklasse = 3 - 5 mit einem Verfahren der Entnahmekategorie A.
Übergabe 'an Labor einschließlichTransportkosten,
Abrechnungsgröße ist die Anzahl der Bohrungen'
Menge: 3,000 St

**4.1.50 Bohrloch in Verkehrsfläche verschl.**
StL-Nr. 2110351999
Bohrloch in befestigter Verkehrsfläche nach Unterlagen
des AG verschließen.
Bohrloch verschließen 'mit Beton bis 0,05 m unter Fahrbahn-OK, Dicke 0,50 m.
Gussasphalt bis Fahrbahn-OK einbauen.'
Menge: 3,000 St

**4.1.60 Erstellung Geotechnischer Bericht**
*** Pauschalposition
Komplettposition für die
Durchführung und Auswertung von Baugrunduntersuchungen mit folgendem Leistungsumfang:

- Erstellung eines Geotechnischen Berichtes,
- fotografischen und schriftliche Dokumentation von
  Oberflächenschäden, Fahrbahneinbrüchen, Deformierungen,
  Rissbildungen
- Bohrprofile für jede Bohrung gemäß DIN 4023
- Schichtenverzeichnis für jede Bohrung,
- Ermittlung des Schichtenaufbaues vorhandener
  Oberflächenbefestigungen einschließlich ungebundner
  Tragschichten,
- Bodenmechanische Kennziffern (Kornverteilungskurve,
  Korngrößenverteilung, Kornform, Lagerungsdichte,
  Wassergehalt, Durchlässigkeitsbeiwerte, etc.),
- Ausweisung Bodenklassen und Homogenbereiche nach
  VOB/C,
- Aussagen zur Tragfähigkeit des anstehenden Bodens,
- Aussage zur Frostempfindlichkeit des anstehenden Bodens
  und Lagerungsfähigkeit,
- Bestimmung Wiederverwendbarkeit der vorhandenen
  Befestigungen,
- Umweltchemische Untersuchungen,
- Laboruntersuchungen, Untersuchungen nach EBV,
  einschließlich Kontamination des anstehenden Baugrundes
  und der vorhandenen Baustoffe,
- Laboranalyse der Asphaltproben auf Korngrößenverteilung,
  Mineralbestand, Schadstoffe, PAK, Teer, Dichte,
  Asbestbestandteile, etc.
- Angaben der Bodenklassen nach DIN 18319,
- Ermittlung Bindemittelgehalt, Hohlraumgehalt, Kornverteilung,
  Haftverbund der vorhandenen Asphaltbefestigung

Übergabe des Geotechnischen Berichtes 2-fach an den AG bzw. die öBÜ als Papierausdruck und digital als pdf.
Menge: 1,000 psch

**4.1.70 Verk.sich. kürzerer Dauer durchf.*bew. Arbeitsst.*über 4 bis 8 Std. bei Tageslicht*Anordnung n. Unt. Geb. auf Nachweis**
StL-Nr. 2110513590392112
Verkehrssicherung an Arbeitsstellen von kürzerer Dauer
betriebsfertig aufbauen, vorhalten, warten, instand
setzen, betreiben und abbauen. Vorübergehende Verkehrssicherungsmaßnahmen durchführen.
Nach RSA, Regelplan 'in Anlehnung an Regelplan C II/3 - bewegliche Arbeitsstelle'

Für bewegliche Arbeitsstelle.
Länge des Arbeitsbereiches 'einseitige Länge 250 m,
Einsatz für Messungen beidseitig auf der Straße'

Gesamtdauer der Verkehrsführung über 4 Std. bis 8 Std.
Bei Tageslicht.
Verkehrsrechtliche Anordnung nach Unterlagen des AG
einholen und zugehörige Unterlagen erstellen. Erforderliche Ortsbesichtigungen zur Erstellung der Planunterlagen für die verkehrsrechtliche Anordnung durchführen.
Anfallende Gebühren für verkehrsrechtliche Anordnung
werden auf Nachweis erstattet.
Menge: 1,000 St

**4.1.80 Erstellung Sanierungskonzept**
*** Pauschalposition
Erstellung eines Konzeptes für die Sanierung der Fahrbahn Stahnsdorfer Damm mit Deckenschluss aus Asphaltbeton.
Ausweisung der
- Beurteilung des vorhandenen Zustandes der Fahrbahn,
- Darststellung von Schadensursachen in der vorhandenen
  Fahrbahn
- Angabe der erforderlichen Belastungsklasse gem. RStO,
- Auswahl geeigneter Maßnahmen für die Fahrbahnsanierung,
- sich daraus ergebende Schichtenaufbauten mit Angabe von
  Schichtstärken, Einbaustärken, Materialangaben, Angaben der
  erforderlichenVerdichtungs-/Verformungsmodule
  gem. RStO und ZTV-Asphalt,
- Einbauhinweise
- schriftliche und zeichnerische (digitale) Darstellung des
  Sanierungskonzeptes

Übergabe des Sanierungskonzeptes 2-fach an den AG bzw. die öBÜ als Papierausdruck und digital als pdf.
Menge: 1,000 psch
